# Große Kreisstadt Leutkirch im Allgäu
Angebotsaufforderung (GAEB DA XML 3.1, DA83)
Projekt: San. OD Ausnang
Währung: EUR
Erstellt mit: CaliforniaX by G&W Software AG, CaliforniaX V25.1.03, 12.03.2026

## Deckblatt LV
Leistungsverzeichnis

558-22-07 Sanierung Ortsdurchfahrt Ausnang

| Vergabeart | Öffentliche Vergabe |
| --- | --- |
| Leistung | Straßenbau, Straßenbeleuchtung, Kanal, Wasserleitung |
| Auftraggeber | Große Kreisstadt Leutkirch im Allgäu |
| Ausführungsort | Leutkirch |
| Einreichungstermin und -ort | 31.03.2026 \| 10:30 Uhr / Digitale Vergabeplattform |
| Zuschlagsfrist | 30.04.2026 |
| Ansprechpartner | Herr Weber, Tel. 07351 1586-95 / Wasser-Müller Ingenieurbüro GmbH |

## Tiefbau 558-22-07 Sanierung OD Ausnang - Tiefbau
Datum: 12.03.2026

*Hinweis: Hinweis für die Positionen Baustelleneinrichtung und Verkehrssicherung.*
Hinweis für die Positionen Baustelleneinrichtung und Verkehrssicherung.

Der Kalkulator hat für diese Positionen, die Baubeschreibung, die besonderen Vertragsbedingungen und die Ausführungsplanung als Kalkulationsgrundlage zu
beachten.
Die Maßnahme wird im Zeitraum von KW22/23 2026 bis Sommer 2027 durchgeführt.
Hierbei ist für die erforderlichen verkehrsrechtlichen Anordnungen, eine genaue Absprache mit der zuständigen Straßenverkehrsbehörde zu halten
Eventuell zusätzlich zur Vorgabe durch den AG erforderliche Umleitungen, sind rechtzeitig mit der zuständigen Behörde (Stadt Leutkirch, Straßenverkehrsbehörde) und der Bauleitung zu besprechen und genehmigen zu lassen.
Die komplette innerörtliche Umleitung/Verkehrssicherung wird durch den AN veranlasst und durchgeführt.

Die überörtliche Umleitungsstrecke wird durch das Landratsamt Ravensburg eingerichtet, unterhalten und betrieben.

*Hinweis: Hinweis zu allen Positionen für Bodenaushub und Homogenbereiche*
Hinweis zu allen Positionen für Bodenaushub
beim Aushub der Kanalgräben und Baugrube sind die Homogenbereiche entsprechend dem beiliegenden Baugrundgutachten zu beachten. Beim Aushub ist darauf zu achten, dass zur fachgerechten Deklaration und Verwertung die einzelnen Homogenbereiche und Bodenschichten möglichst ohne Vermischung ausgehoben und zwischengelagert werden.

Für die organischen Deckschichten (HB2) ist eine Verwertung einer Entsorgung auf einer Deponie vorzuziehen!

Bei allen Aushubarbeiten ist auf organoleptische Auffälligkeiten zu achten. Beim Antreffen von organoleptisch auffälligen Böden ist die örtliche Bauleitung unmittelbar zu informieren.

Der Kalkulator hat folgende Homogenbereiche nach DIN 18300 mit deren Angaben zu Bodenkennwerten und zur Kornverteilung zu beachten (Angaben beruhen auf Labor und/oder Erfahrungswerten entsprechend geotechnischem Baugrundgutachten):

Homogenbereich A 1,
mit 3 Bodengruppen, Bodengruppe 1 GW DIN 18196 (weitgestuftes Kies-Sand-Gemisch), Bodengruppe 2 GU DIN 18196 (Kies-Schluff-Gemisch), Bodengruppe 3 GU* DIN 18196 (Kies-Schluff-Gemisch),
ortsübliche Bezeichnung Auffüllung
Baumaßnahme der Geotechnischen Kategorie 3 DIN 4020,
Kornverteilungsbereich DIN EN ISO 17892-4:
- Massenanteile Ton unterer Wert 0 %,
- Massenanteile Ton oberer Wert 2 %,
- Massenanteile Schluff unterer Wert 2 %,
- Massenanteile Schluff oberer Wert 25 %,
- Massenanteile Sand unterer Wert 15 %,
- Massenanteile Sand oberer Wert 40 %,
- Massenanteile Kies unterer Wert 50 %,
- Massenanteile Kies oberer Wert 75 %,
- Massenanteil Steine DIN EN ISO 14688-1 (Co) oberer Wert 15 %,
- Feuchtdichte Boden DIN EN ISO 17892-2 oder DIN 18125-2 über 2000 bis 2200 kg/m3,
- Lagerungsdichte mitteldicht,
- Organischer Masseanteil DIN 18128 bis 3 %,

Homogenbereich B 1,
mit 3 Bodengruppen, Bodengruppe 1 UL DIN 18196 (leicht plastischer Schluff), Bodengruppe 2 UM DIN 18196 (mittelplastischer Schluff), Bodengruppe 3 TM DIN 18196 (mittelplastischer Ton),
ortsübliche Bezeichnung Verwitterungslehm
Baumaßnahme der Geotechnischen Kategorie 3 DIN 4020, Kornverteilungsbereich DIN EN ISO 17892-4:
- Massenanteile Ton unterer Wert 5 %,
- Massenanteile Ton oberer Wert 30 %,
- Massenanteile Schluff unterer Wert 45 %,
- Massenanteile Schluff oberer Wert 65 %,
- Massenanteile Sand unterer Wert 20 %,
- Massenanteile Sand oberer Wert 40 %,
- Massenanteile Kies unterer Wert 5 %,
- Massenanteile Kies oberer Wert 20 %,
- Feuchtdichte Boden DIN EN ISO 17892-2 oder DIN 18125-2 über 1800 bis 2000 kg/m3,
- Scherfestigkeit undräniert von 40 kPa,
- Scherfestigkeit undräniert bis 100 kPa,
- Konsistenzzahl DIN EN ISO 17892-12 Ic von 0,5,
- Konsistenzzahl DIN EN ISO 17892-12 Ic bis 1,
- Plastizitätszahl DIN EN ISO 17892-12 Ip von 20 %,
- Plastizitätszahl DIN EN ISO 17892-12 Ip bis 30 %,
- Organischer Masseanteil DIN 18128 bis 3 %

Homogenbereich B 2,
mit 2 Bodengruppen, Bodengruppe 1 GU* DIN 18196 (Kies-Schluff-Gemisch), Bodengruppe 2 UL DIN 18196 (leicht plastischer Schluff),
ortsübliche Bezeichnung Verwitterungskies
Baumaßnahme der Geotechnischen Kategorie 3 DIN 4020, Kornverteilungsbereich DIN EN ISO 17892-4:
- Massenanteile Ton unterer Wert 2 %,
- Massenanteile Ton oberer Wert 5 %,
- Massenanteile Schluff unterer Wert 10 %,
- Massenanteile Schluff oberer Wert 40 %,
- Massenanteile Sand unterer Wert 20 %,
- Massenanteile Sand oberer Wert 40 %,
- Massenanteile Kies unterer Wert 50 %,
- Massenanteile Kies oberer Wert 75 %,
- Massenanteil Steine DIN EN ISO 14688-1 (Co) unterer Wert 0 %,
- Massenanteil Steine DIN EN ISO 14688-1 (Co) oberer Wert 10 %,
- Massenanteil Blöcke DIN EN ISO 14688-1 (Bo) unterer Wert 0 %,
- Massenanteil Blöcke DIN EN ISO 14688-1 (Bo) oberer Wert 1 %,
- Feuchtdichte Boden DIN EN ISO 17892-2 oder DIN 18125-2 über 2000 bis 2200 kg/m3,
- Lagerungsdichte locker bis mitteldicht,
- Organischer Masseanteil DIN 18128 bis 3 %

Homogenbereich B 3,
mit 3 Bodengruppen, Bodengruppe 1 GW DIN 18196 (weitgestuftes Kies-Sand-Gemisch), Bodengruppe 2 GU DIN 18196 (Kies-Schluff-Gemisch), Bodengruppe 3 GU* DIN 18196 (Kies-Schluff-Gemisch),
ortsübliche Bezeichnung Schmelzwasserkies
Baumaßnahme der Geotechnischen Kategorie 3 DIN 4020, Kornverteilungsbereich DIN EN ISO 17892-4:
- Massenanteile Ton unterer Wert 0 %,
- Massenanteile Ton oberer Wert 2 %,
- Massenanteile Schluff unterer Wert 2 %,
- Massenanteile Schluff oberer Wert 30 %,
- Massenanteile Sand unterer Wert 20 %,
- Massenanteile Sand oberer Wert 40 %,
- Massenanteile Kies unterer Wert 50 %,
- Massenanteile Kies oberer Wert 75 %,
- Massenanteil Steine DIN EN ISO 14688-1 (Co) unterer Wert 5 %,
- Massenanteil Steine DIN EN ISO 14688-1 (Co) oberer Wert 25 %,
- Massenanteil Blöcke DIN EN ISO 14688-1 (Bo) unterer Wert 0 %,
- Massenanteil Blöcke DIN EN ISO 14688-1 (Bo) oberer Wert 1 %,
- Massenanteil große Blöcke DIN EN ISO 14688-1 (LBo) unterer Wert 0 %,
- Massenanteil große Blöcke DIN EN ISO 14688-1 (LBo) oberer Wert 1 %,
- Feuchtdichte Boden DIN EN ISO 17892-2 oder DIN 18125-2 über 2000 bis 2200 kg/m3,
- Lagerungsdichte mitteldicht,
- Organischer Masseanteil DIN 18128 bis 3 %

### 01 STRASSENBAUARBEITEN

#### 01.01 Baustelleneinrichtung und Verkehrssicherung Straßenbauarbeiten

**01.01.0001 Baustelle einrichten Sämtl.LV-Abschn.*Zufahrt vorh.**
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 psch

**01.01.0002 Baustelle räumen Sämtl. LV-Abschn.**
StL-Nr. 1910111201
Baustelle von allen Geräten, Anlagen, Einrichtungen und
dgl. räumen. Benutzte Flächen und Wege entsprechend dem
ursprünglichen Zustand herrichten. Soweit nicht für
bestimmte Leistungen für das Räumen der Baustelle gesonderte Positionen im Leistungsverzeichnis enthalten
sind, gilt die Pauschale
für alle Leistungen sämtlicher Abschnitte des Leistungsverzeichnisses.
Menge: 1,000 psch

**01.01.0003 Zulage zu den Positionen Baustelle Einrichten und Räumen der Straßenbauarbeiten für zwischenzeitliches Entfernen bzw. teilweises Entfernen und nach der Arbeitsunterbrechung wieder Einrichten aller notwendiger Baustelleneinrichtungen, Gerätschaften und Material.**
Zulage zu den Positionen Baustelle Einrichten und Räumen der Straßenbauarbeiten für zwischenzeitliches Entfernen bzw. teilweises Entfernen und nach der Arbeitsunterbrechung wieder Einrichten aller notwendiger Baustelleneinrichtungen, Gerätschaften und Material.

Ausführung und Abrechnung für bauliche und zeitliche Unterbrechung aufgrund der Winterzeitpause 2026/2027

Einzukalkulieren sind alle Mehraufwendungen, die nicht in Leistungspositionen beschrieben und abgerechnet werden.
Eine Mehrvergütung über diese Position hinaus erfolgt nicht!
Menge: 1,000 St

**01.01.0004 Erschwerniszulage für sämtliche im Leistungsverzeichnis aufgeführten Leistungen,**
Erschwerniszulage für sämtliche im Leistungsverzeichnis aufgeführten Leistungen,
für das erschwerte Arbeiten in den Straßen, Wegen, Seitenstreifen und Grundstücken, sowie die Behinderung durch beidseitige Bebauung einschl. dem dadurch eingeschränkten Baufeld, (Schwenkbereich, Zulieferung, seitliche Lagermöglichkeiten u.a.).
Die Ausführung erfolgt in mehreren Teilabschnitten (die detaillierte Beschreibung der einzelnen Bauabschnitt ist der Baubeschreibung zu entnehmen).
Dem Kalkulator wird dringend empfohlen, die Gesamtsituation vor Ort zu betrachten!
Einzukalkulieren sind sämtliche Mehraufwendungen, die nicht in den folgenden
Leistungspositionen mit Zulagen beschrieben sind.
Eine zusätzliche Vergütung durch eventuell auftretende Behinderungen erfolgt nicht!
Menge: 1,000 psch

**01.01.0005 Einrichtungen zur Verkehrssicherung und Verkehrsregelung nach StVO bei Bauarbeiten auf einbahnigen Straßen für innerörtliche Verkehrsumleitung einschließlich Abschrankung und Beleuchtung der Baustelle für die gesamte Bauzeit bei Vollsperrung des Durchgangsverkehrs, sowie die Beschaffung der verkehrsrechtlichen Anordnung, einschl. Gebühr.**
Einrichtungen zur Verkehrssicherung und Verkehrsregelung nach StVO bei Bauarbeiten auf einbahnigen und mehrbahnigen Straßen
für innerörtliche Verkehrsumleitung,
einschließlich Abschrankung und Beleuchtung der Baustelle für die gesamte Bauzeit bei Teilsperrung und Vollsperrung des Durchgangsverkehrs,
sowie die Beschaffung der verkehrsrechtlichen Anordnung, einschl. Gebühr.
Aufbauen, ständig unterhalten und betreiben, ggf. umsetzen und abbauen,
Ausführung für die gesamte Bauwerkserstellung, für alle Gewerke.
Beschädigte und abhanden gekommene Teile ersetzen.
Der Anliegerverkehr wird an der Baustrecke ermöglicht.
60 v.H. der Pauschale werden nach betriebsfertigem Aufbau,
der Rest nach Abbau der Verkehrssicherungseinrichtungen vergütet.
Sicherung mit elektrischen Warnleuchten Verkehrszeichen, -einrichtungen und Geräte werden vom AN gestellt und vorgehalten.
Ausführung nach vom AN vorgelegten Verkehrszeichenplan.
Kontrolle der gesamten Arbeitsstellensicherung gem. ZTV - SA zweimal täglich, an arbeitsfreien Tagen einmal täglich durchführen, erfassen und dokumentieren.
Abrechnung (Aufteilung) der Leistungen prozentual nach der Kostenteilung der Gewerke.
Zuständige Verkehrsbehörde mit Ansprechpartner:

Große Kreisstadt Leutkirch im Allgäu
Rathaus - Marktstraße 29
88299 Leutkirch im Allgäu
Straßenverkehrsbehörde
Tel. 07561 87-359
Fax 07561 87-5359
jasmin.wagegg@leutkirch.de
Menge: 1,000 psch

**01.01.0006 Ersatzbushaltestelle einrichten, unterhalten nach Abschluss der Arbeiten entfernen.**
Ersatzbushaltestelle einrichten, unterhalten nach Abschluss der Arbeiten entfernen.
Ersatzbushaltestelle für die bestehenden Haltestellen an der Kreisstraße K7913 (Am Weidenbach)
Aufbauen von Bushaltestellenschild mit Fahrplan innerhalb der Ortschaft im Umkreis von ca. 200 m der bestehenden Haltestelle.
Der Standort für die Ersatzhaltestelle wird gemeinsam durch das Straßenamt des Landkreis Ravensburg, den betroffenen Busunternehmen und den Auftragnehmer vor Ausführungsbeginn festgelegt.
Abgerechnet je Stück Ersatzhaltestelle.
Menge: 2,000 St

**01.01.0007 Zulage zur Position Ersatzbushaltestelle für umsetzen der Ersatzhaltestelle innerhalb der Ortschaft**
Menge: 4,000 St

**01.01.0008 Zulage zu den Positionen Baustelle einrichten und räumen/Verkehrssicherung, für herstellen einer Umleitungsstrecke für Anwohner über vorhandene Wirtschaftswege,**
Zulage zu den Positionen Baustelle einrichten und räumen/Verkehrssicherung, für herstellen einer Umleitungsstrecke für Anwohner über vorhandene Wirtschaftswege,
liefern, einbauen und verdichten einer Schottertragschicht
aus Moräne - Schotter Körnung 0/22 - 0/44
Einbaustärke bis 10 cm, einschließlich planieren
Abrechnung erfolgt nach Aufmaß mit Wiegekarten.
Die Wiegekarten müssen eindeutig der hier ausgeschriebenen Position zugeordnet werden können.
Eine laufende Absprache mit der Bauleitung des AG hat zu erfolgen!
Menge: 60,000 t

**01.01.0009 Leistung wie zuletzt in vollem Wortlaut beschrieben, jedoch Deckschicht ohne Bindemittel,**
Leistung wie zuletzt in vollem Wortlaut beschrieben, jedoch Deckschicht ohne Bindemittel,
liefern, einbauen und verdichten einer Deckschicht ohne Bindemittel
aus natürlicher Gesteinskörnung TL Gestein, Körnung 0/16
Abrechnung erfolgt nach Aufmaß mit Wiegekarten.
Die Wiegekarten müssen eindeutig der hier ausgeschriebenen Position zugeordnet werden können.
Eine laufende Absprache mit der Bauleitung des AG hat zu erfolgen!
Menge: 60,000 t

**01.01.0010 Zulage zu den Positionen Verkehrssicherung für zwischenzeitliches Entfernen bzw. teilweises Entfernen und nach der Arbeitsunterbrechung wieder Einrichten aller Absperrungen**
Zulage zu den Positionen Verkehrssicherung für zwischenzeitliches Entfernen bzw. teilweises Entfernen und nach der Arbeitsunterbrechung wieder Einrichten aller Absperrungen

Ausführung und Abrechnung für bauliche und zeitliche Unterbrechung aufgrund der Winterzeitpause 2026/2027
Einzukalkulieren sind alle Mehraufwendungen, die nicht in Leistungspositionen beschrieben und abgerechnet werden.
Eine Mehrvergütung über diese Position hinaus erfolgt nicht!
Menge: 1,000 St

**01.01.0011 Bauzaun H = 2,0 m liefern, aufstellen, unterhalten und wieder nach Abschluss der Arbeiten beseitigen.**
Bauzaun H = 2,0 m liefern, aufstellen, unterhalten und wieder nach Abschluss der Arbeiten beseitigen.
In Bereichen zusätzlich zu den Grundabsperreinrichtungen, welche in der Position Baustellensicherung einzukalkulieren sind.
Bei der Errichtung von Fußgängerkorridoren Abrechnung 1x je lfm
Ausführung und Abrechnung ausschließlich nach Rücksprache mit der Bauleitung AG!
Menge: 600,000 m

**01.01.0012 Zulage zu der Position Bauzaun Höhe bis 2,0 m einrichten, unterhalten und wieder beseitigen für:**
Zulage zu der Position Bauzaun Höhe bis 2,0 m einrichten, unterhalten und wieder beseitigen für:
Umsetzen der Zaunanlage innerhalb der Gesamtmaßnahme nach vorheriger Rücksprache mit der Bauleitung des AG!
Menge: 600,000 m

**01.01.0013 Staubschutzzaun H = 2,0 m liefern, aufstellen, unterhalten und wieder nach Abschluss der Arbeiten beseitigen.**
*** Bedarfsposition ohne GB
Staubschutzzaun H = 2,0 m liefern, aufstellen, unterhalten und wieder nach Abschluss der Arbeiten beseitigen.
Ausführung nach Wahl des AN.
Der Zaun muss von OK Gelände bis zur Oberkante Zaun komplett staubundurchlässig sein.
Ausführung im Bereich Gesundheitsschutzmaßnahmen im Zuge Ausbau und Beseitigung von teerhaltigen Belägen und weitere nach Bedarf.
Menge: 50,000 m

**01.01.0014 Provisorische Überfahrten/Hofzufahrten im neu zu verlegenden**
Provisorische Überfahrten/Hofzufahrten im neu zu verlegenden
Bordstein- und Pflasterbereich für Anlieger
herstellen und wieder beseitigen.
Ausführung mit Stahlplatten und/oder Kies ein- und wieder ausbauen,
nach Wahl des AN.
Abrechnung nur bei erfolgter Ausführung und Zufahrt 1 x für die gesamte
Maßnahme nach Aufmaß!
Menge: 50,000 St

**01.01.0015 Bürocontainer aufstellen räumen L 6m B 2,5m**
STLB-Bau 2020-10 000
Bürocontainer, aufstellen und räumen, beheizbar, Energiekosten Heizung werden gesondert vergütet, doppelwandig, isoliert, koppelbar, Einzelcontainer-Länge 6 m, Einzelcontainer-Breite über 2,4 bis 2,5 m, Platzbedarf für Nebenraum zur Nutzung als Besprechungsraum, über 5 bis 7,5 m2, Raum eingerichtet.
Menge: 2,000 St

**01.01.0016 Bürocontainer vorhalten L 6m B 2,5m**
STLB-Bau 2020-10 000
Bürocontainer, vorhalten, Reinigung wird gesondert vergütet, beheizbar, Energiekosten Heizung werden gesondert vergütet, doppelwandig, isoliert, koppelbar, Einzelcontainer-Länge 6 m, Einzelcontainer-Breite über 2,4 bis 2,5 m, Platzbedarf für Nebenraum zur Nutzung als Besprechungsraum, über 5 bis 7,5 m2, Raum eingerichtet,
Positionsmenge = Produkt aus '2 Stück'

(Vorhaltemenge)
mal '1 Woche'
(Vorhaltedauer).
Menge: 65,000 StWo

**01.01.0017 Zulage zur Pos. Bürocontainer mit Heizung nach Wahl des AN**
Zulage zur Pos. Bürocontainer mit Heizung nach Wahl des AN
für Energiekosten pro 1 Woche = 1 Stück.
Menge: 65,000 St

**01.01.0018 Wegekreuz über die Dauer der Tiefbauarbeiten rundum das Wegekreuz sichern,**
Wegekreuz über die Dauer der Tiefbauarbeiten rundum das Wegekreuz sichern,
Wegekreuz auf Betonsockel montiert,
Abmessung Betonsockel LxBxH ca. 70 x 70 x 150 cm,
Gesamthöhe Wegekreuz ca. 2,50 m,
Einschließlich aller erforderlichen Sicherungsmaßnahmen rund um das Wegekreuz.
Menge: 2,000 St

**01.01.0019 Lagerplatz als Zwischenlager zur Beprobung von Aushubmaterial und Materiallager einrichten, während der gesamten Bauzeit betreiben, unterhalten und nach Abschluss der Arbeiten wieder rückstandslos entfernen.**
Lagerplatz als Zwischenlager zur Beprobung von Aushubmaterial und Materiallager einrichten, während der gesamten Bauzeit betreiben, unterhalten und nach Abschluss der Arbeiten wieder rückstandslos entfernen.
Oberboden abtragen, seitlich in Mieten lagern, wieder andecken und Wieseneinsaat wird gesondert vergütet.

Folgende Arbeiten sind einzukalkulieren:
- Geländeunebenheiten mit Kiesmaterial nach Wahl des AN ausgleichen und leicht anwalzen (verdichten) Stärke i.M. 25 cm
- Trennschicht aus Sand, Stärke i.M. 20 cm aufbringen und abwalzen
- Nach Abschluss der Maßnahme Trennschicht aus Sand und Ausgleichsschicht in getrennten Haufwerken zur Beprobung aufhäufen, die Abfuhr und Verwertung wird gesondert vergütet
- auflockern der Unterbodenschicht mittels Tiefengrubber/Spatenlöffel

Einzelgröße (einschl. Oberbodenmiete) ca. 1.500 - 2.500 m²
Menge: 3500,000 m2

#### 01.02 Vermessung und Abrechnung Straßenbau und Straßenbeleuchtung

**01.02.0001 Vermessungsarbeiten für die Absteckarbeiten Straße und Straßenbeleuchtung.**
Vermessungsarbeiten für die Absteckarbeiten Straße und Straßenbeleuchtung.
Ausführung nur als Lageabsteckung für Ränder und Achsen.
Eine zusätzliche Höhenabsteckung wird gesondert vergütet.
Die erforderlichen Digitalen Planunterlagen  werden dem AN per DXF oder DWG - Datei zur Verfügung gestellt.
Die Vergütung erfolgt ausschließlich für elektrooptisch abgesteckte Punkte (Tachymeter- und GPS-Absteckung).
Von Hand abgesteckte Punkte sind in die Gemeinkosten einzukalkulieren!

Anzahl abzusteckende Punkte ca. 900 Stk.

Hinweis: Abrechnung rein für die Absteckung der Straßenbauarbeiten weitere Absteckungen werden in den jeweiligen Gewerken vergütet!
Menge: 1,000 psch

**01.02.0002 Zulage zur Pos. vor Lageabsteckung für**
Zulage zur Pos. vor Lageabsteckung für
Absteckung der Höhe am Vermessungspunkt,
Anzahl Punkte ca. 900 Stk.
Menge: 1,000 psch

*Hinweis: Hinweis zu nachfolgender Position Aufmaß und Rechnungsstellung, Gewerk Straßenbau*
Hinweis zu nachfolgender Position Aufmaß und Rechnungsstellung Straßenbau,
für die Abrechnung der Straßenbauarbeiten erfolgt eine Trennung nach Kostentragung durch den Landkreis Ravensburg und die Stadt Leutkirch. Die Aufteilung erfolgt nach Abrechnungs-Regelquerschnit und Pronzentualer/Flächiger Aufteilung.
Eine detaillierte Beschreibung zur Umlage der Straßenbaukosten mit Kostentragung durch die Stadt Leutkirch auf die weiteren Gewerke Regenwasserkanal, Schmutzwasserkanal und Trinkwasserleitung sind der Baubeschreibung zu entnehmen.
Für das Gewerk Straßenbau sind somit 2 Schlussrechnungen zum einen mit Kostentragung durch den Landkreis Ravensburg (Straßenbau Kreisstraße) und Stadt Leutkirch (Straßenbau Gehweg und Angleichungen) zu aufzustellen.

**01.02.0003 Aufmaß und Rechnungserstellung Straßenbau für Schlussrechnungen einschl. aller erforderlichen Abschlagszahlungen**
Aufmaß und Rechnungserstellung Straßenbau für Schlussrechnungen einschl. aller erforderlichen Abschlagszahlungen
wie folgt:
- Gehweg und Angleichung (Stadt Leutkirch)
- Straßenbau Kreisstraße mit Angleichung (Landkreis Ravensburg)
einschließlich Abschlagszahlungen,
pro Schlussrechnung = 1 Stück.
Menge: 2,000 St

#### 01.03 Erdarbeiten Straßenbau und Drainage

*Hinweis: Für die Ausführung gelten die*
Für die Ausführung gelten die
Zusätzlichen Technischen Vertragsbedingungen und
Richtlinien für Erdarbeiten im Straßenbau (ZTVE-StB),
die Zusätzlichen Technischen Vertragsbedingungen und
Richtlinien für die Ausführung von Tragschichten im
Straßenbau (ZTVT-StB),
die Zusätzlichen Technischen Vertragsbedingungen und
Richtlinien für die Ausführung von Bodenverfestigungen
und Bodenverbesserungen im Straßenbau (ZTVV-StB),
die Technischen Lieferbedingungen für Mineralstoffe im
Straßenbau
(TL Min-StB).
Die Zusätzlichen Technischen Vertragsbedingungen und
Richtlinien für Aufgrabungen in Verkehrsflächen
(ZTVA-StB).

*Hinweis: Die Leistungen werden abgerechnet nach DIN 18 300*
Die Leistungen werden abgerechnet nach DIN 18 300 Erdarbeiten.

*Hinweis: Die Mengenermittlung für die Abrechnung der Leistungen*
Die Mengenermittlung für die Abrechnung der Leistungen erfolgt nach Aufmaß und Ausführungszeichnungen.

*Hinweis: Bei der Ermittlung für Bodenaushub wird abgezogen*
Bei der Ermittlung für Bodenaushub wird abgezogen das Raummaß der Leitungen mit einem äußeren Querschnitt von mehr als 0,1 m², das Raummaß von Baukörpern mit einem Rauminhalt von mehr als 0,10 m.

*Hinweis: Der AN hat sich vor Ausführung der Arbeiten über die*
Der AN hat sich vor Ausführung der Arbeiten über die Lage von Leitungen, Kabeln, Dränen, Kanälen u.ä. im Bereich der Baustelle beim zuständigen Träger der Ver- und Entsorgungsanlagen zu unterrichten.

*Hinweis: Die Tiefbauarbeiten sind im Wesentlichen nach der neuen DIN 18300*
Die Tiefbauarbeiten sind im Wesentlichen nach der neuen DIN 18300
Erdarbeiten mit den entsprechenden Homogenbereichen ausgeschrieben.
Grundlage ist das geotechnische Gutachten der fm geotechnik GbR.
Die hier aufgeführten Homogenbereiche sind in den maßgebenden Aushubpositionen detailliert mit ihren jeweiligen, anteiligen Mengen, beschrieben:

HB A1 Auffüllung (Kies)
HB B1 Verwitterungslehm
HB B2 Verwitterungskies
HB B3 Schmelzwasserkies

**01.03.0001 Oberboden abtragen laden fördern aufsetzen BG1 OU Abtrag-H 20-30cm**
STLB-Bau 2025-10 003
Oberboden, profilgerecht abtragen, laden, fördern und auf Miete setzen, Bodengruppe 1 DIN 18915 (organisch), eine Bodengruppe, Bodengruppe 1 OU DIN 18196 (Schluff mit organischen Beimengungen oder organogener Schluff), Abtragshöhe über 20 bis 30 cm, Mengenermittlung nach Aufmaß an der Entnahmestelle, Ausführung gemäß Einzelbeschreibung,
Einzelbeschreibungs-Nr 'Lösen des Oberbodens im Bereich des Lagerplatzes und in Bereichen Fahrbahnverbreiterungen und Anpassung der Linienführung'.
Menge: 1610,000 m2

**01.03.0002 Oberboden laden fördern auftragen BG1 OU D 20-30cm**
STLB-Bau 2025-10 003
Oberboden, von Miete laden, fördern, profilgerecht auftragen, Bodengruppe 1 DIN 18915 (organisch), eine Bodengruppe, Bodengruppe 1 OU DIN 18196 (Schluff mit organischen Beimengungen oder organogener Schluff), Auftragsdicke über 20 bis 30 cm, Mengenermittlung nach Aufmaß an der Auftragstelle, Ausführung gemäß Einzelbeschreibung,
Einzelbeschreibungs-Nr 'Lösen des Oberbodens im Bereich des Lagerplatzes und in Bereichen Fahrbahnverbreiterungen und Anpassung der Linienführung'.
Menge: 1610,000 m2

**01.03.0003 Oberboden liefern auftragen BG1 OU D 20-30cm**
STLB-Bau 2025-10 003
Oberboden, liefern, profilgerecht auftragen, Bodengruppe 1 DIN 18915 (organisch), eine Bodengruppe, Bodengruppe 1 OU DIN 18196 (Schluff mit organischen Beimengungen oder organogener Schluff), Auftragsdicke über 20 bis 30 cm, Ausführung gemäß Einzelbeschreibung,
Einzelbeschreibungs-Nr 'Abrechnung erfolgt nach Lieferscheinen.
Der Oberboden muss nachweislich unbelastet sein!'.
Menge: 20,000 m3

**01.03.0004 Feinplanum für Pflanz- oder Rasenflächen nach DIN 18916;**
Feinplanum für Pflanz- oder Rasenflächen nach DIN18916;
durchlockern und herstellen der geforderten Ebenheit,
zulässige Abweichung von der Sollhöhe 3 cm; Spalt unter
der 4-m-Latte bis 5 cm,
Anschlüsse an Wege, Plätze, Bankette und
sonstige Beläge 3 cm unter Belagsoberkante;
einschließlich notwendiger Handarbeit.
Ablesen von Steinen und Fremdkörpern ab 5 cm Durchmesser, sowie
von Wildkräutern und schwer verrottbaren
Pflanzenteilen, diese Stoffe sind zu einer zugelassenen
Deponie-, Entsorgungsstelle bzw. Recyclinganlage nach
Wahl des Auftragnehmers zu transportieren.
Ausführung im Bereich der Privatgrundstücke und der Angleichung
Fahrbahnrand an anliegendes Gelände.
Menge: 1610,000 m2

**01.03.0005 Einsaat mit Grassamen mit 20 g/m², einschließlich einarbeiten und leicht anwalzen, einschließlich Lieferung.**
Einsaat mit Grassamen mit 20 g/m², einschließlich
einarbeiten und leicht anwalzen, einschließlich Lieferung.
Bereich Straßenbau mit Böschungen an Straßen und Wegen.
Im Privatbereich erfolgt eine Einsaat nur in Absprache mit dem jeweiligen
Grundstücksbesitzer.
Menge: 1610,000 m2

**01.03.0006 Hecken roden,**
Hecken roden,
auf dem Baugelände vorhandenen Hecken- und Baumbestand sowie sonstiger Aufwuchs von 0,1 bis zu 0,2 m Durchmesser, 1 m über dem Erdboden gemessen, einschließlich Wurzelwerk.
Wurzelstöcke anderweitig gefällter Bäume bis zu 0,2 m
(Durchmesser an der Schnittstelle) roden und entfernen.
Wurzelstöcke laden, auf Lagerplatz des AG transportieren und abladen,
mittlere Entfernung bis 15 km
Menge: 130,000 m2

**01.03.0007 Mulde nach Unterlagen des AG herstellen, als Zulage zur Position Oberboden auftragen, in eingebautem und verdichtetem Boden, Mulde im Einschnitt modellieren, parallel zum Gehweg,**
Mulde nach Unterlagen des AG herstellen, als Zulage zur Position Oberboden auftragen, in eingebautem und verdichtetem Boden, Mulde im Einschnitt modellieren, parallel zum Gehweg,
im Böschungsbereich als Böschungsentwässerung,
Muldenbreite ca. 1,00 bis 1,50 m
Muldentiefe ca. 0,20 bis 0,30 m
Menge: 100,000 m

**01.03.0008 Leistung wie zuletzt in vollem Wortlaut beschrieben, jedoch Mulde zwischen bestehendem Geh- und Radweg und neuem Fahrbahnrand/neuer Randeinfassung der Kreisstraße**
Leistung wie zuletzt in vollem Wortlaut beschrieben, jedoch Mulde zwischen bestehendem Geh- und Radweg und neuem Fahrbahnrand/neuer Randeinfassung der Kreisstraße
Muldenbreite ca. 1,00 bis 1,50 m
Muldentiefe ca. 0,10 m
Menge: 95,000 m

*Hinweis*
Hinweis zur Kalkulation der folgenden Position Straßenaushub
Homogenbereiche A1, B1 und B2

Die Position Kiestragschicht d = 10 cm stark ausheben und auf Lagerplatz des AG zur Beprobung fahren,
wird in Bereichen unter belasteten Asphaltflächen ausgeführt und abgerechnet.

Die Position Boden für Verkehrsflächen bis 0,80 m tief ausheben, kommt in den belasteten Bereichen unterhalb der 10 cm KTS,
in unbelasteten Bereichen ab UK Asphaltbeläge mit der obenliegenden KTS
zur Ausführung.

**01.03.0009 Boden für Verkehrsflächen, nach Abtrag der Oberflächenbefestigung, profilgerecht lösen und direkt laden, Arbeiten mit Gerät, auf LKW des AN laden, transportieren zur Lagerfläche des AG und in Haufwerken zur Beprobung abladen, Abtragstiefe bis 0,10 m**
Boden für Verkehrsflächen, nach Abtrag der Oberflächenbefestigung,
profilgerecht lösen und direkt laden, Arbeiten mit Gerät, auf LKW des AN laden, transportieren zur Lagerfläche des AG und in Haufwerken zur Beprobung abladen,
Einfache Entfernung bis 15 km, die Entsorgung wird gesondert vergütet,
Abfall ist nicht gefährlich,
Abtragtiefe bis 0,10 m,
Homogenbereich A1,
geschätzter Anteil des Homogenbereiches an der Gesamtaushubmenge '100' %,

ortsübliche Bezeichnung 'Auffüllung/Kiestragschicht entspricht Bodenklasse 3 nach alter DIN 18300.'

Ausführung gemäß Einzelbeschreibung,
Einzelbeschreibungs-Nr 'Ausführung direkt nach Abtrag der belasteten Oberflächenbefestigungen, Aushub mit Humuslöffel in einer Stärke von 10 cm.
Nach dem Transport wird das Matrial zur Beprobung auf dem Lagerplatz in getrennten Haufwerken abgeladen.
einschließlich Transport zum Lagerplatz
Umrechnungsfaktor 2,0 m³/to.
Bei einer größeren Tiefe wird von einer geringen Belastung, b.z.w. keiner Belastung ausgegangen.
Dieser Bereich wird in einer gesonderten Position ausgeschrieben.'
Mengenermittlung nach Aufmaß an Abtragprofilen.
Menge: 310,000 m3

**01.03.0010 Laden und Abfuhr zur Entsorgung von Aushubmaterial bis DK0 gemäß DepV,**
Laden und Abfuhr zur Entsorgung von Aushubmaterial bis DK0 gemäß DepV,
Abfuhr zur Entsorgung von Aushubmaterial bis DK0 gemäß DepV zur Beseitigungsanlage transportieren und einschl. Beseitigungsgebühren abladen.
Auf die Andienungspflicht an den Landkreis wird verwiesen.

Deponie ist zu benennen:..................................................................
Ausführung nach Beprobung des Aushubmaterials und einem entsprechenden
Analyseergebnis mit DK0 gemäß DepV.
Abrechnung nach Wiegekarten,
Umrechnungsfaktor m³ / to = 2,00
Menge: 500,000 t

**01.03.0011 Laden und Abfuhr zur Entsorgung von Aushubmaterial bis DK1 gemäß DepV,**
Laden und Abfuhr zur Entsorgung von Aushubmaterial bis DK1 gemäß DepV,
Abfuhr zur Entsorgung von Aushubmaterial bis DK1 gemäß DepV zur Beseitigungsanlage transportieren und einschl. Beseitigungsgebühren abladen.
Auf die Andienungspflicht an den Landkreis wird verwiesen.

Deponie ist zu benennen:..................................................................
Ausführung nach Beprobung des Aushubmaterials und einem entsprechenden
Analyseergebnis mit DK1 gemäß DepV.
Abrechnung nach Wiegekarten,
Umrechnungsfaktor m³ / to = 2,00
Menge: 120,000 t

**01.03.0012 Boden für Verkehrsflächen, nach Abtrag der Oberflächenbefestigung, profilgerecht lösen und direkt laden, Arbeiten mit Gerät, auf LKW des AN laden, transportieren zur Lagerfläche des AG und in Haufwerken zur Beprobung abladen, Abtragtiefe bis 0,80 m**
Boden für Verkehrsflächen, nach Abtrag der Oberflächenbefestigung,
profilgerecht lösen und direkt laden, Arbeiten mit Gerät, auf LKW des AN laden, transportieren zur Lagerfläche des AG und in Haufwerken zur Beprobung abladen,
Einfache Entfernung bis 5 km, die Entsorgung wird gesondert vergütet,
Abfall ist nicht gefährlich,
Ausführung nach Abtrag der Oberflächenbefestigungen (in unterschiedlichen Stärken) und Kiestragschicht/Auffüllung (bis 10 cm) in Bereichen für Herstellung neuer Kieskoffer sowie Untergrundverbesserung,
Abtragtiefe bis 0,80 m,

Der Kalkulator hat folgende Homogenbereiche nach DIN 18300
mit deren prozentualen Anteilen zum Gesamtaushub aller Gewerke zu beachten:

Homogenbereich A1,
geschätzter Anteil des Homogenbereiches an der Gesamtaushubmenge 80 %,
ortsübliche Bezeichnung Auffüllung
Homogenbereich B1,
geschätzter Anteil des Homogenbereiches an der Gesamtaushubmenge 10 %,
ortsübliche Bezeichnung Verwitterungslehm

Homogenbereich B2,
geschätzter Anteil des Homogenbereiches an der Gesamtaushubmenge 10 %,
ortsübliche Bezeichnung Verwitterungskies

Die Mengenermittlung erfolgt nach Aufmaß an Abtragprofilen.
Menge: 4130,000 m3

**01.03.0013 Leistung wie Position zuletzt in vollem Wortlaut beschrieben,**
Leistung wie zuletzt in vollem Wortlaut beschrieben,
jedoch wiederverwendbares, unbelastetes bis schwach belastetes
kiesiges Aushubmaterial,
aus dem bestehenden Straßenkoffer ohne Beprobung
innerhalb der Baumaßnahme, einschl. e.v.t Zwischenlager nach Wahl des AN,
umfahren.
Im Baustellenbereich in Kanal, - und Wasserleitungsgräben, Böschungsbereichen bzw. als Untergrundverbesserung der Straße einbauen und verdichten.
Ausführung unterhalb der 10 cm stark abgetragenen KTS (mit Beprobung) und in Bereichen ohne Belastung der Oberflächenbefestigung.
Aufmaß und Abrechnung nach Fuhrberichten, bzw. örtlichem Aufmaß.
Menge: 235,000 m3

**01.03.0014 Freilegen von Leitungen aller Art, bis zum Erdplanum**
Freilegen von Leitungen aller Art, bis zum Erdplanum
Unterkante Untergrundverbesserung,
bis - 0,95 m unter OK Straße,
als Erschwerniszulage zu den Positionen Boden für
Straßenflächen lösen.
Liegen mehrere Leitungen bis zum Abstand von 1,00 m
beieinander, so wird die Länge der Leitungen nur 1-mal gemessen.
Lieferung und Wiederandeckung mit Sand ist einzukalkulieren.
Die Leitungen sind einschl. Handaushub freizulegen,
nach Wahl des AN zu sichern.
Menge: 220,000 m

**01.03.0015 Leistung wie Position zuletzt in vollem Wortlaut beschrieben,**
Leistung wie Position zuletzt in vollem Wortlaut beschrieben,
jedoch nur Zulage zur Position Freilegen und Wiederandecken der Leitungen,
für zusätzlichen Ausbau, Aufhängung und Neuverlegung.
Bereiche mit Aushubtiefen unterhalb der Leitungen einschl. aller Mehraufwendungen.
Menge: 150,000 m

**01.03.0016 Zulage zum Straßenaushub für Mauerwerküberstände b = 10 - 15 cm,**
Zulage zum Straßenaushub für Mauerwerküberstände b = 10 - 15 cm,
ca. 20 - 25 tief mit Kompressorhammer abspitzen, Material beseitigen.
Ausführung und Abrechnung bei Bedarf an Hauswänden nach örtlichem Aufmaß.
Menge: 90,000 m

**01.03.0017 Zulage zum Straßenaushub für Mehraufwand mit teilweise Handaushub und vorsichtigem Arbeiten an Hauswänden, Mauern, Einfriedungen entlang.**
Zulage zum Straßenaushub für Mehraufwand mit teilweise Handaushub und vorsichtigem Arbeiten an Hauswänden, Mauern, Einfriedungen entlang.
Ausführung und Abrechnung bei Bedarf und nach örtlichem Aufmaß.
Menge: 360,000 m

**01.03.0018 Zulage zum Straßenaushub für Liefern und Einbauen einer Delta - Noppenfolie,**
Zulage zum Straßenaushub für Liefern und Einbauen einer Delta - Noppenfolie,
direkt an Hauswänden entlang.
Höhe der Noppenfolie von ca. 30 - 60 cm in Streifen.
Ausführung und Abrechnung nach örtlichem Aufmaß.
Menge: 90,000 m2

**01.03.0019 Ränder entlang der bestehenden Fahrbahn abschälen, Bankettmaterial auf Lagerplatz transportieren,**
Ränder entlang der bestehenden Fahrbahn abschälen, Bankettmaterial auf Lagerplatz transportieren,
vorab zu den Fräsarbeiten der Asphaltbeläge das bestehende Bankett und Grünstreifen entlang der Fahrbahn abschälen.
Menge: 750,000 m

**01.03.0020 Planum Verkehrsfläche Abweichung +/-3cm EV2 45MPa**
STLB-Bau 2025-10 002
Planum herstellen, für Verkehrsflächen, zulässige Abweichung von der Sollhöhe +/- 3 cm, Verformungsmodul mind. EV2 45 MPa.
Menge: 6650,000 m2

**01.03.0021 Graben für Straßendrainageleitung DN 100 ausheben ab Planum, Tiefe 0,30 - 0,40 m, Sohlbreite 0,30 m, Homogenbereich 1, Boden profilgerecht lösen und auf Zwischenlager zur Beprobung/Weiterverwendung. Rohrumhüllung für Drainagerohr DN 100 mit Kiessand 0/45, liefern und einbauen. Ausführung Bereich Wohnstraßen.**
Menge: 675,000 m

**01.03.0022 Dränleitung/ Sickerleitung als Teilsickerrohr aus PE-HD, DN 100, DIN 4262 Teil 1 Form D, einschl. aller erforderlichen Bögen, Abzweige und Übergänge. Einbau als Sickerstrang, im geplanten Gefälle Fabrikat: Strabusil LP (Fa. Fränkische) oder gleichwertiger Art, liefern und in vorhandenen Gräben für Verkehrsflächen einlegen.**
Menge: 675,000 m

**01.03.0023 Schachtanschluss bis 20 cm Wandstärke für Drainageleitung DN 100,**
Schachtanschluss bis 20 cm Wandstärke
für Drainageleitung DN 100,
Ausführung mittels Kernlochbohrung und passendem
Schachtanschlussstück DN 100 nach Wahl des AN.
Menge: 20,000 St

*Hinweis*
Hinweis zu den folgenden Positionen Aushubmaterial zwischenlagern
und nach Beprobung weiter verwerten:

Der Lagerplatz zur Zwischenlagerung und Beprobung von belasteten
Aushubmaterialien bis Belastungsklasse BM-F3,
ist im Gewerk Straßenbau - Baustelleneinrichtung ausgeschrieben.
Dort sind auch die hier im Gewerk Straßenbau ausgeschriebenen Massen,
zu lagern und nach Beprobung weiter zu verwerten.
Die Vergütung erfolgt für die Gesamtmaßnahme 1x mit einer Anteiligen Verteilung auf alle Gewerke.

**01.03.0024 Zulage zur Bodenbewegung der Position Straßenaushub für: Verwertung BM-0**
Zulage zur Bodenbewegung der Position Straßenaushub für:
Zwischengelagertes Aushubmaterial vom Zwischenlager für Beprobung,
Aufnehmen, Laden und zur Verwertung als Boden BM-0 auf Wiederverwertungsstelle des AN transportieren und einschl. Verwertungsgebühren abladen.
Wiederverwertungsstelle des AN

ist zu benennen:..................................................................
Ausführung nach Beprobung des Aushubmaterials und einem entsprechenden
Analyseergebnis mit BM-0 nach ErsatzbaustoffV.
Abrechnung nach Aufmaß (Fuhrberichten) und Abtragsprofilen für verdrängtes Bodenmaterial aus der Abfuhr vom Zwischenlager und Lieferung von Verfüllstoffen, mit Nachweis über die Gesamtmassenbilanz.
Abrechnung nach cbm.
Menge: 4960,000 t

**01.03.0025 Zulage zur Bodenbewegung der Position Straßenaushub für: Verwertung BM-0***
Zulage zur Bodenbewegung der Position Straßenaushub für:
Zwischengelagertes Aushubmaterial vom Zwischenlager für Beprobung,
Aufnehmen, Laden und zur Verwertung als Boden BM-0* auf Wiederverwertungsstelle des AN transportieren und einschl. Verwertungsgebühren abladen.
Wiederverwertungsstelle des AN

ist zu benennen:..................................................................
Ausführung nach Beprobung des Aushubmaterials und einem entsprechenden
Analyseergebnis mit BM-0* nach ErsatzbaustoffV.
Abrechnung nach Wiegekarten,
Umrechnungsfaktor m³ / to = 2,0
Menge: 1240,000 t

**01.03.0026 Zulage zur Bodenbewegung der Position Straßenaushub für: Verwertung BM-F0***
Zulage zur Bodenbewegung der Position Straßenaushub für:
Zwischengelagertes Aushubmaterial vom Zwischenlager für Beprobung,
Aufnehmen, Laden und zur Verwertung als Boden BM-F0* auf Wiederverwertungsstelle des AN transportieren und einschl. Verwertungsgebühren abladen.
Wiederverwertungsstelle des AN

ist zu benennen:..................................................................
Ausführung nach Beprobung des Aushubmaterials und einem entsprechenden
Analyseergebnis mit BM-F0* nach ErsatzbaustoffV.
Abrechnung nach Wiegekarten,
Umrechnungsfaktor m³ / to = 2,0
Menge: 830,000 t

**01.03.0027 Zulage zur Bodenbewegung der Position Straßenaushub für: Verwertung BM-F1/BM-F2**
Zulage zur Bodenbewegung der Position Straßenaushub für:
Zwischengelagertes Aushubmaterial vom Zwischenlager für Beprobung,
Aufnehmen, Laden und zur Verwertung als Boden BM-F1/BM-F2 auf Wiederverwertungsstelle des AN transportieren und einschl. Verwertungsgebühren abladen.
Wiederverwertungsstelle des AN

ist zu benennen:..................................................................
Ausführung nach Beprobung des Aushubmaterials und einem entsprechenden
Analyseergebnis mit BM-F1/BM-F2 nach ErsatzbaustoffV.
Abrechnung nach Wiegekarten,
Umrechnungsfaktor m³ / to = 2,0
Menge: 820,000 t

**01.03.0028 Zulage zur Bodenbewegung der Position Straßenaushub für: Verwertung BM-F3**
Zulage zur Bodenbewegung der Position Straßenaushub für:
Zwischengelagertes Aushubmaterial vom Zwischenlager für Beprobung,
Aufnehmen, Laden und zur Verwertung als Boden BM-F3 auf Wiederverwertungsstelle des AN transportieren und einschl. Verwertungsgebühren abladen.
Wiederverwertungsstelle des AN

ist zu benennen:..................................................................
Ausführung nach Beprobung des Aushubmaterials und einem entsprechenden
Analyseergebnis mit BM-F3 nach ErsatzbaustoffV.
Abrechnung nach Wiegekarten,
Umrechnungsfaktor m³ / to = 2,0
Menge: 410,000 t

#### 01.04 Abbruch / Wiederherstellung

**01.04.0001 Asphaltoberbau schneiden D 5-10cm T 40mm**
STLB-Bau 2025-10 080
Asphaltoberbau schneiden, Dicke der Befestigung über 5 bis 10 cm, Ausführung mit Fugenschneidgerät, Tiefe bis 40 mm, Restdicke trennen.
Menge: 455,000 m

**01.04.0002 Zulage zur Position Belag schneiden 5 - 10 cm, für weitere 5 cm, gesamte Belagsstärke somit über 10 bis 15 cm.**
Menge: 355,000 m

**01.04.0003 Zulage zur Position Belag schneiden 10 - 15 cm, für weitere 5 cm, gesamte Belagsstärke somit über 15 bis 20 cm.**
Menge: 25,000 m

*Hinweis: Hinweis nachfolgende Positionen Asphalt fräsen*
Hinweis nachfolgende Positionen Asphalt fräsen und Abbruch (Schollen),
in die jeweiligen Einheitspreise sind der erforderliche Mehraufwand an Schachteinbauten, Schieberkappen, Rändern und Fahrbahnbegrenzungen einzukalkulieren.

*Hinweis: Hinweise zur Kalkulation und Ausführung für Abbruch und Beseitigung aller befestigten Oberflächen:*
Hinweise zur Kalkulation und Ausführung für Abbruch und Beseitigung aller befestigten Oberflächen:

Im Vorfeld der Ausschreibung wurde von der fm geotechnik GbR ein umfangreiches geotechnisches Gutachten für die Sanierung der Ortsdurchfahrt in Ausnang.

Ein Teil des Gutachtens besteht aus der Analyse der entnommenen Asphaltproben. Aufgrund der heterogenen Belastung innerhalb der Straßen sind einzelne Teilflächen unterschiedlich auszubauen und zu verwerten/entsorgen. Der unbelastete Ausbauasphalt befindet sich zum Großteil im Bereich in den Ausbautrassen der Breitbandinfrastruktur und der Stromleitungen.
Die Entsorgung des PAK-haltigen Asphalts erfolgt über die Deponie Gutenfurt des Landratsamt Ravensburg.

Vor Beginn der Bautätigkeiten werden vor Ort gemeinsam mit dem Auftragnehmer, dem Auftraggeber und der geotechnischen Baubegleitungen die als Ausbauasphalt anzusehenden Einzelflächen festgelegt.
Für die Asphaltflächen mit einer PAK-Belastung >25 mg/kg ist eine Direkte Abfuhr auf die Deponie Gutenfurt vorgesehen.

**01.04.0004 Bituminöse Befestigung aufbrechen und aufnehmen, in Gehwegen, Seitenflächen und teilweise in Fahrbahnen.**
Bituminöse Befestigung aufbrechen und aufnehmen,
in Gehwegen, Seitenflächen und teilweise in Fahrbahnen.
Ausführung in Streifen in Geh- und Radwegen, Seitenflächen und Teilweise in Fahrbahnen (Trasse Erneuerung Stromkabel und Breitbandausbau)
mit ca. 1,00 bis 7,00 m Breite
und Einzelflächen (Kleinflächen bis ca. 25 m²)
Dicke der bituminösen Befestigung 10 bis 16 cm,
anfallende Stoffe werden Eigentum des AN und sind auf
Kosten des AN einer Wiederaufbereitungsanlage zuzuführen.

Hinweis: Der Ausbauasphalt laut Analyse mit PAK - Werten =< 25 mg/kg
ist nach RuVA - StB 01 (Tabelle 1) als nicht teerhaltig einzustufen.
Alle damit verbundenen Kosten der Entsorgung bei einer Wiederaufbereitungsanlage sind mit einzukalkulieren.
Menge: 1535,000 m2

**01.04.0005 Kaltfräsen von Asphaltbelag, bitumenhaltig, in Fahrbahnen aus Asphalttragschicht/ -deckschicht, Tiefe über 2 bis 4 cm, Unterschiedliche Breiten (bis 5,50 m), Ränder senkrecht abkanten, Flächen reinigen, nicht festhaftende Schichten lösen, anfallende Stoffe aufnehmen, werden Eigentum des AN.**
Kaltfräsen von Asphaltbelag, bitumenhaltig, in Fahrbahnen aus Asphalttragschicht/ -deckschicht, Tiefe über 2 bis 4 cm, Unterschiedliche Breiten (bis 5,50 m), Ränder senkrecht abkanten, Flächen reinigen, nicht festhaftende Schichten lösen, anfallende Stoffe aufnehmen, werden Eigentum des AN.
Fräsasphalt der Verwertung bei einer Wiederaufbereitsungsanlage zuführen.
Hinweis: Der Ausbauasphalt mit PAK - Werten =< 25 mg/kg
ist nach RuVA - StB 01 (Tabelle 1) als nicht teerhaltig einzustufen,
Alle damit verbundenen Kosten der Entsorgung bei einer Wiederaufbereitungsanlage sind mit einzukalkulieren.
Ein Wiedereinbau innerhalb der Gesamtmaßnahme ist nicht zugelassen!

Einzukalkulieren ist auch der Mehraufwand an Schachteinbauten, Schieberkappen, Rändern und Fahrbahnbegrenzungen.
Ausführung in Teilflächen entsprechend Bauablauf und Teilabschnitten.
Frässchicht = Asphalttrag- und Asphaltdeckschicht.
In Bereichen ohne PAK Belastung.
Bereiche mit PAK Belastung siehe gesonderte Positionen
Menge: 2750,000 m2

**01.04.0006 Zulage zur Position Kaltfräsen von Asphaltbelag Tiefe über 2 bis 4 cm, für Frästiefen bis 16 cm**
Menge: 2050,000 m2

**01.04.0007 Teer-/ pechhaltige Befestigung in Form von gebundenen**
Teer-/ pechhaltige Befestigung in Form von gebundenen
und ungebundenen (Schottertränkung) Schichten fräsen,
direkt laden und zur deklarierten Deponie Gutenfurt transportieren und abladen.
Einfache Entfernung ca. 60 km
Der PAK-Gehalt der teer-/ pechhaltigen Befestigung wurde
in einer Voruntersuchung mit > 25 mg/kg bis < 200 mg/KG PAK ermittelt.
Bei diesem teer-/ pechhaltigen Material handelt es sich
um einen "Nicht gefährlichen Abfall zur Verwertung" mit der
AVV-Nr. 170302.
Frästiefe der teer-/ pechhaltigen Schicht über 16 bis 20 cm
Fräsbreiten bis 5,5 m
Fläche = Trag- und Deckschicht in Kreis- und Wohnstraßen

Die Gebühren für die Entsorgung werden vom AG direkt
getragen
Menge: 1350,000 t

**01.04.0008 Zulage zu den Positionen Asphaltbeläge fräsen für**
Zulage zu den Positionen Asphaltbeläge fräsen für
Fräseinsätze mit An- und Abfahrt der Asphaltfräsmaschine.
Abrechnung erfolgt beim 1. Fräseinsatz sowie zeitlich getrennte spätere Einsätze bei denen eine erneuter Antransport der Fräsmaschine auf die Baustelle erforderlich ist.
Umfahren der Fräsmaschine innerhalb der Baustelle ist in die Einheitspreise einzukalkulieren.
Menge: 10,000 St

*Hinweis*
Abbruch- und Wiederherstellungsarbeiten bestehende Borde,
Pflasterflächen und Entwässerungsrinnen

**01.04.0009 abbrechen Bordstein Naturstein nicht schadstoffbelastet B6 Fundament Beton Rückenstütze 25kN/m3 Geräteeinsatz mgl. Stoffe laden transp. LKW AN entsorgen AVV170504 Vergüt.Entsorg. AN**
STLB-Bau 2025-10 084
Totalabbruch des Bordsteins aus Naturstein, nicht schadstoffbelastet,
Abfall ist nicht gefährlich, Zuordnung LAGA Z 0 (uneingeschränkter Einbau), Form B 6, Breite 140 mm, einschl. Fundament aus Beton und zweiseitige Rückenstütze, Bettungsdicke 20 cm, Dicke der Rückenstütze 15 cm, Wichte des Abbruchstoffes DIN EN 1991-1-1 25 kN/m3, Geräteeinsatz ist möglich, max. Gesamtgewicht der Geräte ohne Beschränkung, Ausführung erschütterungsarm DIN 4150,
aufgenommene Stoffe sammeln, auf LKW des AN laden, transportieren, entsorgen, zum Lager oder zur Anlage nach Wahl des AN,
Anlage (Bezeichnung/Ort) '....................................................' vom Bieter einzutragen,

Abfallschlüssel nach AVV (Abfallverzeichnis-Verordnung) 170504 Boden/Stein, Mengenermittlung nach Aufmaß,
Vergütung der Entsorgung übernimmt AN, Ausführung gemäß Einzelbeschreibung,
Einzelbeschreibungs-Nr 'Ausführung gilt auch für Granitbordstein und Granit 1-Zeiler als Homburger Kante'.
Menge: 960,000 m

**01.04.0010 Leistung wie Position zuletzt in vollem Wortlaut beschrieben, jedoch Granitbordstein ausbauen, reinigen, seitlich lagern, wieder versetzen**
Leistung wie Position zuletzt in vollem Wortlaut beschrieben,
jedoch Granitbordstein B = 14 cm, H = 25 - 28 cm, unbelastet,
als Randeinfassung verlegt,
ausbauen, reinigen, seitlich lagern und wieder in Beton C20/25 versetzen.
Nicht wiederverwendbare Stoffe beseitigen
Menge: 65,000 m

**01.04.0011 Leistung wie Position zuletzt in vollem Wortlaut beschrieben, jedoch Rasengittersteine ausbauen und beseitigen**
Leistung wie Position zuletzt in vollem Wortlaut beschrieben,
jedoch Rasengittersteine B = 50 cm als Bankettbefestigung verlegt,
ausbauen und beseitigen
Menge: 160,000 m

**01.04.0012 Bestehendes Betonpflaster (Gehwege, Hoffläche und Zufahrten) in Splitt verlegt aufnehmen, säubern und seitlich lagern,**
Bestehendes Betonpflaster (Gehwege, Hoffläche und Zufahrten) in Splitt verlegt aufnehmen, säubern und seitlich lagern,
einschl. aller erforderlichen Erarbeiten.
Nicht wiederverwendbares Material beseitigen.
Steinstärke ca. 8 - 10 cm
Menge: 85,000 m2

**01.04.0013 Bestehendes Betonpflaster (Gehwege, Hofflächen und Zufahrten)**
Bestehendes Betonpflaster (Gehwege, Hofflächen und Zufahrten)
in Splitt verlegt aufnehmen,
Steinstärken ca. 8 - 10 cm.
Pflaster und anhaftendes Material wird Eigentum des AN und ist
komplett zu beseitigen.
Menge: 100,000 m2

**01.04.0014 Seitlich gelagertes Betonpflaster Steinstärke 8 - 10 cm aufnehmen und fachgerecht in ein herzustellendes Splittbett d = 4 cm versetzen und verfugen,**
Seitlich gelagertes Betonpflaster Steinstärke 8 - 10 cm aufnehmen und fachgerecht in ein herzustellendes Splittbett d = 4 cm versetzen und verfugen,
einschl. aller erforderlichen Erdarbeiten.
Neues Pflaster als Ergänzung sowie Schneiden des Pflasters entlang von Randeinfassungen und Einfriedungen wird gesondert vergütet
Menge: 225,000 m2

**01.04.0015 Hindernis im Boden aus leicht bewehrtem Beton (Mauerwände/Zaunfundament), abbrechen und direkt laden, auf LKW des AN laden, transportieren zu einer zugelassenen Deponie nach Wahl des AN,**
Hindernis im Boden aus leicht bewehrtem Beton (Mauerwände/Zaunfundament), abbrechen und direkt laden, auf LKW des AN laden, transportieren zu einer zugelassenen Deponie nach Wahl des AN,
Entsorgung einschl. Deponiegebühren ist mit einzukalkulieren, Abfall ist nicht gefährlich, Transport über öffentliche Straßen,
Ausführung erschütterungsarm für Mauerwände (Gartenmauern/Einfriedungen)
in verschiedenen Teilbereichen der Ortsdurchfahrt Ausnang.
Mauerhöhen von OK Gelände bis OK Mauer von ca. 0,20 bis 0,30 m,
zzgl. ca. 0,30 - 0,50 m unter Gelände OK,
Mauerbreiten von ca. 20 bis 30 cm.
Einschl. Mauerfundament unbewehrt Höhe ca. 25 - 30 cm,
Breite ca. 40 bis 50 cm.
Abbruch und Beseitigung komplett einschl. aller anfallenden Materialien.
Abrechnung nach örtlichem Aufmaß in lfm.
Menge: 50,500 m

**01.04.0016 Betonfundament schneiden, für Anschluss Winkelstützmauer und neues Betonfundament,**
Betonfundament schneiden, für Anschluss Winkelstützmauer und neues Betonfundament,
Schnitttiefe über 25 bis 35 cm,
Schnittfläche vertikal und horizontal,
Abrechnung erfolgt nach Schnittfläche
Menge: 1,800 m2

**01.04.0017 Zulage zur Position Abbruch Streifenfundament, vorhandenen Maschendrahtzaun inkl. Zaunpfosten (siehe beiliegendes Foto) abbauen und für die Weiterverwendung seitlich lagern.**
Zulage zur Position Abbruch Streifenfundament, vorhandenen Maschendrahtzaun inkl. Zaunpfosten (siehe beiliegendes Foto) abbauen und für die Weiterverwendung seitlich lagern.

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Menge: 20,000 m

**01.04.0018 Zulage zur Position Abbruch Streifenfundament, vorhandenen Sichtschutzelemente aus Holzbrettern (siehe beiliegendes Foto), einschließlich Pfosten und Pfostenbefestigung abbauen, zur weiterverwendung seitlich Lagern.**
Zulage zur Position Abbruch Streifenfundament, vorhandenen Sichtschutzelemente aus Holzbrettern (siehe beiliegendes Foto), einschließlich Pfosten und Pfostenbefestigung abbauen, zur weiterverwendung seitlich Lagern.
Höhe Sichtschutz 1,50 bis 2,00 m

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Menge: 8,000 m

**01.04.0019 Herstellen von Streifenfundament bzw. Mauer aus Stahlbeton zur Wiederherstellung eines Maschendrahtzauns,**
Herstellen von Streifenfundament bzw. Mauer aus Stahlbeton zur Wiederherstellung eines Maschendrahtzauns,
folgenden Arbeiten sind einzukalkulieren:
- Tiefbau für die frostsichere Gründung des Streifenfundament, Grabenbreite
ca. 1,00 m, Grabentiefe ca. 1,00 m,
- Liefern und Einbauen einer Frostschutzschicht Kiessand 0/45, bis frostsichere Tiefe ca. - 0,80 m unter OK Gelände, Breite ca. 1,00 m, Höhe ca. 0,20 m,
- Herstellen des Streifenfundament aus Beton C20/25 einschließlich Schalung und Bewehrungskörben, Höhe 1,00 m mit ca. 20 cm Überstand über OK Gelände, Breite 25 cm
- Liefern und Montieren von Stahlpfosten zur Montage Maschendrahtzaun

Hinweis:
Die Ausführung und Abrechnung erfolgt in Abstimmung mit dem Auftraggeber und den Anwohnern.
Menge: 20,000 m

**01.04.0020 Verkehrseinrichtung/Spiegel entfernen, Verkehrsschild an Stahlpfosten DN 50 - 100 mm montiert,**
Verkehrseinrichtung/Spiegel entfernen,
Verkehrsschild an Stahlpfosten DN 50 - 100 mm montiert,
einschließlich Fundamente und Befestigung aus Beton ausbauen,
Verkehrsschild/Spiegel von Stahlpfosten abmontieren.
Ausgebaute Teile zur Wiederverwendung aufladen,
fördern (Förderweg bis 5 km einfach), abladen
und nach Anordnung des AG im Baufeld lagern.
Nicht wiederverwendbare Stoffe gehen in Eigentum des AN und sind zu entsorgen.
Menge: 30,000 St

**01.04.0021 Fahrbahnleitpfosten aus Kunststoff ausbauen, im Baufeld lagern, wieder einbauen**
Fahrbahnleitpfosten aus Kunststoff ausbauen, im Baufeld lagern
und nach Abschluss der Arbeiten wieder an gleicher Stelle versetzen.
Ausführung Straßenränder Kreisstraße im Grünbereich.
Menge: 16,000 St

**01.04.0022 Fahrbahnleitpfosten aus Kunststoff ausbauen, im Baufeld lagern, Leitpfosten an Auftraggeber übergeben, anfallende Stoffe gehen in Eigentum des AN und sind zu entsorgen.**
Fahrbahnleitpfosten aus Kunststoff ausbauen, im Baufeld lagern, Leitpfosten an Auftraggeber übergeben, anfallende Stoffe gehen in Eigentum des AN und sind zu entsorgen.
Ausführung bei Leitpfosten im Bereich des neu hergestellten Gehwegs.
Menge: 5,000 St

**01.04.0023 Bodenhülse für Verkehrsschilder nach DIN EN 12899 -**
Bodenhülse für Verkehrsschilder nach DIN EN 12899 -
1/2006 und nach IVZ - Norm DN 60 mm einschl. Klemm- und
Gewindering liefern und in herzustellendes
Betonfundament versetzen.
Erforderliche Erdarbeiten sind mit einzukalkulieren.
Menge: 25,000 St

**01.04.0024 Zulage zur Position Bodenhülse für Abdeckkappe mit**
Zulage zur Position Bodenhülse für Abdeckkappe mit
Dichtungsring für DN 60 mm.
Menge: 25,000 St

**01.04.0025 Bestehende Straßeneinlaufabdeckung 50/50, 30/50 einschl. Schmutzeimer ausbauen und beseitigen.**
Menge: 22,000 St

**01.04.0026 Betonteile von bestehendem Straßeneinlaufschacht komplett ausbauen und beseitigen. Schmutzeimer und Abdeckung werden gesondert vergütet. Verbleibender Rohranschluss für Wiederzusammenschluss sichern, bzw. verschließen.**
Menge: 22,000 St

**01.04.0027 Bestehende Entwässerungsrinne DN150 (Birkorinne),**
Bestehende Entwässerungsrinne DN150 (Birkorinne),
aus Beton mit Stahlabdeckung,
ausbauen und komplett beseitigen.
Einzellänge bis ca. 5 m
Menge: 7,500 m

**01.04.0028 Hofablaufschacht quadratisch 30/30 Pultform komplett mit allen Betonteilen**
Hofablaufschacht komplett mit allen Betonteilen
und Gussabdeckung quadratisch 30/30 Pultform, Schachttiefe (Aufbau) Standard, liefern, auf ein Betonbett C 12/15 einbauen und an PVC - Leitung
DN 100 anschließen.
Leitung wird gesondert vergütet.
Menge: 7,000 St

**01.04.0029 Entwässerungsrinne C250 NW 150mm L 1m Beton U-Kastenrinne Abdeck. EN-GJS verschraubte Arretierung**
STLB-Bau 2025-10 009
Entwässerungsrinne für Oberflächenwasser DIN EN 1433 und DIN 19580, Klasse C 250, Typ M, Nennweite 150 mm, Baulänge 1 m, aus Beton, Kastenrinne, U-Querschnitt, ohne Gefälle, mit Abdeckung aus Gusseisen EN-GJS, als Stegrost, mit Kantenschutz aus verzinktem Stahl, mit verschraubter Arretierung, einschl. Fundament, aus Normalbeton C 20/25 DIN 1045-2,
Hersteller und Typ 'BIRCOlight' oder gleichwertig,

Hersteller und Typ '....................................................' vom Bieter einzutragen.
Menge: 17,500 St

**01.04.0030 Entwässerungsrinne C250 NW 150mm L 0,5m Beton U-Kastenrinne Abdeck. EN-GJS verschraubte Arretierung**
STLB-Bau 2025-10 009
Entwässerungsrinne für Oberflächenwasser DIN EN 1433 und DIN 19580, Klasse C 250, Typ M, Nennweite 150 mm, Baulänge 0,5 m, aus Beton, Kastenrinne, U-Querschnitt, ohne Gefälle, mit Abdeckung aus Gusseisen EN-GJS, als Stegrost, mit Kantenschutz aus verzinktem Stahl, mit verschraubter Arretierung, einschl. Fundament, aus Normalbeton C 20/25 DIN 1045-2,
Hersteller und Typ 'BIRCOlight' oder gleichwertig,

Hersteller und Typ '....................................................' vom Bieter einzutragen.
Menge: 3,000 St

**01.04.0031 Entwässerungsrinne C250 NW 150mm L 0,5m Beton U-Kastenrinne Abdeck. EN-GJS verschraubte Arretierung Revisionsöffnung**
STLB-Bau 2025-10 009
Entwässerungsrinne für Oberflächenwasser DIN EN 1433 und DIN 19580, Klasse C 250, Typ M, Nennweite 150 mm, Baulänge 0,5 m, aus Beton, Kastenrinne, U-Querschnitt, ohne Gefälle, mit Abdeckung aus Gusseisen EN-GJS, als Stegrost, mit Kantenschutz aus Gusseisen, mit verschraubter Arretierung, mit Revisionsöffnung, einschl. Fundament, aus Normalbeton C 20/25 DIN 1045-2, Ausführung gemäß Einzelbeschreibung,
Einzelbeschreibungs-Nr 'Ausführung als Sinkkasten für Anschluss an Regenwasserkanal'

Hersteller und Typ 'BIRCOlight' oder gleichwertig,

Hersteller und Typ '....................................................' vom Bieter einzutragen.
Menge: 3,000 St

**01.04.0032 Zulage zur Entwässerungsrinne für seitliche passende Abschussscheibe.**
Menge: 3,000 St

**01.04.0033 Zulage zur Entwässerungsrinne für örtliches Ablängen/Schneiden zur**
*** Bedarfsposition mit GB
Zulage zur Entwässerungsrinne für örtliches Ablängen/Schneiden zur
Anpassung an ungerade Maße.
Menge: 2,000 St

#### 01.05 Straßen, Wege, Plätze

*Hinweis: Hinweis nachfolgende Positionen Frostschutz- und Kiestragschicht sowie Asphalttragschicht und -deckschicht*
Hinweis nachfolgende Positionen Frostschutz- und Kiestragschicht sowie Asphalttragschicht und -deckschicht.
In die jeweiligen Einheitspreise sind der erforderliche Mehraufwand an Schächten/Schachteinbauten, Schieberkappen, Rändern und Fahrbahnbegrenzungen einzukalkulieren, eine Vergütung darüber hinaus erfolgt nicht!
Der Einbau der Asphaltbeläge erfolgt in mehreren Bauabschnitten, das mehrmalige einrichten der Asphaltkolonne ist in die Einheitspreise der Baustelleneinrichtung einzukalkulieren.

**01.05.0001 FSS Fahrbahn DPr1 EV2 100MPa 0/45 D 20-30cm**
STLB-Bau 2025-10 080
Frostschutzschicht ZTV SoB-StB, in Fahrbahnen, Verdichtungsgrad mind. DPr 1, Verformungsmodul auf der Oberfläche mind. EV2 100 MPa, aus Baustoffgemisch für Frostschutzschicht, natürliche Gesteinskörnung TL Gestein, Körnung 0/45, Schichtdicke über 20 bis 30 cm, Infiltrationsbeiwert ki größer gleich 1 x 10 hoch minus 5 m/s, abgerechnet wird nach Auftragprofilen, Ausführung gemäß Einzelbeschreibung,
Einzelbeschreibungs-Nr 'Ausführung einschl. Zwischenplanum zur Aufnahme der Kiestragschicht, Der Nachweis über Lieferscheine und Gesamtmassenbilanz mit Soll-Ist-Vergleich ist vorzulegen'.
Menge: 1255,000 m3

**01.05.0002 KTS Fahrbahn DPr1 EV2 120MPa 0/45 D 15-20cm**
STLB-Bau 2025-10 080
Kiestragschicht ZTV SoB-StB, in Fahrbahnen, Verdichtungsgrad mind. DPr 1, Verformungsmodul auf der Oberfläche mind. EV2 120 MPa, aus Baustoffgemisch für Kiestragschicht, natürliche Gesteinskörnung TL Gestein, Körnung 0/45, Schichtdicke über 15 bis 20 cm, abgerechnet wird nach Auftragprofilen, Ausführung gemäß Einzelbeschreibung,
Einzelbeschreibungs-Nr 'Der Nachweis über Lieferscheine und Gesamtmassenbilanz mit Soll-Ist-Vergleich ist vorzulegen'.
Menge: 1960,000 m3

**01.05.0003 Liefern und Einbauen einer Kombinierten Frostschutz-, Kiestragschicht,**
Liefern und Einbauen einer Kombinierten Frostschutz-, Kiestragschicht,
in Hofflächen und Nebenflächen.
Verdichtungsgrad DPr mind. 103 % aus Kies-Sand-Gemisch
Körnung 0/32 mm und 0/45 mm
Abrechnung nach Auftragsprofilen und Wiegescheinnachweis,
Gesamtschichtdicke ca. 30 - 45 cm stark.
Ausführung Friedhofsweg, Längs-Parkstreifen und bei Hausanschlüssen im Privatbereich.
Menge: 225,000 m3

**01.05.0004 Leistung wie zuletzt in vollem Wortlaut beschrieben, jedoch liefern, einbauen und verdichten einer Schottertragschicht aus**
Leistung wie zuletzt in vollem Wortlaut beschrieben, jedoch liefern, einbauen und verdichten einer Schottertragschicht aus
Moräne - Schotter Körnung 0/22 - 0/44,
Einbaustärke bis 13 cm, Einbaubreite bis 50 cm,
Ausführung als Bankett seitlich der Kreisstraßen ohne Bordsteine,
Abrechnung erfolgt nach Aufmaß und lfdm.
Menge: 370,000 m

**01.05.0005 Zulage zu der Position Kiestragschicht für Feinplanum einschl. Verdichtung EV 2 => 120 MN/m²**
Zulage zu der Position Kiestragschicht
für Feinplanum einschl. Verdichtung
EV 2 => 120 MN/m²
EVD => 65 MN/m², ( ZTV- SoB ) auf OK KTS/ STS,
zur Aufnahme von allen Asphalt- und Pflasterbelägen in
Straßen, Nebenflächen und Gehwegen.
Die Kalkulation des Feinplanums entfällt
dementsprechend in den Positionen Kies- und Schottertragschicht.
Hinweis: Das Zwischenplanum der Frostschutzschicht zur Aufnahme der
  Kies- und Schottertragschicht wird hier nicht vergütet,
  es ist in die Pos. Frostschutzschicht einzurechnen!
Menge: 6650,000 m2

**01.05.0006 Liefern von Stoffen einschließlich Einbau und Verdichtung, Baustoff Kies-Sand-Gemisch 0/X,**
Liefern von Stoffen einschließlich Einbau und
Verdichtung,  Baustoff Kies-Sand-Gemisch 0/X,
Anteil abschlämmbare Stoffe = < 6 %,
Ausführung als Untergrundverbesserung Straßenkoffer,
1. Schicht unter der FSS, Schichtstärke bis 40 cm.
Mengenermittlung nach Auftragsprofilen und Nachweis
durch Wiegekarten.
Menge: 225,000 m3

**01.05.0007 Leistung wie Position zuletzt in vollem Wortlaut beschrieben,**
Leistung wie Position zuletzt in vollem Wortlaut beschrieben,
jedoch gebrochenes Material Schotter Körnung 20/50 nach Wahl des AN,
als zusätzliche Untergrundverbesserung unterhalb der Schicht d= 30 cm mit Kiessand 0/X in Bereichen, mit besonders weichem Untergrund.
Ausführung und Abrechnung nur nach vorheriger Rücksprache mit der
Bauleitung des AG!
Menge: 150,000 m3

**01.05.0008 Vegetationstragschicht Schotterrasen Gemisch 50% Schotter 30% Sand 20% Oberboden Boden liefern D 25cm**
STLB-Bau 2025-10 003
Vegetationstragschicht für Schotterrasen, in Parkflächen, Gemisch aus 50 Vol.-% Schotter, Körnung 32/45, 30 Vol.-% Sand, Körnung 0/2, 20 Vol.-% Oberboden, Bodengruppe 2a DIN 18915 (nicht bindig, sandig), Boden liefern, Schichtdicke 25 cm, Tragfähigkeit EV2 mind. 60 MPa, zulässige Abweichung von der Nennhöhe +/- 30 mm, zulässige Abweichung von der Ebenheit bei 4 m 3 cm/bei 2 m 2 cm (Kategorie 4) DIN 18917.
Menge: 25,000 m2

**01.05.0009 Unterlage reinigen TSmB bitumenhaltig komb.Saug-Kehrmaschinen**
STLB-Bau 2025-10 080
Reinigen der Unterlage für Tragschichten mit bitumenhaltigen Bindemitteln, für das Aufsprühen von Haftkleber, durch Entfernen der Schmutzschicht, mit kombinierten Saug-/Kehrmaschinen, anfallende Stoffe laden.
Menge: 6650,000 m2

**01.05.0010 Zulage reinigen der bitum. Tragschicht, für fachgerechte Entsorgung anfallender Stoffe, Stoffe gehen in Eigentum AN über.**
Menge: 6650,000 m2

**01.05.0011 Zulage zur Pos. Reinigen bitum. Tragschicht,**
Zulage zur Pos. Reinigen bitum. Tragschicht,
für Reinigung im Hochdruckverfahren,
anzuwendender Wasserdruck max. 50 bar.
Ausführung und Abrechnung im Bereich der bestehenden Asphalttragschicht.
Menge: 6650,000 m2

**01.05.0012 Bitumenh.Bindem. aufsprühen 0,2-0,3kg/m2 C40B5-S frisch TS Asphalt**
STLB-Bau 2025-10 080
Bitumenhaltiges Bindemittel aufsprühen, ZTV Asphalt-StB, 0,2 bis 0,3 kg/m2, lösemittelhaltige Bitumenemulsion C40B5-S TL BE-StB und DIN EN 13808, ganzflächig, auf frischen Asphalttragschichten, Ausführung gemäß Einzelbeschreibung,
Einzelbeschreibungs-Nr 'Aufsprühen der Bitumenemulsion auf der frisch eingebauten Asphalttragschicht, für den Einbau der Asphaltdeckschicht aus Asphaltbeton'.
Menge: 6650,000 m2

**01.05.0013 Flankenfläche Asphaltschicht 2lagig heiß abdichten Bindem. 70/100 4kg/m2 B 10-15cm**
STLB-Bau 2025-10 080
Flankenfläche des hochliegenden Randes der Asphaltschichten 2-lagig heiß abdichten durch Bindemittel Straßenbaubitumen 70/100 TL Bitumen-StB und DIN EN 12591, Auftragsmenge 4 kg/m2, Auftragsbreite über 10 bis 15 cm, Ausführung gemäß Einzelbeschreibung,
Einzelbeschreibungs-Nr 'Abrechnung und Ausführung am oben liegenden Fahrbahnrand ohne Randeinfassung'.
Menge: 135,000 m

**01.05.0014 TS Asphalt Bk1,0 AC32TN Bindem. 70/100 D 10cm**
STLB-Bau 2025-10 080
Asphalttragschicht ZTV Asphalt-StB, Belastungsklasse RStO 12/24 Bk1,0, in Wohnstraßen, Mischgutart AC 32 T N, natürliche Gesteinskörnung TL Gestein, Mitverwendung von Asphaltgranulat ist zulässig, Bindemittel Straßenbaubitumen 70/100 TL Bitumen-StB und DIN EN 12591, Schichtdicke 10 cm, Einbaudicke gemäß TPD-StB durch Messen an Bohrkernen, die Kosten für die Entnahme der Bohrkerne und das Schließen der Bohrlöcher werden nicht gesondert vergütet, Einbau zwischen Randeinfassungen, Ausführung gemäß Einzelbeschreibung,
Einzelbeschreibungs-Nr 'Einbaumenge 240 kg/m²
Abrechnung erfolgt nach Soll/ Ist- Vergleich Wiegekarten und Flächenaufmaß.
Einschl. Mehraufwendungen an Einbauten (Abdeckungen, Kappen u.a. )'.
Menge: 6650,000 m2

**01.05.0015 Zulage zu den Positionen Asphaltbetontragschicht für Handeinbau in Kleinflächen, Zwickel und Streifen.**
Zulage zu den Positionen Asphaltbetontragschicht für Handeinbau in Kleinflächen, Zwickel und Streifen.
Abrechnung nur in Kleinflächen ohne Fertigereinbau nach Rücksprache bzw. Festlegung durch den AG.
Menge: 450,000 m2

**01.05.0016 Provisorische Asphaltkeile im Bereich von Grundstückszufahrten an Hindernissen (Randsteine u.a.), als Überfahrschutz einbauen, vor dem Gesamtbelagseinbau wieder ausbauen und beseitigen.**
Provisorische Asphaltkeile im Bereich von Grundstückszufahrten an Hindernissen (Randsteine u.a.), als Überfahrschutz einbauen, vor dem Gesamtbelagseinbau wieder ausbauen und beseitigen.
Ausführung mit bituminöser Tragdeckschicht Körnung 0/16,
Einbaustärke nach Bedarf im Handeinbau,
Abrechnung nach Lieferscheinnachweis,
Ausführung nur nach vorheriger Rücksprache mit der örtlichen Bauleitung!
Menge: 10,000 t

**01.05.0017 Provisorische Asphaltkeile im Bereich von Grundstückszufahrten an Hindernissen (Randsteine u.a.), als Überfahrschutz einbauen, vor dem Gesamtbelagseinbau wieder ausbauen und beseitigen.**
Provisorische Asphaltkeile im Bereich von Grundstückszufahrten an Hindernissen (Randsteine u.a.), als Überfahrschutz einbauen, vor dem Gesamtbelagseinbau wieder ausbauen und beseitigen.
Ausführung mit bituminöser Deckschicht Körnung 0/8 bis 0/11,
Einbaustärke nach Bedarf im Handeinbau,
Abrechnung nach Lieferscheinnachweis,
Ausführung nur nach vorheriger Rücksprache mit der örtlichen Bauleitung!
Menge: 5,000 t

**01.05.0018 Asphalttragschicht AC22TN Bindem. 70/100, als Provisorium**
*** Bedarfsposition mit GB
Asphalttragschicht ZTV Asphalt-StB, Belastungsklasse RStO 12 Bk0,3 bis 1,0, Mischgutart AC 22 T N, natürliche Gesteinskörnung TL Gestein, Mitverwendung von Asphaltgranulat ist zulässig, Bindemittel Straßenbaubitumen 70/100 TL Bitumen-StB und DIN EN 12591, abgerechnet wird nach Wiegekarten, Einbau mit Fertiger, Einbaumenge 240 kg/m² bis 360 kg/m²,
Ausführung als provisorische Asphaltbefestigung, auch in Gehweg- und Seitenflächen, in mehreren Teilabschnitte, als Provisorium für Zwischenbaustände und bauzeitliche Unterbrechungen (Winterpause),
der Wiederausbau und die Beseitigung des Provisorium ist einzukalkulieren,
Ausführung und Abrechnung nach Rücksprache bzw. Festlegung durch den AG
Menge: 75,000 t

**01.05.0019 Asphaltbetondeckschicht Bk1,0 AC11DN D 4cm Bindem. 70/100**
STLB-Bau 2025-10 080
Asphaltdeckschicht aus Asphaltbeton, ZTV Asphalt-StB, Belastungsklasse RStO 12/24 Bk1,0, in Wohnstraßen, Mischgutart AC 11 D N, natürliche Gesteinskörnung TL Gestein, Schichtdicke 4 cm, Bindemittel Straßenbaubitumen 70/100 TL Bitumen-StB und DIN EN 12591, Einbau zwischen Randeinfassungen, Ausführung gemäß Einzelbeschreibung,
Einzelbeschreibungs-Nr 'Einbaumenge 96 kg/m²
Abrechnung nach Flächenaufmaß und Wiegekartennachweis, Soll/Ist Vergleich
Ausführung im Bereich Baugebietsstraßen und Grundstückszufahrten einschl. Mehraufwand Einbauten (Abdeckungen,Kappen u.a.)'.
Menge: 5875,000 m2

**01.05.0020 Asphaltbetondeckschicht AC8DL D 3cm Bindem. 70/100**
STLB-Bau 2025-10 080
Asphaltdeckschicht aus Asphaltbeton, ZTV Asphalt-StB, Mischgutart AC 8 D L, natürliche Gesteinskörnung TL Gestein, Schichtdicke 3 cm, Bindemittel Straßenbaubitumen 70/100 TL Bitumen-StB und DIN EN 12591, Einbau zwischen Randeinfassungen, Ausführung gemäß Einzelbeschreibung,
Einzelbeschreibungs-Nr 'Einbaumenge 72 kg/m²
Abrechnung nach Flächenaufmaß und Wiegekartennachweis, Soll/Ist Vergleich
Ausführung in Gehwegen mit Gehwegfertiger und Hofflächen im Handeinbau (siehe Zulageposition), Mehraufwand an Einbauten (Abdeckungen,Kappen u.a.)'.
Menge: 1220,000 m2

**01.05.0021 Zulage zu den Positionen Asphaltbetondeckschicht für Handeinbau in Kleinflächen, Zwickel und Streifen.**
Zulage zu den Positionen Asphaltbetondeckschicht für Handeinbau in Kleinflächen, Zwickel und Streifen.
Abrechnung nur in Kleinflächen ohne Fertigereinbau nach Rücksprache bzw. Festlegung durch den AG.
Menge: 450,000 m2

**01.05.0022 Deckschicht Asphaltbeton abstumpfen Brechsand/Splitt 1/3 0,5-1kg/m2 einwalzen maschinell**
STLB-Bau 2025-10 080
Deckschicht aus Asphaltbeton gemäß ZTV Asphalt-StB abstumpfen mit Baustoffgemisch für Oberflächenbehandlung, Körnung 1/3 aus natürlichen gebrochenen Gesteinskörnungen (Brechsand-Splitt-Gemisch), Abstreumenge 0,5 bis 1 kg/m2, mit glatter Walze einwalzen, erkaltete Decke abkehren, walzen und erneut abkehren, vor Aufhebung der Geschwindigkeitsbeschränkung nicht gebundenen Splitt abfegen, seitlich lagern, maschinell, Ausführung gemäß Einzelbeschreibung,
Einzelbeschreibungs-Nr 'Seitlich gelagertes überschüssiges Material wird Eigentum des AN und ist zu beseitigen'.
Menge: 7095,000 m2

**01.05.0023 Fuge anlegen Deckschicht Asphaltbeton Längs-Querfuge B 10mm T 40mm**
STLB-Bau 2025-10 080
Fuge ZTV Fug-StB beim Herstellen der Asphaltschicht anlegen, Ausführung in der Deckschicht, aus Asphaltbeton, als Längs- und Querfuge, Fugenbreite 10 mm, Fugentiefe 40 mm.
Menge: 225,000 m

**01.05.0024 Naht auffräsen ausräumen Deckschicht Asphaltbeton Längs-Querfuge B 10mm T 30mm**
STLB-Bau 2025-10 080
Naht ZTV Fug-StB in Asphaltschicht mit zwangsgeführtem Fugenschneider als Fugenspalt auffräsen und ausräumen, Ausführung in der Deckschicht, aus Asphaltbeton, als Längs- und Querfuge, Fugenbreite 10 mm, Fugentiefe 30 mm, Ausführung gemäß Einzelbeschreibung,
Einzelbeschreibungs-Nr 'Ausführung als Vorleistung zum anschließenden Vergießen der Fuge, einschl. Beseitigung von anfallendem Fräsmaterial.'.
Menge: 130,000 m

**01.05.0025 Fuge füllen Bit.-vergussmasse B 10mm T 30mm**
STLB-Bau 2025-10 080
Fuge ZTV Fug-StB in Asphaltschicht, Fugenspalt säubern und trocknen, Fugenwandung mit Voranstrichmittel vorbehandeln, Fugenraum bis max. 15 mm unter Oberkante mit komprimierbarem, bis 200 Grad C standfesten Füllstoff ausfüllen, mit Bitumenvergussmasse TL Fug-StB füllen, Fugenbreite 10 mm, Fugentiefe 30 mm.
Menge: 130,000 m

**01.05.0026 Plattenbelag Betonrasengitterstein D 10cm Bettung Splitt 2/5 D 4+/-1cm Splitt 2/5**
STLB-Bau 2025-10 080
Plattenbelag aus Rasengittersteinen aus Beton, Dicke 10 cm, Bettung aus Gesteinskörnung Körnung 2/5 aus natürlichen gebrochenen Gesteinskörnungen (Splitt), TL Pflaster-StB Kategorie GN, Dicke 4 +/- 1 cm, Fugen und Kammern verfüllen mit Splitt, Körnung 2/5, Ausführung gemäß Einzelbeschreibung,
Einzelbeschreibungs-Nr 'Ausführung in Parkflächen, Hof- und Grundstückszufahrten'.
Menge: 20,000 m2

**01.05.0027 Betonpflastersteinen als Ergänzung zum bereits vorhandenen Pflaster liefern, seitlich lagern.**
Betonpflastersteinen als Ergänzung zum bereits vorhandenen Pflaster liefern, seitlich lagern.
Güteeigenschaften nach DIN EN 1338, Frost- und Tausalzbeständigkeit erhöhtem Abrieb- und Witterungswiderstand, Steine entsprechend dem vorhandenen Verlegemuster liefern.
Pflasterstein mit kraftschlüssiger Rundumverzahnung, ebener Oberfläche, und gefasten Kanten.
Fabrikat, Hersteller :  Beton BRAUN „Arcado" VS 4, oder gleichwertig
Oberfläche  :  Vorsatz Opal-, Schiefer-, Mittelgrau
  (Mischung Grautöne)
Formate  :  15 x 15 cm, 22,50 x 22,50 cm, 30,00 x 15,00 cm
  30,00 x 22,50 cm
Steindicke  :  8  cm
Hersteller und Typ '....................................................' vom Bieter einzutragen.

Abgerechnet werden die reinen Materialkosten einschließlich liefern, die Verlegung wird gesondert vergütet.
Menge: 100,000 m2

**01.05.0028 Doppel-T Verbundpflastersteine als Ergänzung zum bereits vorhandenen Pflaster liefern, seitlich lagern.**
Doppel-T Verbundpflastersteine als Ergänzung zum bereits vorhandenen Pflaster liefern, seitlich lagern.
Güteeigenschaften nach DIN EN 1338, Frost- und Tausalzbeständigkeit erhöhtem Abrieb- und Witterungswiderstand, aus Beton, Doppel-T Verbundpflaster liefern.
Steinfarbe: Grau
Steindicke: 8  cm

Hersteller und Typ '....................................................' vom Bieter einzutragen.

Abgerechnet werden die reinen Materialkosten einschließlich liefern, die Verlegung wird gesondert vergütet.
Menge: 30,000 m2

**01.05.0029 Betonpflastersteine als Ergänzung zum bereits vorhandenen Pflaster liefern, seitlich lagern.**
Betonpflastersteine als Ergänzung zum bereits vorhandenen Pflaster liefern, seitlich lagern.
Güteeigenschaften nach DIN EN 1338, Frost- und Tausalzbeständigkeit erhöhtem Abrieb- und Witterungswiderstand, aus Beton, Abmessung 20/20 cm
Steinfarbe: Grau
Steindicke: 8  cm

Hersteller und Typ '....................................................' vom Bieter einzutragen.

Abgerechnet werden die reinen Materialkosten einschließlich liefern, die Verlegung wird gesondert vergütet.
Menge: 15,000 m2

*Hinweis: Gussasphalt entlang Brückenkopf*

**01.05.0030 Gussasphaltrandstreifen 0/11 S nach RiZ-Ing Dicht 3 herstellen**
Gussasphaltrandstreifen 0/11 S nach RiZ-Ing Dicht 3 herstellen
Dicke 4 cm, Breite 30 cm, einschl. Abstreuen der Gussasphalt-Schutzschicht mit leicht mit Bindemittel umhüllten Edelsplitt 2/5 bzw. 5/8 mm,
Art und Ausführung siehe Bauwerksplan
Menge: 14,000 m

**01.05.0031 Längsfugen herstellen (Deckschicht)**
Längsfugen herstellen (Deckschicht)
Fuge herstellen.
Fugenspalt aussparen bzw. geradlinig schneiden, mit
Druckluft säubern und trocknen, anfallendes Material
entfernen und einer Verwertung nach Wahl des AN zuführen.
Schnitttiefe cm '4'
Fugenspaltbreite mm '25'
Anschlussfuge an Brückenkappen im Überbaubereich
nach RiZ-ING Dicht 9
in der Deckschicht
mit heiß verarbeitbarer Fugenmasse Typ N2,
Fugenwandungen ggf. mit Voranstrich versehen,
Fugenraum verfüllen in einer Lage mit Trennstreifen aus
hitzebeständigem Kunststoff (z.B. PTFE).
Menge: 14,000 m

*Hinweis: Randeinfassungen und Bordsteine*
Randeinfassungen, Bordsteine und Pflasterflächen

**01.05.0032 Randeinfassung Natursteinpflaster Granit L/B/H 160-200/160/160mm Fundament Rückenstütze 2seitig C20/25 D 20cm Pflasterfugenmörtel zementgeb. einbringen**
Pflasterstreifen als Randeinfassung aus Steinpflaster ZTV Pflaster-StB, Ausführung der Pflasterstreifen nach Anzahl der Zeilen, einzeilig, Natursteinpflaster DIN EN 1342, Gesteinsart Granit, Maße L/B/H 160-200/160/160 mm, Dickenabweichung Klasse 2, Belastungsklasse RStO 12 Bk0,3, in Wohnstraßen, Tragschicht wird gesondert vergütet, Fundament und 2-seitige Rückenstütze aus Beton mit einer Zusammensetzung C 25/30 DIN EN 206 und DIN 1045-2, Dicke 20 cm, Breite der Rückenstütze 15 +/-2 cm, zementgebundenen Pflasterfugenmörtel einbringen, Fugenbreite 10 +/-2 mm,
Ausführung gemäß Einzelbeschreibung,
Einzelbeschreibungs-Nr 'Liefern der Pflastersteine Ausführung gesägt mit gestockter Oberfläche, einschl. aller erforderlichen Erdarbeiten'.
Menge: 100,000 m

**01.05.0033 Leistung wie Pos. zuletzt in vollem Wortlaut beschrieben, jedoch Flächenpflaster in Beton versetzt, Granitsteine 8/10 cm, mit gestockter Oberfläche**
Leistung wie Pos. zuletzt in vollem Wortlaut beschrieben,
jedoch Ausführung als Flächenpflaster in Beton versetzt und ausgefugt,
mit Granitsteinen 8/10 und gestockter Oberfläche,
in Zwickel und Streifen vor Mauern und Einbauten,
Einzelflächen bis ca. 15 m²
Menge: 15,000 m2

**01.05.0034 Leistung wie Pos. zuletzt in vollem Wortlaut beschrieben, jedoch Flächenpflaster in Beton versetzt, Granitsteine 16/16 cm, mit gestockter Oberfläche**
Leistung wie Pos. zuletzt in vollem Wortlaut beschrieben,
jedoch Ausführung als Flächenpflaster in Beton versetzt und ausgefugt,
mit Granitsteinen 16/16 und gestockter Oberfläche,
in Zwickel und Streifen vor Mauern und Einbauten,
Einzelflächen bis ca. 15 m²
Menge: 55,000 m2

**01.05.0035 Rinne einzeilig Natursteinpflaster Granit L/B/H 160-200/160/160mm Bk1,0 Fundament C12/15 D 20cm Pflasterfugenmörtel zementgeb. einbringen**
Pflasterstreifen als Rinne vor Bordsteinen, aus Steinpflaster ZTV Pflaster-StB, Ausführung der Pflasterstreifen nach Anzahl der Zeilen, einzeilig, Natursteinpflaster DIN EN 1342, Gesteinsart Granit, Maße L/B/H 160-200/160/160 mm, Dickenabweichung Klasse 2, Belastungsklasse RStO 12 Bk1,0, Tragschicht wird gesondert vergütet, Fundament aus Beton mit einer Zusammensetzung C 25/30 DIN EN 206 und DIN 1045-2, Dicke 20 cm, zementgebundenen Pflasterfugenmörtel einbringen, Fugenbreite 15 +/-2 mm, Ausführung gemäß Einzelbeschreibung,
Einzelbeschreibungs-Nr 'Ausführung gesägt mit gestockter Oberfläche, als Entwässerungsrinne,
einschl. aller erforderlichen Erdarbeiten'.
Menge: 820,000 m

**01.05.0036 Rinne einzeilig Betonpflaster L/B 200/200mm D 80mm Hoffläche Fundament Rückenstütze 2seitig C20/25 D 20+/-2cm Pflasterfugenmörtel zementgeb. einkehren einschlämmen B 10+/-5mm**
STLB-Bau 2025-10 080
Pflasterstreifen als freistehende Rinne aus Steinpflaster, ungebundene Bauweise, Ausführung der Pflasterstreifen nach Anzahl der Zeilen, einzeilig, Pflastersteine aus Beton, DIN EN 1338, max. Differenzen J, Witterungswiderstand B, Abriebwiderstand H, Maße L/B 200/200 mm, Dicke 80 mm, Farbton grau, in Hofflächen, Tragschicht wird gesondert vergütet, Fundament und 2-seitige Rückenstütze aus Beton mit einer Zusammensetzung C 20/25 DIN 1045-2, Dicke 20 +/- 2 cm, Breite der Rückenstütze 15 +/- 2 cm, zementgebundenen Pflasterfugenmörtel einkehren und einschlämmen, Fugenbreite 10 +/- 5 mm, Ausführung gemäß Einzelbeschreibung,
Einzelbeschreibungs-Nr 'Ausführung einschließlich aller erforderlichen Erdarbeiten,
als Entwässerungsrinne in Hofflächen, mit Gefälle zum Hoftopf einbauen, Höhendifferenz zur angrenzenden Pflasterfläche 0 - 7 mm'.
Menge: 30,000 m

**01.05.0037 Einfassung Natursteinpflaster Granit L/B/H 90/90/90mm Fundament Rückenstütze C12/15 D 20cm Pflasterfugenmörtel zementgeb. einbringen B 10+/-2mm**
STLB-Bau 2025-10 080
Pflasterstreifen um Einbauten, aus Steinpflaster FGSV ZTV Pflaster-StB, Natursteinpflaster, DIN EN 1342, Gesteinsart Granit, Oberfläche gestockt, Farbton grau, Maße L/B/H 90/90/90 mm, Dickenabweichung Klasse 2, Tragschicht wird gesondert vergütet, Fundament und einseitige Rückenstütze aus Beton mit einer Zusammensetzung C 12/15 DIN 1045-2, Dicke 20 cm, Breite der Rückenstütze 15 +/- 2 cm, zementgebundenen Pflasterfugenmörtel einbringen, Farbton Fugen grau, Fugenbreite 10 +/- 2 mm, Ausführung gemäß Einzelbeschreibung,
Einzelbeschreibungs-Nr 'Ausführung gesägt mit gestockter Oberfläche,
einschl. erforderlichen Erdarbeiten, als Abschluss der Pflaster- und Asphaltflächen entlang von Hauswänden und Einfriedungen, einschl. aller erforderlichen Erdarbeiten'.
Menge: 95,000 m

**01.05.0038 Naturbord B6 Granit Fundament Rückenstütze D 20cm B 15cm**
STLB-Bau 2025-10 080
Bordstein aus Naturstein, DIN EN 1343, Maße DIN 482, Form B 6, Breite 140 mm, Granit, Oberfläche gestockt, zulässige Abweichung von Gesamtbreite und -höhe Klasse H 2, zulässige Abweichung für Anlauf Klasse D 2, mit Fundament und einseitiger Rückenstütze Bettungsdicke 20 cm, Breite der Rückenstütze 15 cm, Fugen geschlossen, mit Mörtel, Ausführung gemäß Einzelbeschreibung,
Einzelbeschreibungs-Nr 'Ausführung als Hochbord, Anschlaghöhe 10 cm, Fundament und 2-seitiger Rückenstütze aus Beton mit einer Zusammensetzung C25/30 DIN EN 206 und DIN 1045-2, einschl. aller erforderlichen Erdarbeiten'.
Menge: 875,000 m

**01.05.0039 Naturbord B6 Granit Fundament Rückenstütze D 20cm B 15cm**
STLB-Bau 2025-10 080
Bordstein aus Naturstein, DIN EN 1343, Maße DIN 482, Form B 6, Breite 140 mm, Granit, Oberfläche gestockt, zulässige Abweichung von Gesamtbreite und -höhe Klasse H 2, zulässige Abweichung für Anlauf Klasse D 2, mit Fundament und einseitiger Rückenstütze Bettungsdicke 20 cm, Breite der Rückenstütze 15 cm, Fugen geschlossen, mit Mörtel, Ausführung gemäß Einzelbeschreibung,
Einzelbeschreibungs-Nr 'Ausführung als Tiefbord, Anschlaghöhe 3 cm, Fundament und 2-seitiger Rückenstütze aus Beton mit einer Zusammensetzung C25/30 DIN EN 206 und DIN 1045-2, einschl. aller erforderlichen Erdarbeiten'.
Menge: 320,000 m

**01.05.0040 Leistung wie zuvor in vollem Wortlaut beschrieben, jedoch als Absenker/Übergangsstein von Hochbordstein +12 cm auf Hochbordbordstein +10 cm über eine Länge von 1,00 m**
Menge: 2,000 m

**01.05.0041 Leistung wie zuvor in vollem Wortlaut beschrieben, jedoch als Absenker von Hochbordstein +10 cm auf Tiefbordstein +3 cm über eine Länge von 1,00 bis 1,50 m**
Menge: 75,000 m

**01.05.0042 Naturbord B 80mm Granit Fundament Rückenstütze D 20cm B 15cm**
STLB-Bau 2025-10 080
Bordstein aus Naturstein, Breite 80 mm, Granit, Oberfläche gestockt, mit Fundament und einseitiger Rückenstütze Bettungsdicke 20 cm, Breite der Rückenstütze 15 cm, Fugen geschlossen, mit Mörtel, Ausführung gemäß Einzelbeschreibung,
Einzelbeschreibungs-Nr 'Ausführung als Flach- und Tiefbord, Anschlaghöhe 0 - 3 cm, Fundament und 2-seitiger Rückenstütze aus Beton mit einer Zusammensetzung C25/30 DIN EN 206 und DIN 1045-2, einschl. aller erforderlichen Erdarbeiten'.
Menge: 650,000 m

**01.05.0043 Naturbord B 80mm Granit Fundament Rückenstütze D 20cm B 15cm**
STLB-Bau 2025-10 080
Bordstein aus Naturstein, Breite 80 mm, Granit, Oberfläche gestockt, mit Fundament und einseitiger Rückenstütze Bettungsdicke 20 cm, Breite der Rückenstütze 15 cm, Fugen geschlossen, mit Mörtel, Ausführung gemäß Einzelbeschreibung,
Einzelbeschreibungs-Nr 'Ausführung als Hochbord, Anschlaghöhe 10 - 12 cm, Fundament und 2-seitiger Rückenstütze aus Beton mit einer Zusammensetzung C25/30 DIN EN 206 und DIN 1045-2, einschl. aller erforderlichen Erdarbeiten'.
Menge: 30,000 m

**01.05.0044 Zulage zu den Positionen Randeinfassung Natursteinpflaster für Fase 2,0 x 2,0 cm herstellen, einschl. aller erforderlichen Arbeiten.**
Zulage zu den Positionen Randeinfassung Natursteinpflaster für
Fase 2,0 x 2,0 cm herstellen, einschl. aller erforderlichen Arbeiten.
Ausführung nach besonderer Anordnung des AG.
Bei der Ausführung ist auf eine sorgfältige Bearbeitung der Steine
zu achten, um Eckabplatzungen zu vermeiden!
Menge: 1335,000 m

**01.05.0045 Betonbord TB8/25 grau Fundament Rückenstütze 2seitig C20/25 D 20cm B 15cm**
STLB-Bau 2025-10 080
Bordstein aus Beton, DIN EN 1340, Maße DIN 483, Form TB 8/25, Farbton grau, Witterungswiderstand D, Abriebwiderstand I, Biegezugfestigkeit T, mit Fundament und 2-seitiger Rückenstütze aus Beton mit einer Zusammensetzung C 20/25 DIN 1045-2, Bettungsdicke 20 cm, Breite der Rückenstütze 15 cm, Fugen offen, Ausführung gemäß Einzelbeschreibung,
Einzelbeschreibungs-Nr 'Ausführung einschl. erforderlicher Erdarbeiten.'.
Menge: 35,000 m

**01.05.0046 Bordstein auf Passmaß trennen, Bordsteine aus Granit B 6, 100-140/250 bis 280**
Bordstein auf Passmaß trennen, Bordstein aus Beton B6, 80-140/250 bis 280, Bordstein trennen durch Nassschneiden, Bordstein quer trennen
Menge: 185,000 St

**01.05.0047 Anschluss Pflasterdecke Schnittkante**
Anschluss Pflasterdecke Schnittkante
Anschluss für Pflasterdecke ZTV P-StB, aus Betonpflaster, Herstellen von Schnittkanten, mit Schneidgerät und diamantbesetzter Trennscheibe.
Pflasterdicke 8 bis 10 cm
Ausführung in Geh- und Radwegen, Aufstellflächen und Nebenflächen.
Menge: 165,000 m

**01.05.0048 Kasseler Sonderbord H = 18 cm**
Kasseler Sonderbord H = 18 cm
aus Granit,
mit horizontaler Auffahrfläche, ausgerundetem Übergang zur 75° schrägen Anfahrfläche, Anfahrfläche glatt geschliffen, Auftrittsfläche 30cm und rutschsicher geflammt,
System "DIN Barrierefrei Geprüft",
Abmessungen - Gesamthöhe 33,4 cm, Breite 43,5 cm,
Einstiegshöhe 18 cm,
engfugig (5 mm) versetzen, einschließlich Distanzscheiben,
Einbautiefe 15 cm,
mit Fundament und Rückenstütze aus Beton mit einer Zusammensetzung
C 25/30, DIN 18318,
Bettungsdicke 20 cm,
Breite der Rückenstütze 15 cm, bis 12 cm unter OK Bordstein,
einschließlich aller erforderlichen Schnitte,
einschließlich aller erforderlichen Erd- und Nebenarbeiten,
gesamtes Material ist mit einzukalkulieren.

Typ Kasseler Sonderbord

Mengenermittlung nach Aufmaß.
Menge: 16,000 m

**01.05.0049 Zulage Kasseler Sonderbord - Übergangstein rechts**
Zulage zu Position Kasseler Sonderbord
für Übergangstein von Kasseler Sonderbord auf Bordstein B 14/25-28 (Hochbord),
Hochbordbreite 14 cm, Anschlag Hochbord 12 cm,
Ausführung von Anschlaghöhe 18 cm auf Anschlaghöhe 12 cm rechts.

Typ Kasseler Sonderbord Übergänge

Mengenermittlung nach Aufmaß.
Menge: 2,000 St

**01.05.0050 Zulage Kasseler Sonderbord - Übergangstein links**
Zulage zu Position Kasseler Sonderbord
für Übergangstein von Kasseler Sonderbord auf Bordstein B 14/25-28 (Hochbord),
Hochbordbreite 14 cm, Anschlag Hochbord 12 cm,
Ausführung von Anschlaghöhe 18 cm auf Anschlaghöhe 12 cm links.

Typ Kasseler Sonderbord Übergänge

Mengenermittlung nach Aufmaß.
Menge: 2,000 St

*Hinweis: Taktile Flächen Bushaltestellen*

*Hinweis: Taktile Oberflächen Betonpflaster Ausführung in weiß*

**01.05.0051 Einstiegsfeld Bushaltestelle aus taktilen Bodenindikatoren DIN 32984,**
Einstiegsfeld Bushaltestelle aus taktilen Bodenindikatoren DIN 32984,
aus Beton, Plattenmaße 30/30 cm, Dicke 8 cm, Farbton weiß, mit Rippenstruktur, ungebundene Bauweise, Tragschicht wird gesondert vergütet, Bettung aus Baustoffgemisch Körnung 0/4 aus natürlichen ungebrochenen Gesteinskörnungen (Kiessand), Dicke 3 bis 5 cm, Bettungsstoff einfegen.

Abrechnung pro Einstiegsfeld = 1 Stück
Gesamtmaß 120/90 cm.
Menge: 1,000 St

**01.05.0052 Einstiegsfeld Bushaltestelle aus taktilen Bodenindikatoren DIN 32984,**
Einstiegsfeld Bushaltestelle aus taktilen Bodenindikatoren DIN 32984,
aus Beton, Plattenmaße 30/30 cm, Dicke 8 cm, Farbton weiß, mit Rippenstruktur, ungebundene Bauweise, Tragschicht wird gesondert vergütet, Bettung aus Baustoffgemisch Körnung 0/4 aus natürlichen ungebrochenen Gesteinskörnungen (Kiessand), Dicke 3 bis 5 cm, Bettungsstoff einfegen.

Abrechnung pro Einstiegsfeld = 1 Stück
Gesamtmaß 120/115 cm.
Menge: 1,000 St

**01.05.0053 Auffindestreifen Beton 30/30cm D 8cm weiß Rippenstruktur B 60cm Bettung Kiessand 0/4 D 3-5cm einfegen**
STLB-Bau 2025-10 080
Auffindestreifen aus taktilen Bodenindikatoren DIN 32984, aus Beton, Plattenmaße 30/30 cm, Dicke 8 cm, Farbton weiß, mit Rippenstruktur, Streifenbreite 60 cm, ungebundene Bauweise, Tragschicht wird gesondert vergütet, Bettung aus Baustoffgemisch Körnung 0/4 aus natürlichen ungebrochenen Gesteinskörnungen (Kiessand), Dicke 3 bis 5 cm, Bettungsstoff als Fugenfüllung einfegen, Ausführung gemäß Einzelbeschreibung,
Einzelbeschreibungs-Nr 'Abrechnung Breite Auffindestreifen 60 cm (2-3 parallele Plattenreihen) in m2 Fläche.'.
Menge: 1,500 m

**01.05.0054 Leitstreifen Beton 30/30cm D 8cm weiß Rippenstruktur B 30cm Bushaltestelle Bettung Brechsand-Splitt 0/5 D 3-5cm Brechsand-Splitt 0/4 einfegen B 5+/-1mm**
STLB-Bau 2025-10 080
Leitstreifen aus taktilen Bodenindikatoren DIN 32984, aus Beton, Plattenmaße 30/30 cm, Dicke 8 cm, Farbton weiß, mit Rippenstruktur, Streifenbreite 30 cm, ungebundene Bauweise, an Bushaltestellen, Tragschicht wird gesondert vergütet, Bettung aus Baustoffgemisch Körnung 0/5 aus natürlichen gebrochenen Gesteinskörnungen (Brechsand-Splitt-Gemisch), TL Pflaster-StB Kategorie GU, Dicke 3 bis 5 cm, Baustoffgemisch für Fugen, Körnung 0/4 aus natürlichen gebrochenen Gesteinskörnungen (Brechsand-Splitt-Gemisch), einfegen, Fugenbreite 5 +/- 2 mm.
Menge: 8,000 m

**01.05.0055 Pflasterdecke Betonpflaster Abstandhalter L/B 300/300mm D 80mm anthrazit Geh-Radweg Bettung Brechsand-Splitt 0/5 D 4+/-1cm Splitt 1/3 einbringen**
STLB-Bau 2025-10 080
Pflasterdecke, barrierefrei DIN 18040-3, aus Pflastersteinen aus Beton, DIN EN 1338, ungebundene Bauweise, Tragschicht wird gesondert vergütet, mit Abstandhaltern, Maße L/B 300/300 mm, Dicke 80 mm, max. Differenzen K, Witterungswiderstand B, Abriebwiderstand H, Kante ohne Abschrägung, mit Kreuzfugen, Oberfläche mit Hartgestein-Vorsatz, wassergestrahlt, Farbton anthrazit, in Geh- und Radwegen, Bettung aus Baustoffgemisch Körnung 0/5 aus natürlichen gebrochenen Gesteinskörnungen (Brechsand-Splitt-Gemisch), Dicke 4 +/- 1 cm, Gesteinskörnung für Fugen, Körnung 1/3 aus natürlichen gebrochenen Gesteinskörnungen (Splitt) einbringen, Ausführung gemäß Einzelbeschreibung,
Einzelbeschreibungs-Nr 'Ausführung als Begleitstreifen 30 cm bis 90 cm breit,
im Bereich der taktiler Flächen einer Bushaltestelle mit Aufstellfläche.'.
Menge: 37,000 m2

*Hinweis*
Buswartehallen

**01.05.0056 Betonfundament für Wartehalle 2 - Felder wie folgt liefern und**
Betonfundament für Wartehalle 2 - Felder wie folgt liefern und
waagerecht einbauen:

Fundamentmaße:

- Länge  3,40 m,
- Breite  1,90 m,
- Höhe  0,20 m

Beton nach DIN EN 1992: C 30/37  XC2/XF2, Höchstkorn 16 mm
Betonstahl: 500/500 Bewehrung 2 x Q 335, Überdeckung ÜU / ÜO  50/50 mm.

Fundament waagerecht einbauen,
(Frostsicherer Untergrund wird gesondert vergütet).

Ausführung Oberfläche sauber abgezogen!
Menge: 1,000 St

**01.05.0057 Wartehalle Typ WSM - Wartehalle Modell Passau einseitig S 2-feldrig liefern und montieren,**
Wartehalle Typ WSM - Wartehalle Modell Passau einseitig S 2-feldrig liefern und montieren,
Abmessungen 3.000 x 2.090 x 2.465 mm (Lichte Höhe 2.200 mm)
Dachaußenmaß 3.300 x 2.090 mm
mit 200 mm Stützverlängerung zur Befestigung unter OK Pflaster -200 mm,
fertig montiert im Werk als geschweißte Konstruktion,
für Schneelast 3,5 kN/m², ausgelegt für den Standort 88299
Pultdachkonstruktion mit Quadratrohrstützen auf denen die Wasserkästen, Unterzüge und Dachhauptträger aus T-Profilen montiert werden.
Wasserkasten aus mehrfach gekantetem und ausgesteiftem Stahlblech.
Die Entwässerung erfolgt über die im Dach integrierte Regenrinne und durch die hintere Stütze. Wasseraustritt oberirdisch mittels Wasserspeier.
Die Dacheindeckung erfolgt mit einer glashellen 12 mm Verbundsicherheitsverglasung (VSG 12). Die einzelnen Dachscheiben liegen auf feuerverzinkten Konstruktionen im Abstand von je 0,75 m auf.
Wartehallte bestehend aus:
- 6 Stück Stützen aus 100er QR mit Fußplatte zum Aufdübeln
- 2 Rückwände, 1 Seitenwand recht und 1 Seitenwand links sowie 1 Vorderwand rechts (links offen) aus glashellem Einscheibensicherheitsglas (ESG) mit Glashaltern befestigt, Rastermaß 1.500 mm
- Frontseite links offen ca. 1.500 mm
- gesamte Stahlkonstruktion feuerverzinkt grundiert, pulverbeschichtet, lackiert mit Zweikomponentenlack Farbton DB 703
- Inklusive aller erforderlichen Befestigungsmaterialien, Dübel, Injektionsmörtel etc.
- Sichtschutz aus keramischem Siebdruck Design 125, zwei Streifen, horizontal angeordnet.
  Dicke der Streifen: 30 mm
  Abstand der Streifen zueinander: 30 mm
  Abstand von der Unterkante der Scheibe: 920 mm
  Farbe: Weiß, ähnlich RAL910
- Design-Sitzbank RELAX NATURE 1500
  Abmessung Sitzfläche: 1.500 x 280 mm
  Sitzfläche aus robustem langlebigen FSC-zertifizierten Kambala-Holz
  mit an der Bank angebrachte höhenverstellbare Stützen und Sitzfläche in  der Höhe einstellbar
  FSC-Zertifizierung SCS-COC-001802
- Abfallbehälter SALUNA
  Abmessung: 600 x 140 mm (Höhe x Durchmesser)
  Fassungsvermögen 45 Liter, Abfallbehälter mit Bodenentleerung
  Stahlblech, feuerverzinkt und pulverbeschichtet,
  für den Außenbereich geeignet,
  inkl. Befestigungsschiene mit Dreikantverriegelung

Wartehalle komplett liefern und auf zuvor hergestelltem Betonfundamten (siehe seperate Position) montieren.
Menge: 1,000 St

**01.05.0058 Zulage zur Wartehalle Typ WSM-Wartehalle Modell Passau, für**
Zulage zur Wartehalle Typ WSM-Wartehalle Modell Passau, für
Sichtschutz aus keramischem Siebdruck mit Sonder-Design nach Vorgabe der Stadt Leutkirch,
Ausführung gemäß beiliegender Design-Vorlage
Farbe: Weiß, ähnlich RAL910
Menge: 5,000 St

*Hinweis*
Winkelstützmauer

**01.05.0059 Herstellen von Mauerfundament (Streifenfundament)**
Herstellen von Mauerfundament (Streifenfundament)
für Winkelstützmauer:
Liefern und einbringen von Beton C 20/25,
Stärke ca. 25 cm, Breite ca. 70 cm bis 80 cm, einschl. Überdeckung des Stützfuß rund 10 bis 15 cm,
einschl. einfache Abschalung Vorder- und Rückseite nach Wahl des AN und Kiestrag- Frostschutzschicht mit einer Stärke von 25 cm zu Aufnahme der Betonfundamente
Aushub ab Geländeoberkante rund 1,00 m, laden, einschl. Zwischenlager nach Wahl des Auftragnehmer innerhalb der Baustelle umfahren und nach Einbau der Winkelstützmauer wieder verfüllen. Überschüssiges Material auf Zwischenlager zur Weiterverwendung transportieren, einfache Entfernung bis 5 km
Menge: 14,000 m

**01.05.0060 Einfassung Winkelstützel. Stahlbeton XF4 50/80cm L50cm 33,3kN/m2**
STLB-Bau 2025-10 080
Einfassung aus Winkelstützelementen, als Stahlbetonfertigteil, Festigkeitsklasse C 30/37 DIN 1045-2, Expositionsklasse XF4 (Frostangriff, hohe Wassersättigung mit Taumittel), Fußlänge/Höhe 50/80 cm, Baulänge 50 cm, Verkehrslast 33,3 kN/m2, Sichtflächen in Sichtbeton, Sichtkanten gefast, Fertigteile engfugig verlegen, Fundament wird gesondert vergütet.
Menge: 9,000 St

**01.05.0061 Passstück Einfassung Winkelstützel. Stahlbeton C30/37 XF4 50/80cm**
STLB-Bau 2025-10 080
Passstück für Einfassung aus Winkelstützelementen, als Stahlbetonfertigteil, Festigkeitsklasse C 30/37 DIN 1045-2, Expositionsklasse XF4 (Frostangriff, hohe Wassersättigung mit Taumittel), Fußlänge/Höhe 50/80 cm, Verkehrslast 33,3 kN/m2, Farbton grau, Sichtflächen in Sichtbeton, Sichtkanten gefast, Fertigteile engfugig verlegen, Fundament wird gesondert vergütet.
Menge: 1,000 St

**01.05.0062 Außenecke Einfassung Winkelstützel. Stahlbeton C30/37 XF4 50/80cm 90Grad**
STLB-Bau 2025-10 080
Außenecke einteilig, für Einfassung aus Winkelstützelementen, als Stahlbetonfertigteil, Festigkeitsklasse C 30/37 DIN 1045-2, Expositionsklasse XF4 (Frostangriff, hohe Wassersättigung mit Taumittel), Fußlänge/Höhe 50/80 cm, 90 Grad, Verkehrslast 33,3 kN/m2, Farbton grau, Sichtflächen in Sichtbeton, Sichtkanten gefast, Fertigteile engfugig verlegen, Fundament wird gesondert vergütet.
Menge: 2,000 St

*Hinweis: Kontrollprüfungen und Lastplattenversuche*

**01.05.0063 Plattendruckversuche für Erdplanum bzw. Frostschutzschicht, einschließlich Auswertung und Protokoll. Ev1/Ev2 =< 2,2 muss erreicht werden. Statische Ausführung mit Druckplatte. EV 2 Wert => 120 MPa/m² unterhalb Bk 3,2, EV 2 Wert => 150 MPa/m² ab Bereich Bk 3,2.**
Menge: 10,000 St

**01.05.0064 Leistung wie Position vor, jedoch dynamischer Lastplattenversuch mit EvD - Wert in Korrelation mit den statischen EV 2 Werten, EV 2 => 120 MPa/m² = EVD => 65 MPa/m² ( ZTV- SoB ), EV 2 => 150 MPa/m² entspricht ca. EVD => 80 MPa/m²**
Menge: 15,000 St

**01.05.0065 Entnahme Bereitstellung Bohrkern alle Asphaltschichten Bohrkerne 1 St Durchm. bis 100mm T 14 cm**
STLB-Bau 2025-10 080
Entnahme und Bereitstellung Bohrkern, auf besondere Anordnung des AG, durch alle Asphaltschichten,
Bohrkerne '1' St, Durchmesser bis 100 mm,

Tiefe '14' cm, Übergabe an AG, Verschließen der Bohrkernentnahmestelle wird gesondert vergütet, Ausführung gemäß Einzelbeschreibung,

Einzelbeschreibungs-Nr 'Lagefestlegung der Bohrkernentnahmestelle vor Ort durch den Auftraggeber, die entnommenen Bohrkerne sind an das Straßenamt Ravensburg zu übergeben'.
Menge: 4,000 St

**01.05.0066 Bohrkernentnahmestelle verschließen Asphaltmischgut Körnung 2/5 Durchm. bis 100mm T 14 cm**
STLB-Bau 2025-10 080
Bohrkernentnahmestelle verschließen, mit Asphaltmischgut, Körnung 2/5, Durchmesser bis 100 mm,
Tiefe '14' cm.
Menge: 4,000 St

**01.05.0067 Kontrollprüfung ZTV Asphalt - StB, auf besondere Anordnung des AG**
*** Bedarfsposition ohne GB
Kontrollprüfung ZTV Asphalt - StB, auf besondere Anordnung des AG
für alle Asphaltdeck, Binder- und Tragschichten am Mischgut.
Prüfung in Art und Umfang:
a) Bindemittelgehalt
b) Kornzusammensetzung
c) Hohlraumgehalt
d) Verdichtungsgrad
e) Belagsstärke
einschl. Bohrkern, Mischgutentnahme 2 Eimer pro Stelle und Schicht,
Auswertung und Protokoll.
Mit der Ausführung beauftragtes Institut:

Adresse:
...............................................................

.................................................................

.................................................................

Alle Prüfergebnisse sind der Bauleitung zu übergeben.
Menge: 4,000 St

**01.05.0068 Kontrollprüfung Asphaltbeton Einbaudicke**
*** Bedarfsposition ohne GB
STLB-Bau 2025-10 080
Kontrollprüfung ZTV Asphalt-StB auf besondere Anordnung des AG, für Asphaltbeton, Prüfung der Einbaudicke durch elektromagnetisches Verfahren.
Menge: 5,000 St

**01.05.0069 Kontrollprüfung TSmB bitumenhaltig Einbaudicke**
*** Bedarfsposition ohne GB
STLB-Bau 2025-10 080
Kontrollprüfung ZTV LW auf besondere Anordnung des AG, für Tragschicht mit bitumenhaltigem Bindemittel, Prüfung der Einbaudicke durch elektromagnetisches Verfahren.
Menge: 5,000 St

### 02 STRASSENBELEUCHTUNG

#### 02.01 Baustelleneinrichtung und Rechnungsstellung

*Hinweis: Hinweis zu den nachfolgenden Positionen der Straßenbeleuchtung*
Die Lieferung und Montage der Beleuchtungsmasten mit Leuchtelementen sowie die Anschlüsse erfolgen in mehreren Abschnitten, entsprechend dem Baufortschritt der laufenden Tiefbauarbeiten.
Es wird davon ausgegangen, dass die Montage der Straßenbeleuchtung in zwei Abschnitten erfolgt.
Der erste Abschnitt umfasst die Straßenbeleuchtung in der Kreisstraße K7914 (Legauer Straße) und im nördlichen Abschnitte der Kreisstraße K7913 (Am Weidenbach).
Der Zeitraum für den Einbau der Leuchten im ersten Abschnitt ist für den Herbst/Winter 2026 der zweite Abschnitt ist für Sommer 2027 vorgesehen.
Der Kalkulator hat dies bei der Kalkulation zu berücksichtigen.

**02.01.0001 Baustelle einrichten Sämtl.LV-Abschn.*Zufahrt vorh.**
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 psch

**02.01.0002 Baustelle räumen Sämtl. LV-Abschn.**
StL-Nr. 1910111201
Baustelle von allen Geräten, Anlagen, Einrichtungen und
dgl. räumen. Benutzte Flächen und Wege entsprechend dem
ursprünglichen Zustand herrichten. Soweit nicht für
bestimmte Leistungen für das Räumen der Baustelle gesonderte Positionen im Leistungsverzeichnis enthalten
sind, gilt die Pauschale
für alle Leistungen sämtlicher Abschnitte des Leistungsverzeichnisses.
Menge: 1,000 psch

*Hinweis: Hinweis zu nachfolgender Position Aufmaß und Rechnungsstellung Straßenbeleuchtung*
Hinweis zu nachfolgender Position Aufmaß und Rechnungsstellung Straßenbeleuchtung, es sind getrennte Schlussrechnungen für die Herstellung des Gehwegs mit den Grundstücksangleichungen und für die Herstellung der Straßenbeleuchtung aufzustellen. Die Kosten der Oberflächenbefestigung im Bereich des Gehwegs werden somit über eine separate Rechnung im Gewerk Straßenbau abgerechnet.
In der Rechnungsstellung für die Straßenbeleuchtung sind die Oberflächenbefestigung im Bereich reiner Beleuchtungsarbeiten sowie der Anteil aus der Kreisstraße zu berücksichtigen.

**02.01.0003 Aufmaß und Rechnungserstellung pro Gewerk für Schlussrechnungen Gewerk Straßenbeleuchtung,**
Aufmaß und Rechnungserstellung pro Gewerk für Schlussrechnungen
Gewerk Straßenbeleuchtung,
einschl. Abschlagszahlungen
pro Schlussrechnung = 1 Stück.
Menge: 1,000 St

**02.01.0004 Herstellen und liefern von Kabelplänen**
Herstellen und liefern von Kabelplänen
Als Aufmaßskizze im Ausführungsplan,
aus der Verlauf der Kabel bzw. die Lage
der Muffen ersichtlich ist.

Hinweis: Es ist je ein Kabelplan für die Ortsdurchfahrt Lanzenhofen und die Ortsdurchfahrt Weipoldshofen zu liefern.
Menge: 1,000 psch

#### 02.02 Erdbau Straßenbeleuchtung

*Hinweis: Hinweis zur Kalkulation für alle Kabelarbeiten im*
Hinweis zur Kalkulation für alle Kabelarbeiten im
gesamten Ausbaubereich

1.  Die Grabenaushubpositionen sind bezüglich der Grabentiefe bis zu einer ma  ximalen Tiefe von OK Gelände bis Aushubsohle ausgeschrieben. Der Aushub  wird in der Leistungsposition einschließlich Sandbettung und Verfüllung ab  Kieszwischenplanum beschrieben.

2.  Vorab zu der hier ausgeschriebenen Maßnahme erfolgte der Ausbau der  Breitbandinfrastruktur und die Stromtrasse in der Kreisstraße K7913 wurde  vom südlichen Ortsende bis in die Freihalder Straße bzw. zur Umspannstation  im Floriansweg erneuert.
  Die Breitbandverbände wurden hierbei hauptsächlich im Bereich des beste  henden bzw. geplanten Gehwegs eingebaut. Die Stromtrasse befindet sich  am hauptsächlich am westlichen Fahrbahnrand der Kreisstraße K7913.
  Die Kabelschutzrohre und Kabel der Straßenbeleuchtung werden ebenfalls  hauptsächlich im Bereich des Gehwegs, parallel zu den bereits eingebauten  Breitbandverbänden eingebaut. Für den Einbau der Beleuchtungsmasten am  westlichen Fahrbahnrand und für den Einbau des Beleuchtungskabels für die  Wohnstraßen müssen die neu verlegten Strom- und Breitbandverbände stel  lenweise über- oder unterquert werden. Die neu verlegten Stromleitungen im  Straßenbereich wurden in Kabelschutzrohre eingebaut.
  Der erforderliche Mehraufwand für das vorsichtige Arbeiten entlang anderer  Versorgungsleitungen wird über die zugehörige Zulageposition abgerechnet.

**02.02.0001 Boden der Gräben für Straßenbeleuchtung,**
Boden der Gräben für Straßenbeleuchtung,
nach Abtrag der Oberflächenbefestigung,
ab Kieszwischenplanum profilgerecht lösen, seitlich lagern, verfüllen, verdichten, nach den Zusätzlichen Technischen Vertragsbedingungen und Richtlinien für Aufgrabungen in Verkehrsflächen (ZTV A - StB 12) und
Erdarbeiten im Straßenbau (ZTV E - StB 17).
( Aus- und Wiedereinbauen von Oberflächenbefestigungen, werden im Gewerk Straßenbau vergütet),
Bodenverdrängung durch Rohrumhüllung mit Sand über 30 bis 40 %, verdrängten Boden durch Rohrumhüllung mit Sand laden und auf Lagerplatz zur Weiterverwendung transportieren.
Breite der Sohle bis 0,40 m,
Aushubtiefe bis 0,80 m.
Bodenklassen 3 - 4 nach DIN 18300 alt,

Ausführung und Abrechnung für bis zu 3 parallel verlegte Kabelschutzrohre/Beleuchtungskabel nach lfm Graben.
Menge: 1150,000 m

**02.02.0002 Zulage zur Position Grabenaushub für Straßenbeleuchtung, für Freilegen eines bestehenden Mastfundament für Einführen des neuen Beleuchtungskabel inkl. Schutzrohr,**
Zulage zur Position Grabenaushub für Straßenbeleuchtung, für Freilegen eines bestehenden Mastfundament für Einführen des neuen Beleuchtungskabel inkl. Schutzrohr,
Mehraufwand für vorsichtiges Arbeiten entlang des Fundaments und Beleuchtungsmast,
Abrechnung ausschließlich bei bereits vorhandenen Mastfundamente,
im Zuge der Maßnahme neu eingebaute Mastfundamente werden über die entsprechende Position abgerechnet.
Menge: 7,000 St

**02.02.0003 Zulage zur Position Kabelgraben Straßenbeleuchtung für Querung/Kreuzung bestehender Leitungen wie Gasleitung und Kabel aller Art.**
Zulage zur Position Kabelgraben Straßenbeleuchtung für Querung/Kreuzung bestehender Leitungen wie Gasleitung und Kabel aller Art.
Hierbei sind sämtliche Hand-, Such- und Sicherungsarbeiten sowie die Wiedereinbettung mit Sand, Abdeckplatten etc. einzukalkulieren.
Liegen mehrere Leitungen bis zu einem Abstand von 0,80 m beieinander, so wird dies wie eine Querung behandelt.

Hinweis: Unterquerungen von während der Maßnahme neu verlegten
  Leitungen werden nicht vergütet,
  dieser Aufwand ist in die Erdbau- und Verlegepositionen der
  einzelnen Gewerke einzukalkulieren!
Menge: 80,000 St

**02.02.0004 Leistung wie zuletzt in vollem Wortlaut beschrieben jedoch, kreuzen einer 20 kV Stromleitung**
Leistung wie zuletzt in vollem Wortlaut beschrieben jedoch,
kreuzen einer 20 kV Stromleitung, Anzahl der 20 kV Leitungen bis 3  Stück
Menge: 11,000 St

**02.02.0005 Zulage zur Position Kabelgraben der Straßenbeleuchtung für Erschwernisse wegen bestehenden, parallellaufenden Medien- und Stromleitungen im Grabenbereich.**
Zulage zur Position Kabelgraben Straßenbeleuchtung für Erschwernisse wegen bestehenden, parallellaufenden Medien- und Stromleitungen im Grabenbereich.
Einzurechnen sind alle Such- und Handarbeiten im Bereich bestehender  Leitungen, einschl. erforderliche Wiederandeckung mit zu lieferndem Kabelsand.
Menge: 920,000 m

**02.02.0006 Leistung wie zuletzt in vollem Wortlaut beschrieben jedoch, parallel liegende 20 kV Leitung**
Leistung wie zuletzt in vollem Wortlaut beschrieben jedoch, 20 kV Stromkabel in Längsrichtung verlaufen freilegen, sichern und vor Beschädigung schützen.
Anzahl der 20kV-Kabel bis 3 Stück
Das erschwerte Arbeiten unter Handaushub ist einzukalkulieren.
Die Bestimmungen der Versorgungsträger sind einzuhalten.
Menge: 50,000 m

**02.02.0007 Boden für Suchgraben als Zulage zu den Positionen Grabenaushub, einschließlich Handaushub, ausheben, zur Freilegung von Leitungen, ab Geländeoberfläche, Aushub seitlich lagern, verfüllen und verdichten, Aushubtiefe bis 1,00 m, Grabenbreite 0,60 m, Grabenlänge 1,50 m**
Boden für Suchgraben als Zulage zu den Positionen
Grabenaushub, einschließlich Handaushub, ausheben, zur
Freilegung von Leitungen, ab Geländeoberfläche,
Aushub seitlich lagern, verfüllen und verdichten,
Aushubtiefe bis 1,00 m,
Grabenbreite 0,60 m,
Grabenlänge bis 1,50 m
Volumen rund 1,00 m³
Bodenklassen 3 und 4 (alte DIN 18300).
Ausführung und Abrechnung in Abstimmung mit der Bauleitung,
im Bereich von bestehenden Leitungen mit unbekannter Lage zur Ortung der Leitungen.
Menge: 12,000 Stk

**02.02.0008 Demontage Mast und Auf-/Ansatzleuchten LPH bis 6,50 m**
Demontage Mast und Auf-/Ansatzleuchten LPH bis 6,50 m
bestehend aus:
- Zuleitung zur Leuchte am Übergangskasten abklemmen
- Zuleitung demontieren
- Demontage Auf-/Ansatzleuchten
- Demontage Mast
inkl. fachgerechte Entsorgung

Das Abklemmen der Kabel, sowie die Demontage der Beleuchtungseinheit wird vom Stadtelektriker bzw. dem Bauhof der Großen Kreisstadt Leutkirch im Allgäu durchgeführt.
Menge: 11,000 St

**02.02.0009 Füllmaterial liefern und profilgerecht in der Leitungszone**
Füllmaterial liefern und profilgerecht in der Leitungszone
für Kabel- bzw. Schutzrohre einbauen,
Material Kabelsand 0/2,
Einbau mind. 10 cm unter und über Leitungen.
Grabenbreite bis 0,40 m.

Ausführung und Abrechnung bei alleiniger Verlegung von
Straßenbeleuchtungsleitungen, ohne andere Versorgungsleitungen.
Menge: 1150,000 m

**02.02.0010 Betonmastfundamente**
Betonmastfundamente
DN 300,  L = 1,00 m, Rohrform
mit Kabeleinführung, einschließlich Aushub und allen erforderlichen Arbeiten, einschl. Betonfundament C 25/30,
liefern und einbauen.
Einschließlich Abdeckung der Fundamentöffnung nach Wahl des AN.
Menge: 34,000 St

**02.02.0011 Erdkabel für Straßenbeleuchtung Kabel NYY-J 5 * 10 qmm**
Erdkabel für Straßenbeleuchtung Kabel NYY-J 5 * 10 qmm
in hergestellten Graben, einschließlich Leerrohrlieferung PVC-U DN/OD 50 auf die gesamte Länge und Einziehen der Kabel in die Leerrohre. Die Leerrohre sind in die Mastfundamente mit Leerrohr-Bögen (Radius 0,50 m - 1,00 m) an der Vorderseite einzuführen.
liefern und verlegen.
Menge: 1320,000 m

**02.02.0012 Leistung wie zuletzt in vollem Wortlaut beschrieben, jedoch lediglich Kabelschutzrohr aus PVC-U DN/OD 50 Kabel**
Leistung wie zuletzt in vollem Wortlaut beschrieben, jedoch lediglich Kabelschutzrohr aus PVC-U DN/OD 50 Kabel
liefern und verlegen
Menge: 200,000 m

**02.02.0013 Zulage zur Position Erdkabel liefern und verlegen, für die Mehrlänge von 2,00 m als Schlaufe im Mastfundament ablegen.**
Zulage zur Position Erdkabel liefern und verlegen, für die Mehrlänge von 2,00 m als Schlaufe im Mastfundament ablegen.
Die Abrechnung erfolgt je Schlaufe
Menge: 37,000 St

**02.02.0014 Trassenband aus Kunststoff mit Aufschrift entsprechend Medium,**
Trassenband aus Kunststoff mit Aufschrift entsprechend Medium,
zur Kennzeichnung der Kabeltrasse
liefern und verlegen
Menge: 1150,000 m

**02.02.0015 Kabelmuffe herstellen, Kabel NYY bis 5 x 10 mm²,**
Kabelmuffe herstellen, Kabel NYY bis 5 x 10 mm²,
Gießharz
Menge: 3,000 St

**02.02.0016 Kabelabzweigmuffe herstellen, für 3 Kabel NYY bis 5 x 10 mm²,**
*** Bedarfsposition mit GB
Kabelabzweigmuffe herstellen, für 3 Kabel NYY bis 5 x 10 mm²,
Gießharz
Menge: 2,000 St

**02.02.0017 Runderder aus Edelstahl V4A gemäß DIN 18014 DN 10 mm,**
Runderder  aus Edelstahl V4A gemäß DIN 18014 DN 10 mm,
liefern und in Graben
nach Angabe des Elektrikers einlegen.
Einzellängen bis 25 m.
Menge: 125,000 m

**02.02.0018 Erdsockel für Schaltschrank Straßenbeleuchtung nach Angabe des AG einbauen,**
Erdsockel für Schaltschrank Straßenbeleuchtung nach Angabe des AG einbauen,
Erd- und Gründungsarbeiten ausführen. Überschüssigen Aushub in Eigentum des AN übernehmen und von der Baustelle entfernen
Sockel für Steuergeräteschrank als Fertigteil einbauen
Material = Kunststoff
Normgröße 1, DIN 43 629 Teil 2.
Eingrabetiefe über 0,50 bis 0,80 m.
Unbewehrtes Betonfundament herstellen.
Umgebenden Bereich entsprechend dem früheren Zustand herstellen
Erdsockel wird durch den Auftraggeber auf die Baustelle geliefert.
Menge: 2,000 St

#### 02.03 Liefern und montieren Straßenbeleuchtung

*Hinweis: Hinweis zur nachfolgenden Position:*
Hinweis zur nachfolgenden Position:
Der Schaltschrank sowie der Erdsockel werden bauseits geliefert. Der Schaltschrank wird bauseits aufgestellt, der Erdsockel ist durch den AN im Zuge der Kabelverlegung einzubauen. Die Verkabelung und Anschlüsse im Schaltschrank sind mit dem Auftraggeber abzustimmen.

**02.03.0001 Anschluss im Straßenbeleuchtungsschrank,**
Anschluss im Straßenbeleuchtungsschrank,
neu verlegtes Beleuchtungskabel in Schaltschrank der Straßenbeleuchtung anschließen.
Menge: 5,000 St

**02.03.0002 Anschluss in bestehenden Lampenmast,**
Anschluss in bestehenden Lampenmast,
neu verlegtes Beleuchtungskabel in bestehendem Lampenmast, einschließlich Einführung in das Mastfundament anschließen
Menge: 6,000 St

**02.03.0003 Beleuchtungskabel mit Kabelschutzrohr in Erdsockel Schaltschrank einführen,**
Beleuchtungskabel mit Kabelschutzrohr in Erdsockel Schaltschrank einführen,
neu verlegtes Beleuchtungskabel gemeinsam mit Kabelschutzrohr in Erdsockel einführen und mit Mehrlänge von 2 m im Erdsockel für Anschluss im Schaltschrank ablegen.
Menge: 5,000 St

**02.03.0004 Stahlmast S355JR, konisch runder Mast mit Erdstück, Zopfmaß 76 mm, Korrosionsschutz Feuerverzinkung nach EN ISO 1461, mit bündig eingelegter Tür, Lichtpunkthöhe 4,50 m, einschließlich Kabelübergangskasten 2-fach mit Überspannungsschutz,**
Stahlmast S355JR, konisch runder Mast mit Erdstück, Zopfmaß 76 mm, Korrosionsschutz Feuerverzinkung nach EN ISO 1461, mit bündig eingelegter Tür, Lichtpunkthöhe 4,50 m, einschließlich Kabelübergangskasten 2-fach mit Überspannungsschutz,
Stahlmast liefern und in vorhandene Betonmastfundamente DN 300 einbauen, Verfüllung des Fundaments mit Kiessand 0/8, Herstellen einer Betonabdeckung (C15, Dicke 8 cm)

Fabrikat:
Metalogalva Art.Nr. CGC2E45DI o. glw.

Hersteller/Typ '....................................................' vom Bieter einzutragen.
Menge: 3,000 St

**02.03.0005 Leistung wie Position zuletzt in vollem Wortlaut beschrieben, jedoch Stahlmast für Lichtpunkthöhe 6,00 m.**
Menge: 31,000 St

*Hinweis*
Hinweis zu nachfolgenden Positionen LED-Mastleuchten:
In die Positionen LED-Mastleuchte liefern und montieren ist der für den Zusammenschluss erforderliche Kabelübergangskasten (2-fach) inkl. Montage und anschließen der Beleuchtungskabel einzukalkulieren, eine Vergütung darüber hinaus erfolgt nicht.

**02.03.0006 LED-Mastleuchte, als Aufsatzleuchte mit planer Abdeckscheibe, für Mastzopf 76 mm, Neigungswinkel für Aufsatzmontage 0°,10° einstellbar. Die Mastbefestigung erfolgt mit zwei Befestigungsschrauben nach EN60598-2-3 aus Edelstahl. TRILUX Cuvia 40-AB2L-LR-SLR3/1200-730 2G1S ET, Farbe Anthrazit DB703**
LED-Mastleuchte, als Aufsatzleuchte mit planer Abdeckscheibe, für Mastzopf 76 mm, Neigungswinkel für Aufsatzmontage 0°,10° einstellbar. Die Mastbefestigung erfolgt mit zwei Befestigungsschrauben nach EN60598-2-3 aus Edelstahl.
In MLT-Ausführung (Multi-Lens-Technologie), bestehend aus hocheffizienten, UV- und temperaturbeständigen Linsensystemen in Vierfachanordnung. Zur Beleuchtung von Straßen nach P-Beleuchtungsklassen. Mit asymmetrisch breit strahlender Lichtstärkeverteilung. Mit PMMA-Abschlussscheibe, klar. Der nachträgliche Einbau einer rückseitigen/seitlichen Abschirmung ist als separat zu bestellendes Zubehör möglich. Zur flexiblen Anpassung an kundenspezifische Beleuchtungsaufgaben stehen weitere Abstrahlcharakteristiken zur Verfügung. Bemessungslichtstrom 1200 lm, Bemessungsleistung 11 W, Leuchten-Lichtausbeute 109 lm/W. Lichtfarbe warmweiß, ähnlichste Farbtemperatur (CCT) 3000 K, allgemeiner Farbwiedergabeindex (CRI) Ra > 70. Weitere LED-Lichtfarben auf Anfrage verfügbar. Mittlere Bemessungslebensdauer LCLO (tq 25 °C) = 100.000 h. Die modular ausgeführte Leuchte setzt sich aus dem Basismodul und dem lichttechnischen Modul zusammen. Die mechanische und elektrische Verbindung der Module erfolgt werkzeuglos. Mit schwefelfreien Dichtungen. Leuchtenkörper aus Aluminium-Druckguss. Farbe Anthrazit DB703. Windangriffsfläch Fw = 0,040 m².
Schutzklasse (EN 61140): II, Schutzart (DIN EN 60529): IP66, Stoßfestigkeitgrad nach IEC 62262: IK09. Elektro-Block mit allen elektrischen Komponenten in der Basiseinheit integriert und austauschbar. Mit 3-poliger Anschlussklemme bis 2.5 mm² und isoliertem Stützpunkt für den Erdleiter. Verschraubung M20 als Zugentlastung für Kabeldurchmesser 6 mm bis 12 mm. Mit angeschlossener, 8000 mm langer Zuleitung. Mit elektronischem Betriebsgerät, schaltbar.
Stoßspannungsfestigkeit 6kV. Parametrierbares Vorschaltgerät mit Lichtstromkonstanthaltung (CLO).Das Produkt erfüllt die grundlegenden Anforderungen der anwendbaren EU-Richtlinien und des Produktsicherheitsgesetzes und trägt die CE-Kennzeichnung. Zusätzlich ist die Leuchte durch eine unabhängige ENEC-zertifiziert. Mit Leistungsreduzierung bei Abschaltung einer Steuerphase. Leistungsreduzierung auf 50 % des Leuchtenlichtstroms bei Abschaltung einer Stuerphase. Mit SLR-Ausstattung (Smart Lighting Ready) zur nachträglichen Integration von Komponenten für Lichtmanagementsysteme.
LED-Mastleuchte liefern und auf Beleuchtungsmast montieren und an Beleuchtungskabel anschließen, einschließlich aller für die Montage erforderlichen Arbeiten, Materialien und Kleinteile.

Fabrikat:
TRILUX Cuvia 40-AB2L-LR-SLR3/1200-730 2G1S ET, Farbe Anthrazit DB703
Menge: 3,000 St

**02.03.0007 LED-Mastleuchte, als Aufsatzleuchte mit planer Abdeckscheibe, für Mastzopf 76 mm, Neigungswinkel für Aufsatzmontage 0°,10° einstellbar. Die Mastbefestigung erfolgt mit zwei Befestigungsschrauben nach EN60598-2-3 aus Edelstahl. TRILUX Cuvia 60-AB2L-SLR3/3800-730 8G1S ET, Farbe Anthrazit DB703**
LED-Mastleuchte, als Aufsatzleuchte mit planer Abdeckscheibe, für Mastzopf 76 mm, Neigungswinkel für Aufsatzmontage 0°,10° einstellbar. Die Mastbefestigung erfolgt mit zwei Befestigungsschrauben nach EN60598-2-3 aus Edelstahl.
In MLT-Ausführung (Multi-Lens-Technologie), bestehend aus hocheffizienten, UV- und temperaturbeständigen Linsensystemen in Vierfachanordnung. Zur Beleuchtung von Straßen nach P-Beleuchtungsklassen. Mit asymmetrisch breit strahlender Lichtstärkeverteilung. Mit PMMA-Abschlussscheibe, klar. Der nachträgliche Einbau einer rückseitigen/seitlichen Abschirmung ist als separat zu bestellendes Zubehör möglich. Zur flexiblen Anpassung an kundenspezifische Beleuchtungsaufgaben stehen weitere Abstrahlcharakteristiken zur Verfügung. Bemessungslichtstrom 3800 lm, Bemessungsleistung 29 W, Leuchten-Lichtausbeute 131 lm/W. Lichtfarbe warmweiß, ähnlichste Farbtemperatur (CCT) 3000 K, allgemeiner Farbwiedergabeindex (CRI) Ra > 70. Weitere LED-Lichtfarben auf Anfrage verfügbar. Mittlere Bemessungslebensdauer LCLO (tq 25 °C) = 100.000 h. Die modular ausgeführte Leuchte setzt sich aus dem Basismodul und dem lichttechnischen Modul zusammen. Die mechanische und elektrische Verbindung der Module erfolgt werkzeuglos. Mit schwefelfreien Dichtungen. Leuchtenkörper aus Aluminium-Druckguss. Farbe Anthrazit DB703. Windangriffsfläch Fw = 0,049 m².
Schutzklasse (EN 61140): II, Schutzart (DIN EN 60529): IP66, Stoßfestigkeitgrad nach IEC 62262: IK09. Verschraubung M20 als Zugentlastung für Kabeldurchmesser 6 mm bis 12 mm. Mit angeschlossener, 8000 mm langer Zuleitung. Mit elektronischem Betriebsgerät, schaltbar. Stoßspannungsfestigkeit 6kV. Parametrierbares Vorschaltgerät mit Lichtstromkonstanthaltung (CLO). Das Produkt erfüllt die grundlegenden Anforderungen der anwendbaren EU-Richtlinien und des Produktsicherheitsgesetzes und trägt die CE-Kennzeichnung. Zusätzlich ist die Leuchte durch eine unabhängige ENEC-zertifiziert. Mit Leistungsreduzierung bei Abschaltung einer Steuerphase. Leistungsreduzierung auf 50 % des Leuchtenlichtstroms bei Abschaltung einer Steuerphase. Mit SLR-Ausstattung (Smart Lighting Ready) zur nachträglichen Integration von Komponenten für Lichtmanagementsysteme.
LED-Mastleuchte liefern und auf Beleuchtungsmast montieren und an Beleuchtungskabel anschließen, einschließlich aller für die Montage erforderlichen Arbeiten, Materialien und Kleinteile.

Fabrikat:
TRILUX Cuvia 60-AB2L-LR-SLR3/3800-730 8G1S ET, Farbe Anthrazit DB703
Menge: 31,000 St

**02.03.0008 Zulage zu den Positionen zuvor, LED-Mastleuchte für Einbau eines Kabelübergangskasten 3-fach mit Überspannungsschutz liefern und montieren.**
Zulage zu den Positionen zuvor, LED-Mastleuchte für Einbau eines Kabelübergangskasten 3-fach mit Überspannungsschutz liefern und montieren.
Abrechnung als reine Zulage für die Mehraufwendungen gegenüber dem 2-fachen Kabelübergangskasten.
Menge: 5,000 St

**02.03.0009 Zulage zu den Positionen LED-Mastleuchte, Fabrikat TRILUX Cuvia 40-AB2L-LR-SLR3/1200-730 2G1S ET und TRILUX Cuvia 60-AB2L/3800-730 8G1S ET,**
*** Bedarfsposition ohne GB
Zulage zu den Positionen LED-Mastleuchte, Fabrikat TRILUX Cuvia 40-AB2L-LR-SLR3/1200-730 2G1S ET und TRILUX Cuvia 60-AB2L/3800-730 8G1S ET,
für liefern und montieren einer rückseitigen Abschirmung für MLT IQ Linsensysteme.

Ausführung nach Anordnung und in Abstimmung mit dem Auftraggeber.
Menge: 1,000 St

**02.03.0010 Zulage zu den Positionen LED-Mastleuchte, Fabrikat TRILUX Cuvia 40-AB2L-LR-SLR3/1200-730 2G1S ET und TRILUX Cuvia 60-AB2L/3800-730 8G1S ET,**
*** Bedarfsposition ohne GB
Zulage zu den Positionen LED-Mastleuchte, Fabrikat TRILUX Cuvia 40-AB2L-LR-SLR3/1200-730 2G1S ET und TRILUX Cuvia 60-AB2L/3800-730 8G1S ET,
für liefern und montieren einer seitlichen Abschirmung für MLT IQ Linsensysteme.

Ausführung nach Anordnung und in Abstimmung mit dem Auftraggeber.
Menge: 1,000 St

**02.03.0011 Erdungsdraht mit Beleuchtungsmast verbinden,**
Erdungsdraht mit Beleuchtungsmast verbinden,
Erdungsbänder sind bauseits im Zuge Tiefbau der Kabelverlegung eingebaut, inkl. ca. 2 m Verlängerung des Erdungsdrahtes für den fachgerechten Anschluss,
Anschluss des Erdungsdraht an den Beleuchtungsmast inklusive aller erforderlichen Kleinteile herstellen.
Menge: 5,000 St

**02.03.0012 Verlegtes Beleuchtungskabel prüfen**
Verlegtes Beleuchtungskabel prüfen
Prüfung Isolation und Durchgang auf Fehler, mittels Messgerät.
In der Position enthalten ist der komplette Geräte- und Arbeitsaufwand für das Messen vor Baubeginn und nach der Fertigstellung der kompletten Arbeiten.
Menge: 1,000 psch

#### 02.04 Prüfungen und Messungen

*Hinweis: Hinweis zu den Positionen Prüfungen und Messungen:*
Hinweis zu den Positionen Prüfungen und Messungen:
Alle für die Prüfung und Messungen erforderlichen Geräte, Materialien und das Erstellen der Messprotokolle sind in die Einheitspreise bzw. die Positionen der Baustelleneinrichtung einzukalkulieren, eine Vergütung darüber hinaus erfolgt nicht.

**02.04.0001 Schleifenwiderstandsmessung,**
Schleifenwiderstandsmessung,
durchführen der Schleifenwiderstandsmessung je Stromkreis nach VDE
Menge: 5,000 St

**02.04.0002 Isolationsmessung,**
Isolationsmessung,
überprüfen des eingebauten Straßenbeleuchtungskabel auf Fehler der Isolation mittels Isolationsmessung vor aufstellen der Masten
Menge: 5,000 St

**02.04.0003 Prüfung nach VDE0100/610 je Mastleuchte,**
Prüfung nach VDE0100/610 je Mastleuchte,
ausführen der Prüfung, Messung der Niederohmigkeit des Schutzleiters zwischen Kabelübergangskasten und Beleuchtungsmast (R-Low)
Menge: 37,000 St

**02.04.0004 Messung des Erdungswiderstandes mit EVU-Zuleitung und ohne EVU-Zuleitung, Ausführung je Endmast = 1 Stück**
Menge: 5,000 St

**02.04.0005 Inbetriebnahme der montierten Straßenbeleuchtung,**
Inbetriebnahme der montierten Straßenbeleuchtung,
fertig montierte und angeschlossene Straßenbeleuchtung nach der Montage Inbetriebsetzen, Abrechnung erfolgt je Leuchte = 1 Stück
Menge: 37,000 St

### 03 REGENWASSERKANAL UND STRASSENENTWÄSSERUNG

#### 03.01 Baustelleneinrichtung und Verkehrssicherung Regenwasserkanal

*Hinweis: Baustelleneinrichtung und Absperrungsarbeiten für sämtliche Regenwasserkanalarbeiten Tiefbau und Verlegearbeiten*

**03.01.0001 Baustelle einrichten Sämtl.LV-Abschn.*Zufahrt vorh.**
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 psch

**03.01.0002 Baustelle räumen Sämtl. LV-Abschn.**
StL-Nr. 1910111201
Baustelle von allen Geräten, Anlagen, Einrichtungen und
dgl. räumen. Benutzte Flächen und Wege entsprechend dem
ursprünglichen Zustand herrichten. Soweit nicht für
bestimmte Leistungen für das Räumen der Baustelle gesonderte Positionen im Leistungsverzeichnis enthalten
sind, gilt die Pauschale
für alle Leistungen sämtlicher Abschnitte des Leistungsverzeichnisses.
Menge: 1,000 psch

**03.01.0003 Zulage zu den Positionen Baustelle Einrichten und Räumen des Regenwasserkanals für zwischenzeitliches Entfernen bzw. teilweises Entfernen und nach der Arbeitsunterbrechung wieder Einrichten aller notwendiger Baustelleneinrichtungen, Gerätschaften und Material.**
Zulage zu den Positionen Baustelle Einrichten und Räumen des Regenwasserkanals für zwischenzeitliches Entfernen bzw. teilweises Entfernen und nach der Arbeitsunterbrechung wieder Einrichten aller notwendiger Baustelleneinrichtungen, Gerätschaften und Material.

Ausführung und Abrechnung für bauliche und zeitliche Unterbrechung aufgrund der Winterzeitpause 2026/2027

Einzukalkulieren sind alle Mehraufwendungen, die nicht in Leistungspositionen beschrieben und abgerechnet werden.
Eine Mehrvergütung über diese Position hinaus erfolgt nicht!
Menge: 1,000 St

**03.01.0004 Erschwerniszulage für sämtliche im Leistungsverzeichnis aufgeführten Leistungen,**
Erschwerniszulage für sämtliche im Leistungsverzeichnis aufgeführten Leistungen,
für das erschwerte Arbeiten in den Straßen, Wegen, Seitenstreifen und Grundstücken, sowie die Behinderung durch beidseitige Bebauung einschl. dem dadurch eingeschränkten Baufeld, (Schwenkbereich, Zulieferung, seitliche Lagermöglichkeiten u.a.).
Die Ausführung erfolgt in mehreren Teilabschnitten (die detaillierte Beschreibung der einzelnen Bauabschnitt ist der Baubeschreibung zu entnehmen).
Dem Kalkulator wird dringend empfohlen, die Gesamtsituation vor Ort zu betrachten!
Einzukalkulieren sind sämtliche Mehraufwendungen, die nicht in den folgenden
Leistungspositionen mit Zulagen beschrieben sind.
Eine zusätzliche Vergütung durch eventuell auftretende Behinderungen erfolgt nicht!
Menge: 1,000 psch

#### 03.02 Vermessung und Abrechnung Regenwasserkanal

**03.02.0001 Vermessungsarbeiten für die Absteckarbeiten Kanal, Straßenentwässerung und Regenwasserbehandlung. Ausführung nur als Lageabsteckung für Schächte, Rohrsohle, Beckensohle etc.. Eine zusätzliche Höhenabsteckung wird gesondert vergütet. Die erforderlichen Digitalen Planunterlagen werden dem AN per DXF oder DWG - Datei zur Verfügung gestellt. Die Vergütung erfolgt ausschließlich für elektrooptisch abgesteckte Punkte (Tachymeterabsteckung). Von Hand abgesteckte Punkte sind in die Gemeinkosten einzukalkulieren!**
Menge: 355,000 St

**03.02.0002 Leistung wie Position zuletzt in vollem Wortlaut beschrieben, jedoch nur Zulage zur Position Vermessungsarbeiten für zusätzliche Absteckung der Höhe am entsprechenden Punkt.**
Menge: 355,000 St

**03.02.0003 Vermessungstechnische Leistungen - Neubestand Kanalisation mit Seitenzuläufen, Grundstücksanschlüssen, Hausanschlüssen.**
Vermessungstechnische Leistungen - Neubestand Kanalisation mit Seitenzuläufen, Grundstücksanschlüssen, Hausanschlüssen.

Aufnahme aller erstellten relevanten Punkte in Lage und Höhe,
zur Kontrolle und Anfertigung von Bestandsplänen für den AG bzw.
die Bauleitung wie zuvor beschrieben.

Übergabe als digitaler CAD-Plan (dwg-Format 2007) und in Form von Listendaten (Ascii-Format). Als Koordinatensystem wird UTM, als Höhensystem DHHN12 vorgegeben.

Die Listendaten müssen den Planobjekten eindeutig zuzuordnen sein und neben Nummer, ggf. Code, Rechtswert, Hochwert und Z-Koordinate (Höhe), alle notwendigen Informationen enthalten.

Bei Leitungsverlauf im Grabenbereich sind vor der Grabenverfüllung Krümmer, Richtungsänderungen, Anschlussstellen direkt am Hauptkanal, sowie am Übergang neue Leitung auf bestehende Leitung, digital einzumessen, die Aufnahmen sind unmittelbar nach der Verlegung der Bauleitung zu übergeben.
Es sind sämtliche eingebaute Formstücke mit Symbol und Kurzbezeichnung einschl. Materialangabe zu dokumentieren.
Die Aufnahmen dienen als Grundlage für Verlege-, Abrechnungs- und Bestandslageplan.

Beinhaltet sind alle erforderlichen technischen Einrichtungen, Materialien, mehrfache Anfahrten, sowie die zusätzliche Datenerhebungen beim zuständigen Vermessungsamt (Festpunkte TP, HP usw.) und bei Leitungsträgern.

Hinweis: Die hier beschriebenen Aufnahmen und Datenübergaben, sind im  Zuge der Bauausführung von der Tiefbaufirma unbedingt,
  unabhängig von Vermessungsarbeiten seitens des AG,
  zu erbringen!

Die Abrechnung und Vergütung erfolgt nach notwendigen, tatsächlich
digital aufgenommenen Punkten pro Stück.
Menge: 450,000 St

*Hinweis: Hinweis zu nachfolgender Position Aufmaß und Rechnungsstellung Regenwasserkanal und Straßenentwässerung, die Rechnungen der Regenwasserkanalarbeiten und Straßen*
Hinweis zu nachfolgender Position Aufmaß und Rechnungsstellung Regenwasserkanal mit Straßenentwässerung, für die Abrechnung der Regenwasserkanalarbeiten und Straßenentwässerungssarbeiten mit Kostentragung durch die Stadt Leutkirch erfolgt eine Aufteilung der anteiligen Kosten für den Rückbau und die Entsorgung des Straßenoberbaus sowie der anteiligen Kosten der Wiederherstellung des Kieskoffers. Die Aufteilung erfolgt anhand Abrechnungs-Regelquerschnit bzw. flächigem/prozentualen Anteil.

**03.02.0004 Aufmaß und Rechnungserstellung pro Gewerk für Schlussrechnungen Gewerk Regenwasserkanal mit Straßenentwässerung,**
Aufmaß und Rechnungserstellung pro Gewerk für Schlussrechnungen
Gewerk Regenwasserkanal mit Straßenentwässerung,
einschl. Abschlagszahlungen
pro Schlussrechnung = 1 Stück.
Menge: 1,000 St

#### 03.03 Erdarbeiten Regenwasserkanal und Straßenentwässerung

*Hinweis: Hinweis zu Positionen Erdarbeiten Regenwasserkanal*
Hinweis zu Positionen Erdarbeiten Regenwasserkanal und Straßenentwässerung,
der Mehraufwand für die Anpassung des Verbaus beim Grabenaushub der Kanalschächte, Regenwasserbehandlungsanlagen etc. ist in die jeweilige Position für die Erdarbeiten der Bauwerke einzukalkulieren.
Eine separate Vergütung darüber hinaus erfolgt nicht.

*Hinweis: Der AN hat sich vor Ausführung der Arbeiten über die Lage von Leitungen, Kabeln, Dränen, Kanälen und ähnlichem im Bereich der Baustelle beim zuständigen Träger der Ver- und Entsorgungsanlagen zu unterrichten.*

*Hinweis: Hinweis für die Abrechnung der Kanalhausanschlüsse:*
Hinweis für die Abrechnung der Kanalhausanschlüsse:
Alle zu sanierenden Seitenanschlüsse werden bis zur Grundstücksgrenze bzw. bei Bedarf geringfügig bis über die Grundstücksgrenze hinaus, also im Öffentlichen Bereich, über den öffentlichen Auftraggeber abgerechnet!
Sollten im Privatbereich Anschlüsse auf Wunsch des Grundstücksbesitzers zusätzliche Leitungen verlegt werden, muss die Tiefbaufirma vom jeweiligen Besitzer beauftragt werden.
Die Abrechnung erfolgt in diesem Fall direkt zwischen der Tiefbaufirma und dem Besitzer ( Privater Auftraggeber ).

*Hinweis: Hinweis zu den Positionen Grabenaushub und Kies, bzw.*
Hinweis zu den Positionen Grabenaushub und Kies, bzw.
Kiessandgemisch zur Rohrumhüllung:
Die Abrechnung der Grabenbreiten erfolgt nach DIN EN 1610.
Das Rohrauflager wird generell bei allen
Rohrdurchmessern, mit Rohr DN 1/10 + 10 cm, die
Rohrüberdeckung (1.Abdeckung) mit 30 cm über
Rohrscheitel ausgeführt und abgerechnet.

*Hinweis: Der Einbau sämtlicher Bodenaustauschmaterialien (Kies*
Der Einbau sämtlicher Bodenaustauschmaterialien (Kies und Sand) für die Rohrgräben ist in den Grabenaushubpositionen einkalkuliert.
Der zusätzliche Aufwand im Rohrleitungsbereich ist in die Rohrposition einzurechnen.

*Hinweis: Hinweis zu allen Tiefbau Positionen Kanal und Wasserleitung: Die Abrechnungsgrenze zwischen Kanal und Wasserleitung zum Straßenbau liegt bei UK Untergrundverbesserung Straße = -0,95 m unter OK Straße Alle zu liefernde Verfüllstoffe sind dementsprechend den einzelnen Gewerke Kanal, Wasserleitung, Straßenbau etc. zuzuordnen. Ausnahme bilden hierbei die Aushubpositionen Gewerk Kanal (SW und RW) und Wasserleitung, da aufgrund der angrenzenden Bebauung die Befahrbarkeit der Baustelle und Zugänglichkeit der Anlieger zu gewährleisten ist. Der Aushub für Kanal (SW und RW) und Wasserleitung beginnt bei ca. 0,30 m unter OK Straße, somit wird der Bereich bis zur UK Untergrundverbesserung im Zuge der Tiefbauarbeiten Kanal und Wasserleitung ausgehoben und wiederverfüllt, bevor der Gesamtaushub des Straßenbaus erfolgen kann. Aus diesem Grund werden diese Bereiche des Aushubs doppelt verrechnet, die Verfüllstoffe aber nur einmal bis zu Abrechnungsgrenze ca. - 0,95 m unter geplanter Straßenoberkante. Der Kalkulator hat dies zu beachten!*

**03.03.0001 Oberboden abtragen laden fördern aufsetzen BG1 OU Abtrag-H 20-30cm**
STLB-Bau 2025-10 003
Oberboden, profilgerecht abtragen, laden, fördern und auf Miete setzen, Bodengruppe 1 DIN 18915 (organisch), eine Bodengruppe, Bodengruppe 1 OU DIN 18196 (Schluff mit organischen Beimengungen oder organogener Schluff), Abtragshöhe über 20 bis 30 cm, Mengenermittlung nach Aufmaß an der Entnahmestelle, Ausführung gemäß Einzelbeschreibung,
Einzelbeschreibungs-Nr 'Lösen des Oberbodens in Bereichen Versickerungsbecken, Privaten Grünflächen und Erdarbeiten Regenwasserkanal'.
Menge: 2500,000 m2

**03.03.0002 Oberboden laden fördern auftragen BG1 OU D 20-30cm**
STLB-Bau 2025-10 003
Oberboden, von Miete laden, fördern, profilgerecht auftragen, Bodengruppe 1 DIN 18915 (organisch), eine Bodengruppe, Bodengruppe 1 OU DIN 18196 (Schluff mit organischen Beimengungen oder organogener Schluff), Auftragsdicke über 20 bis 30 cm, Mengenermittlung nach Aufmaß an der Auftragstelle, Ausführung gemäß Einzelbeschreibung,
Einzelbeschreibungs-Nr 'Auftragen des Oberboden im Bereich um das Versickerungsbecken, privaten Grünflächen und Grabenaushub. Oberboden Auftrag innerhalb des Sickerbeckens über gesonderte Positionen'.
Menge: 500,000 m2

**03.03.0003 Leistung wie zuletzt in vollem Wortlaut beschrieben, jedoch Oberboden im Böschungsbereich des Versickerungsbecken auftragen, Böschungsneigung 1:1,5 bis 1:3**
Menge: 700,000 m2

**03.03.0004 Feinplanum für Pflanz- oder Rasenflächen nach DIN 18916;**
Feinplanum für Pflanz- oder Rasenflächen nach DIN18916;
durchlockern und herstellen der geforderten Ebenheit,
zulässige Abweichung von der Sollhöhe 3 cm; Spalt unter
der 4-m-Latte bis 5 cm,
Anschlüsse an Wege, Plätze, Bankette und
sonstige Beläge 3 cm unter Belagsoberkante;
einschließlich notwendiger Handarbeit.
Ablesen von Steinen und Fremdkörpern ab 5 cm Durchmesser, sowie
von Wildkräutern und schwer verrottbaren
Pflanzenteilen, diese Stoffe sind zu einer zugelassenen
Deponie-, Entsorgungsstelle bzw. Recyclinganlage nach
Wahl des Auftragnehmers zu transportieren.
Ausführung im Bereich der Privatgrundstücke und der Angleichung
Fahrbahnrand an anliegendes Gelände.
Menge: 500,000 m2

**03.03.0005 Einsaat mit Grassamen mit 20 g/m², einschließlich einarbeiten und leicht anwalzen, einschließlich Lieferung.**
Einsaat mit Grassamen mit 20 g/m², einschließlich
einarbeiten und leicht anwalzen, einschließlich Lieferung.
Bereich Straßenbau mit Böschungen an Straßen und Wegen.
Im Privatbereich erfolgt eine Einsaat nur in Absprache mit dem
jeweiligen Grundstücksbesitzer.
Menge: 500,000 m2

**03.03.0006 Boden für Entwässerungskanäle, Schächte und Bauwerke, profilgerecht ausheben ab Erdplanum, oder Kieszwischenplanum Straße.**
Boden für Straßenentwässerungskanäle, Schächte und Bauwerke,
profilgerecht ausheben ab Erdplanum, oder
Kieszwischenplanum Straße.
Verfüllen und verdichten nach dem Merkblatt für das
Verfüllen von Leitungsgräben,
Aushubtiefe am Einlaufschacht ca. 0,70 m,
am Kanal ca. 1,00 - 2,00 m,
Sohlenbreite der Gräben nach DIN EN 1610,
Bodenklasse 3 - 5.
Der Graben ist vom Einlaufschacht bis zum Rohranschluss
in einem Gefälle herzustellen.
Für Entwässerungskanal und Bögen DIN EN 1852-1 aus
PVC-U -Rohren, DIN 19534 mit Steckmuffe, Form A,
DN 150 - 200.
Auflagewinkel 120 Grad, rundum mit 10 cm zu lieferndem
Sand einhüllen,
überschüssiges Material wird Eigentum des AN.
Die Abfuhr des verdrängten Materials durch gelieferten
und eingebauten Kiessand 0/X als Restgrabenverfüllung
bis UK Frostschutzschicht Straße, wird gesondert vergütet.
Abrechnung von Außenkante Anschlussrohr bis Hinterkante
Einlaufschacht (Rohrlänge + 0,50 m).
Ausführung und Abrechnung sowohl bei Anschluss an Kanalrohr und bei Anschluss an Kanalschacht.
Menge: 155,000 m

**03.03.0007 Baum fällen Durchm. 10-30cm H 5-10m laden fördern lagern**
STLB-Bau 2025-10 003
Baum fällen, als Einzelbaum, Stammdurchmesser über 10 bis 30 cm, Baumhöhe über 5 bis 10 m, Stammholz in Stücke von 1 m Länge aufarbeiten und außerhalb des Baugeländes in messbaren Stapeln lagern, Stamm und Astwerk, anfallende Stoffe laden, fördern und lagern.
Menge: 3,000 St

**03.03.0008 Rodung und Entsorgung von Wurzelstöcken, Durchmesser über 10 bis 30 cm.**
Rodung und Entsorgung von Wurzelstöcken, Durchmesser über 10 bis 30 cm.
Abfallholz und Wurzelstock, laden, auf Lagerplatz des AG transportieren und abladen,
mittlere Entfernung bis 15 km
Menge: 15,000 St

**03.03.0009 Leistung wie zuletzt in vollem Wortlaut beschrieben, jedoch Durchmesser Wurzelstöcke über 30 bis 50 cm**
Menge: 3,000 St

**03.03.0010 Grabenaushub Regenwasser - Hauptkanal**
Grabenaushub Regenwasser - Hauptkanal
Boden der Gräben Entwässerungskanäle,
Schächte und Bauwerke profilgerecht ausheben im Verbau nach Abtrag der Oberflächenbefestigung, bzw. ab Kieszwischenplanum Bereich (Straße Bestand),
ab Erdplanum (UK Frostschutzschicht) im Bereich Erschließung.
Der Abtrag und Wiedereinbau der Oberflächenbefestigung wird gesondert vergütet.
Der Verbau ist mit einzukalkulieren!
Die Abrechnung des Grabenaushub erfolgt im Verbau nach DIN EN 1610, dem Auftragnehmer bleibt Überlassen, Teilbereiche im Stufengraben mit den Gewerken Schmutzwasserkanal/Wasserleitung auszuführen, eine Mehrvergütung erfolgt nicht!
Verfüllen und verdichten nach den Zusätzlichen Technischen Vertragsbedingungen und Richtlinien für Aufgrabungen in Verkehrsflächen (ZTVA-StB) und Erdarbeiten im Straßenbau (ZTVE-StB).
Verdrängter Boden wird Eigentum des AN und ist zu beseitigen.
Vergütung erfolgt getrennt, siehe Zulageposition Abfuhr auf Deponie des AN.

Aushubtiefe bis 2,50 m,
Sohlenbreite der Gräben in m (nach DIN EN 1610).

Der Kalkulator hat folgende Homogenbereiche nach DIN 18300
mit deren prozentualen Anteilen zum Gesamtaushub aller Gewerke zu beachten (Massenanteile beruhen auf Labor und/oder Erfahrungswerten entsprechend geotechnischem Baugrundgutachten):

Homogenbereich A1,
geschätzter Anteil des Homogenbereiches an der Gesamtaushubmenge 40 %,
ortsübliche Bezeichnung Auffüllung

Homogenbereich B1,
geschätzter Anteil des Homogenbereiches an der Gesamtaushubmenge 30 %,
ortsübliche Bezeichnung Verwitterungslehm
Homogenbereich B2,
geschätzter Anteil des Homogenbereiches an der Gesamtaushubmenge 8 %,
ortsübliche Bezeichnung Verwitterungskies
Homogenbereich B3,
geschätzter Anteil des Homogenbereiches an der Gesamtaushubmenge 1 %,
ortsübliche Bezeichnung Schmelzwasserkies
Die Mengenermittlung erfolgt nach Aufmaß und Abtragprofil
Menge: 2165,000 m3

**03.03.0011 Leistung wie Position zuletzt in vollem Wortlaut beschrieben, jedoch Aushub für Rückbau Kanalrohre außerhalb der neuen Kanaltrasse**
Leistung wie Position zuletzt in vollem Wortlaut beschrieben,
jedoch Aushubtiefe im Mittel ca. 1,50 m nach Abtrag Oberflächenbefestigung,
Ausführung und Abrechnung für freilegen des bestehenden Regenwasserkanals, einschließlich wiederverfüllen bis UK Bodenverbesserung Straßenbau/UK Oberflächenbefestigung mit anstehendem Material.
Abbruch und Entsorgung des auszubauenden Kanalrohrs aus Beton, Steinzeug, PE, PP, PVC-U wird gesondert vergütet.
Menge: 430,000 m

**03.03.0012 Grabenaushub Regenwasser - Haus- und Seitenanschlüsse**
Grabenaushub Regenwasser - Haus- und Seitenanschlüsse
Boden der Gräben für Hausanschlüsse (Kanalisation) nach Abtrag der Oberflächenbefestigung bzw. ab Kieszwischenplanum ausheben.
Der Abtrag und Wiedereinbau der Oberflächenbefestigung wird über Positionen aus den im Abschnitt Straßenbau aufgeführten Positionen abgerechnet.
Der für die fachgerechte Verlegung erforderliche Verbau ist einzukalkulieren.
Verfüllen und verdichten nach den Zusätzlichen Technischen Vertragsbedingungen und Richtlinien für Aufgrabungen in Verkehrsflächen (ZTVA-StB) und Erdarbeiten im Straßenbau (ZTVE-StB).
Die Lieferung und Einbau des Sandes sowie die Bodenabfuhr aus Verdrängung Sand und Rohr DN/OD 160 bis DN/OD 200 ist einzukalkulieren, wobei 10 cm Sand unter der Sohle und 15 cm über Scheitel einzubauen sind.

Die Gräben sind einschließlich Behinderung durch anfallendes Regenwasser (Bestand HA) evtl. Notumschlüsse, vorhandene Leitungen ausbauen, beseitigen und Verbau zu kalkulieren, die Sohlenbreite der Gräben nach EN 1610.

Grabentiefe von OK Straße bis Sohle Hausanschluss am Hauptkanal, bis 2,00 m,
Grabentiefe am Zusammenschluss Hausanschlussleitung ca. 1,00 m bis 1,50 m
Abrechnungslänge von Außenkante Hauptkanal bis Ende Hausanschluss am Übergang neu zu alt (Rohrlänge neue Rohre)
Menge: 215,000 m

**03.03.0013 Zulage zur Bodenbewegung der Positionen Bodenaushub für:**
Zulage zur Bodenbewegung der Positionen Bodenaushub für:
Zwischengelagertes, zum Einbau geeignetes Kiesmaterial
vom Zwischenlager für Beprobung,
Aufnehmen, Laden und zum Wiedereinbau auf die Baustelle transportieren,
einbauen und verdichten.
Ausführung nach Beprobung des Kiesmaterials und einem entsprechenden
Analyseergebnis mit BM-0 bis BM-F0* nach ErsatzbaustoffV.
Abrechnung nach gemeinsamen örtlichen Aufmaß (AG und AN) und
Fuhrberichten.
Umrechnungsfaktor m³ / to = 2,0.
Menge: 360,000 m3

*Hinweis: Hinweis:*
Hinweis:

Nachfolgende Positionen Aushub zwischenlagern und nach Beprobung
je nach Analyseergebnis weiterverwerten, sind für alle Gewerke Hauptkanal, Kanalhausanschlüsse, Wasserleitung und Wasserleitungshausanschlüsse und Straßenbeleuchtung vorgesehen.
Ausnahme ist das Gewerk Straßenbauarbeiten, dort sind ebenfalls gesonderte Positionen für belastete Materialien ausgeschrieben.

**03.03.0014 Zulage zur Bodenbewegung der Position Bodenaushub Kanalisation, Kanalhausanschlüsse, Wasserleitung für:**
Zulage zur Bodenbewegung der Position Bodenaushub Kanalisation, Kanalhausanschlüsse, Wasserleitung für:

Aushubmaterial laden und auf das Zwischenlager zur Beprobung fahren
und abladen.
Einfache Entfernung bis ca. 5 KM
Abrechnung nach gemeinsamen örtlichen Aufmaß (AG und AN) und
Fuhrberichten und Wiegescheinen.
Umrechnungsfaktor to/m³ = 2,00.
Gesamtmenge ca. 10.865 m³ = 21.730 Tonnen.

Anteile der einzelnen Gewerke mit ca. Mengen wie folgt:

1. Aushub Straßenbau ca 4.130 m³
2. Aushub Regenwasserkanal mit Straßenentwässerung ca. 2.320 m³
3. Aushub Versickerungsbecken ca. 1.900  m³
4. Aushub Schmutzwasserkanal ca. 835 m³
5. Aushub Trinkwasserleitung ca. 1.680 m³

Ausführung überwiegend in aufgefüllten ( anthropogenen )
Bodenbereichen,
mit Restgrabenverfüllung durch Kiessand 0/X und Untergrundverbesserung.
Menge: 10865,000 m3

**03.03.0015 Zulage zur Bodenbewegung der Position Bodenaushub für Kanalisation, Kanalhausanschlüssen, Wasserleitung mit Hausanschlüssen für: Verwertung BM-0**
Zulage zur Bodenbewegung der Position Bodenaushub für Kanalisation, Kanalhausanschlüssen, Wasserleitung mit Hausanschlüssen für:
Zwischengelagertes Aushubmaterial vom Zwischenlager für Beprobung,
Aufnehmen, Laden und zur Verwertung als Boden BM-0 auf Wiederverwertungsstelle des AN transportieren und einschl. Verwertungsgebühren abladen.
Wiederverwertungsstelle des AN

ist zu benennen:..................................................................
Ausführung nach Beprobung des Aushubmaterials und einem entsprechenden
Analyseergebnis mit BM-0 nach ErsatzbaustoffV.
Abrechnung nach Aufmaß (Fuhrberichten) und Abtragsprofilen für verdrängtes Bodenmaterial aus der Abfuhr vom Zwischenlager und Lieferung von Verfüllstoffen, mit Nachweis über die Gesamtmassenbilanz.
Abrechnung nach cbm.
Menge: 9800,000 t

**03.03.0016 Zulage zur Bodenbewegung der Position Bodenaushub für Kanalisation, Kanalhausanschlüssen, Wasserleitung mit Hausanschlüssen für: Verwertung BM-0***
Zulage zur Bodenbewegung der Position Bodenaushub für Kanalisation, Kanalhausanschlüssen, Wasserleitung mit Hausanschlüssen für:
Zwischengelagertes Aushubmaterial vom Zwischenlager für Beprobung,
Aufnehmen, Laden und zur Verwertung als Boden BM-0* auf Wiederverwertungsstelle des AN transportieren und einschl. Verwertungsgebühren abladen.
Wiederverwertungsstelle des AN

ist zu benennen:..................................................................
Ausführung nach Beprobung des Aushubmaterials und einem entsprechenden
Analyseergebnis mit BM-0* nach ErsatzbaustoffV.
Abrechnung nach Wiegekarten,
Umrechnungsfaktor m³ / to = 2,0
Menge: 880,000 t

**03.03.0017 Zulage zur Bodenbewegung der Position Bodenaushub für Kanalisation, Kanalhausanschlüssen, Wasserleitung mit Hausanschlüssen für: BM-F0***
Zulage zur Bodenbewegung der Position Bodenaushub für Kanalisation, Kanalhausanschlüssen, Wasserleitung mit Hausanschlüssen für:
Zwischengelagertes Aushubmaterial vom Zwischenlager für Beprobung,
Aufnehmen, Laden und zur Verwertung als Boden BM-F0* auf Wiederverwertungsstelle des AN transportieren und einschl. Verwertungsgebühren abladen.
Wiederverwertungsstelle des AN

ist zu benennen:..................................................................
Ausführung nach Beprobung des Aushubmaterials und einem entsprechenden
Analyseergebnis mit BM-F0* nach ErsazbaustoffV.
Abrechnung nach Wiegekarten,
Umrechnungsfaktor m³ / to = 2,0
Menge: 810,000 t

**03.03.0018 Zulage zur Bodenbewegung der Position Bodenaushub für Kanalisation, Kanalhausanschlüssen, Wasserleitung mit Hausanschlüssen für: Verwertung BM-F1/BM-F2**
Zulage zur Bodenbewegung der Position Bodenaushub für Kanalisation, Kanalhausanschlüssen, Wasserleitung mit Hausanschlüssen für:
Zwischengelagertes Aushubmaterial vom Zwischenlager für Beprobung,
Aufnehmen, Laden und zur Verwertung als Boden BM-F1/BM-F2 auf Wiederverwertungsstelle des AN transportieren und einschl. Verwertungsgebühren abladen.
Wiederverwertungsstelle des AN

ist zu benennen:..................................................................
Ausführung nach Beprobung des Aushubmaterials und einem entsprechenden
Analyseergebnis mit BM-F1/BM-F2 nach ErsatzbaustoffV.
Abrechnung nach Wiegekarten,
Umrechnungsfaktor m³ / to = 2,0
Menge: 200,000 t

**03.03.0019 Zulage zur Bodenbewegung der Position Bodenaushub für Kanalisation, Kanalhausanschlüssen, Wasserleitung mit Hausanschlüssen für:**
Zulage zur Bodenbewegung der Position Bodenaushub für Kanalisation, Kanalhausanschlüssen, Wasserleitung mit Hausanschlüssen für:
Zwischengelagertes Aushubmaterial vom Zwischenlager für Beprobung,
Aufnehmen, Laden und zur Verwertung als Boden BM-F3 auf Wiederverwertungsstelle des AN transportieren und einschl. Verwertungsgebühren abladen.
Wiederverwertungsstelle des AN

ist zu benennen:..................................................................
Ausführung nach Beprobung des Aushubmaterials und einem entsprechenden
Analyseergebnis mit BM-F3 nach ErsatzbaustoffV.
Abrechnung nach Wiegekarten,
Umrechnungsfaktor m³ / to = 2,0
Menge: 120,000 t

**03.03.0020 Zulage zum Grabenaushub für Schächte bis DN 1000,**
Zulage zum Grabenaushub für Schächte bis DN 1000,
beim Kanalgrabenaushub werden die Schächte übermessen,
stattdessen wird diese Position vergütet.
Enthalten sind der Mehraushub und die Deponierung,
Mehraufwand für Wiederverfüllen, Anpassen Verbau an
Bauwerksgrube Schacht, Mehrverbrauch Kiesmaterial.
Menge: 19,000 St

**03.03.0021 Zulage zum Grabenaushub für Schächte DN 1200,**
Zulage zum Grabenaushub für Schächte  DN 1200,
beim Kanalgrabenaushub werden die Schächte übermessen,
stattdessen wird diese Position vergütet.
Enthalten sind der Mehraushub und die Deponierung,
Mehraufwand für Wiederverfüllen, Anpassen Verbau an
Bauwerksgrube Schacht, Mehrverbrauch Kiesmaterial.
Menge: 6,000 St

**03.03.0022 Zulage zum Grabenaushub für Schachte DN 1500 als Geröllfang,**
Zulage zum Grabenaushub für Schachte  DN 1500 als Geröllfang,
beim Kanalgrabenaushub werden die Schächte übermessen,
stattdessen wird diese Position vergütet.
Unterkante Schacht ca. 50 cm unter Sohle Zu- und Ablauf.
Enthalten sind der Mehraushub und die Deponierung,
Mehraufwand für Wiederverfüllen, Anpassen Verbau an
Bauwerksgrube Schacht, Mehrverbrauch Kiesmaterial.
Menge: 1,000 St

**03.03.0023 Zulage zum Grabenaushub für Regenwasserbehandlungsanlage DN 2500,**
Zulage zum Grabenaushub für Regenwasserbehandlungsanlage DN 2500,
Aushub nach Abtrag Oberflächenbefestigung,
Aushub geböscht mit einer Gesamttiefe bis ca. 3,80 m,
untere Grubenfläche ca. 12 m²
obere Grubenfläche ca. 55 m²
zusätzliches Aushubvolumen zum Grabenaushub ca. 105 m³
einzukalkulieren ist der Mehraufwand beim Aushub, Wiederverfüllung, Anpassen des Verbaus an die Bauwerksgrube und Mehrverbrauch Kiesmaterial.
Menge: 1,000 St

**03.03.0024 Geotextil Vliesstoff Trennen Robusth.-kl.3 Überlappungs-B 20cm**
STLB-Bau 2025-10 002
Schicht aus Geotextilien, Vliesstoff, zum Trennen, gemäß FGSV-Merkblatt über die Anwendung von Geokunststoffen im Erdbau des Straßenbaues (M Geok E), Geotextilrobustheitsklasse 3, Masse min. 150 g/m2, Stempeldurchdrückkraft min. 1,5 kN, Einbau in Graben, Überlappungsbreite mind. 20 cm, Ausführung gemäß Einzelbeschreibung,
Einzelbeschreibungs-Nr 'Ausführung für einpacken der Untergrundverbesserung in den Gräben der Regenwasserkanalisation sowie Trinkwasserleitung'

Hersteller und Typ '....................................................' vom Bieter einzutragen.
Menge: 1500,000 m2

**03.03.0025 Hindernis im Boden, Rohrleitung aus Beton, über DN 200 bis DN 300, abbrechen und direkt laden, auf LKW des AN laden, transportieren Abfall ist nicht gefährlich,**
Hindernis im Boden, Rohrleitung aus Beton/Stahlbeton, über DN 200 bis DN 300, abbrechen, aufgenommene Stoffe sammeln, auf LKW des AN laden und entsorgen, die Entsorgungsgebühren werden vom AN übernommen, einschließlich des Mehraufwands bei Erdarbeiten.
Menge: 425,000 m

**03.03.0026 Rohreinbindung in bestehende Natursteinmauer, DN600,**
Rohreinbindung in bestehende Natursteinmauer, DN600,
vorhandenes Auslaufrohr DN300 aus Natursteinmauer ausbauen und entsorgen, vorhandene Öffnung ca. DN400 auf ca. DN900 vergrößern, von Hand mit Bohrhammer, Meisel etc. dem AN bleibt überlassen, die Öffnung mittels Kernlochbohrung herzustellen. Der neue Auslauf DN600 liegt auf gleicher Sohlhöhe wie der bestehende Auslauf DN300, die Vergrößerung der Öffnung erfolgt somit nach Oben.
Kanalrohr DN600 mit Böschungsstück in die hergestellte Öffnung ca. DN900 einbauen und rundum mit Beton C20/25 und Natursteinen (Bruchstücke aus Vergrößerung der Öffnung) einbinden.
Rohrmaterial wird gesondert vergütet.

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Menge: 1,000 psch

**03.03.0027 Hindernis im Boden, Rohrleitung aus PE/PP/PVC, bis DN 300, abbrechen,**
Hindernis im Boden, Rohrleitung aus PE/PP/PVC,  bis DN 300, abbrechen,
aufgenommene Stoffe sammeln, auf LKW des AN laden und entsorgen, die Entsorgungsgebühren werden vom AN übernommen, einschließlich des Mehraufwands bei Erdarbeiten.
Menge: 130,000 m

**03.03.0028 Fließbeton in bestehende Leitung DN 300 einbringen und vollständig verfüllen, einschl. aller dazu erforderlichen Arbeiten (die Abmauerung wird gesondert vergütet), das Füll- und Entlüftungsrohr ist hier einzurechnen.**
Fließbeton in bestehende Leitung DN 300 einbringen und vollständig verfüllen, einschl. aller dazu erforderlichen Arbeiten (die Abmauerung wird gesondert vergütet), das Füll- und Entlüftungsrohr ist hier einzurechnen.
(Lieferscheine sind vorzulegen).
Ausführung in mehreren Abschnitten!
Menge: 79,000 m

**03.03.0029 Zulage zu den Pos. Rohrabbruch DN 300 für Abmauern der verbleibenden Leitungen ohne Füll- bzw. Entlüftungsrohr.**
Menge: 6,000 St

**03.03.0030 Hindernis im Boden, aus Beton, abbrechen,**
Hindernis im Boden, aus Beton, abbrechen,
das Abbruchmaterial wird Eigentum des AN und ist zu beseitigen.
Einzelgröße des Hindernisses bis DN 1200 mm,
bzw. 1,20 x 1,20 m (Innenmaße),
Schachttiefen einschl. Schachtboden ca. 1,50 - 3,00 m.
Art des Hindernisses Betonschächte als Kanalschächte/Muldeneinlaufschächte
mit Schachtabdeckung Kl. D alt/Muldeneinläufe.
als Zulage zu den Pos. Kanalgrabenaushub.
Menge: 22,000 St

**03.03.0031 Bestehende Straßeneinlaufabdeckung 50/50, 30/50 einschl. Schmutzeimer ausbauen und beseitigen.**
Menge: 19,000 St

**03.03.0032 Betonteile von bestehendem Straßeneinlaufschacht komplett ausbauen und beseitigen. Schmutzeimer und Abdeckung werden gesondert vergütet. Verbleibender Rohranschluss für Wiederzusammenschluss sichern, bzw. verschließen.**
Menge: 19,000 St

**03.03.0033 Stoßbohrung mit Rakete zum Einbau eines PP/ PVC Vortriebs-Kanalrohres**
*** Bedarfsposition mit GB
Stoßbohrung mit Rakete zum Einbau eines PP/ PVC Vortriebs-Kanalrohres
DN/OD 160 einschließlich aller Nebenarbeiten und Rohrmaterialien
DN/OD 160 mm.
Der Aushub für die Pressgruben und Bergeschächte ist einzukalkulieren.  Abrechnungslänge = Rohrlänge Durchpressung.
Menge: 8,000 m

**03.03.0034 Zulage Einrichten und Räumen der Rakete pro Einsatz.**
*** Bedarfsposition mit GB
Menge: 2,000 St

*Hinweis: Hinweis zu den Positionen Suchgraben und Leitungsquerungen:*
Hinweis zu den Positionen Suchgraben und Leitungsquerungen:
Alle Handaushubarbeiten und Sucharbeiten direkt 50 cm rundum die freizulegenden Leitungen sind in den jeweiligen Positionen Leitungsquerung einzukalkulieren.
Für diese Bereiche wird kein Suchgraben vergütet!
Die Position Suchgraben ist zusätzlich zu den vorgenannten Positionen vorgesehen und wird im Bereich von Leitungen mit unbekannter Lage zur Feststellung der genauen Lage verrechnet!

**03.03.0035 Boden für Suchgraben ausheben, zur Wiederverwendung seitlich lagern und nach Beendigung der Suche wieder einbauen und verdichten (Hand-Maschinenaushub). Vorschriften der Versorgungsunternehmen sind zu beachten.**
Boden für Suchgraben ausheben, zur Wiederverwendung seitlich lagern und nach Beendigung der Suche wieder einbauen und verdichten (Hand-Maschinenaushub). Vorschriften der Versorgungsunternehmen sind zu beachten.
Bodenklasse 2 bis 5
Grabentiefe bis 2,00 m
Grabenbreite bis 0,80 m
Abgerechnet wird nach Aufmaß

Position wird nur vergütet für Freilegung - Suche nach Kabeln oder Hindernissen, die nicht in Bestandsplänen ersichtlich sind/deren Lage unbekannt ist.
Ausführung und Abrechnung in Abstimmung mit der örtlichen Bauleitung!
Menge: 50,000 m3

*Hinweis: Hinweis zu den nachfolgenden Positionen Leitungen in Betrieb: Die für das Freilegen und Sanieren erforderlichen Absprachen mit den jeweiligen Betreibern sind in die Einheitspreise einzukalkulieren.*
Hinweis zu den nachfolgenden Positionen Leitungen in Betrieb:
Die für das Freilegen und Sichern erforderlichen Absprachen mit den jeweiligen Betreibern sind in die Einheitspreise einzukalkulieren.

**03.03.0036 Unterquerung bestehender Leitungen und Kabel aller Art**
Unterquerung bestehender Leitungen und Kabel aller Art
als Zulage zu allen Aushub- Verfüll- und Verlegepositionen.
Hierbei sind sämtliche Hand-, Such- und Sicherungsarbeiten sowie die
Wiedereinbettung mit Sand, Kabelsteinen etc. sowie die
Behinderung durch den Verbau, sonstigen Arbeiten einzukalkulieren.
Liegen mehrere Leitungen bis zu einem Abstand von 1,00 m beieinander,
so wird dies wie eine Querung behandelt.

Hinweis: Unterquerungen von während der Maßnahme neu verlegten
  Leitungen werden nicht vergütet,
  dieser Aufwand ist in die Erdbau- und Verlegepositionen der
  einzelnen Gewerke einzukalkulieren!
Menge: 95,000 St

**03.03.0037 Leistung wie zuletzt in vollem Wortlaut beschrieben jedoch, kreuzen einer 20 kV Stromleitung**
Leistung wie zuletzt in vollem Wortlaut beschrieben jedoch,
kreuzen einer 20 kV Stromleitung, Anzahl der 20 kV Leitungen bis 3  Stück
Menge: 20,000 St

**03.03.0038 Leistung wie Position zuletzt in vollem Wortlaut beschrieben, jedoch parallel liegende Leitungen**
Leistung wie Position zuletzt in vollem Wortlaut beschrieben,
jedoch längs laufende, parallel liegende Leitungen, freilegen, seitlich lagern,
neuen Graben herstellen und zuvor seitlich gelagertes Kabel wieder einbringen.
Menge: 355,000 m

**03.03.0039 Leistung wie zuletzt in vollem Wortlaut beschrieben jedoch, parallel liegende 20 kV Leitungen**
Leistung wie zuletzt in vollem Wortlaut beschrieben jedoch, 20 kV Stromkabel in Längsrichtung verlaufen freilegen, sichern und vor Beschädigung schützen.
Anzahl der 20kV-Kabel bis 3 Stück
Das erschwerte Arbeiten unter Handaushub ist einzukalkulieren.
Die Bestimmungen der Versorgungsträger sind einzuhalten.
Menge: 80,000 m

**03.03.0040 Leitungsquerung Wasserleitung**
Leitungsquerung Wasserleitung
Leistung wie zuletzt beschrieben, jedoch unter Druck DN 100 - DN 200 mm, sichern, aufhängen und einbetten. Länge der Einzelabschnitte nach Wahl der AN. Tiefe der Leitung unter Gelände bis 2,00 m
Menge: 23,000 St

**03.03.0041 Liefern Kies-Sand-Gemisch 0/16**
STLB-Bau 2025-10 002
Liefern von Stoffen frei Baustelle, Mengenermittlung nach Aufmaß in eingebautem Zustand, Kies-Sand-Gemisch, natürliche Gesteinskörnung TL Gestein, Körnung 0/16, Ausführung gemäß Einzelbeschreibung,
Einzelbeschreibungs-Nr 'Ausführung als Rohrumhüllung für Bettungszone, Seitenverfüllung und 1. Abdeckung'.
Menge: 340,000 m3

**03.03.0042 Liefern Kies 8/16**
STLB-Bau 2025-10 002
Liefern von Stoffen frei Baustelle, Mengenermittlung nach Aufmaß in eingebautem Zustand, Kies, natürliche Gesteinskörnung TL Gestein, Körnung 8/16, Ausführung gemäß Einzelbeschreibung,
Einzelbeschreibungs-Nr 'Zusätzlicher Nachweis mit Wiegekarten gefordert.
Ausführung als alternative Bettungszone im Bereich von anstehendem Grund- oder Schichtwasser in der Aushubsohle. Die Ausführung ist vorab mit der Bauleitung des AG zu klären.'.
Menge: 60,000 m3

**03.03.0043 Liefern Kies-Sand-Gemisch 0/32**
STLB-Bau 2025-10 002
Liefern von Stoffen frei Baustelle, Mengenermittlung nach Aufmaß in eingebautem Zustand, Kies-Sand-Gemisch, natürliche Gesteinskörnung TL Gestein, Körnung 0/32, Ausführung gemäß Einzelbeschreibung,
Einzelbeschreibungs-Nr 'Ausführung als Rohrumhüllung für Bettungszone, Seitenverfüllung und 1. Abdeckung'.
Menge: 610,000 m3

**03.03.0044 Liefern von 1-Korn-Magerbeton 8/16, Beton C 12/15,**
Liefern von 1-Korn-Magerbeton 8/16, Beton C 12/15,
aus natürlicher Gesteinskörnung 8/16, Beton C12/15, frei Baustelle,
Abrechnung nach Aufmaß in eingebautem Zustand und Nachweis über Lieferscheine.
Ausführung als Rohrauflager Auflagerwinkel 120° - 180°
Menge: 90,000 m3

**03.03.0045 Liefern von Stoffen Kies-Sand-Gemisch 0/X**
Liefern von Stoffen Kies-Sand-Gemisch 0/X
frei Baustelle, Baustoff Kies-Sand-Gemisch 0/X.
Anteil abschwämmbarer Stoffe =< 12 %.
Mengenermittlung nach Aufmaß in eingebautem Zustand.
Abrechnung senkrechter Graben nach DIN EN 1610.
Der Einbau sämtlicher Bodenaustauschmaterialien
(Kies und Sand) für die Rohrgräben und Gruben ist in
den Grabenaushubpositionen einzukalkulieren.
Ausführung als Grabenverfüllung zwischen
1. Abdeckung und UK Straßenkoffer (Erdplanum)
Menge: 50,000 m3

**03.03.0046 Liefern Schotter 45/56**
STLB-Bau 2025-10 002
Liefern von Stoffen frei Baustelle, Mengenermittlung nach Aufmaß in eingebautem Zustand, Schotter, natürliche Gesteinskörnung TL Gestein, Körnung 45/56, Ausführung gemäß Einzelbeschreibung,
Einzelbeschreibungs-Nr 'Ausführung als Untergrundverbesserung.
Zusätzlicher Nachweis mit Wiegekarten gefordert'.
Menge: 180,000 m3

**03.03.0047 Leistung wie Position zuletzt in vollem Wortlaut beschrieben,**
Leistung wie Position zuletzt in vollem Wortlaut beschrieben,
jedoch Baustoff Wacken für Untergrundverbesserung.
Menge: 30,000 m3

**03.03.0048 Liefern Kies 16/32**
STLB-Bau 2025-10 002
Liefern von Stoffen frei Baustelle, Mengenermittlung nach Aufmaß in eingebautem Zustand, Kies, natürliche Gesteinskörnung TL Gestein, Körnung 16/32, Ausführung gemäß Einzelbeschreibung,
Einzelbeschreibungs-Nr 'Ausführung als Untergrundverbesserung.
Zusätzlicher Nachweis mit Wiegekarten gefordert'.
Menge: 185,000 m3

**03.03.0049 Zulage zur Position Grabenaushub und Verlegung der Entwässerungskanäle**
Zulage zur Position Grabenaushub und Verlegung der Entwässerungskanäle
für Liefern und Einbauen von Lehmriegeln mit nachweislich
schadstofffreiem Lehm.
Ausführung nur nach vorheriger Rücksprache mit der Bauleitung!
Abrechnung nach Aufmaß und Nachweis mit Lieferscheinen.
Die Lehmriegel sind vom AN in Planunterlagen lagemäßig festzuhalten.
Ausführung als Wassersperre gegen am Kanal längslaufendem Schichtwasser
Breite: jeweilige Grabenbreite
Länge: min. 50 cm
Höhe: Grabensohle bis 1,0 m unter OK Asphalt
incl. Mehraufwand für Unterbrechung Rohrauflager.
Menge: 7,500 m3

**03.03.0050 Liefern und Einbauen von Stoffen, Flussbausteine**
Liefern und Einbauen von Stoffen,
Baustoff Vorarlberger Flussbausteine oder gleichwertiger Steine,
Kantenlänge 0,20 bis 0,40 m zur Stabilisierung als
Sohlenpflaster und Böschungspflaster einbauen,
evtl. erforderliche Betonschicht, Verfugen wird separat vergütet.
Mengenermittlung nach Wiegekarte.
Menge: 15,000 t

**03.03.0051 Zulage zur Position Voralberger Flussbaustein, für Unterbeton C12/15,**
Zulage zur Position Voralberger Flussbaustein, für Unterbeton C12/15,
Einbaustärke ca. 30 cm,
Abrechnungsmenge ca. 0,3 m³/m²,
zusätzlicher Nachweis durch Lieferscheine.
Menge: 10,000 m2

**03.03.0052 Dynamischer Plattendruckversuch nach TP-BF Teil B 8.3**
Dynamischer Plattendruckversuch nach TP-BF Teil B 8.3
mittels dynamischem Plattendruckgerät oder leichtem Fallgewicht zur Ermittlung der Bodenverdichtung. Bei Rohrleitungsgräben mindestens alle 25 m in der Leitungszone und in der Hauptverfüllung jedoch mindestens 3 Messungen pro Baumaßnahme.
Über Korrelation zwischen den Messwerten und der bodenspezifischen Proctordichte ist der Nachweis der Verdichtung zu führen und zu dokumentieren.
Die aufgestellten Protokolle sind dem AG bzw. der Bauleitung zu übergeben.
Die Mindestanforderungen gemäß A-139 sind einzuhalten.

Hinweis:
Die hier ausgeschriebenen Plattendruckversuche dienen der
Fremdüberwachung der Kanalisationsarbeiten.
Plattendruckversuche die im Zuge der Eigenüberwachung (Güteschutz  Kanalbau) ausgeführt werden, gehen zu Lasten des AN und werden hier nicht vergütet!
Menge: 35,000 St

#### 03.04 Umgestaltung Versickerungsbecken

*Hinweis: Die Nachfolgenden Positionen beziehen sich auf die Umgestaltung des bestehenden Regenrückhaltebecken in ein Versickerungsbecken. Hierbei wird die Beckensohle vergrößert und gleichzeitig tiefer ausgehoben. Die modellieren der Beckenböschung orientiert sich an der bereits vorhandenen Böschung bzw. am Urgelände. Im Bereich zur Bebauung und vorhandenen Bewuchs wird die Böschungsoberkante gemeinsam vor Ort festgelegt. Um eine ausreichende Durchlässigkeit der Beckensohle zu gewährleisten erfolgt die Abnahme der Beckensohle mittels Sickerversuch, welcher durch die Geotechnische Baubegleitung ausgeführt wird.*

**03.04.0001 Boden für Versickerungsbecken, nach Abtrag des Oberbodens, profilgerecht lösen, direkt laden, auf LKW des AN laden, die Entsorgung wird gesondert vergütet, Abfall ist nicht gefährlich, nicht schadstoffbelastet, mit geböschten Wänden, Gesamtbreite rund 15 bis 35 m, Gesamtlänge rund 70 bis 75 m, Aushubtiefe bis 3,0 m,**
Boden für Versickerungsbecken, nach Abtrag des Oberbodens,
profilgerecht lösen, direkt laden, auf LKW des AN laden,
die Entsorgung wird gesondert vergütet, Abfall ist nicht gefährlich, nicht schadstoffbelastet,
mit geböschten Wänden,
Gesamtbreite rund 15 bis 35 m,
Gesamtlänge rund 70 bis 75 m,
Aushubtiefe bis 3,0 m,
Homogenbereich B1,
geschätzter Anteil des Homogenbereiches an der Gesamtaushubmenge 45 %,
ortsübliche Bezeichnung Verwitterungslehm
Homogenbereich B2,
geschätzter Anteil des Homogenbereiches an der Gesamtaushubmenge 50 %,
ortsübliche Bezeichnung Verwitterungskies
Homogenbereich B3,
geschätzter Anteil des Homogenbereiches an der Gesamtaushubmenge 5 %,
ortsübliche Bezeichnung Schmelzwasserkies
Die Mengenermittlung erfolgt nach Aufmaß und Abtragprofil
Menge: 1785,000 m3

**03.04.0002 Liefern und Einbauen von Stoffen Kies-Sand-Gemisch 0/X**
Liefern und Einbauen von Stoffen Kies-Sand-Gemisch 0/X
frei Baustelle, Baustoff Kies-Sand-Gemisch 0/X, nachweislich unbelastet,
mit einer Durchlässigkeit von mind. 3x10^-5 als Bodenaustausch unterhalb der belebten Bodenschicht bis auf den Schmelzwasserkies.
Kies-Sand-Gemisch flächig im Bereich Beckensohle auf geplante Höhe einbauen und verdichten.
Abrechnung nach Auftragsprofil
Menge: 360,000 m3

**03.04.0003 Sand/Oberbodengemisch wie folgt beschrieben,**
Sand/Oberbodengemisch wie folgt beschrieben,
liefern und 30 cm stark als bodenbelebte Schicht in die Beckensohle einbauen.
Gewaschener Sand 0/ 4 mm, carbonathaltig mit geeignetem unbelasteten
Oberboden im Zwangsmischer abmagern
(Verhältnis Sand 80 %, Oberboden 20 %),
so dass die Durchlässigkeit mindestens 3 x 10-5 beträgt,
(der Nachweis ist durch  ein geologisches Institut zu erbringen).
In Versickerungsbecken aufbringen (d = 30 cm),
herstellen einer Feinplanie, beseitigen von Wurzelresten,
Steinen usw. sowie fachgerechtes ansäen mit
Rasensamen 20 g/m² z. B. Extensivrasen Spezial Firma Hesa,
einschließlich leichtem abwalzen, bewässern und düngen.
Die Flächen sind insgesamt 3 mal im Abstand
von je ca. 2 Wochen zu mähen und falls erforderlich nachzubearbeiten.
Die Fläche darf nicht mit Maschinen befahren werden!
Das Mähgut geht in das Eigentum des AN.
Menge: 400,000 m3

**03.04.0004 Einsaat mit Landschaftsrasen für Trockenlagen in extensiv**
Einsaat mit Landschaftsrasen für Trockenlagen in extensiv
benutzte und/oder gepflegte Flächen.
Ausführung auf Südböschungen, hohe Böschungen,
Steilböschungen, Rohböden.
Rasensaat RSM 7.2.1. Trockenlagen ohne Kräuter liefern,
einarbeiten und leicht anwalzen.
Einsaatmenge ca. 20 g/ m²

Mischungsanteile in Gewichtsprozent:
60 % Festuca ovina duriuscala  BORNITO
10 % Festuca rubra commutata  RAYMOND
10 % Festuca rubra rubra  HERALD
 5 %  Festuca rubra trichophylla  DAWSON
15 % Lolium perenne  RIVAL.
Bereich Böschungen Versickerungsbecken.
Menge: 770,000 m2

**03.04.0005 Einsaat mit Grassamen mit 20 g/m²einschließlich**
Einsaat mit Grassamen mit 20 g/m²einschließlich
einarbeiten und leicht anwalzen,
einschließlich Lieferung.
Bereich außerhalb der Böschungen Retentionsbecken.
Menge: 1230,000 m2

**03.04.0006 Betonplatten 30/30/5 für Befestigung unter Zaun**
Betonplatten 30/30/5 für Befestigung unter Zaun
komplett mit Splittbett d = 4 cm und Fugenverfüllung liefern
und auf ein herzustellendes Kiesbett d = 20 cm mit
Kiessand 0/45 verlegen.
Die erforderlichen Erdarbeiten mit Kiesmaterial sind
einzukalkulieren.
Verlegung unterhalb des Zauns um das Versickerungsbecken.
Menge: 200,000 m

**03.04.0007 Vegetationstragschicht Schotterrasen Gemisch 50% Schotter 30% Sand 20% Oberboden Boden liefern D 25cm**
STLB-Bau 2021-04 003
Vegetationstragschicht für Schotterrasen, in Parkflächen, Gemisch aus 50 Vol.-% Schotter, Körnung 32/45, 30 Vol.-% Sand, Körnung 0/2, 20 Vol.-% Oberboden, Bodengruppe 2a DIN 18915 (nicht bindig, sandig), Boden liefern, Schichtdicke 25 cm, Tragfähigkeit EV2 mind. 60 MPa, zulässige Abweichung von der Nennhöhe +/- 30 mm, zulässige Abweichung von der Ebenheit bei 4 m 3 cm/bei 2 m 2 cm (Kategorie 4) DIN 18917.
Menge: 30,000 m2

**03.04.0008 Zaun liefern und aufbauen**
Zaun liefern und aufbauen
mit Drahtflechtbespannung, viereckig, Maschenweite 50/50 mm, Drahtdicke 2,5 mm, Oberfläche kunststoffbeschichtet (grün), Höhe 1,75 m, Einzelfeldlänge max. 3,0 m, Anzahl der Spanndrähte 4, Pfosten aus Stahlrundrohr St. 37 DN kunststoffbeschichtet.
Fundamente aus Beton C 12/15,  einschl. Aushub der Bodenklasse 3 bis 5 DIN 18300, übriger Boden aufladen und abfahren, wird Eigentum des AN. Ausführung gemäß Lageplan bzw. nach Anordnung der Bauleitung. Im Preis enthalten ist der Mehraufwand für die nötigen Eckpfosten und Verstrebungen und alle für die Ausführung erforderliche Materialien, Kleinteile und der Maschineneinsatz.
Menge: 200,000 m

**03.04.0009 Toranlage liefern und aufbauen**
Toranlage liefern und aufbauen
zweiflüglig, lichte Durchgangsbreite 4,0 m, Höhe 1,75 m, Feldfüllung mit Drahtgeflecht entsprechen der vorigen Position.
Torpfosten aus Formstahl St 37 T 80 DIN 1025 kunststoffbeschichtet, Fundament aus Beton C 20/25, Maße L/B/T 60 cm x 60 cm x 100 cm, einschl. Aushub der Bodenklasse 3 bis 5 DIN 18300, übriger Boden abfahren, wird Eigentum des AN.
Ausführung mit mittigem Bodenanschlag (einbetoniertes, verzinktes Stahlprofil) und einem Schlosskasten mit einem Zylinderschloss mit 3 Schlüsseln. Im Preis enthalten sind alle erforderlichen Materialien, Kleinteile und der Maschineneinsatz.
Menge: 1,000 St

#### 03.05 Wasserhaltungsarbeiten Regenwasserkanal

*Hinweis: Standardbesch Wasserhaltung Gräben*
STLB-Bau 2025-10 008
Wasserhaltung für Gräben ab Geländeoberfläche, Boden gemäß beiliegendem Bodengutachten.

*Hinweis: Standardbesch Erlaubnis Wassereinleitung*
STLB-Bau 2025-10 008
Die wasserrechtliche Erlaubnis für die Einleitung von Wasser in ein Gewässer wird vom AG eingeholt.

*Hinweis: Standardbesch Ableitung Behandl. Wasser Absetzanlage ü.Gewässer*
STLB-Bau 2025-10 008
Ableitung und Behandlung des geförderten Wassers durch Absetzanlage, über das Gewässer, Entnahme- und Einleitgebühren werden nicht erhoben.

**03.05.0001 Pumpensumpf herstellen räumen Filterrohr DN400 T bis 1m**
STLB-Bau 2025-10 008
Pumpensumpf innerhalb der Baugrube ab Aushubsohle herstellen und räumen, aus Filterrohren, mit Umhüllung aus dränfähigem Füllstoff, Dicke mind. 15 cm, lichter Durchmesser 400 mm, Tiefe bis 1 m.
Menge: 3,000 St

**03.05.0002 Pumpe mit Elektromotor ein- und ausbauen, für Pumpensümpfe, Fördermenge bis 10 m³/h, geodätische Förderhöhe über 5 bis 10 m. Leitungen aus Schläuchen, Länge über 15 bis 20 m**
Menge: 3,000 St

**03.05.0003 Betrieb Entwässerungspumpe, Fördermenge bis 10 m³/h.**
Menge: 52,000 h

**03.05.0004 Offene Wasserhaltung nach freier Wahl des Unternehmers für die Einlegung des kompletten Kanals einschließlich der Schachtbauwerke, soweit ein Wasserandrang vorhanden ist.**
Offene Wasserhaltung nach freier Wahl des Unternehmers für die Einlegung des kompletten Kanals einschließlich der Schachtbauwerke, soweit ein Wasserandrang vorhanden ist.
Die Pumpeneinsätze, Energiekosten, Pumpe mit Motor, Ableitungen und alle Nebenarbeiten sind einzukalkulieren.
Wasserandrang bis max. 6 m offenem Graben 1 l/s.
Es wird gefordert, dass das Grundwasser über ein Absetzbecken direkt in den vorhandenen Regenwasserkanal eingeleitet wird.
Das Absetzbecken (Container o.ä. nach Wahl des AN) ist mit
einzukalkulieren.

Wasserandrang als Schichtenwasser in temporärer Form.
Abrechnung nur bei tatsächlichem Wasserandrang für die
betreffenden Bereiche in lfm.
Menge: 780,000 m

**03.05.0005 Zulage zur Position Offene Wasserhaltung Schichtenwasser,**
*** Bedarfsposition mit GB
Zulage zur Position Offene Wasserhaltung Schichtenwasser,
für Wasserandrang bis max. 6 m offenem Graben >1 l/s bis 3 l/s.
Menge: 100,000 m

**03.05.0006 Beseitigen des anfallenden Regenwasser aus bestehender Kanalisation, während der gesamten Bauzeit für die gesamte**
Beseitigen des anfallenden Regenwasser aus bestehender Kanalisation, während der gesamten Bauzeit für die gesamte
Baumaßnahme.
Die Ausführung bleibt dem AN überlassen.
(Abwasserpumpen und Rohrprovisorien mit entsprechender Dimensionierung)
In die Leitungsgräben darf kein Wasser eingeleitet werden. Max. temporär,
ca. 80 l/s, dauerhaft,  ca. 2 - 5 l/s.

Vergütung nach Baufortschritt.
Gesamtlängen bestehende Regenwasserkanalisation in der OD Ausnang
Beton/Kunststoff DN 300 - 500, ca. 350 m,
Kunststoff bis DN 250, ca. 120 m,

Die Gesamtlänge setzt sich aus den vorhandenen, zum Austausch vorgesehenen Haltungen/Teilabschnitten zusammen.
Menge: 1,000 psch

#### 03.06 Regenwasserkanal - Hauptkanal

*Hinweis: Für die Rohrstatik gilt ATV A 127*
Für die Rohrstatik gilt ATV-DVWK-A 127
(Abwassertechnische Vereinigung) - Richtlinie für die statische Berechnung von Entwässerungskanälen und -leitungen.
Die erforderlichen Angaben des AG zur statischen Berechnung entsprechend dem Anhang 2 des Arbeitsblattes sind beigefügt.
Die Rohrstatik ist in prüffähiger Form, rechtzeitig vor der Ausführung vorzulegen.
Die Kosten für die Rohrstatik sind mit den Einheitspreisen abgegolten.

Für den Einbau und die Prüfung von Abwasserleitungen und Kanälen gelten die DIN EN 1619 und das DWA-A-139.

*Hinweis: Hinweis zu allen folgenden Positionen PVC - U Rohre und Formstücke:*
Hinweis zu allen folgenden Positionen PVC - U Rohre und Formstücke:

Alle erforderlichen Leistungen wie Rohre ablängen und Rohrenden entkraten sind in die Rohr- und Formstückpositionen einzukalkulieren und werden nicht gesondert vergütet.
Die Positionen Passstücke werden wie in der Position beschrieben,
nur im Bereich von Kontrollschächten als Anschlussgelenk der Ablaufleitung
1 x pro Schacht abgerechnet!

*Hinweis: Rohrangaben:*
Rohrangaben:

Fabrikat:  ...................................................

Typ:  ....................................................

Angabe gilt für sämtliche Rohrpositionen für Werkstoff PVC-U

**03.06.0001 Muffenloses Vollwand-Kunststoffrohr DN/OD 315,**
Muffenloses Vollwand-Kunststoffrohr DN/OD 315,
Baulänge 3,00 m,
HS-Rohr, Farbe blau, aus weichmacherfreiem Polyvinylchlorid (PVC-U), in Anlehnung an die DIN EN 1401-1, jedoch mit erhöhter Wanddicke, Ringsteifigkeit nach ISO 9969 mind. 16 kN/m², glattwandig, inkl. der für die fachgerechte Verlegung erforderlichen Doppelmuffen mit innen liegendem Steg und zwei fest eingelegten, ölbeständigen FE-Dichtungen, inkl. Bettung Typ 1 (Rohrumhüllung wird gesondert vergütet), liefern und verlegen.
Menge: 115,000 m

**03.06.0002 Zulage Rohr DN/OD 315 - Passstück 500 mm, als Gelenkanschluss an Schächten**
Zulage Rohr DN/OD 315 - Passstück 500 mm, als Gelenkanschluss an Schächten, abgerechnet wird pro Schachtbauwerk am Zu- und Ablauf des Hauptkanals
Menge: 4,000 St

**03.06.0003 HS-Formteile Überschiebmuffe SDR 34 - DN/OD 315, als Zulage Farbe blau, aus weichmacherfreiem Polyvinylchlorid (PVC-U),**
HS-Formteile Überschiebmuffe SDR 34 - DN/OD 315, als Zulage
Farbe blau, aus weichmacherfreiem Polyvinylchlorid (PVC-U),
nach DIN EN 1401-1 wandverstärkt, glattwandig,
mit einem Durchmesser-Wanddickenverhältnis SDR 34,
mit DIBt-Zulassung Nr.: Z-42.1-309, mit 2 angeformten
Muffen und fest eingelegten, ölbeständigen
FE-Dichtungen, liefern und verlegen.

Hinweis: Abrechnung nur bei Unterbrechungen des Bauablaufs (Winterpause, Abschnittswechsel, etc.), die zur fachgerechten Verlegung des Kanalrohrs erforderlichen Doppelmuffen sind in die Rohrposition einzukalkulieren!
Menge: 2,000 St

**03.06.0004 HS-Formteile Abzweig SDR 34 - DN/OD 315/160/45°, als Zulage,**
HS-Formteile Abzweig SDR 34 - DN/OD 315/160/45°, als Zulage,
Farbe blau, aus weichmacherfreiem Polyvinylchlorid (PVC-U),
nach DIN EN 1401-1 wandverstärkt, glattwandig,
mit einem Durchmesser-Wanddickenverhältnis SDR 34,
mit DIBt-Zulassung Nr.: Z-42.1-309, mit 2 angeformten Muffen und fest eingelegten, ölbeständigen FE-Dichtungen, und 1 Zulauf DN/OD 160 unter 45°, mit 1 angeformten Muffe und fest eingelegten, ölbeständigen FE-Dichtung,
liefern und verlegen.
Ausführung für Hausanschlüsse und Straßenabläufe.
Menge: 10,000 St

**03.06.0005 HS-Formteile Abzweig SDR 34 - DN/OD 315/200/45°, als Zulage,**
HS-Formteile Abzweig SDR 34 - DN/OD 315/200/45°, als Zulage,
Farbe blau, aus weichmacherfreiem Polyvinylchlorid (PVC-U),
nach DIN EN 1401-1 wandverstärkt, glattwandig,
mit einem Durchmesser-Wanddickenverhältnis SDR 34,
mit DIBt-Zulassung Nr.: Z-42.1-309, mit 2 angeformten Muffen und fest eingelegten, ölbeständigen FE-Dichtungen, und 1 Zulauf DN/OD 200 unter 45°, mit 1 angeformten Muffe und fest eingelegten, ölbeständigen FE-Dichtung,
liefern und verlegen.
Ausführung für Hausanschlüsse und Straßenabläufe.
Menge: 2,000 St

**03.06.0006 Muffenloses Vollwand-Kunststoffrohr DN/OD 400,**
Muffenloses Vollwand-Kunststoffrohr DN/OD 400,
Baulänge 3,00 m,
HS-Rohr, Farbe blau, aus weichmacherfreiem Polyvinylchlorid (PVC-U), in Anlehnung an die DIN EN 1401-1, jedoch mit erhöhter Wanddicke, Ringsteifigkeit nach ISO 9969 mind. 16 kN/m², glattwandig, mit 1 angeformten Muffe und fest eingelegten, ölbeständigen FE-Dichtungen, inkl. Bettung Typ 1 (Rohrumhüllung wird gesondert vergütet),
liefern und verlegen.
Menge: 90,000 m

**03.06.0007 Zulage Rohr DN/OD 400 - Passstück 500 mm, als Gelenkanschluss an Schächten**
Zulage Rohr DN/OD 400 - Passstück 500 mm, als Gelenkanschluss an Schächten, abgerechnet wird pro Schachtbauwerk am Zu- und Ablauf des Hauptkanals
Menge: 5,000 St

**03.06.0008 HS-Formteile Überschiebmuffe SDR 34 - DN/OD 400, als Zulage Farbe blau, aus weichmacherfreiem Polyvinylchlorid (PVC-U), n**
*** Bedarfsposition ohne GB
HS-Formteile Überschiebmuffe SDR 34 - DN/OD 400, als Zulage
Farbe blau, aus weichmacherfreiem Polyvinylchlorid (PVC-U), n
ach DIN EN 1401-1 wandverstärkt, glattwandig,
mit einem Durchmesser-Wanddickenverhältnis SDR 34,
mit DIBt-Zulassung Nr.: Z-42.1-309, mit 2 angeformten
Muffen und fest eingelegten, ölbeständigen
FE-Dichtungen, liefern und verlegen.

Hinweis: Abrechnung nur bei Unterbrechungen des Bauablaufs (Winterpause, Abschnittswechsel, etc.), die zur fachgerechten Verlegung des Kanalrohrs erforderlichen Doppelmuffen sind in die Rohrposition einzukalkulieren!
Menge: 1,000 St

**03.06.0009 HS-Formteile Abzweig SDR 34 - DN/OD 400/160/45°, als Zulage,**
HS-Formteile Abzweig SDR 34 - DN/OD 400/160/45°, als Zulage,
Farbe blau, aus weichmacherfreiem Polyvinylchlorid (PVC-U),
nach DIN EN 1401-1 wandverstärkt, glattwandig,
mit einem Durchmesser-Wanddickenverhältnis SDR 34,
mit DIBt-Zulassung Nr.: Z-42.1-309, mit 2 angeformten Muffen und fest eingelegten, ölbeständigen FE-Dichtungen, und 1 Zulauf DN/OD 160 unter 45°, mit 1 angeformten Muffe und fest eingelegten, ölbeständigen FE-Dichtung,
liefern und verlegen.
Ausführung für Hausanschlüsse und Straßenabläufe.
Menge: 2,000 St

**03.06.0010 HS-Formteile Abzweig sohlengleich SDR 34 - DN/OD 400/160/90°, als Zulage,**
*** Bedarfsposition mit GB
HS-Formteile Abzweig sohlengleich SDR 34 - DN/OD 400/160/90°, als Zulage,
Farbe blau, aus weichmacherfreiem Polyvinylchlorid (PVC-U),
nach DIN EN 1401-1 wandverstärkt, glattwandig,
mit einem Durchmesser-Wanddickenverhältnis SDR 34,
mit DIBt-Zulassung Nr.: Z-42.1-309, mit geradem Durchlauf DN/OD 400 und lose beigelegter VPC-Rohrkupplung, sowie 1 sohlengleichen Zulauf DN/OD 160 unter 90° mit einem Höhenversatz zwischen Hauptrohrsohle und Zulauf von 40 mm, mit 1 angeformten Muffe mit innen liegendem Anschlag und integriertem Kugelgelenk, abwinkelbar von 0° bis 11°, mit fest eingelegten, ölbeständigen FE-Dichtung,
liefern und nach Einbauanleitung des Herstellers einbauen.
Ausführung nach Rücksprache mit dem Auftraggeber!
Menge: 2,000 St

**03.06.0011 HS-Formteile Schachtmuffe DN/OD 400, in Zulauf Schachtunterteil einbauen,**
HS-Formteile Schachtmuffe DN/OD 400, in Zulauf Schachtunterteil einbauen,
Farbe: blau, aus weichmacherfreiem Polyvinylchlorid (PVC-U),
mit einem Durchmesser-Wanddickenverhältnis SDR 34,
mit DIBt-Zulassung Nr.:Z-42.1-309,
mit 1 angeformten Muffe und fest eingelegten,
gemäß DIN EN 681-2 WH ölbeständigen FE-Dichtung sowie
äußerer Besandung, inklusive quellfähigem Dichtband,
liefern und in nachträglich hergestellte Öffnung im Schachtunterteil Einbauen, einschließlich verfüllen und abdichten des Zwischenraums.

Hinweis:
Das aufweiten/vergrößern des vorhandenen Zulaufs wird separat vergütet.
Menge: 1,000 St

**03.06.0012 Zulage zur Position Schachtmuffe DN/OD 400 in Schachtunterteil einbauen, für ausbauen der bestehenden Schachtmuffe, herstellen einer Bruchrauen Öffnung une Einbauen der passenden Schachtmuffe für PVC-U DN/OD 400**
Zulage zur Position Schachtmuffe DN/OD 400 in Schachtunterteil einbauen, für ausbauen der bestehenden Schachtmuffe, herstellen einer Bruchrauen Öffnung une Einbauen der passenden Schachtmuffe für PVC-U DN/OD 400
in bestehendem Regenwasser-Kanalschacht, für sohlgleiche Einbindung der Schachtmuffe DN/OD 400,
ausbauen der vorhandenen Schachtmuffe nach Wahl des AN für den fachgerechten Einbau der neuen Schachtmuffe.
Menge: 1,000 St

**03.06.0013 Abwasserkanal Stahlbeton K-GM DN400 L 3m Graben verbaut T 1,75-4m**
STLB-Bau 2025-10 009
Abwasserkanal aus Stahlbetonrohren DIN EN 1916 und DIN V 1201, für Regenwasser, Kreisquerschnitt ohne Fuß mit Glockenmuffe, DN 400, Baulänge 3 m, Rohrverbindung als Kompressionsdichtung aus Elastomeren mit dichter Struktur DIN EN 681-1 und DIN 4060, mit werkseitig fest in der Muffe eingebauter Gleitringdichtung, Verlegung DIN EN 1610 in vorh. verbautem Graben, Bettung wird gesondert vergütet, Grabentiefe über 1,75 bis 4 m, Ausführung gemäß Einzelbeschreibung,
Einzelbeschreibungs-Nr 'Ausführung mit C3A freiem Zement, hochsulfatbeständig nach FBS - Richtlinien'

Hersteller und Typ '....................................................' vom Bieter einzutragen.
Menge: 145,000 m

**03.06.0014 Leistung wie Position zuvor in vollem Wortlaut beschrieben, jedoch Stahlbetonrohre DN 500.**
Menge: 265,000 m

**03.06.0015 Leistung wie Position zuvor in vollem Wortlaut beschrieben, jedoch Stahlbetonrohre DN 600.**
Menge: 120,000 m

**03.06.0016 Stahlbetonanschlussstück L 100cm DN400**
STLB-Bau 2025-10 009
Anschlussstück aus Stahlbeton, Baulänge 100 cm, Kreisquerschnitt, DN 400, Ausführung gemäß Einzelbeschreibung,
Einzelbeschreibungs-Nr 'Abrechnung als Zulage zur Pos. SB - Rohre DN 400, am Zu- und Ablauf von Schachtbauwerken'.
Menge: 9,000 St

**03.06.0017 Leistung wie Position zuvor in vollem Wortlaut beschrieben, jedoch Anschlussstück DN 500.**
Menge: 21,000 St

**03.06.0018 Leistung wie Position zuvor in vollem Wortlaut beschrieben, jedoch Anschlussstück DN 600.**
Menge: 13,000 St

**03.06.0019 Stahlbetonpassstück Schnitt werkseitig DN400**
STLB-Bau 2025-10 009
Passstück aus Stahlbeton, werkseitig geschnitten, Kreisquerschnitt, DN 400, Ausführung gemäß Einzelbeschreibung,
Einzelbeschreibungs-Nr 'Abrechnung als Zulage zur Pos. SB - Rohre DN 400, Abrechnung 1x je Kanalhaltung'.
Menge: 6,000 St

**03.06.0020 Leistung wie Position zuvor in vollem Wortlaut beschrieben, jedoch Passstück DN 500.**
Menge: 11,000 St

**03.06.0021 Leistung wie Position zuvor in vollem Wortlaut beschrieben, jedoch Passstück DN 600.**
Menge: 7,000 St

**03.06.0022 Zulage zur Position Abwasserkanal Stahlbeton DN400, für Abmauern/Verschließen des Kanalrohrs am Bauende, einschl. Einbindung eines PVC-U DN/OD 160 Kanalrohrs.**
Menge: 1,000 St

**03.06.0023 Böschungsstück aus Stahlbeton als Zulage, zur Pos. PVC-U Rohre DN/OD 400,**
Böschungsstück aus Stahlbeton als Zulage, zur Pos. PVC-U Rohre DN/OD 400,
Rohr DN/OD 400 aus PVC-U, Böschungsneigung 1:1,
Rechteckprofil mit passender Schachtmuffe für den Anschluss eines Kanalrohrs aus PVC-U
liefern und einbauen
Menge: 1,000 St

**03.06.0024 Böschungsstück aus Stahlbeton als Zulage, zur Pos. SB-Rohre DN 500,**
Böschungsstück aus Stahlbeton als Zulage, zur Pos. SB-Rohre DN 500,
Rohr DN 500, Böschungsneigung 1:1,5,
liefern und einbauen
Menge: 1,000 St

**03.06.0025 Ein- und Auslaufgitter für Auslaufrohr (Böschungsstück) Stahlbeton DN 500,**
Ein- und Auslaufgitter für Auslaufrohr (Böschungsstück) Stahlbeton DN 500,
Schutzgitter, Form oval, bestehend aus Rahmen mit eingeschweißten Rundstäben und Querstreben, mit freier Fließsohle, mit Laschen zum Andübeln, inklusive Befestigungsmaterial aus V4A.
Werkstoff: Edelstahl 1.4301 V2A gebeizt und passiviert
mit Vorrichtung zum Öffnen, abschließbar mit Vorhängeschloss, diebstahlsicher,
liefern und entsprechend den Herstellerangaben montieren
Fabrikat:
Rieder & Sohn, Birkach 160, 91567 Herrieden o. glw.

Hersteller/Typ '....................................................' vom Bieter einzutragen.
Menge: 1,000 St

**03.06.0026 Böschungsstück aus Stahlbeton als Zulage, zur Pos. SB-Rohre DN 600,**
Böschungsstück aus Stahlbeton als Zulage, zur Pos. SB-Rohre DN 600,
Rohr DN 500, Böschungsneigung 1:1,5,
liefern und in vorhandene Öffnung ca. DN900 in Natursteinmauer einbauen
Menge: 1,000 St

**03.06.0027 Ein- und Auslaufgitter für Auslaufrohr (Böschungsstück) Stahlbeton DN 600,**
Ein- und Auslaufgitter für Auslaufrohr (Böschungsstück) Stahlbeton DN 600,
Schutzgitter, Form oval, bestehend aus Rahmen mit eingeschweißten Rundstäben und Querstreben, mit freier Fließsohle, mit Laschen zum Andübeln, inklusive Befestigungsmaterial aus V4A.
Werkstoff: Edelstahl 1.4301 V2A gebeizt und passiviert
mit Vorrichtung zum Öffnen, abschließbar mit Vorhängeschloss, diebstahlsicher,
liefern und entsprechend den Herstellerangaben montieren
Fabrikat:
Rieder & Sohn, Birkach 160, 91567 Herrieden o. glw.

Hersteller/Typ '....................................................' vom Bieter einzutragen.
Menge: 1,000 St

#### 03.07 Regenwasserkanal - Hausanschlüsse und Straßenentwässerung

*Hinweis: Für die Rohrstatik gilt ATV A 127*
Für die Rohrstatik gilt ATV-DVWK-A 127
(Abwassertechnische Vereinigung) - Richtlinie für die statische Berechnung von Entwässerungskanälen und -leitungen.
Die erforderlichen Angaben des AG zur statischen Berechnung entsprechend dem Anhang 2 des Arbeitsblattes sind beigefügt.
Die Rohrstatik ist in prüffähiger Form, rechtzeitig vor der Ausführung vorzulegen.
Die Kosten für die Rohrstatik sind mit den Einheitspreisen abgegolten.

Für den Einbau und die Prüfung von Abwasserleitungen und Kanälen gelten die DIN EN 1619 und das DWA-A-139.

*Hinweis: Hinweis zu allen folgenden Positionen PVC - U Rohre und Formstücke:*
Hinweis zu allen folgenden Positionen PVC - U Rohre und Formstücke:

Alle erforderlichen Leistungen wie Rohre ablängen und Rohrenden entkraten sind in die Rohr- und Formstückpositionen einzukalkulieren und werden nicht gesondert vergütet.
Die Positionen Passstücke werden wie in der Position beschrieben,
nur im Bereich von Kontrollschächten als Anschlussgelenk der Ablaufleitung
1 x pro Schacht abgerechnet!

*Hinweis: Rohrangaben:*
Rohrangaben:

Fabrikat:  ...................................................

Typ:  ....................................................

Angabe gilt für sämtliche Rohrpositionen für Werkstoff PVC-U

**03.07.0001 Muffenloses Vollwand-Kunststoffrohr SN12 DN/OD 110,**
Muffenloses Vollwand-Kunststoffrohr SN12 DN/OD 110,
Baulänge 3,00 m,
HS-Rohr, Farbe blau, aus weichmacherfreiem Polyvinylchlorid (PVC-U), in Anlehnung an die DIN EN 1401-1, jedoch mit erhöhter Wanddicke, Ringsteifigkeit nach ISO 9969 mind. 12 kN/m², glattwandig, inkl. der für die fachgerechte Verlegung erforderlichen Doppelmuffen mit innen liegendem Steg und zwei fest eingelegten, ölbeständigen FE-Dichtungen, inkl. Bettung Typ 1 (Rohrumhüllung wird gesondert vergütet),
liefern und verlegen.
Menge: 65,000 m

**03.07.0002 HS-Formteile Bogen 15 - 45° DN/OD 110, als Zulage,**
HS-Formteile Bogen 15 - 45° DN/OD 110, als Zulage,
Farbe blau, aus weichmacherfreiem Polyvinylchlorid (PVC-U), nach DIN EN 1401-1 wandverstärkt, glattwandig, mit einem Durchmesser-Wanddickenverhältnis SDR 34, mit DIBt-Zulassung Nr.: Z-42.1-309, mit 2 angeformten Muffen bzw. Spitzende/Muffe und fest eingelegten,
ölbeständigen FE-Dichtungen,
liefern und verlegen.
Menge: 45,000 St

**03.07.0003 HS-Formteile Überschiebmuffe DN/OD 110, als Zulage,**
HS-Formteile Überschiebmuffe DN/OD 110, als Zulage,
Farbe blau, aus weichmacherfreiem Polyvinylchlorid (PVC-U),
nach DIN EN 1401-1 wandverstärkt, glattwandig,
mit einem Durchmesser-Wanddickenverhältnis SDR 34,
mit DIBt-Zulassung Nr.: Z-42.1-309, mit 2 angeformten Muffen und fest eingelegten, ölbeständigen FE-Dichtungen, liefern und verlegen.

Hinweis: Die zur fachgerechten Verlegung des Kanalrohrs erforderlichen Doppelmuffen sind in die Rohrposition einzukalkulieren, Überschiebemuffen werden nur in Bereichen Übergang Neuer-Alter Kanal und 1x je Seitenanschluss abgerechnet!
Menge: 11,000 St

**03.07.0004 HS-Formteile Abzweig SDR 34 - DN/OD 160/110/45°, als Zulage,**
HS-Formteile Abzweig SDR 34 - DN/OD 160/110/45°, als Zulage,
Farbe blau, aus weichmacherfreiem Polyvinylchlorid (PVC-U),
nach DIN EN 1401-1 wandverstärkt, glattwandig,
mit einem Durchmesser-Wanddickenverhältnis SDR 34,
mit DIBt-Zulassung Nr.: Z-42.1-309, mit 2 angeformten Muffen und fest eingelegten, ölbeständigen FE-Dichtungen, liefern und verlegen.
Ausführung für Hausanschlüsse und Straßenabläufe.
Menge: 7,000 St

**03.07.0005 Muffenloses Vollwand-Kunststoffrohr SN16 DN/OD 160,**
Muffenloses Vollwand-Kunststoffrohr SN16 DN/OD 160,
Baulänge 3,00 m,
HS-Rohr, Farbe blau, aus weichmacherfreiem Polyvinylchlorid (PVC-U), in Anlehnung an die DIN EN 1401-1, jedoch mit erhöhter Wanddicke, Ringsteifigkeit nach ISO 9969 mind. 16 kN/m², glattwandig, inkl. der für die fachgerechte Verlegung erforderlichen Doppelmuffen mit innen liegendem Steg und zwei fest eingelegten, ölbeständigen FE-Dichtungen, inkl. Bettung Typ 1 (Rohrumhüllung wird gesondert vergütet),
liefern und verlegen.
Menge: 325,000 m

**03.07.0006 Zulage Rohr DN/OD 160 - Passstück 500 mm, als Gelenkanschluss an Schächten**
Zulage Rohr DN/OD 160 - Passstück 500 mm, als Gelenkanschluss an Schächten, abgerechnet wird der Zulauf an Kanalschächten 1x je Schachtbauwerk.
Menge: 26,000 St

**03.07.0007 HS-Formteile Bogen 15 - 45° DN/OD 160, als Zulage,**
HS-Formteile Bogen 15 - 45° DN/OD 160, als Zulage,
Farbe blau, aus weichmacherfreiem Polyvinylchlorid (PVC-U), nach DIN EN 1401-1 wandverstärkt, glattwandig, mit einem Durchmesser-Wanddickenverhältnis SDR 34, mit DIBt-Zulassung Nr.: Z-42.1-309, mit 2 angeformten Muffen bzw. Spitzende/Muffe und fest eingelegten,
ölbeständigen FE-Dichtungen,
liefern und verlegen.
Menge: 300,000 St

**03.07.0008 HS-Formteile Überschiebmuffe DN/OD 160, als Zulage,**
HS-Formteile Überschiebmuffe DN/OD 160, als Zulage,
Farbe blau, aus weichmacherfreiem Polyvinylchlorid (PVC-U),
nach DIN EN 1401-1 wandverstärkt, glattwandig,
mit einem Durchmesser-Wanddickenverhältnis SDR 34,
mit DIBt-Zulassung Nr.: Z-42.1-309, mit 2 angeformten Muffen und fest eingelegten, ölbeständigen FE-Dichtungen, liefern und verlegen.

Hinweis: Die zur fachgerechten Verlegung des Kanalrohrs erforderlichen Doppelmuffen sind in die Rohrposition einzukalkulieren, Überschiebemuffen werden je Straßeneinlauf maximal 1x abgerechnet!
Menge: 65,000 St

**03.07.0009 HS-Formteile Abzweig SDR 34 - DN/OD 160/160/45°, als Zulage,**
HS-Formteile Abzweig SDR 34 - DN/OD 160/160/45°, als Zulage,
Farbe blau, aus weichmacherfreiem Polyvinylchlorid (PVC-U),
nach DIN EN 1401-1 wandverstärkt, glattwandig,
mit einem Durchmesser-Wanddickenverhältnis SDR 34,
mit DIBt-Zulassung Nr.: Z-42.1-309, mit 2 angeformten Muffen und fest eingelegten, ölbeständigen FE-Dichtungen, liefern und verlegen.
Ausführung für Hausanschlüsse und Straßenabläufe.
Menge: 7,000 St

**03.07.0010 Schachtanschluss bis 20 cm Wandstärke für Hausanschlusskanäle PVC-U DN/OD 160,**
Schachtanschluss bis 20 cm Wandstärke für Hausanschlusskanäle PVC-U DN/OD 160,
Ausführung mittels Kernlochbohrung und passendem
Schachtanschlussstück DN 160 nach Wahl des AN.
Menge: 3,000 St

**03.07.0011 Muffenloses Vollwand-Kunststoffrohr SN16 DN/OD 200,**
Muffenloses Vollwand-Kunststoffrohr SN16 DN/OD 200,
Baulänge: 3,00 m,
HS-Rohr, Farbe blau, aus weichmacherfreiem Polyvinylchlorid (PVC-U), in Anlehnung an die DIN EN 1401-1, jedoch mit erhöhter Wanddicke, Ringsteifigkeit nach ISO 9969 mind. 16 kN/m², glattwandig, inkl. der für die fachgerechte Verlegung erforderlichen Doppelmuffen mit innen liegendem Steg und zwei fest eingelegten, ölbeständigen FE-Dichtungen, inkl. Bettung Typ 1 (Kiesmaterial wird gesondert vergütet),
liefern und verlegen.
Menge: 65,000 m

**03.07.0012 Zulage Rohr DN/OD 200 - Passstück 500 mm, als Gelenkanschluss an Schächten**
Zulage Rohr DN/OD 200 - Passstück 500 mm, als Gelenkanschluss an Schächten, abgerechnet wird nur der Ablauf am Schacht 1 x pro Schachtbauwerk.
Menge: 3,000 St

**03.07.0013 HS-Formteile Bogen 15°-45° - SDR 34 - DN/OD 200, als Zulage,**
HS-Formteile Bogen 15°-45° - SDR 34 - DN/OD 200, als Zulage,
Farbe blau, aus weichmacherfreiem Polyvinylchlorid (PVC-U),
nach DIN EN 1401-1 wandverstärkt, glattwandig,
mit einem Durchmesser-Wanddickenverhältnis SDR 34,
mit DIBt-Zulassung Nr.: Z-42.1-309, mit 2 angeformten Muffen bzw. Spitzende/Muffe und fest eingelegten, ölbeständigen FE-Dichtungen,
liefern und verlegen.
Menge: 5,000 St

**03.07.0014 HS-Formteile Überschiebmuffe SDR 34 - DN/OD 200, als Zulage,**
HS-Formteile Überschiebmuffe SDR 34 - DN/OD 200, als Zulage,
Farbe blau, aus weichmacherfreiem Polyvinylchlorid (PVC-U),
nach DIN EN 1401-1 wandverstärkt, glattwandig,
mit einem Durchmesser-Wanddickenverhältnis SDR 34,
mit DIBt-Zulassung Nr.: Z-42.1-309, mit 2 angeformten Muffen
und fest eingelegten, ölbeständigen FE-Dichtungen,
liefern und verlegen.

Hinweis: Die zur fachgerechten Verlegung des Kanalrohrs erforderlichen Doppelmuffen sind in die Rohrposition einzukalkulieren, Überschiebemuffen werden nur in Bereichen Übergang Neuer-Alter Kanal und 1x je Seitenanschluss abgerechnet!
Menge: 3,000 St

**03.07.0015 HS-Formteile Abzweig SDR 34 - DN/OD 200/160/45°, als Zulage,**
HS-Formteile Abzweig SDR 34 - DN/OD 200/160/45°, als Zulage,
Farbe blau, aus weichmacherfreiem Polyvinylchlorid (PVC-U),
nach DIN EN 1401-1 wandverstärkt, glattwandig,
mit einem Durchmesser-Wanddickenverhältnis SDR 34,
mit DIBt-Zulassung Nr.: Z-42.1-309, mit 2 angeformten Muffen und fest eingelegten, ölbeständigen FE-Dichtungen, liefern und verlegen.
Ausführung für Hausanschlüsse und Straßenabläufe.
Menge: 3,000 St

*Hinweis: Seitenanschlüsse*

*Hinweis: In den nachstehenden Positionen für Seitenanschlüsse (Ausführung mit Sattelstück, Komplettmontageset etc.) sind einschließlich Lieferung und Einbau zu kalkulieren. Eine zusätzliche Vergütung darüber hinaus erfolgt nicht.*

**03.07.0016 Anschluss Abwasserkanal PVC-U homogen DN160 Kanal Stahlbeton DN400 Anbohren Einbau Stutzen Dichtung**
STLB-Bau 2025-10 009
Anschluss von Abwasserkanal aus PVC-U DIN EN 1401-1 (homogene Vollwandrohre), DN 160, an vorh. Kanal aus Stahlbeton, Kreisquerschnitt ohne Fuß mit Glockenmuffe, DN 400, durch Anbohren und Einbau eines Anschlussstutzens einschl. Dichtung, Anschlusswinkel 90 Grad, vorh. Anlage ist in Betrieb, Ausführung gemäß Zeichnung und Einzelbeschreibung,
Einzelbeschreibungs-Nr 'FABEKUN-Sattelstück DN/OD 160/90° System Funke, mit Kugelgelenk schwenkbar 0° bis 13° oder gleichwertig
Hersteller/Typ:.....................................
vom Bieter einzutragen'.
Menge: 18,000 St

**03.07.0017 Position wie zuletzt in vollem Wortlaut beschrieben, jedoch Stb-Rohr DN 500**
Position wie zuletzt in vollem Wortlaut beschrieben
jedoch Anschluss für Stb-Rohr DN 500
Menge: 13,000 St

**03.07.0018 Position wie zuletzt in vollem Wortlaut beschrieben, jedoch Stb-Rohr Dn 600**
Position wie zuletzt in vollem Wortlaut beschrieben
jedoch Anschluss für Stb-Rohr DN 600
Menge: 14,000 St

**03.07.0019 Nachträglicher Anschluss an Hauptkanal DN/OD 400,**
Nachträglicher Anschluss an Hauptkanal DN/OD 400,
Connex-Anschluss DN/OD 160/200 für Hauptrohrnennweite DN 400,
mit einem Innendurchmesser des Hauptrohres von 362 mm bis 380 mm, für Rohrwanddicken des Hauptrohres von 4,0 mm bis 31,8 mm,
aus weichmacherfreiem Polyvinylchlorid (PVC-U), mit 1 angeformten Muffe sowie integriertem Kugelgelenk, abwinkelbar von 0° bis 11° gemäß DWA A 139, mit bei abgewinkeltem Kugelgelenk sichtbarer Beschriftung, inklusive einem dem Außendurchmesser des Hauptrohres angepassten Distanzring und einem Gewinderad zum Anziehen des CONNEX-Anschlusses von außen an das Hauptrohr, mit von der Innenseite des Hauptrohres zu sehenden Markierung des Hauptrohres, zum nachträglichen Anschluss von Abwasserrohren und Formstücken aus weichmacherfreiem Polyvinylchlorid (PVC-U) nach DIN EN 1401-1 DN/OD 160 an alle glattwandigen Kanalrohre der Nennweite DN 400 mit zuvor aufgeführten Wanddicken und Innendurchmesser,
einschließlich für den fachgerechten Einbau erforderlichen Materialien liefern und nach den Einbauanleitungen des Herstellers verlegen.

Im Einheitspreis ist die fachgerechte Erstellung der Bohrung am Hauptkanal einzurechnen.
Die Verarbeitungsvorschriften des Herstellers sind zu beachten.

System/Hersteller: Funke CONNEX-Anschluss/Firma Funke Kunststoffe GmbH oder gleichwertige Art

Hersteller/Typ '....................................................' vom Bieter einzutragen.
Menge: 3,000 St

**03.07.0020 Zulage für den Zusammenschluss von Hausanschlussleitungen / Seitenanschlüssen**
Zulage für den  Zusammenschluss von Hausanschlussleitungen / Seitenanschlüssen
vorhandene Leitung / neue Leitung.
Folgende Leistungen sind einzukalkulieren:

Abschneiden der bestehenden Hausanschlussleitungen,
Ausbau und Beseitigen der bestehenden Rohrleitungen
(Steinzeug, Beton, PVC) am Übergang,
Übergang vom vorhandenen Rohr auf PVC - U neue Leitung
DN/OD 110,
einzukalkulieren sind Formstücke (Übergangsstücke) direkt am
Zusammenschluss, sowie der Handaushub zum Freilegen und zusammenschließen der bestehenden Leitungen am Übergang.
Die weiterführenden Rohre werden über die Rohrpositionen vergütet.
Menge: 9,000 St

**03.07.0021 Leistung wie Position zuletzt in vollem Wortlaut beschrieben, jedoch Leitungen DN/OD 160.**
Menge: 18,000 St

**03.07.0022 Leistung wie Position zuletzt in vollem Wortlaut beschrieben, jedoch Leitungen DN/OD 200.**
Menge: 3,000 St

#### 03.08 Schachtbauwerke und Straßeneinläufe

**03.08.0001 Schacht Beton-/Stahlbetonfertigteile DN600 T 1,5-2m**
Schacht aus Beton-/Stahlbetonfertigteilen DIN EN 1917, in Anlehung an DIN V 4034-1, rund, DN 600, mit Schachtunterteil, Schachtringen/Schachtrohr, Adapterring, Bauteilverbindung mit Dichtringen aus Elastomeren DIN EN 681-1 und DIN 4060 als Kompressionsdichtung, Dichtringe werksseitig fest eingebaut, gleichmäßige Lastübertragung durch mitgeliefertes Lastübertragungselement, Gerinne gerade, Schachtunterteil, Gerinne und Auftritt aus Beton C 40/50, in einem Guss gefertigt, Auftritt in Scheitelhöhe, Anschlüsse für gelenkige Einbindung der Zu- und Abläufe mit Muffe, Zulauf für Rohre aus PVC-U, DN/OD 160, Ablauf für Rohre aus PVC-U, DN/OD 200, lichte Schachttiefe über 1,5 bis 2 m, Ausführung gemäß Einzelbeschreibung,
Einzelbeschreibungs-Nr. Ausführung als Inspektionsschächte, RW11
Fabrikat:
Riki-INFRA-TOPLINER-Schacht o.glw.

Hersteller/Typ '....................................................' vom Bieter einzutragen.
Menge: 2,000 St

**03.08.0002 Schacht Beton-/Stahlbetonfertigteile DN800 T bis 1,50 m**
Schacht aus Beton-/Stahlbetonfertigteilen DIN EN 1917, in Anlehnung an DIN V 4034-1, rund, DN 800, mit Schachtunterteil, Schachtringen/Schachtrohr, Adapterring, Bauteilverbindung mit Dichtringen aus Elastomeren DIN EN 681-1 und DIN 4060 als Kompressionsdichtung, Dichtringe werksseitig fest eingebaut, gleichmäßige Lastübertragung durch mitgeliefertes Lastübertragungselement, Gerinne gerade, Schachtunterteil, Gerinne und Auftritt aus Beton C 40/50, in einem Guss gefertigt, Auftritt in Scheitelhöhe, Anschlüsse für gelenkige Einbindung der Zu- und Abläufe mit Muffe, Zulauf für Rohre aus PVC-U, DN/ODDN400, Ablauf für Rohre aus PVC-U, DN/OD400, lichte Schachttiefe bis 1,5 m, Ausführung gemäß Einzelbeschreibung,
Einzelbeschreibungs-Nr. 'Ausführung als HoRW03, HoRW02, RW4'
Fabrikat:
Riki-INFRA-TOPLINER-Schacht o.glw.

Hersteller/Typ '....................................................' vom Bieter einzutragen.
Menge: 2,000 St

**03.08.0003 Schacht Beton-Stahlbetonfertigteile DN1000 Lastübertragungsel. Steiggang einläufig Steigbügel Form A Stahl kunststoffummantelt Steigmaß 250mm Gerinne gekrümmt Beton C40/50 Zulauf DN/OD160 Ablauf DN/OD315 T 1,5-2m**
STLB-Bau 2025-10 009
Schacht aus Beton-/Stahlbetonfertigteilen DIN EN 1917, DIN 4034-1, Typ 2, rund, DN 1000, mit Schachtunterteil, Schachtringen/Schachtrohr, Auflageringen, Schachthals DN 1000/625, Bauteilverbindung mit Dichtungen aus Elastomeren DIN EN 681-1 und DIN 4060 als Kompressionsdichtung, Dichtungen werkseitig fest eingebaut, gleichmäßige Lastübertragung durch mitgeliefertes Lastübertragungselement, einläufiger Steiggang mit Steigbügeln DIN 19555, Form A, aus Stahl, kunststoffummantelt, Steigmaß 250 mm, Gerinne gekrümmt, Schachtunterteil, Gerinne und Auftritt aus Beton C 40/50, in einem Guss gefertigt, Auftritt in Scheitelhöhe, Zu- und Abläufe sohlgleich, Anschlüsse für gelenkige Einbindung der Zu- und Abläufe mit Muffe, Zulauf für Rohre aus PVC-U, DN/OD 160, Ablauf für Rohre aus PVC-U, DN/OD 315, lichte Schachttiefe über 1,5 bis 2 m, Ausführung gemäß Einzelbeschreibung,
Einzelbeschreibungs-Nr 'Ausführung als Schacht: RW16, RW20'

Hersteller und Typ '....................................................' vom Bieter einzutragen.
Menge: 2,000 St

**03.08.0004 Schacht Beton-Stahlbetonfertigteile DN1000 Lastübertragungsel. Steiggang einläufig Steigbügel Form A Stahl kunststoffummantelt Steigmaß 250mm Gerinne gekrümmt Beton C40/50 Zulauf DN/OD200 Ablauf DN400 T bis 1,5m**
STLB-Bau 2025-10 009
Schacht aus Beton-/Stahlbetonfertigteilen DIN EN 1917, DIN 4034-1, Typ 2, rund, DN 1000, mit Schachtunterteil, Schachtringen/Schachtrohr, Auflageringen, Schachthals DN 1000/625, Bauteilverbindung mit Dichtungen aus Elastomeren DIN EN 681-1 und DIN 4060 als Kompressionsdichtung, Dichtungen werkseitig fest eingebaut, gleichmäßige Lastübertragung durch mitgeliefertes Lastübertragungselement, einläufiger Steiggang mit Steigbügeln DIN 19555, Form A, aus Stahl, kunststoffummantelt, Steigmaß 250 mm, Gerinne gekrümmt, Schachtunterteil, Gerinne und Auftritt aus Beton C 40/50, in einem Guss gefertigt, Auftritt in Scheitelhöhe, Zu- und Abläufe sohlgleich, Anschlüsse für gelenkige Einbindung der Zu- und Abläufe mit Muffe, Zulauf für Rohre aus PVC-U, DN/OD 200, Ablauf für Rohre aus Stahlbeton, DN 400, lichte Schachttiefe bis 1,5 m, Ausführung gemäß Einzelbeschreibung,
Einzelbeschreibungs-Nr 'Ausführung als Schacht: RW1'

Hersteller und Typ '....................................................' vom Bieter einzutragen.
Menge: 1,000 St

**03.08.0005 Schacht Beton-Stahlbetonfertigteile DN1000 Lastübertragungsel. Steiggang einläufig Steigbügel Form A Stahl kunststoffummantelt Steigmaß 250mm Gerinne gekrümmt Beton C40/50 Zulauf DN/OD315 Ablauf DN400 T 2-2,5m**
STLB-Bau 2025-10 009
Schacht aus Beton-/Stahlbetonfertigteilen DIN EN 1917, DIN 4034-1, Typ 2, rund, DN 1000, mit Schachtunterteil, Schachtringen/Schachtrohr, Auflageringen, Schachthals DN 1000/625, Bauteilverbindung mit Dichtungen aus Elastomeren DIN EN 681-1 und DIN 4060 als Kompressionsdichtung, Dichtungen werkseitig fest eingebaut, gleichmäßige Lastübertragung durch mitgeliefertes Lastübertragungselement, einläufiger Steiggang mit Steigbügeln DIN 19555, Form A, aus Stahl, kunststoffummantelt, Steigmaß 250 mm, Gerinne gekrümmt, Schachtunterteil, Gerinne und Auftritt aus Beton C 40/50, in einem Guss gefertigt, Auftritt in Scheitelhöhe, Zu- und Abläufe sohlgleich, Anschlüsse für gelenkige Einbindung der Zu- und Abläufe mit Muffe, Zulauf für Rohre aus PVC-U, DN/OD 315, Ablauf für Rohre aus Stahlbeton, DN 400, lichte Schachttiefe über 2 bis 2,5 m, Ausführung gemäß Einzelbeschreibung,
Einzelbeschreibungs-Nr 'Ausführung als Schacht: RW17'

Hersteller und Typ '....................................................' vom Bieter einzutragen.
Menge: 1,000 St

**03.08.0006 Schacht Beton-Stahlbetonfertigteile DN1000 Lastübertragungsel. Steiggang einläufig Steigbügel Form A Stahl kunststoffummantelt Steigmaß 250mm Gerinne gekrümmt Beton C40/50 Zulauf DN400 Ablauf DN400 T 1,5-2m**
STLB-Bau 2025-10 009
Schacht aus Beton-/Stahlbetonfertigteilen DIN EN 1917, DIN 4034-1, Typ 2, rund, DN 1000, mit Schachtunterteil, Schachtringen/Schachtrohr, Auflageringen, Schachthals DN 1000/625, Bauteilverbindung mit Dichtungen aus Elastomeren DIN EN 681-1 und DIN 4060 als Kompressionsdichtung, Dichtungen werkseitig fest eingebaut, gleichmäßige Lastübertragung durch mitgeliefertes Lastübertragungselement, einläufiger Steiggang mit Steigbügeln DIN 19555, Form A, aus Stahl, kunststoffummantelt, Steigmaß 250 mm, Gerinne gekrümmt, Schachtunterteil, Gerinne und Auftritt aus Beton C 40/50, in einem Guss gefertigt, Auftritt in Scheitelhöhe, Zu- und Abläufe sohlgleich, Anschlüsse für gelenkige Einbindung der Zu- und Abläufe mit Muffe, Zulauf für Rohre aus Stahlbeton, DN 400, Ablauf für Rohre aus Stahlbeton, DN 400, lichte Schachttiefe über 1,5 bis 2 m, Ausführung gemäß Einzelbeschreibung,
Einzelbeschreibungs-Nr 'Ausführung als Schacht: RW3'

Hersteller und Typ '....................................................' vom Bieter einzutragen.
Menge: 1,000 St

**03.08.0007 Schacht Beton-Stahlbetonfertigteile DN1000 Lastübertragungsel. Steiggang einläufig Steigbügel Form A Stahl kunststoffummantelt Steigmaß 250mm Gerinne gekrümmt Beton C40/50 Zulauf DN400 Ablauf DN400 T 2-2,5m**
STLB-Bau 2025-10 009
Schacht aus Beton-/Stahlbetonfertigteilen DIN EN 1917, DIN 4034-1, Typ 2, rund, DN 1000, mit Schachtunterteil, Schachtringen/Schachtrohr, Auflageringen, Schachthals DN 1000/625, Bauteilverbindung mit Dichtungen aus Elastomeren DIN EN 681-1 und DIN 4060 als Kompressionsdichtung, Dichtungen werkseitig fest eingebaut, gleichmäßige Lastübertragung durch mitgeliefertes Lastübertragungselement, einläufiger Steiggang mit Steigbügeln DIN 19555, Form A, aus Stahl, kunststoffummantelt, Steigmaß 250 mm, Gerinne gekrümmt, Schachtunterteil, Gerinne und Auftritt aus Beton C 40/50, in einem Guss gefertigt, Auftritt in Scheitelhöhe, Zu- und Abläufe sohlgleich, Anschlüsse für gelenkige Einbindung der Zu- und Abläufe mit Muffe, Zulauf für Rohre aus Stahlbeton, DN 400, Ablauf für Rohre aus Stahlbeton, DN 400, lichte Schachttiefe über 2 bis 2,5 m, Ausführung gemäß Einzelbeschreibung,
Einzelbeschreibungs-Nr 'Ausführung als Schacht: RW18'

Hersteller und Typ '....................................................' vom Bieter einzutragen.
Menge: 1,000 St

**03.08.0008 Schacht Beton-Stahlbetonfertigteile DN1000 Lastübertragungsel. Steiggang einläufig Steigbügel Form A Stahl kunststoffummantelt Steigmaß 250mm Gerinne gekrümmt Beton C40/50 Zulauf DN400 Ablauf DN500 T 1,5-2m**
STLB-Bau 2025-10 009
Schacht aus Beton-/Stahlbetonfertigteilen DIN EN 1917, DIN 4034-1, Typ 2, rund, DN 1000, mit Schachtunterteil, Schachtringen/Schachtrohr, Auflageringen, Schachthals DN 1000/625, Bauteilverbindung mit Dichtungen aus Elastomeren DIN EN 681-1 und DIN 4060 als Kompressionsdichtung, Dichtungen werkseitig fest eingebaut, gleichmäßige Lastübertragung durch mitgeliefertes Lastübertragungselement, einläufiger Steiggang mit Steigbügeln DIN 19555, Form A, aus Stahl, kunststoffummantelt, Steigmaß 250 mm, Gerinne gekrümmt, Schachtunterteil, Gerinne und Auftritt aus Beton C 40/50, in einem Guss gefertigt, Auftritt in Scheitelhöhe, Zu- und Abläufe sohlgleich, Anschlüsse für gelenkige Einbindung der Zu- und Abläufe mit Muffe, Zulauf für Rohre aus Stahlbeton, DN 400, Ablauf für Rohre aus Stahlbeton, DN 500, lichte Schachttiefe über 1,5 bis 2 m, Ausführung gemäß Einzelbeschreibung,
Einzelbeschreibungs-Nr 'Ausführung als Schacht: RW19'

Hersteller und Typ '....................................................' vom Bieter einzutragen.
Menge: 1,000 St

**03.08.0009 Schacht Beton-Stahlbetonfertigteile DN1000 Lastübertragungsel. Steiggang einläufig Steigbügel Form A Stahl kunststoffummantelt Steigmaß 250mm Gerinne gekrümmt Beton C40/50 Zulauf DN500 Ablauf DN500 T bis 1,5m**
STLB-Bau 2025-10 009
Schacht aus Beton-/Stahlbetonfertigteilen DIN EN 1917, DIN 4034-1, Typ 2, rund, DN 1000, mit Schachtunterteil, Schachtringen/Schachtrohr, Auflageringen, Schachthals DN 1000/625, Bauteilverbindung mit Dichtungen aus Elastomeren DIN EN 681-1 und DIN 4060 als Kompressionsdichtung, Dichtungen werkseitig fest eingebaut, gleichmäßige Lastübertragung durch mitgeliefertes Lastübertragungselement, einläufiger Steiggang mit Steigbügeln DIN 19555, Form A, aus Stahl, kunststoffummantelt, Steigmaß 250 mm, Gerinne gekrümmt, Schachtunterteil, Gerinne und Auftritt aus Beton C 40/50, in einem Guss gefertigt, Auftritt in Scheitelhöhe, Zu- und Abläufe sohlgleich, Anschlüsse für gelenkige Einbindung der Zu- und Abläufe mit Muffe, Zulauf für Rohre aus Stahlbeton, DN 500, Ablauf für Rohre aus Stahlbeton, DN 500, lichte Schachttiefe bis 1,5 m, Ausführung gemäß Einzelbeschreibung,
Einzelbeschreibungs-Nr 'Ausführung als Schacht: RW4'

Hersteller und Typ '....................................................' vom Bieter einzutragen.
Menge: 1,000 St

**03.08.0010 Schacht Beton-Stahlbetonfertigteile DN1000 Lastübertragungsel. Steiggang einläufig Steigbügel Form A Stahl kunststoffummantelt Steigmaß 250mm Gerinne gekrümmt Beton C40/50 Zulauf DN500 Ablauf DN500 T 1,5-2m**
STLB-Bau 2025-10 009
Schacht aus Beton-/Stahlbetonfertigteilen DIN EN 1917, DIN 4034-1, Typ 2, rund, DN 1000, mit Schachtunterteil, Schachtringen/Schachtrohr, Auflageringen, Schachthals DN 1000/625, Bauteilverbindung mit Dichtungen aus Elastomeren DIN EN 681-1 und DIN 4060 als Kompressionsdichtung, Dichtungen werkseitig fest eingebaut, gleichmäßige Lastübertragung durch mitgeliefertes Lastübertragungselement, einläufiger Steiggang mit Steigbügeln DIN 19555, Form A, aus Stahl, kunststoffummantelt, Steigmaß 250 mm, Gerinne gekrümmt, Schachtunterteil, Gerinne und Auftritt aus Beton C 40/50, in einem Guss gefertigt, Auftritt in Scheitelhöhe, Zu- und Abläufe sohlgleich, Anschlüsse für gelenkige Einbindung der Zu- und Abläufe mit Muffe, Zulauf für Rohre aus Stahlbeton, DN 500, Ablauf für Rohre aus Stahlbeton, DN 500, lichte Schachttiefe über 1,5 bis 2 m, Ausführung gemäß Einzelbeschreibung,
Einzelbeschreibungs-Nr 'Ausführung als Schacht: RW22, RW23, RW24, RW25, RW26'

Hersteller und Typ '....................................................' vom Bieter einzutragen.
Menge: 5,000 St

**03.08.0011 Schacht Beton-Stahlbetonfertigteile DN1000 Lastübertragungsel. Steiggang einläufig Steigbügel Form A Stahl kunststoffummantelt Steigmaß 250mm Gerinne gekrümmt Beton C40/50 Zulauf DN500 Ablauf DN600 T bis 1,5m**
STLB-Bau 2025-10 009
Schacht aus Beton-/Stahlbetonfertigteilen DIN EN 1917, DIN 4034-1, Typ 2, rund, DN 1000, mit Schachtunterteil, Schachtringen/Schachtrohr, Auflageringen, Schachthals DN 1000/625, Bauteilverbindung mit Dichtungen aus Elastomeren DIN EN 681-1 und DIN 4060 als Kompressionsdichtung, Dichtungen werkseitig fest eingebaut, gleichmäßige Lastübertragung durch mitgeliefertes Lastübertragungselement, einläufiger Steiggang mit Steigbügeln DIN 19555, Form A, aus Stahl, kunststoffummantelt, Steigmaß 250 mm, Gerinne gekrümmt, Schachtunterteil, Gerinne und Auftritt aus Beton C 40/50, in einem Guss gefertigt, Auftritt in Scheitelhöhe, Zu- und Abläufe sohlgleich, Anschlüsse für gelenkige Einbindung der Zu- und Abläufe mit Muffe, Zulauf für Rohre aus Stahlbeton, DN 500, Ablauf für Rohre aus Stahlbeton, DN 600, lichte Schachttiefe bis 1,5 m, Ausführung gemäß Einzelbeschreibung,
Einzelbeschreibungs-Nr 'Ausführung als Schacht: RW5'

Hersteller und Typ '....................................................' vom Bieter einzutragen.
Menge: 1,000 St

**03.08.0012 Schacht Beton-Stahlbetonfertigteile DN1000 Lastübertragungsel. Steiggang einläufig Steigbügel Form A Stahl kunststoffummantelt Steigmaß 250mm Gerinne gekrümmt Beton C40/50 Zulauf DN600 Ablauf DN600 T bis 1,5m**
STLB-Bau 2025-10 009
Schacht aus Beton-/Stahlbetonfertigteilen DIN EN 1917, DIN 4034-1, Typ 2, rund, DN 1000, mit Schachtunterteil, Schachtringen/Schachtrohr, Abdeckplatte, Auflageringen, Bauteilverbindung mit Dichtungen aus Elastomeren DIN EN 681-1 und DIN 4060 als Kompressionsdichtung, Dichtungen werkseitig fest eingebaut, gleichmäßige Lastübertragung durch mitgeliefertes Lastübertragungselement, einläufiger Steiggang mit Steigbügeln DIN 19555, Form A, aus Stahl, kunststoffummantelt, Steigmaß 250 mm, Gerinne gekrümmt, Schachtunterteil, Gerinne und Auftritt aus Beton C 40/50, in einem Guss gefertigt, Auftritt in Scheitelhöhe, Zu- und Abläufe sohlgleich, Anschlüsse für gelenkige Einbindung der Zu- und Abläufe mit Muffe, Zulauf für Rohre aus Stahlbeton, DN 600, Ablauf für Rohre aus Stahlbeton, DN 600, lichte Schachttiefe bis 1,5 m, Ausführung gemäß Einzelbeschreibung,
Einzelbeschreibungs-Nr 'Ausführung als Schacht: RW6, RW7, RW8'

Hersteller und Typ '....................................................' vom Bieter einzutragen.
Menge: 3,000 St

**03.08.0013 Schacht Beton-Stahlbetonfertigteile DN1200 Lastübertragungsel. Steiggang einläufig Steigbügel Form A Stahl kunststoffummantelt Steigmaß 250mm Gerinne gekrümmt Beton C40/50 Zulauf DN400 Ablauf DN500 Zulauf DN400 T 1,5-2m**
STLB-Bau 2025-10 009
Schacht aus Beton-/Stahlbetonfertigteilen DIN EN 1917, DIN 4034-1, Typ 2, rund, DN 1200, mit Schachtunterteil, Schachtringen/Schachtrohr, Auflageringen, Schachthals DN 1000/625, Bauteilverbindung mit Dichtungen aus Elastomeren DIN EN 681-1 und DIN 4060 als Kompressionsdichtung, Dichtungen werkseitig fest eingebaut, gleichmäßige Lastübertragung durch mitgeliefertes Lastübertragungselement, einläufiger Steiggang mit Steigbügeln DIN 19555, Form A, aus Stahl, kunststoffummantelt, Steigmaß 250 mm, Gerinne gekrümmt, Schachtunterteil, Gerinne und Auftritt aus Beton C 40/50, in einem Guss gefertigt, Auftritt in Scheitelhöhe, Zu- und Abläufe sohlgleich, Anschlüsse für gelenkige Einbindung der Zu- und Abläufe mit Muffe, Zulauf für Rohre aus Stahlbeton, DN 400, Ablauf für Rohre aus Stahlbeton, DN 500, mit Seitenzulauf mit gelenkiger Rohreinbindung, aus Stahlbeton, DN 400, lichte Schachttiefe über 1,5 bis 2 m, Ausführung gemäß Einzelbeschreibung,
Einzelbeschreibungs-Nr 'Ausführung als Schacht: RW2'

Hersteller und Typ '....................................................' vom Bieter einzutragen.
Menge: 1,000 St

**03.08.0014 Schacht Beton-Stahlbetonfertigteile DN1200 Lastübertragungsel. Steiggang einläufig Steigbügel Form A Stahl kunststoffummantelt Steigmaß 250mm Gerinne gekrümmt Beton C40/50 Zulauf DN500 Ablauf DN500 Zulauf DN/OD315 T 1,5-2m**
STLB-Bau 2025-10 009
Schacht aus Beton-/Stahlbetonfertigteilen DIN EN 1917, DIN 4034-1, Typ 2, rund, DN 1200, mit Schachtunterteil, Schachtringen/Schachtrohr, Auflageringen, Schachthals DN 1000/625, Bauteilverbindung mit Dichtungen aus Elastomeren DIN EN 681-1 und DIN 4060 als Kompressionsdichtung, Dichtungen werkseitig fest eingebaut, gleichmäßige Lastübertragung durch mitgeliefertes Lastübertragungselement, einläufiger Steiggang mit Steigbügeln DIN 19555, Form A, aus Stahl, kunststoffummantelt, Steigmaß 250 mm, Gerinne gekrümmt, Schachtunterteil, Gerinne und Auftritt aus Beton C 40/50, in einem Guss gefertigt, Auftritt in Scheitelhöhe, Zu- und Abläufe sohlgleich, Anschlüsse für gelenkige Einbindung der Zu- und Abläufe mit Muffe, Zulauf für Rohre aus Stahlbeton, DN 500, Ablauf für Rohre aus Stahlbeton, DN 500, mit Seitenzulauf mit gelenkiger Rohreinbindung, aus PVC-U, DN/OD 315, lichte Schachttiefe über 1,5 bis 2 m, Ausführung gemäß Einzelbeschreibung,
Einzelbeschreibungs-Nr 'Ausführung als Schacht: RW21'

Hersteller und Typ '....................................................' vom Bieter einzutragen.
Menge: 1,000 St

**03.08.0015 Schacht Beton-Stahlbetonfertigteile DN1200 Lastübertragungsel. Steiggang einläufig Steigbügel Form A Stahl kunststoffummantelt Steigmaß 250mm Gerinne gekrümmt Beton C40/50 Zulauf DN600 Ablauf DN600 Zulauf DN400 T bis 1,5m**
STLB-Bau 2025-10 009
Schacht aus Beton-/Stahlbetonfertigteilen DIN EN 1917, DIN 4034-1, Typ 2, rund, DN 1200, mit Schachtunterteil, Schachtringen/Schachtrohr, Auflageringen, Schachthals DN 1000/625, Bauteilverbindung mit Dichtungen aus Elastomeren DIN EN 681-1 und DIN 4060 als Kompressionsdichtung, Dichtungen werkseitig fest eingebaut, gleichmäßige Lastübertragung durch mitgeliefertes Lastübertragungselement, einläufiger Steiggang mit Steigbügeln DIN 19555, Form A, aus Stahl, kunststoffummantelt, Steigmaß 250 mm, Gerinne gekrümmt, Schachtunterteil, Gerinne und Auftritt aus Beton C 40/50, in einem Guss gefertigt, Auftritt in Scheitelhöhe, Zu- und Abläufe sohlgleich, Anschlüsse für gelenkige Einbindung der Zu- und Abläufe mit Muffe, Zulauf für Rohre aus Stahlbeton, DN 600, Ablauf für Rohre aus Stahlbeton, DN 600, mit Seitenzulauf mit gelenkiger Rohreinbindung, aus Stahlbeton, DN 400, lichte Schachttiefe bis 1,5 m, Ausführung gemäß Einzelbeschreibung,
Einzelbeschreibungs-Nr 'Ausführung als Schacht: RW12, RW13'

Hersteller und Typ '....................................................' vom Bieter einzutragen.
Menge: 2,000 St

**03.08.0016 Zulage Schacht DN 1000 - 1200 mit gekrümmten Durchlaufgerinne DN 300-600**
Zulage Schacht DN 1000 - 1200 mit gekrümmten Durchlaufgerinne
DN 300-600 mm,
für zusätzlichen Seitenzulauf DN/OD 160 sohlgleich,
einschl. Muffeneinbindung und Gerinneführung.
Menge: 15,000 St

**03.08.0017 Zulage zu Schacht DN1200 für liefern und montieren eines Gerinneschieber am Ablauf, einschl. Schiebergestänge und Durchführung durch die Abdeckplatte,**
Zulage zu Schacht DN1200 für liefern und montieren eines Gerinneschieber am Ablauf, einschl. Schiebergestänge und Durchführung durch die Abdeckplatte,
Schieberkappe wird gesondert vergütet.
Menge: 1,000 St

**03.08.0018 Schacht als Geröllfang aus Beton-/Stahlbetonfertigteilen, rund DN 1200,**
Schacht als Geröllfang aus Beton-/Stahlbetonfertigteilen, rund DN 1200,
mit Schachtunterteil, Schachtringen/Schachtrohr, Schachtkonus, Auflageringen, Bauteilverbindung mit Dichtungen aus Elastomeren DIN EN 681-1 und DIN 4060 als Kompressionsdichtung, Dichtungen werkseitig fest eingebaut, einläufiger Steiggang mit Steigbügeln DIN 19555, aus Stahl, kunststoffummantelt, Steigmaß 250 mm, Gerinne mit Auftritt vor Ort auf Baustelle einbauen,
mit Zulauf für Rohre aus Stahlbeton DN 500,
mit Ablauf für Rohre aus Stahlbeton DN 500,

Tiefe Zulauf- und Ablaufleitung: 1,44 m unter GOK
Sohltiefe Schachtunterteil: 1,74 m unter GOK
Höhe Schlammraum: 0,30 m,
Mit Zustiegsöffnung DN 62,
inkl. herstellen eines Gefälle am Schachtboden (ca. 1%) zur Zustiegsöffnung

Mehraufwand Grabenaushub und Schachtabdeckungen werden gesondert vergütet.
Menge: 1,000 St

**03.08.0019 Schacht als Trennbauwerk aus Beton-/Stahlbetonfertigteilen, rund DN 1200,**
Schacht als Trennbauwerk aus Beton-/Stahlbetonfertigteilen, rund DN 1200,
mit Schachtunterteil, Schachtringen/Schachtrohr, Abdeckplatte, Auflageringen, Bauteilverbindung mit Dichtungen aus Elastomeren DIN EN 681-1 und DIN 4060 als Kompressionsdichtung, Dichtungen werkseitig fest eingebaut, einläufiger Steiggang mit Steigbügeln DIN 19555, aus Stahl, kunststoffummantelt, Steigmaß 250 mm, Gerinne mit Auftritt vor Ort auf Baustelle einbauen,
mit Zulauf für Rohre aus Stahlbeton DN 600,
mit Ablauf Drosselleitung für Rohr aus PVC-U DN/OD 160
mit Seitenablauf für Rohr aus Stahlbeton DN 600,

Tiefe Zulauf und Drosselleitung: 1,35 m unter GOK
Tiefe Seitenablauf: 1,26 m unter GOK
mit Zustiegsöffnung DN 625,

inklusive Einbau Überfallschwelle aus Edelstahl V2A,
Werkstoff: 1.4301
Länge Überfallschwelle: 1100 m
Höhe Überfallschwelle: 190 mm
Blechstärke: 3 mm
einschl. aller erforderlichen Arbeiten zur Montage der Überfallschwelle, inkl. Befestigungsmaterial und Kleinteile aus Edelstahl, Befestigung der Schwelle am Schachtboden und den Schachtwänden. Überfallschwelle entsprechend Bauwerkszeichnung vor Seitenablauf DN 600 montieren.
Hauptgerinne und Ablaufgerinne vor Ort mit Gerinnebeton in Schachtunterteil einbauen und an Überfallschwelle anformen.
Mehraufwand Grabenaushub und Schachtabdeckungen werden gesondert vergütet.

Liefern und einbauen des Trennbauwerks einschl. aller erforderlichen Arbeiten.
Menge: 1,000 St

**03.08.0020 Schacht Beton-Stahlbetonfertigteile DN1500 Lastübertragungsel. Steiggang einläufig Steigbügel Form A Stahl niro Steigmaß 250mm Gerinne gekrümmt Beton C40/50 Zulauf DN500 Ablauf DN500 T bis 1,5m**
STLB-Bau 2025-10 009
Schacht aus Beton-/Stahlbetonfertigteilen DIN EN 1917, DIN 4034-1, Typ 2, rund, DN 1500, mit Schachtunterteil, Schachtringen/Schachtrohr, Auflageringen, Schachthals DN 1500/625, Bauteilverbindung mit Dichtungen aus Elastomeren DIN EN 681-1 und DIN 4060 als Kompressionsdichtung, Dichtungen werkseitig fest eingebaut, gleichmäßige Lastübertragung durch mitgeliefertes Lastübertragungselement, einläufiger Steiggang mit Steigbügeln DIN 19555, Form A, aus nichtrostendem Stahl, Steigmaß 250 mm, Gerinne gekrümmt, Schachtunterteil, Gerinne und Auftritt aus Beton C 40/50, in einem Guss gefertigt, Auftritt in Scheitelhöhe, Zu- und Abläufe sohlgleich, Anschlüsse für gelenkige Einbindung der Zu- und Abläufe mit Muffe, Zulauf für Rohre aus Stahlbeton, DN 500, Ablauf für Rohre aus Stahlbeton, DN 500, lichte Schachttiefe bis 1,5 m, Ausführung gemäß Einzelbeschreibung,
Einzelbeschreibungs-Nr 'Ausführung als Schacht: RW28'

Hersteller und Typ '....................................................' vom Bieter einzutragen.
Menge: 1,000 St

**03.08.0021 Lamellenklärer ViaTub II R11**
Lamellenklärer ViaTub II R11
Anlage zur Behandlung von Niederschlagswasser
für Flächen der Kategorie II oder III nach Arbeitsblatt DWA A102.
- nach dem Prüfverfahren des Umweltbundesamtes geprüfte Beurteilung der Gesamtreinigungsleistung,
- mit integrierter Teilstrombehandlung
- mit geprüfter Rückhaltung von Leichtflüssigkeiten und Schwimmstoffen nach DIN EN 858
- Rundbehälteranlage mit Lamellenpaketen inkl. Edelstahlhalterung
- Trennwand, Überlaufschwelle, Zu- und Ablauftauchrohr und Schlammraum

Oberflächenbeschickung  5 m/h
Durchfluss  11 l/s
Abwinklung  180 Grad
Expositionsklasse  XC4, (XA2), XF3, WF, WU
Werkstoffgüte Behälter  C35/45
Lastbild  SLW60/EC2
Lastklasse Abdeckung  D400
Gesamttiefe  3,36 m
Zulauftiefe  1,45 m
Ablauftiefe  1,45 m
Innendurchmesser  2500 mm
Außenhöhe  3300 mm
Wandstärke  120 mm
Art der Trennwand  Betontrennwand (2 Kammern)
Abdeckplatte  SLW 60
Schachtabdeckung  1x DN 600, 1x DN800 werden gesondert vergütet
Nennweite Zu-/Ablauf  DN/OD 160

Einschließlich Erstellung einer projektbezogenen Einbauzeichnung in Papierform sowie digital (DWG/DXF)
Mehraufwand Grabenaushub und Schachtabdeckungen werden gesondert vergütet.

Liefern und einbauen des Lamellenklärer ViaTub II R11 einschl. aller erforderlichen Arbeiten.

Hersteller/Typ '....................................................' vom Bieter einzutragen.
Menge: 1,000 St

**03.08.0022 Schacht Beton-Stahlbetonfertigteile DN1000 Lastübertragungsel. Steiggang einläufig Steigbügel Form A Stahl kunststoffummantelt Steigmaß 250mm Gerinne gekrümmt Beton C40/50 Zulauf DN/OD160 Ablauf DN/OD160 T 1,5-2m**
STLB-Bau 2025-10 009
Schacht aus Beton-/Stahlbetonfertigteilen DIN EN 1917, DIN 4034-1, Typ 2, rund, DN 1000, mit Schachtunterteil, Schachtringen/Schachtrohr, Auflageringen, Schachthals DN 1000/625, Bauteilverbindung mit Dichtungen aus Elastomeren DIN EN 681-1 und DIN 4060 als Kompressionsdichtung, Dichtungen werkseitig fest eingebaut, gleichmäßige Lastübertragung durch mitgeliefertes Lastübertragungselement, einläufiger Steiggang mit Steigbügeln DIN 19555, Form A, aus Stahl, kunststoffummantelt, Steigmaß 250 mm, Gerinne gekrümmt, Schachtunterteil, Gerinne und Auftritt aus Beton C 40/50, in einem Guss gefertigt, Auftritt in Scheitelhöhe, Zu- und Abläufe sohlgleich, Anschlüsse für gelenkige Einbindung der Zu- und Abläufe mit Muffe, Zulauf für Rohre aus PVC-U, DN/OD 160, Ablauf für Rohre aus PVC-U, DN/OD 160, lichte Schachttiefe über 1,5 bis 2 m, Ausführung gemäß Einzelbeschreibung,
Einzelbeschreibungs-Nr 'Ausführung als Hauskontrollschacht'

Hersteller und Typ '....................................................' vom Bieter einzutragen.
Menge: 2,000 St

**03.08.0023 Schachtbezeichnungsschild aus Edelstahl für Regenwasserkanalschächte**
Schachtbezeichnungsschild aus Edelstahl
Größe min. 150*80*3 mm,
in dem Schild ist die Bezeichnung
" RW "  (Regenwasser) auszulasern.
Schild liefern und im Konusbereich neben der Steigeinrichtung dauerhaft
mit nichtrostendem Befestigungsmaterial andübeln,
mind. 2 Befestigungspunkte.
>> Alle Schächte werden mit diesem Hinweisschild ausgerüstet
Ein Muster ist vorab zur Ansicht, bzw. Genehmigung vorzulegen
Einbau in RW-Kanalschächte.
Menge: 32,000 St

**03.08.0024 Schachtabdeckung Klasse D 400 MEILEVEL®-A Plus**
Schachtabdeckung Klasse D 400 MEILEVEL®-A Plus
mit Einsteighilfe MEISTEP®,

rund, System MEILEVEL®-A, selbstnivellierend,
einwalzbarer Rahmen aus Gusseisen für bituminöse Fahrbahnbeläge,inklusiv Führungsring, Bauhöhe 85 mm, LW 610 mm, Bauhöhe 160 mm, System MEISTEP®, mit im Rahmen integrierter unlösbar verbundener Aufnahmebuchse für eine runde Haltestange (Einsteighilfe) 38mm Ø,Einlegeabmessungen für Deckel nach DIN 19584, mit Ventilation,mit dreifach MEIPREN® Einlage zur horizontalen und vertikalen Dämpfung des Deckels im Rahmen
Rahmen aus Gusseisen selbstnivellierend mit Sollbruchstelle zum nachträglichen Verkürzen der Rahmenhöhe auf 140mm, mit dämpfender Einlage MEIPREN®, Deckel aus Beton-Guss mit Ventilation und mit vertikaler und horizontaler dämpfender Einlage MEIPREN®

Entsprechend DIN EN 124-2 / DIN 1229, sowie DIN 19572 und den UVV-Vorschriften. KIWA geprüft und entsprechend den Anforderungen der Gütesicherung nach RAL-GZ 692 (abrufbar unter www.get-guete.de) zurzeit in der Erprobungsphase. Die Einhaltung der Anforderung kann insbesondere durch den Besitz des entsprechenden RAL-Gütezeichens oder gleichwertig nachgewiesen werden.

Achtung:
Die Aufnahmebuchse für die Einsteighilfe muss über dem Steigeisengang ausgerichtet werden!
Schachtabdeckung liefern und gemäß den Herstellervorschriften einbauen.
Fabrikat:
MEIERGUSS Art.-Nr. 114290 o. glw.

Hersteller/Typ '....................................................' vom Bieter einzutragen.
Menge: 27,000 St

**03.08.0025 MeierGuss Schachtabdeckung Klasse D400, BUDATOP**
MeierGuss Schachtabdeckung Klasse D400, BUDATOP
Entsprechend DIN EN 124-2, DIN 19572 und den UVV-Vorschriften, KIWA geprüft gemäß den Anforderungen der Gütesicherung nach RAL-GZ 692,
Lichte Weite 800 mm, mit Ventilation, mit dämpfender Einlage MEIPREN, mit Federarretierung mit MEISTEP,
Beton-Guss-Rahmen, lichte Weite 800 mm, rund, Rahmenhöhe 150 mm,
Im Rahmen integrierte unlösbar verbundene Aufnahmebuchse MEISTEP für eine runde Haltestange (Einsteighilfe) mit einem Durchmesser von 38 mm, mit dämpfender Einlage MEIPREN,
Voll-Guss-Deckel, rund, mit Ventilation, mit 2 kraftschlüssigen Federarretierungen aus Edelstahl,
Schachtabdeckung liefern und gemäß den Herstellervorschriften einbauen.
Fabrikat:
MEIERGUSS Art.-Nr. B275500/1 o. glw.

Hersteller/Typ '....................................................' vom Bieter einzutragen.
Menge: 3,000 St

**03.08.0026 Schachtabdeck. Schachthals DN625 B125 rund Guss Beton Lüftungsöffnung Rahmen rund Guss Beton setzen**
STLB-Bau 2025-10 009
Schachtabdeckung, für Schacht DIN EN 1917 und DIN 4034-1 mit Schachthals DN 625, Klasse B 125 DIN EN 124-1, Deckel rund aus Gusseisen DIN EN 124-2, mit werkseitiger Betonfüllung, mit Lüftungsöffnungen, DIN 4271 - R-B 125, Rahmen rund aus Gusseisen mit Beton, höhengerecht in WW-Schachtkopfmörtel DIN 19573 setzen.
Menge: 2,000 St

**03.08.0027 Schmutzfänger**
Schmutzfänger
schwere Ausführung aus verzinktem Stahl, für Schachtabdeckung Klasse D.
Menge: 32,000 St

*Hinweis: Straßeneinläufe und Regenwasserbehandlung*

**03.08.0028 Beton Straßenablauf 1a-5c-10a-B1 setzen C12/15 D 15cm**
STLB-Bau 2025-10 009
Betonteilkombination für Straßenablauf für quadratischen Aufsatz, ohne Schlammraum, mit verzinktem Eimer, DIN 4052 - 1a - 5c - 10a - B1, mit Steckmuffe, auf Betonauflager setzen, Beton C 12/15 DIN 1045-2, Dicke mind. 15 cm, Ablauf an Leitung anschließen.
Menge: 38,000 St

**03.08.0029 Aufsatz MEIECO® Klasse D 400, 500 x 500 mm**
Aufsatz MEIECO® Klasse D 400
Kennmaß 500 x 500 mm, in Pultform, hochziehbarer geschlossener Rahmen aus Gusseisen mit Eimerauflage, Rahmenhöhe 140 mm, Einlaufquerschnitt 949 (1988) cm². Rahmen aus Gusseisen, Rost aus Gusseisen, klapperfrei durch sichere tiefgreifende Dreipunktauflagerung des Rostes im Rahmen, Schlitzweite 31 mm.
Entsprechend DIN EN 124-2 / DIN 1229 und gemäß den Anforderungen der Gütesicherung nach RAL-GZ 692 (abrufbar unter www.get-guete.de).Die Einhaltung der Anforderung kann insbesondere durch den Besitz des entsprechenden RAL-Gütezeichens oder gleichwertig nachgewiesen werden.
Bauzeitentwässerung durch Ausschlagen der beidseitig dünn gegossenen Soll-Bruchstellen möglich.
Aufsatz liefern und höhengerecht versetzen, Ausführung gemäß Einzelbeschreibung.
Einzelbeschreibungs-Nr Ausführung bei sämtlichen Einlaufschächten im Bereich der Kreisstraßen K7913, K7914
Fabrikat:
MEIERGUSS Art.-Nr. 204340 o. glw.

Hersteller/Typ '....................................................' vom Bieter einzutragen.
Menge: 36,000 St

**03.08.0030 Aufsatz MEILINE® Klasse D 400, 500 x 550 mm**
Aufsatz MEILINE® Klasse D 400
Kennmaß 500 x 550 mm, Pultform, hochziehbarer geschlossener Rahmen aus Gusseisen mit Eimerauflage, Rahmenhöhe 100 mm, Einlaufquerschnitt 1140 cm², Rahmen aus Gusseisen mit dämpfender Einlage MEIPREN®, geschlossener Rahmen mit ausschlagbarer Bauzeitentwässerungsöffnung, Klemmrost aus Gusseisen in Pultform mit verkehrssicherer Selbstarretierung, Schlitzweite 17,5 mm, Schlitzgeometrie in S-Design. Entsprechend DIN EN 124-2 und gemäß den Anforderungen der Gütesicherung nach RAL-GZ 692 (abrufbar unter www.get-guete.de). Die Einhaltung der Anforderung kann insbesondere durch den Besitz des entsprechenden RAL-Gütezeichens oder gleichwertig nachgewiesen werden.
Aufsatz liefern und höhengerecht versetzen, Ausführung gemäß Einzelbeschreibung.
Einzelbeschreibungs-Nr Ausführung bei Einlaufschächte im Bereich mit geringer Längsneigung, Tiefpunkt in K7914, AS14 und AS13
Fabrikat:
MEIERGUSS Art.-Nr. 204335 o. glw.

Hersteller/Typ '....................................................' vom Bieter einzutragen.
Menge: 2,000 St

**03.08.0031 Beton Straßenablauf 1a-11-10b-D1 setzen C12/15 D 15cm**
STLB-Bau 2025-10 009
Betonteilkombination für Straßenablauf für Längsaufsatz, ohne Schlammraum, mit verzinktem Eimer, DIN 4052 - 1a - 11 - 10b - D1, mit Steckmuffe, auf Betonauflager setzen, Beton C 12/15 DIN 1045-2, Dicke mind. 15 cm, Ablauf an Leitung anschließen.
Menge: 5,000 St

**03.08.0032 Aufsatz MEITOP® Klasse D 400, 300 x 500 mm**
Aufsatz MEITOP® Klasse D 400
Kennmaß 300 x 500 mm, in Pultform mit beidseitiger Aufklappvorrichtung und Federarretierung, beidseitig aufklappbar und herausnehmbar, hochziehbarer geschlossener Rahmen aus Gusseisen mit Eimerauflage, Rahmenhöhe 140 mm, Einlaufquerschnitt 586 (1192) cm², Rahmen aus Gusseisen Rost aus Gusseisen, klapperfrei durch sichere tiefgreifende Dreipunktauflagerung des Rostes im Rahmen, Schlitzweite 26 mm Entsprechend DIN EN 124-2 und gemäß den Anforderungen der Gütesicherung nach RAL-GZ 692 (abrufbar unter www.get-guete.de). Die Einhaltung der Anforderung kann insbesondere durch den Besitz des entsprechenden RAL-Gütezeichens oder gleichwertig nachgewiesen werden. Bauzeitentwässerung durch Ausschlagen der beidseitig dünn gegossenen Soll-Bruchstellen möglich.
Aufsatz liefern und gemäß den Einbau-, Bedienungs- und Wartungshinweisen höhengerecht versetzen.
Einzelbeschreibungs-Nr Ausführung bei Straßeneinläufen im Bereich von Wohnstraßen
Fabrikat:
MEIERGUSS Art.-Nr. 204590 o. glw.

Hersteller/Typ '....................................................' vom Bieter einzutragen.
Menge: 5,000 St

**03.08.0033 Bestehende Straßeneinlaufabdeckung/Muldeneinlauf 50/50 bis DN600**
Bestehende Straßeneinlaufabdeckung/Muldeneinlauf 50/50 bis DN600
einschl. Schmutzeimer ausbauen, reinigen, seitlich lagern und
auf neue Höhe versetzen.
Einschl. Auflagerring zur Höhenanpassung.

Ausführung im Bereich der neu modellierten Mulde/Grünstreifen
Menge: 3,000 St

**03.08.0034 Bestehende Schachtabdeckung DN625 einschl. Auflagerring ausbauen, reinigen, seitlich lagern,**
Bestehende Schachtabdeckung DN625 einschl. Auflagerring ausbauen, reinigen, seitlich lagern,
vorhandene Einstiegsöffnung mit Ausgleichsringen/Schachtringen auf neue Höhe setzen. Seitlich lagernde Schachtabdeckung mit Auflagerring einbauen
Höhendifferenz ca. 25 cm
Abrechnung bei Schacht HoRW16.1 welcher im Zuge des neuen Gehwegs angepasst werden muss.
Menge: 1,000 St

**03.08.0035 Muldeneinlaufgitter DN625, Konus DN1000/625 H=0,50 m, liefern und auf bestehende Muldenentwässerung aufsetzten,**
Muldeneinlaufgitter DN625, Konus DN1000/625 H=0,50 m, liefern und auf bestehende Muldenentwässerung aufsetzten,
folgende Leistungen sind einzukalkulieren
- vorhandene Gitterrostabdeckung 1,00 x 1,00 m ausbauen und entsorgen
- Entwässerungsbauwerk für Einbau Schachtring und Muldeneinlauf freilegen
- Schachtkonus DN1000/625 liefern und auf vorhandene rechteck-Schachtöffnung 1,00 x 1,00 m aufsetzen
- Verlorene Schalung zum verschließen der Ecken zwischen Konus und rechteck Schacht
- Liefern von Beton C30/37 und zum verschließen der zuvor genannten Ecken aufbringe D = 15 cm
- Einlaufrost aus Gusseisen, rund DN610, Muldenform Schlitzweite 24,5 mm, Rahmenhöhe 125 mm mit Beton-Guss-Rahmen liefern und auf Konus versetzen
Menge: 1,000 St

**03.08.0036 Zulage zur Position Muldeneinlaufgitter DN625, für Pflastereinfassung rundum aus Naturstein,**
Zulage zur Position Muldeneinlaufgitter DN625, für Pflastereinfassung rundum aus Naturstein,
Granitpflastersteine 10/10 cm, 3-reihig, einschl. Fundamentbeton und Fugenfüllung, Bettungsstärke Beton mind. 25 cm, bis auf Betonabdeckplatte Hydrantenschacht herstellen, inklusive aller erforderlichen Nebenarbeiten.
Menge: 4,000 St

#### 03.09 Prüfung und Inspektion Regenwasserkanal

*Hinweis: Hinweis zur Prüfung und Dokumentation des Regenwasserkanals:*
Hinweis zur Prüfung und Dokumentation des Regenwasserkanals:
In der vorliegenden Planung sind die neuen Schächte mit einer laufenden Nummer von 1 beginnend bezeichnet.
Die Schachtnummern der Großen Kreisstadt Leutkirch im Allgäu werden dem AN zusätzlich mitgeteilt.
In der Kanalbefahrung und den Protokollen der Kanalbefahrung sind die Schachtnummern der Großen Kreisstadt Leutkirch im Allgäu zu anzugeben!

**03.09.0001 Kanalreinigung vor Druckprüfung und TV-Kanalaufnahme von PCV-U Rohren. Grundreinigung der neu erstellten Leitungen, durch Hochdruckspülverfahren mit Rotationsdüse, unmittelbar vor der Befahrung.**
Kanalreinigung vor Druckprüfung und TV-Kanalaufnahme von PCV-U Rohren.
Grundreinigung der neu erstellten Leitungen, durch Hochdruckspülverfahren mit Rotationsdüse, unmittelbar vor der Befahrung.
Pumpenausgangsdruck ca. 150 bar, Leistung ca. 320 l/min, Druck an der
Reinigungsdüse 80 - 100 bar ist einzuhalten, Länge der Spülschläuche > 150 m.
Einsatz von kombiniertem Spül-/Saugfahrzeug mit Wasserrückgewinnung. Die Beseitigung des anfallenden Spülgutes ist einzurechnen.
Rohre mit DN 250 bis DN 600
Abrechnung erfolgt nur 1 mal pro Kanalhaltung einschl. Kanalschächte!
Menge: 735,000 m

**03.09.0002 Leistung wie Position zuletzt in vollem Wortlaut beschrieben, jedoch Zulage Straßeneinläufe und Seitenanschlüsse DN/OD 160 - DN/OD 250 bis 10 m Länge.**
Menge: 75,000 St

**03.09.0003 Dichtheitsprüfung DIN EN 1610 mit Luft, als Abnahmeprüfung, des Abwasserkanales aus PVC-U DN/OD 315, einschl. aller erforderlichen Anlagen, A**
Dichtheitsprüfung DIN EN 1610 mit Luft, als Abnahmeprüfung, des Abwasserkanales aus PVC-U bis DN/OD 315, einschl. aller erforderlichen Anlagen, Abdichtungen, Verankerungen und Rohrverschlüsse, mit Luftüberdruck,
Verfahren LD 200 m Bar.
Menge: 115,000 m

**03.09.0004 Leistung wie Position zuletzt in vollem Wortlaut beschrieben, jedoch PVC-U DN/OD 400 bzw. Stb DN 400**
Menge: 235,000 m

**03.09.0005 Leistung wie Position zuletzt in vollem Wortlaut beschrieben, jedoch Stb DN 500**
Menge: 265,000 m

**03.09.0006 Leistung wie Position zuletzt in vollem Wortlaut beschrieben, jedoch Stb DN 600**
Menge: 120,000 m

**03.09.0007 Leistung wie Position zuletzt in vollem Wortlaut beschrieben, jedoch Zulage Straßeneinläufe und Seitenanschlüsse DN/OD 160 - DN/OD 250 bis 10 m Länge.**
Menge: 75,000 St

*Hinweis: Hinweis zu den folgenden Positionen Muffendruckprüfungen:*
Hinweis zu den folgenden Positionen Muffendruckprüfungen:

Die Ausführung und Abrechnung der Zulagepositionen Muffendruckprüfungen,
erfolgen nur, wenn eine einfache Haltungsprüfung wegen nicht absperrbaren
Seitenanschlüssen, nicht möglich ist.

Bei der Abrechnung wird die Haltungsprüfung immer als Grundposition,
die eventuell durchgeführte Muffendruckprüfung als Zulage zur Grundposition
verrechnet.
Der Kalkulator hat dies zu berücksichtigen.

**03.09.0008 Leistung wie Position zuletzt in vollem Wortlaut beschrieben, jedoch Muffendruckprüfung bis PVC-U DN/OD 315 als Zulage zur Position Haltungsprüfung.**
Menge: 115,000 m

**03.09.0009 Leistung wie Position zuletzt in vollem Wortlaut beschrieben, jedoch Muffendruckprüfung DN/OD 400 und Stb DN 400 als Zulage zur Position Haltungsprüfung.**
Menge: 170,000 m

**03.09.0010 Leistung wie Position zuletzt in vollem Wortlaut beschrieben, jedoch Muffendruckprüfung Stb DN 500 als Zulage zur Position Haltungsprüfung.**
Menge: 230,000 m

**03.09.0011 Leistung wie Position zuletzt in vollem Wortlaut beschrieben, jedoch Muffendruckprüfung Stb DN 600 als Zulage zur Position Haltungsprüfung.**
Menge: 105,000 m

**03.09.0012 Dichtheitsprüfung Wasser Schacht Beton/Stahlbeton DN1000 Zulauf DN200-400 Ablauf DN200-400 T bis 2m Verfahren W**
STLB-Bau 2025-10 009
Dichtheitsprüfung DWA-A 139 mit Wasser, als Abnahmeprüfung, des Schachtes aus Beton/Stahlbeton, DN 1000, im Regenwasserkanal mit Zu- und Ablauf, Zulauf über DN 200 bis DN 400, Ablauf über DN 200 bis DN 400, Tiefe bis 2 m, mit offenem Gerinne, einschl. aller erforderlichen Anlagen (Geräte und Maschinen), Abdichtungen, Verankerungen und Rohrverschlüsse, Verfahren W, Wasser wird auf der Baustelle beigestellt und ist nach Gebrauch schadlos zu beseitigen, Einstiegsöffnung Durchmesser 625 mm, Deckel lose, Klasse D 400 DIN 1229 und DIN EN 124-1.
Menge: 8,000 St

**03.09.0013 Dichtheitsprüfung Wasser Schacht Beton/Stahlbeton DN1000 Zulauf DN400-600 Ablauf DN400-600 T bis 2m Verfahren W**
STLB-Bau 2025-10 009
Dichtheitsprüfung DWA-A 139 mit Wasser, als Abnahmeprüfung, des Schachtes aus Beton/Stahlbeton, DN 1000, im Regenwasserkanal mit Zu- und Ablauf, Zulauf über DN 400 bis DN 600, Ablauf über DN 400 bis DN 600, Tiefe bis 2 m, mit offenem Gerinne, einschl. aller erforderlichen Anlagen (Geräte und Maschinen), Abdichtungen, Verankerungen und Rohrverschlüsse, Verfahren W, Wasser wird auf der Baustelle beigestellt und ist nach Gebrauch schadlos zu beseitigen, Einstiegsöffnung Durchmesser 625 mm, Deckel lose, Klasse D 400 DIN 1229 und DIN EN 124-1.
Menge: 14,000 St

**03.09.0014 Dichtheitsprüfung Wasser Schacht Beton/Stahlbeton DN1200 Zulauf DN400-600 Ablauf DN400-600 T bis 2m Verfahren W**
STLB-Bau 2025-10 009
Dichtheitsprüfung DWA-A 139 mit Wasser, als Abnahmeprüfung, des Schachtes aus Beton/Stahlbeton, DN 1200, im Regenwasserkanal mit Zu- und Ablauf, Zulauf über DN 400 bis DN 600, Ablauf über DN 400 bis DN 600, Tiefe bis 2 m, mit offenem Gerinne, einschl. aller erforderlichen Anlagen (Geräte und Maschinen), Abdichtungen, Verankerungen und Rohrverschlüsse, Verfahren W, Wasser wird auf der Baustelle beigestellt und ist nach Gebrauch schadlos zu beseitigen, Einstiegsöffnung Durchmesser 625 mm, Deckel lose, Klasse D 400 DIN 1229 und DIN EN 124-1.
Menge: 6,000 St

**03.09.0015 Dichtheitsprüfung Wasser Schacht Beton/Stahlbeton DN1500 Zulauf DN400-600 Ablauf DN400-600 T bis 2m Verfahren W**
STLB-Bau 2025-10 009
Dichtheitsprüfung DWA-A 139 mit Wasser, als Abnahmeprüfung, des Schachtes aus Beton/Stahlbeton, DN 1500, im Regenwasserkanal mit Zu- und Ablauf, Zulauf über DN 400 bis DN 600, Ablauf über DN 400 bis DN 600, Tiefe bis 2 m, mit offenem Gerinne, einschl. aller erforderlichen Anlagen (Geräte und Maschinen), Abdichtungen, Verankerungen und Rohrverschlüsse, Verfahren W, Wasser wird auf der Baustelle beigestellt und ist nach Gebrauch schadlos zu beseitigen, Einstiegsöffnung Durchmesser 625 mm, Deckel lose, Klasse D 400 DIN 1229 und DIN EN 124-1.
Menge: 1,000 St

**03.09.0016 Dokumentation Dichtheitsprüfung je Prüfung Bericht graf.Darstellung Papierform 2fach**
STLB-Bau 2025-10 009
Dokumentation der Dichtheitsprüfung, je Prüfung, als schriftlicher Bericht mit grafischer Darstellung des Prüfverlaufes, in Papierform, in 2-facher Ausfertigung, Abrechnung nach Anzahl Prüfungen, Ausführung gemäß Einzelbeschreibung,
Einzelbeschreibungs-Nr 'Abrechnung erfolgt nach geprüftem Schacht bzw. geprüfter Haltung, je 1 Stück'.
Menge: 138,000 St

**03.09.0017 Opt.Inspektion Abwasserkanal Regenwasserkanal Kunststoff TV-Kamera ID 200-400mm**
STLB-Bau 2025-10 009
Optische Inspektion des Abwasserkanales, DIN EN 13508-2, DWA-M 149-2, DWA-M 149-5, Regenwasserkanal, aus Kunststoff, mit TV-Kamera auf Fahrwagen, mit Drehschwenkkopf und Zoom, mit aufrechtem und seitenrichtigem Bild, Inspektion mit Abschwenken aller Rohrverbindungen, Stutzen, Abzweige, Dokumentation wird gesondert vergütet, Innendurchmesser über 200 bis 400 mm, Haltungslänge über 30 bis 60 m, Ausführung gemäß Einzelbeschreibung,
Einzelbeschreibungs-Nr 'Ausführung gemäß Vorbemerkungen!'.
Menge: 285,000 m

**03.09.0018 Opt.Inspektion Abwasserkanal Regenwasserkanal Beton/Stahlbeton TV-Kamera DN400-600**
STLB-Bau 2025-10 009
Optische Inspektion des Abwasserkanales, DIN EN 13508-2, DWA-M 149-2, DWA-M 149-5, Regenwasserkanal, aus Beton/Stahlbeton, Kreisquerschnitt, mit TV-Kamera auf Fahrwagen, mit Drehschwenkkopf und Zoom, mit aufrechtem und seitenrichtigem Bild, Inspektion mit Abschwenken aller Rohrverbindungen, Stutzen, Abzweige, Dokumentation wird gesondert vergütet, über DN 400 bis DN 600, Haltungslänge über 30 bis 60 m, Ausführung gemäß Einzelbeschreibung,
Einzelbeschreibungs-Nr 'Ausführung gemäß Vorbemerkungen!'.
Menge: 335,000 m

**03.09.0019 Optische Inspektion des Abwasserkanals DIN EN 13508-2, DWA-M 149-2, DWA-M 149-5, Regenwasserkanalhausanschlüsse und Straßeneinläufe aus Kunststoff, mit TV-Kamera, mit Drehschwenkkopf, mit aufrechtem und seitenrichtigem Bild, Inspektion der kompletten Leitung,**
Optische Inspektion des Abwasserkanals DIN EN 13508-2, DWA-M 149-2, DWA-M 149-5, Regenwasserkanalhausanschlüsse und Straßeneinläufe aus Kunststoff, mit TV-Kamera, mit Drehschwenkkopf, mit aufrechtem und seitenrichtigem Bild, Inspektion der kompletten Leitung,
Ausführung von der verlegten Kanalhauptleitung aus,
b.z.w. von Kontrollschacht falls vorhanden.
Ergebnisse dokumentieren, Dokumentation wird gesondert vergütet,
DN/OD bis 160 mm, Haltungslänge bis 10 - 15 m.
Menge: 75,000 St

**03.09.0020 Dokumentation Inspektion Bericht je Haltung/Ltg Bericht Papierform 2fach**
STLB-Bau 2025-10 009
Dokumentation der Inspektion als Untersuchungsbericht mit Haltungsgrafik, nach Angaben des AG, je Haltung/Leitung, als schriftlicher Bericht, in Papierform, in 2-facher Ausfertigung, Abrechnung nach Anzahl Haltungen/Leitungen, Ausführung gemäß Einzelbeschreibung.
Menge: 108,000 St

**03.09.0021 Zulage zu den Positionen TV - Aufnahme für Aufzeichnung und**
Zulage zu den Positionen TV - Aufnahme für Aufzeichnung und
Übergabe aller Daten mit digitalem Datenträger.
Menge: 1,000 St

**03.09.0022 Kontinuierlich Abwasserkanal Deformationen messen ID 300mm**
*** Bedarfsposition ohne GB
STLB-Bau 2025-10 009
Kontinuierliches Messen von Deformationen des Abwasserkanals, Dokumentation wird gesondert vergütet, Regenwasserkanal aus Kunststoff, Innendurchmesser 300 mm, Haltungslänge über 30 bis 60 m, Ausführung gemäß Einzelbeschreibung,
Einzelbeschreibungs-Nr 'Ausführung und Abrechnung ausschließlich nach Abstimmung und Freigabe durch den AG!'.
Menge: 20,000 m

**03.09.0023 Kontinuierlich Abwasserkanal Deformationen messen ID 400mm**
*** Bedarfsposition ohne GB
STLB-Bau 2025-10 009
Kontinuierliches Messen von Deformationen des Abwasserkanals, Dokumentation wird gesondert vergütet, Regenwasserkanal aus Kunststoff, Innendurchmesser 400 mm, Haltungslänge über 30 bis 60 m.
Menge: 20,000 m

**03.09.0024 Leistung wie Position zuletzt in vollem Wortlaut beschrieben,**
*** Bedarfsposition ohne GB
Leistung wie Position zuletzt in vollem Wortlaut beschrieben,
jedoch Dokumentation der Deformationsmessung bis DN 300
als Zulage zur Position Deformationsmessung.
Abrechnung pro Haltung.
Menge: 1,000 St

### 04 SCHMUTZWASSERKANAL

#### 04.01 Baustelleneinrichtung Schmutzwasserkanal

*Hinweis: Baustelleneinrichtung und Absperrungsarbeiten für sämtliche Schmutzwasserkanalarbeiten Tiefbau und Verlegearbeiten*

**04.01.0001 Baustelle einrichten Sämtl.LV-Abschn.*Zufahrt vorh.**
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 psch

**04.01.0002 Baustelle räumen Sämtl. LV-Abschn.**
StL-Nr. 1910111201
Baustelle von allen Geräten, Anlagen, Einrichtungen und
dgl. räumen. Benutzte Flächen und Wege entsprechend dem
ursprünglichen Zustand herrichten. Soweit nicht für
bestimmte Leistungen für das Räumen der Baustelle gesonderte Positionen im Leistungsverzeichnis enthalten
sind, gilt die Pauschale
für alle Leistungen sämtlicher Abschnitte des Leistungsverzeichnisses.
Menge: 1,000 psch

**04.01.0003 Zulage zu den Positionen Baustelle Einrichten und Räumen des Schmutzwasserkanals für zwischenzeitliches Entfernen bzw. teilweises Entfernen und nach der Arbeitsunterbrechung wieder Einrichten aller notwendiger Baustelleneinrichtungen, Gerätschaften und Material.**
Zulage zu den Positionen Baustelle Einrichten und Räumen des Schmutzwasserkanals für zwischenzeitliches Entfernen bzw. teilweises Entfernen und nach der Arbeitsunterbrechung wieder Einrichten aller notwendiger Baustelleneinrichtungen, Gerätschaften und Material.

Ausführung und Abrechnung für bauliche und zeitliche Unterbrechung aufgrund der Winterzeitpause 2026/2027

Einzukalkulieren sind alle Mehraufwendungen, die nicht in Leistungspositionen beschrieben und abgerechnet werden.
Eine Mehrvergütung über diese Position hinaus erfolgt nicht!
Menge: 1,000 St

**04.01.0004 Erschwerniszulage für sämtliche im Leistungsverzeichnis aufgeführten Leistungen,**
Erschwerniszulage für sämtliche im Leistungsverzeichnis aufgeführten Leistungen,
für das erschwerte Arbeiten in den Straßen, Wegen, Seitenstreifen und Grundstücken, sowie die Behinderung durch beidseitige Bebauung einschl. dem dadurch eingeschränkten Baufeld, (Schwenkbereich, Zulieferung, seitliche Lagermöglichkeiten u.a.).
Die Ausführung erfolgt in mehreren Teilabschnitten (die detaillierte Beschreibung der einzelnen Bauabschnitt ist der Baubeschreibung zu entnehmen).
Dem Kalkulator wird dringend empfohlen, die Gesamtsituation vor Ort zu betrachten!
Einzukalkulieren sind sämtliche Mehraufwendungen, die nicht in den folgenden
Leistungspositionen mit Zulagen beschrieben sind.
Eine zusätzliche Vergütung durch eventuell auftretende Behinderungen erfolgt nicht!
Menge: 1,000 psch

#### 04.02 Vermessung und Abrechnung Schmutzwasserkanal

**04.02.0001 Vermessungsarbeiten für die Absteckarbeiten Kanal. Ausführung nur als Lageabsteckung für Achsen. Eine zusätzliche Höhenabsteckung wird gesondert vergütet. Die erforderlichen Digitalen Planunterlagen werden dem AN per DXF oder DWG - Datei zur Verfügung gestellt. Die Vergütung erfolgt ausschließlich für elektrooptisch abgesteckte Punkte (Tachymeterabsteckung). Von Hand abgesteckte Punkte sind in die Gemeinkosten einzukalkulieren!**
Menge: 120,000 St

**04.02.0002 Leistung wie Position zuletzt in vollem Wortlaut beschrieben, jedoch nur Zulage zur Position Vermessungsarbeiten für zusätzliche Absteckung der Höhe am entsprechenden Punkt.**
Menge: 120,000 St

**04.02.0003 Vermessungstechnische Leistungen - Neubestand Kanalisation**
Vermessungstechnische Leistungen - Neubestand Kanalisation
mit Seitenzuläufen, Grundstücksanschlüssen, Hausanschlüssen.

Aufnahme aller erstellten relevanten Punkte in Lage und Höhe,
zur Kontrolle und Anfertigung von Bestandsplänen für den AG bzw.
die Bauleitung wie zuvor beschrieben.

Übergabe als digitaler CAD-Plan (dwg-Format 2007) und in Form von Listendaten (Ascii-Format). Als Koordinatensystem wird UTM, als Höhensystem DHHN12 vorgegeben.

Die Listendaten müssen den Planobjekten eindeutig zuzuordnen sein und neben Nummer, ggf. Code, Rechtswert, Hochwert und Z-Koordinate (Höhe), alle notwendigen Informationen enthalten.

Bei Leitungsverlauf im Grabenbereich sind vor der Grabenverfüllung Krümmer, Richtungsänderungen, Anschlussstellen direkt am Hauptkanal, sowie am Übergang neue Leitung auf bestehende Leitung, digital einzumessen, die Aufnahmen sind unmittelbar nach der Verlegung der Bauleitung zu übergeben.
Es sind sämtliche eingebaute Formstücke mit Symbol und Kurzbezeichnung einschl. Materialangabe zu dokumentieren.
Die Aufnahmen dienen als Grundlage für Verlege-, Abrechnungs- und Bestandslageplan.

Beinhaltet sind alle erforderlichen technischen Einrichtungen, Materialien, mehrfache Anfahrten, sowie die zusätzliche Datenerhebungen beim zuständigen Vermessungsamt (Festpunkte TP, HP usw.) und bei Leitungsträgern.

Hinweis: Die hier beschriebenen Aufnahmen und Datenübergaben, sind im  Zuge der Bauausführung von der Tiefbaufirma unbedingt,
  unabhängig von Vermessungsarbeiten seitens des AG,
  zu erbringen!

Die Abrechnung und Vergütung erfolgt nach notwendigen, tatsächlich
digital aufgenommenen Punkten pro Stück.
Menge: 465,000 St

*Hinweis: Hinweis zu nachfolgender Position Aufmaß und Rechnungsstellung Regenwasserkanal und Straßenentwässerung, die Rechnungen der Regenwasserkanalarbeiten und Straßen*
Hinweis zu nachfolgender Position Aufmaß und Rechnungsstellung Schmutzwasserkanal, für die Abrechnung der Schmutzwasserkanalarbeiten mit Kostentragung durch die Stadt Leutkirch erfolgt eine Aufteilung der anteiligen Kosten für den Rückbau und die Entsorgung des Straßenoberbaus sowie der anteiligen Kosten der Wiederherstellung des Kieskoffers. Die Aufteilung erfolgt anhand Abrechnungs-Regelquerschnit bzw. flächigem/prozentualen Anteil.

**04.02.0004 Aufmaß und Rechnungserstellung pro Gewerk für Schlussrechnungen Gewerk Schmutzwasserkanal,**
Aufmaß und Rechnungserstellung pro Gewerk für Schlussrechnungen
Gewerk Schmutzwasserkanal,
einschl. Abschlagszahlungen
pro Schlussrechnung = 1 Stück.
Menge: 1,000 St

#### 04.03 Erdarbeiten Schmutzwasserkanal

*Hinweis: Für die Ausführung gelten die*
Für die Ausführung gelten die
Zusätzlichen Technischen Vertragsbedingungen und
Richtlinien für Erdarbeiten im Straßenbau (ZTVE-StB),
die Zusätzlichen Technischen Vertragsbedingungen und
Richtlinien für die Ausführung von Tragschichten im
Straßenbau (ZTVT-StB),
die Zusätzlichen Technischen Vertragsbedingungen und
Richtlinien für die Ausführung von Bodenverfestigungen
und Bodenverbesserungen im Straßenbau (ZTVV-StB),
die Technischen Lieferbedingungen für Mineralstoffe im
Straßenbau
(TL Min-StB).
Die Zusätzlichen Technischen Vertragsbedingungen und
Richtlinien für Aufgrabungen in Verkehrsflächen
(ZTVA-StB).

*Hinweis: Die Leistungen werden abgerechnet nach DIN 18 300*
Die Leistungen werden abgerechnet nach DIN 18 300 Erdarbeiten.

*Hinweis: Die Mengenermittlung für die Abrechnung der Leistungen*
Die Mengenermittlung für die Abrechnung der Leistungen erfolgt nach Aufmaß und Ausführungszeichnungen.

*Hinweis: Bei der Ermittlung für Bodenaushub wird abgezogen*
Bei der Ermittlung für Bodenaushub wird abgezogen das Raummaß der Leitungen mit einem äußeren Querschnitt von mehr als 0,1 m², das Raummaß von Baukörpern mit einem Rauminhalt von mehr als 0,10 m.

*Hinweis: Hinweis zu allen Tiefbau Positionen Kanal und Wasserleitung: Die Abrechnungsgrenze zwischen Kanal und Wasserleitung zum Straßenbau liegt bei UK Untergrundverbesserung Straße = -0,95 m unter OK Straße Alle zu liefernde Verfüllstoffe sind dementsprechend den einzelnen Gewerke Kanal, Wasserleitung, Straßenbau etc. zuzuordnen. Ausnahme bilden hierbei die Aushubpositionen Gewerk Kanal (SW und RW) und Wasserleitung, da aufgrund der angrenzenden Bebauung die Befahrbarkeit der Baustelle und Zugänglichkeit der Anlieger zu gewährleisten ist. Der Aushub für Kanal (SW und RW) und Wasserleitung beginnt bei ca. 0,30 m unter OK Straße, somit wird der Bereich bis zur UK Untergrundverbesserung im Zuge der Tiefbauarbeiten Kanal und Wasserleitung ausgehoben und wiederverfüllt, bevor der Gesamtaushub des Staßenbaus erfolgen kann. Aus diesem Grund werden diese Bereiche des Aushubs doppelt verrechnet, die Verfüllstoffe aber nur einmal bis zu Abrechnungsgrenze ca. - 0,95 m unter geplanter Straßenoberkante. Der Kalkulator hat dies zu beachten!*

**04.03.0001 Grabenaushub Schmutzwasserwasser - Hauptkanal**
Grabenaushub Schmutzwasserwasser - Hauptkanal
Boden der Gräben Entwässerungskanäle,
Schächte und Bauwerke profilgerecht ausheben im Verbau nach Abtrag der Oberflächenbefestigung, bzw. ab Kieszwischenplanum Bereich (Straße Bestand),
ab Erdplanum (UK Frostschutzschicht) im Bereich Erschließung.
Der Abtrag und Wiedereinbau der Oberflächenbefestigung wird gesondert vergütet.
Der Verbau ist mit einzukalkulieren!
Die Abrechnung des Grabenaushub erfolgt im Verbau nach DIN EN 1610, dem Auftragnehmer bleibt Überlassen, Teilbereiche im Stufengraben mit den Gewerken Regenwasserkanal/Wasserleitung auszuführen, eine Mehrvergütung erfolgt nicht!
Verfüllen und verdichten nach den Zusätzlichen Technischen Vertragsbedingungen und Richtlinien für Aufgrabungen in Verkehrsflächen (ZTVA-StB) und Erdarbeiten im Straßenbau (ZTVE-StB).
Verdrängter Boden wird Eigentum des AN und ist zu beseitigen.
Vergütung erfolgt getrennt, siehe Zulageposition Abfuhr auf Deponie des AN.

Aushubtiefe bis 2,50 m,
Sohlenbreite der Gräben in m (nach DIN EN 1610).

Der Kalkulator hat folgende Homogenbereiche nach DIN 18300
mit deren prozentualen Anteilen zum Gesamtaushub aller Gewerke zu beachten (Massenanteile beruhen auf Labor und/oder Erfahrungswerten entsprechend geotechnischem Baugrundgutachten):

Homogenbereich A1,
geschätzter Anteil des Homogenbereiches an der Gesamtaushubmenge 40 %,
ortsübliche Bezeichnung Auffüllung

Homogenbereich B1,
geschätzter Anteil des Homogenbereiches an der Gesamtaushubmenge 30 %,
ortsübliche Bezeichnung Verwitterungslehm
Homogenbereich B2,
geschätzter Anteil des Homogenbereiches an der Gesamtaushubmenge 8 %,
ortsübliche Bezeichnung Verwitterungskies
Homogenbereich B3,
geschätzter Anteil des Homogenbereiches an der Gesamtaushubmenge 1 %,
ortsübliche Bezeichnung Schmelzwasserkies
Die Mengenermittlung erfolgt nach Aufmaß und Abtragprofil
Menge: 785,000 m3

**04.03.0002 Leistung wie Position zuletzt in vollem Wortlaut beschrieben, jedoch Aushub für Rückbau Kanalrohre außerhalb der neuen Kanaltrasse**
Leistung wie Position zuletzt in vollem Wortlaut beschrieben,
jedoch Aushubtiefe im Mittel ca. 1,50 m nach Abtrag Oberflächenbefestigung,
Ausführung und Abrechnung für freilegen des bestehenden Schmutzwasserkanals außerhalb der neuen Kanaltrasse, einschließlich wiederverfüllen bis UK Bodenverbesserung Straßenbau/UK Oberflächenbefestigung mit anstehendem Material.
Abbruch und Entsorgung des auszubauenden Kanalrohrs aus Beton, Steinzeug, PE, PP, PVC-U wird gesondert vergütet.
Menge: 142,000 m

**04.03.0003 Grabenaushub Schmutzwasser - Hausanschlüsse**
Grabenaushub Schmutzwasser - Hausanschlüsse
Boden der Gräben für Hausanschlüsse (Kanalisation) nach Abtrag der Oberflächenbefestigung bzw. ab Kieszwischenplanum ausheben.
Der Abtrag und Wiedereinbau der Oberflächenbefestigung wird über Positionen aus den im Abschnitt Straßenbau aufgeführten Positionen abgerechnet.
Der für die fachgerechte Verlegung erforderliche Verbau ist einzukalkulieren.
Verfüllen und verdichten nach den Zusätzlichen Technischen Vertragsbedingungen und Richtlinien für Aufgrabungen in Verkehrsflächen (ZTVA-StB) und Erdarbeiten im Straßenbau (ZTVE-StB).
Die Lieferung und Einbau des Kies-Sand-Gemisch sowie die Bodenabfuhr aus Verdrängung Kies-Sand und Rohr DN/OD 160 bis DN/OD 200 ist einzukalkulieren, wobei 10 cm Kies-Sand unter der Sohle und 15 cm über Scheitel einzubauen sind.

Die Gräben sind einschließlich Behinderung durch anfallendes Schmutzwasser (Bestand HA) evtl. Notumschlüsse, vorhandene Leitungen ausbauen, beseitigen und Verbau zu kalkulieren, die Sohlenbreite der Gräben nach EN 1610.

Grabentiefe von OK Straße bis Sohle Hausanschluss am Hauptkanal, bis 2,00 m,
Grabentiefe am Zusammenschluss Hausanschlussleitung ca. 1,50 m bis 1,80 m
Abrechnungslänge von Außenkante Hauptkanal bis Ende Hausanschluss am Übergang neu zu alt (Rohrlänge neue Rohre)
Menge: 90,000 m

**04.03.0004 Zulage zur Bodenbewegung der Positionen Bodenaushub für:**
Zulage zur Bodenbewegung der Positionen Bodenaushub für:
Zwischengelagertes, zum Einbau geeignetes Kiesmaterial
vom Zwischenlager für Beprobung,
Aufnehmen, Laden und zum Wiedereinbau auf die Baustelle transportieren,
einbauen und verdichten.
Ausführung nach Beprobung des Kiesmaterials und einem entsprechenden
Analyseergebnis mit BM-0 bis BM-F0* nach ErsatzbaustoffV.
Abrechnung nach gemeinsamen örtlichen Aufmaß (AG und AN) und
Fuhrberichten.
Umrechnungsfaktor m³ / to = 2,0.
Menge: 185,000 m3

**04.03.0005 Zulage zum Grabenaushub für Schächte bis DN 1000,**
Zulage zum Grabenaushub für Schächte bis DN 1000,
beim Kanalgrabenaushub werden die Schächte übermessen,
stattdessen wird diese Position vergütet.
Enthalten sind der Mehraushub und die Deponierung,
Mehraufwand für Wiederverfüllen, Anpassen Verbau an
Bauwerksgrube Schacht, Mehrverbrauch Kiesmaterial.
Menge: 18,000 St

**04.03.0006 Geotextil Vliesstoff**
STLB-Bau 2021-04 002
Schicht aus Geotextilien, Vliesstoff, zum Trennen, gemäß FGSV-Merkblatt über die Anwendung von Geokunststoffen im Erdbau des Straßenbaues (M Geok E), Geotextilrobustheitsklasse 3, Masse min. 150 g/m2, Stempeldurchdrückkraft min. 1,5 kN, Einbau in Graben, Überlappungsbreite mind. 20 cm, Ausführung gemäß Einzelbeschreibung,
Einzelbeschreibungs-Nr 'Ausführung für einpacken der Untergrundverbesserung in den Gräben der Regenwasserkanalisation sowie Trinkwasserleitung'

Hersteller und Typ '....................................................'
vom Bieter einzutragen.
Menge: 480,000 m2

**04.03.0007 Hindernis im Boden aus Beton, abbrechen, aufnehmen, das Abbruchmaterial wird Eigentum des AN und ist zu beseitigen. Ausführung als Zulage zu den Positionen Aushub,**
Hindernis im Boden aus Beton, abbrechen, aufnehmen,
das Abbruchmaterial wird Eigentum des AN und ist zu beseitigen.
Ausführung als Zulage zu den Positionen Aushub,
der Abbruch von Betonrohre, Betonschächte wird über gesonderte Positionen vergütet.
Abrechnung nach Aufmaß und Wiegeschein.
Menge: 5,000 t

**04.03.0008 Hindernis im Boden, Rohrleitung aus PP/PVC, über DN 200 bis DN 300, abbrechen und direkt laden, auf LKW des AN laden, transportieren Abfall ist nicht gefährlich,**
Hindernis im Boden, Rohrleitung aus PP/PVC, über DN 200 bis DN 300, abbrechen, aufgenommene Stoffe sammeln, auf LKW des AN laden und entsorgen, die Entsorgungsgebühren werden vom AN übernommen, einschließlich des Mehraufwands bei Erdarbeiten.
Menge: 380,000 m

**04.03.0009 Hindernis im Boden, aus Beton, abbrechen,**
Hindernis im Boden, aus Beton, abbrechen,
das Abbruchmaterial wird Eigentum des AN und ist zu beseitigen.
Einzelgröße des Hindernisses bis DN 1200 mm,
bzw. 1,20 x 1,20 m (Innenmaße),
Schachttiefen einschl. Schachtboden ca. 1,50 - 2,50 m.
Art des Hindernisses Betonschächte als Kanalschächte/Muldeneinlaufschächte
mit Schachtabdeckung Kl. D alt/Muldeneinläufe.
als Zulage zu den Pos. Kanalgrabenaushub.
Menge: 10,000 St

*Hinweis: Hinweis zu den Positionen Suchgraben und Leitungsquerungen:*
Hinweis zu den Positionen Suchgraben und Leitungsquerungen:
Alle Handaushubarbeiten und Sucharbeiten direkt 50 cm rundum die freizulegenden Leitungen sind in den jeweiligen Positionen Leitungsquerung einzukalkulieren.
Für diese Bereiche wird kein Suchgraben vergütet!
Die Position Suchgraben ist zusätzlich zu den vorgenannten Positionen vorgesehen und wird im Bereich von Leitungen mit unbekannter Lage zur Feststellung der genauen Lage verrechnet!

**04.03.0010 Boden für Suchgraben ausheben, zur Wiederverwendung seitlich lagern und nach Beendigung der Suche wieder einbauen und verdichten (Hand-Maschinenaushub). Vorschriften der Versorgungsunternehmen sind zu beachten.**
Boden für Suchgraben ausheben, zur Wiederverwendung seitlich lagern und nach Beendigung der Suche wieder einbauen und verdichten (Hand-Maschinenaushub). Vorschriften der Versorgungsunternehmen sind zu beachten.
Bodenklasse 2 bis 5
Grabentiefe bis 2,00 m
Grabenbreite bis 0,80 m
Abgerechnet wird nach Aufmaß

Position wird nur vergütet für Freilegung - Suche nach Kabeln oder Hindernissen, die nicht in Bestandsplänen ersichtlich sind/deren Lage unbekannt ist.
Ausführung und Abrechnung in Abstimmung mit der örtlichen Bauleitung!
Menge: 35,000 m3

*Hinweis: Hinweis zu den nachfolgenden Positionen Leitungen in Betrieb: Die für das Freilegen und Sanieren erforderlichen Absprachen mit den jeweiligen Betreibern sind in die Einheitspreise einzukalkulieren.*
Hinweis zu den nachfolgenden Positionen Leitungen in Betrieb:
Die für das Freilegen und Sichern erforderlichen Absprachen mit den jeweiligen Betreibern sind in die Einheitspreise einzukalkulieren.

**04.03.0011 Unterquerung bestehender Leitungen und Kabel aller Art**
Unterquerung bestehender Leitungen und Kabel aller Art
als Zulage zu allen Aushub- Verfüll- und Verlegepositionen.
Hierbei sind sämtliche Hand-, Such- und Sicherungsarbeiten sowie die
Wiedereinbettung mit Sand, Kabelsteinen etc. sowie die
Behinderung durch den Verbau, sonstigen Arbeiten einzukalkulieren.
Liegen mehrere Leitungen bis zu einem Abstand von 1,00 m beieinander,
so wird dies wie eine Querung behandelt.

Hinweis: Unterquerungen von während der Maßnahme neu verlegten
  Leitungen werden nicht vergütet,
  dieser Aufwand ist in die Erdbau- und Verlegepositionen der
  einzelnen Gewerke einzukalkulieren!
Menge: 45,000 St

**04.03.0012 Leistung wie zuletzt in vollem Wortlaut beschrieben jedoch, kreuzen einer 20 kV Stromleitung**
Leistung wie zuletzt in vollem Wortlaut beschrieben jedoch,
kreuzen einer 20 kV Stromleitung, Anzahl der 20 kV Leitungen bis 3  Stück
Menge: 6,000 St

**04.03.0013 Leistung wie Position zuletzt in vollem Wortlaut beschrieben, jedoch parallel liegende Leitungen**
Leistung wie Position zuletzt in vollem Wortlaut beschrieben,
jedoch längs laufende, parallel liegende Leitungen, freilegen, seitlich lagern,
neuen Graben herstellen und zuvor seitlich gelagertes Kabel wieder einbringen.
Menge: 22,000 m

**04.03.0014 Leistung wie zuletzt in vollem Wortlaut beschrieben jedoch, parallel liegende 20 kV Leitungen**
Leistung wie zuletzt in vollem Wortlaut beschrieben jedoch, 20 kV Stromkabel in Längsrichtung verlaufen freilegen, sichern und vor Beschädigung schützen.
Anzahl der 20kV-Kabel bis 3 Stück
Das erschwerte Arbeiten unter Handaushub ist einzukalkulieren.
Die Bestimmungen der Versorgungsträger sind einzuhalten.
Menge: 20,000 m

**04.03.0015 Leitungsquerung Wasserleitung**
Leitungsquerung Wasserleitung
Leistung wie zuletzt beschrieben, jedoch unter Druck DN 100 - DN 200 mm, sichern, aufhängen und einbetten. Länge der Einzelabschnitte nach Wahl der AN. Tiefe der Leitung unter Gelände bis 2,00 m
Menge: 7,000 St

**04.03.0016 Liefern Kies-Sand-Gemisch 0/16**
STLB-Bau 2025-10 002
Liefern von Stoffen frei Baustelle, Mengenermittlung nach Aufmaß in eingebautem Zustand, Kies-Sand-Gemisch, natürliche Gesteinskörnung TL Gestein, Körnung 0/16, Ausführung gemäß Einzelbeschreibung,
Einzelbeschreibungs-Nr 'Ausführung als Rohrumhüllung für Bettungszone, Seitenverfüllung und 1. Abdeckung'.
Menge: 210,000 m3

**04.03.0017 Liefern Kies 8/16**
STLB-Bau 2025-10 002
Liefern von Stoffen frei Baustelle, Mengenermittlung nach Aufmaß in eingebautem Zustand, Kies, natürliche Gesteinskörnung TL Gestein, Körnung 8/16, Ausführung gemäß Einzelbeschreibung,
Einzelbeschreibungs-Nr 'Zusätzlicher Nachweis mit Wiegekarten gefordert.
Ausführung als alternative Bettungszone im Bereich von anstehendem Grund- oder Schichtwasser in der Aushubsohle. Die Ausführung ist vorab mit der Bauleitung des AG zu klären.'.
Menge: 65,000 m3

**04.03.0018 Liefern von Stoffen Kies-Sand-Gemisch 0/X**
Liefern von Stoffen Kies-Sand-Gemisch 0/X
frei Baustelle, Baustoff Kies-Sand-Gemisch 0/X.
Anteil abschwämmbarer Stoffe =< 12 %.
Mengenermittlung nach Aufmaß in eingebautem Zustand.
Abrechnung senkrechter Graben nach DIN EN 1610.
Der Einbau sämtlicher Bodenaustauschmaterialien
(Kies und Sand) für die Rohrgräben und Gruben ist in
den Grabenaushubpositionen einzukalkulieren.
Ausführung als Grabenverfüllung zwischen
1. Abdeckung und UK Straßenkoffer (Erdplanum)
Menge: 150,000 m3

**04.03.0019 Liefern Kies 16/32**
STLB-Bau 2025-10 002
Liefern von Stoffen frei Baustelle, Mengenermittlung nach Aufmaß in eingebautem Zustand, Kies, natürliche Gesteinskörnung TL Gestein, Körnung 16/32, Ausführung gemäß Einzelbeschreibung,
Einzelbeschreibungs-Nr 'Ausführung als Untergrundverbesserung.
Zusätzlicher Nachweis mit Wiegekarten gefordert'.
Menge: 55,000 m3

**04.03.0020 Liefern Schotter 45/56**
STLB-Bau 2025-10 002
Liefern von Stoffen frei Baustelle, Mengenermittlung nach Aufmaß in eingebautem Zustand, Schotter, natürliche Gesteinskörnung TL Gestein, Körnung 45/56, Ausführung gemäß Einzelbeschreibung,
Einzelbeschreibungs-Nr 'Ausführung als Untergrundverbesserung.
Zusätzlicher Nachweis mit Wiegekarten gefordert'.
Menge: 55,000 m3

**04.03.0021 Zulage zur Position Grabenaushub und Verlegung der Entwässerungskanäle**
Zulage zur Position Grabenaushub und Verlegung der Entwässerungskanäle
für Liefern und Einbauen von Lehmriegeln mit nachweislich
schadstofffreiem Lehm.
Ausführung in Rücksprache mit der Bauleitung!
Abrechnung nach Aufmaß und Nachweis mit Lieferscheinen.
Die Lehmriegel sind vom AN in Planunterlagen lagemäßig  festzuhalten.
Ausführung als Wassersperre gegen am Kanal längs laufendem Schichtwasser
Breite: jeweilige Grabenbreite
Länge: min. 50 cm
Höhe: Grabensohle bis 1,0 m unter OK Asphalt
incl. Mehraufwand für Unterbrechung Rohrauflager.
Menge: 2,500 m3

**04.03.0022 Dynamischer Plattendruckversuch nach TP-BF Teil B 8.3**
Dynamischer Plattendruckversuch nach TP-BF Teil B 8.3
mittels dynamischem Plattendruckgerät oder leichtem Fallgewicht zur Ermittlung der Bodenverdichtung. Bei Rohrleitungsgräben mindestens alle 25 m in der Leitungszone und in der Hauptverfüllung jedoch mindestens 3 Messungen pro Baumaßnahme.
Über Korrelation zwischen den Messwerten und der bodenspezifischen Proctordichte ist der Nachweis der Verdichtung zu führen und zu dokumentieren.
Die aufgestellten Protokolle sind dem AG bzw. der Bauleitung zu übergeben.
Die Mindestanforderungen gemäß A-139 sind einzuhalten.

Hinweis:
Die hier ausgeschriebenen Plattendruckversuche dienen der
Fremdüberwachung der Kanalisationsarbeiten.
Plattendruckversuche die im Zuge der Eigenüberwachung (Güteschutz  Kanalbau) ausgeführt werden, gehen zu Lasten des AN und werden hier nicht vergütet!
Menge: 17,000 St

#### 04.04 Wasserhaltung Schmutzwasserkanal

*Hinweis: Standardbesch Wasserhaltung Gräben*
STLB-Bau 2025-10 008
Wasserhaltung für Gräben ab Geländeoberfläche, Boden gemäß beiliegendem Bodengutachten.

*Hinweis: Standardbesch Ableitung Behandl. Wasser Absetzanlage ü.Kanalisation*
STLB-Bau 2025-10 008
Ableitung und Behandlung des geförderten Wassers durch Absetzanlage, über Kanalisation, Entnahme- und Einleitgebühren werden nicht erhoben.

**04.04.0001 Pumpensumpf herstellen räumen Filterrohr DN400 T bis 1m**
STLB-Bau 2025-10 008
Pumpensumpf innerhalb der Baugrube ab Aushubsohle herstellen und räumen, aus Filterrohren, mit Umhüllung aus dränfähigem Füllstoff, Dicke mind. 15 cm, lichter Durchmesser 400 mm, Tiefe bis 1 m.
Menge: 2,000 St

**04.04.0002 Pumpe mit Elektromotor ein- und ausbauen, für Pumpensümpfe, Fördermenge bis 10 m³/h, geodätische Förderhöhe über 5 bis 10 m. Leitungen aus Schläuchen, Länge über 15 bis 20 m**
Menge: 2,000 St

**04.04.0003 Betrieb Entwässerungspumpe, Fördermenge bis 10 m³/h.**
Menge: 24,000 h

**04.04.0004 Offene Wasserhaltung nach freier Wahl des Unternehmers für die Einlegung des kompletten Kanals einschließlich der Schachtbauwerke, soweit ein Wasserandrang vorhanden ist.**
Offene Wasserhaltung nach freier Wahl des Unternehmers für die Einlegung des kompletten Kanals einschließlich der Schachtbauwerke, soweit ein Wasserandrang vorhanden ist.
Die Pumpeneinsätze, Energiekosten, Pumpe mit Motor, Ableitungen und alle Nebenarbeiten sind einzukalkulieren.
Wasserandrang bis max. 6 m offenem Graben 1 l/s.
Es wird gefordert, dass das Schichtenwasser über ein Absetzbecken direkt in den vorhandenen Regenwasserkanal eingeleitet wird.
Das Absetzbecken ( Container o.ä. nach Wahl des AN) ist mit
einzukalkulieren.

Wasserandrang als Schichtenwasser in temporärer Form.
Abrechnung nur bei tatsächlichem Wasserandrang für die
betreffenden Bereiche in lfm.
Menge: 390,000 m

**04.04.0005 Zulage zur Position Offene Wasserhaltung Schichtenwasser,**
Zulage zur Position Offene Wasserhaltung Schichtenwasser,
für Wasserandrang bis max. 6 m offenem Graben >1 l/s bis 3 l/s.
Menge: 50,000 m

**04.04.0006 Beseitigen des anfallenden Schmutzwasser aus bestehender Kanalisation, während der gesamten Bauzeit für die gesamte**
Beseitigen des anfallenden Schmutzwasser aus bestehender Kanalisation, während der gesamten Bauzeit für die gesamte
Baumaßnahme.
Die Ausführung bleibt dem AN überlassen.
(Abwasserpumpen und Rohrprovisorien mit entsprechender Dimensionierung)
In die Leitungsgräben darf kein Wasser eingeleitet werden. Max. temporär,
ca. 20 l/s, dauerhaft,  ca. 1 - 3 l/s.

Vergütung nach Baufortschritt.
Gesamtlängen des bestehenden Schmutzwasserkanals in Ausnang
PVC DN/OD 160, ca. 320 m, unterteilt in 2 Abschnitte (nördlich und südlich des Weidenbachs)

Die Gesamtlänge setzt sich aus den vorhandenen, zum Austausch vorgesehenen Haltungen/Teilabschnitten zusammen.
Menge: 1,000 psch

#### 04.05 Schmutzwasserkanal - Hauptkanal und Hausanschlüsse

*Hinweis: Für die Rohrstatik gilt ATV A 127*
Für die Rohrstatik gilt ATV-DVWK-A 127
(Abwassertechnische Vereinigung) - Richtlinie für die statische Berechnung von Entwässerungskanälen und -leitungen.
Die erforderlichen Angaben des AG zur statischen Berechnung entsprechend dem Anhang 2 des Arbeitsblattes sind beigefügt.
Die Rohrstatik ist in prüffähiger Form, rechtzeitig vor der Ausführung vorzulegen.
Die Kosten für die Rohrstatik sind mit den Einheitspreisen abgegolten.

Für den Einbau und die Prüfung von Abwasserleitungen und Kanälen gelten die DIN EN 1619 und das DWA-A-139.

*Hinweis: Hinweis zu allen folgenden Positionen PVC - U Rohre und Formstücke:*
Hinweis zu allen folgenden Positionen PVC - U Rohre und Formstücke:

Alle erforderlichen Leistungen wie Rohre ablängen und Rohrenden entkraten sind in die Rohr- und Formstückpositionen einzukalkulieren und werden nicht gesondert vergütet.
Die Positionen Passstücke werden wie in der Position beschrieben,
nur im Bereich von Kontrollschächten als Anschlussgelenk der Ablaufleitung
1 x pro Schacht abgerechnet!

*Hinweis: Rohrangaben:*
Rohrangaben:

Fabrikat:  ...................................................

Typ:  ....................................................

Angabe gilt für sämtliche Rohrpositionen für Werkstoff PVC-U

**04.05.0001 Muffenloses Vollwand-Kunststoffrohr SN16 DN/OD 200,**
Muffenloses Vollwand-Kunststoffrohr SN16 DN/OD 200,
Baulänge: 3,00 m,
HS-Rohr, Farbe braun, aus weichmacherfreiem Polyvinylchlorid (PVC-U), in Anlehnung an die DIN EN 1401-1, jedoch mit erhöhter Wanddicke, Ringsteifigkeit nach ISO 9969 mind. 16 kN/m², glattwandig, inkl. der für die fachgerechte Verlegung erforderlichen Doppelmuffen mit innen liegendem Steg und zwei fest eingelegten, ölbeständigen FE-Dichtungen, inkl. Bettung Typ 1 (Kiesmaterial wird gesondert vergütet),
liefern und verlegen.
Menge: 300,000 m

**04.05.0002 Zulage Rohr DN/OD 200 - Passstück 500 mm, als Gelenkanschluss an Schächten**
Zulage Rohr DN/OD 200 - Passstück 500 mm, als Gelenkanschluss an Schächten, abgerechnet wird pro Schachtbauwerk am Zu- und Ablauf des Hauptkanals
Menge: 31,000 St

**04.05.0003 HS-Formteile Überschiebmuffe SDR 34 - DN/OD 200, als Zulage,**
HS-Formteile Überschiebmuffe SDR 34 - DN/OD 200, als Zulage,
Farbe braun, aus weichmacherfreiem Polyvinylchlorid (PVC-U),
nach DIN EN 1401-1 wandverstärkt, glattwandig,
mit einem Durchmesser-Wanddickenverhältnis SDR 34,
mit DIBt-Zulassung Nr.: Z-42.1-309, mit 2 angeformten Muffen
und fest eingelegten, ölbeständigen FE-Dichtungen,
liefern und verlegen.

Hinweis: Die zur fachgerechten Verlegung des Kanalrohrs erforderlichen Doppelmuffen sind in die Rohrposition einzukalkulieren, Überschiebemuffen werden nur in Bereichen Übergang Neuer-Alter Kanal und 1x je Seitenanschluss abgerechnet!
Menge: 5,000 St

**04.05.0004 HS-Formteile Abzweig SDR 34 - DN/OD 200/200/45°, als Zulage,**
HS-Formteile Abzweig SDR 34 - DN/OD 200/200/45°, als Zulage,
Farbe braun, aus weichmacherfreiem Polyvinylchlorid (PVC-U),
nach DIN EN 1401-1 wandverstärkt, glattwandig,
mit einem Durchmesser-Wanddickenverhältnis SDR 34,
mit DIBt-Zulassung Nr.: Z-42.1-309, mit 2 angeformten Muffen und fest eingelegten, ölbeständigen FE-Dichtungen, liefern und verlegen.
Ausführung für Hausanschlüsse und Straßenabläufe.
Menge: 1,000 St

**04.05.0005 HS-Formteile Abzweig SDR 34 - DN/OD 200/160/45°, als Zulage,**
HS-Formteile Abzweig SDR 34 - DN/OD 200/160/45°, als Zulage,
Farbe braun, aus weichmacherfreiem Polyvinylchlorid (PVC-U),
nach DIN EN 1401-1 wandverstärkt, glattwandig,
mit einem Durchmesser-Wanddickenverhältnis SDR 34,
mit DIBt-Zulassung Nr.: Z-42.1-309, mit 2 angeformten Muffen und fest eingelegten, ölbeständigen FE-Dichtungen, liefern und verlegen.
Ausführung für Hausanschlüsse und Straßenabläufe.
Menge: 8,000 St

**04.05.0006 Muffenloses Vollwand-Kunststoffrohr SN16 DN/OD 160,**
Muffenloses Vollwand-Kunststoffrohr SN16 DN/OD 160,
Baulänge 3,00 m,
HS-Rohr, Farbe braun, aus weichmacherfreiem Polyvinylchlorid (PVC-U), in Anlehnung an die DIN EN 1401-1, jedoch mit erhöhter Wanddicke, Ringsteifigkeit nach ISO 9969 mind. 16 kN/m², glattwandig, inkl. der für die fachgerechte Verlegung erforderlichen Doppelmuffen mit innen liegendem Steg und zwei fest eingelegten, ölbeständigen FE-Dichtungen, inkl. Bettung Typ 1 (Rohrumhüllung wird gesondert vergütet),
liefern und verlegen.
Menge: 90,000 m

**04.05.0007 Zulage Rohr DN/OD 160 - Passstück 500 mm, als Gelenkanschluss an Schächten**
Zulage Rohr DN/OD 160 - Passstück 500 mm, als Gelenkanschluss an Schächten, abgerechnet wird nur der Ablauf am Schacht 1 x pro Schachtbauwerk.
Menge: 8,000 St

**04.05.0008 HS-Formteile Bogen 15 - 45° DN/OD 160, als Zulage,**
HS-Formteile Bogen 15 - 45° DN/OD 160, als Zulage,
Farbe braun, aus weichmacherfreiem Polyvinylchlorid (PVC-U), nach DIN EN 1401-1 wandverstärkt, glattwandig, mit einem Durchmesser-Wanddickenverhältnis SDR 34, mit DIBt-Zulassung Nr.: Z-42.1-309, mit 2 angeformten Muffen bzw. Spitzende/Muffe und fest eingelegten,
ölbeständigen FE-Dichtungen,
liefern und verlegen.
Menge: 65,000 St

**04.05.0009 HS-Formteile Überschiebmuffe DN/OD 160, als Zulage,**
HS-Formteile Überschiebmuffe DN/OD 160, als Zulage,
Farbe braun, aus weichmacherfreiem Polyvinylchlorid (PVC-U),
nach DIN EN 1401-1 wandverstärkt, glattwandig,
mit einem Durchmesser-Wanddickenverhältnis SDR 34,
mit DIBt-Zulassung Nr.: Z-42.1-309, mit 2 angeformten Muffen und fest eingelegten, ölbeständigen FE-Dichtungen, liefern und verlegen.

Hinweis: Die zur fachgerechten Verlegung des Kanalrohrs erforderlichen Doppelmuffen sind in die Rohrposition einzukalkulieren, Überschiebemuffen werden im Bereich Zusammenschluss Hausanschlüsse/Seitenzuläufe 1x je Hausanschluss abgerechnet!
Menge: 16,000 St

**04.05.0010 HS-Formteile Verschlussdeckel DN/OD 160, als Zulage liefern und verlegen.**
Menge: 2,000 St

**04.05.0011 HS-Formteile Verschlussdeckel DN/OD 200 als Zulage liefern und verlegen.**
Menge: 1,000 St

**04.05.0012 Zulage für den Zusammenschluss von Hauptleitungen/Seitenanschlüsse DN/OD 200**
Zulage für den  Zusammenschluss von Hauptleitungen/Seitenanschlüsse DN/OD 200
vorhandene Leitung / neue Leitung.
Folgende Leistungen sind einzukalkulieren:

Abschneiden der bestehenden Hauptleitungen,
Ausbau und Beseitigen der bestehenden Rohrleitungen
(Steinzeug, Beton, PVC) am Übergang,
Übergang vom vorhandenen Rohr auf PVC - U neue Leitung
DN/OD 200,
einzukalkulieren sind Formstücke (Übergangsstücke) direkt am
Zusammenschluss, sowie der Handaushub zum Freilegen
der bestehenden Leitungen am Übergang.
Die weiterführenden Rohre werden über die Rohrpositionen vergütet.
Menge: 4,000 St

**04.05.0013 Zulage für den Zusammenschluss von Hausanschlussleitungen / Seitenanschlüssen**
Zulage für den  Zusammenschluss von Hausanschlussleitungen / Seitenanschlüssen
vorhandene Leitung / neue Leitung.
Folgende Leistungen sind einzukalkulieren:

Abschneiden der bestehenden Hausanschlussleitungen,
Ausbau und Beseitigen der bestehenden Rohrleitungen
(Steinzeug, Beton, PVC) am Übergang,
Übergang vom vorhandenen Rohr auf PVC - U neue Leitung
DN/OD 160,
einzukalkulieren sind Formstücke (Übergangsstücke) direkt am
Zusammenschluss, sowie der Handaushub zum Freilegen
der bestehenden Leitungen am Übergang.
Die weiterführenden Rohre werden über die Rohrpositionen vergütet.
Menge: 16,000 St

#### 04.06 Schachtbauwerke

**04.06.0001 Schacht Beton-Stahlbetonfertigteile DN1000 Lastübertragungsel. Steiggang einläufig Steigbügel Form A Stahl niro kunststoffummantelt Steigmaß 250mm Gerinne gekrümmt Beton C40/50 Zulauf DN/OD160 Ablauf DN/OD200 T 1,5-2m**
STLB-Bau 2025-10 009
Schacht aus Beton-/Stahlbetonfertigteilen DIN EN 1917, DIN 4034-1, Typ 2, rund, DN 1000, mit Schachtunterteil, Schachtringen/Schachtrohr, Auflageringen, Schachthals DN 1000/625, Bauteilverbindung mit Dichtungen aus Elastomeren DIN EN 681-1 und DIN 4060 als Kompressionsdichtung, Dichtungen werkseitig fest eingebaut, gleichmäßige Lastübertragung durch mitgeliefertes Lastübertragungselement, einläufiger Steiggang mit Steigbügeln DIN 19555, Form A, aus nichtrostendem Stahl, kunststoffummantelt, Steigmaß 250 mm, Gerinne gekrümmt, Schachtunterteil, Gerinne und Auftritt aus Beton C 40/50, in einem Guss gefertigt, Auftritt in Scheitelhöhe, Zu- und Abläufe sohlgleich, Anschlüsse für gelenkige Einbindung der Zu- und Abläufe mit Muffe, Zulauf für Rohre aus PVC-U, DN/OD 160, Ablauf für Rohre aus PVC-U, DN/OD 200, lichte Schachttiefe über 1,5 bis 2 m, Ausführung gemäß Einzelbeschreibung,
Einzelbeschreibungs-Nr 'Ausführung als Schacht: Ho1033.1, SW5'

Hersteller und Typ '....................................................' vom Bieter einzutragen.
Menge: 2,000 St

**04.06.0002 Schacht Beton-Stahlbetonfertigteile DN1000 Lastübertragungsel. Steiggang einläufig Steigbügel Form A Stahl niro kunststoffummantelt Steigmaß 250mm Gerinne gekrümmt Beton C40/50 Zulauf DN/OD200 Ablauf DN/OD200 T 1,5-2m**
STLB-Bau 2025-10 009
Schacht aus Beton-/Stahlbetonfertigteilen DIN EN 1917, DIN 4034-1, Typ 2, rund, DN 1000, mit Schachtunterteil, Schachtringen/Schachtrohr, Auflageringen, Schachthals DN 1000/625, Bauteilverbindung mit Dichtungen aus Elastomeren DIN EN 681-1 und DIN 4060 als Kompressionsdichtung, Dichtungen werkseitig fest eingebaut, gleichmäßige Lastübertragung durch mitgeliefertes Lastübertragungselement, einläufiger Steiggang mit Steigbügeln DIN 19555, Form A, aus nichtrostendem Stahl, kunststoffummantelt, Steigmaß 250 mm, Gerinne gekrümmt, Schachtunterteil, Gerinne und Auftritt aus Beton C 40/50, in einem Guss gefertigt, Auftritt in Scheitelhöhe, Zu- und Abläufe sohlgleich, Anschlüsse für gelenkige Einbindung der Zu- und Abläufe mit Muffe, Zulauf für Rohre aus PVC-U, DN/OD 200, Ablauf für Rohre aus PVC-U, DN/OD 200, lichte Schachttiefe über 1,5 bis 2 m, Ausführung gemäß Einzelbeschreibung,
Einzelbeschreibungs-Nr 'Ausführung als Schacht: SW1, SW2, SW3, Ho1012.2.A, Ho1012.4, SW6'

Hersteller und Typ '....................................................' vom Bieter einzutragen.
Menge: 6,000 St

**04.06.0003 Schacht Beton-Stahlbetonfertigteile DN1000 Lastübertragungsel. Steiggang einläufig Steigbügel Form A Stahl niro kunststoffummantelt Steigmaß 250mm Gerinne gekrümmt Beton C40/50 Zulauf DN/OD200 Ablauf DN/OD200 T 2-2,5m**
STLB-Bau 2025-10 009
Schacht aus Beton-/Stahlbetonfertigteilen DIN EN 1917, DIN 4034-1, Typ 2, rund, DN 1000, mit Schachtunterteil, Schachtringen/Schachtrohr, Auflageringen, Schachthals DN 1000/625, Bauteilverbindung mit Dichtungen aus Elastomeren DIN EN 681-1 und DIN 4060 als Kompressionsdichtung, Dichtungen werkseitig fest eingebaut, gleichmäßige Lastübertragung durch mitgeliefertes Lastübertragungselement, einläufiger Steiggang mit Steigbügeln DIN 19555, Form A, aus nichtrostendem Stahl, kunststoffummantelt, Steigmaß 250 mm, Gerinne gekrümmt, Schachtunterteil, Gerinne und Auftritt aus Beton C 40/50, in einem Guss gefertigt, Auftritt in Scheitelhöhe, Zu- und Abläufe sohlgleich, Anschlüsse für gelenkige Einbindung der Zu- und Abläufe mit Muffe, Zulauf für Rohre aus PVC-U, DN/OD 200, Ablauf für Rohre aus PVC-U, DN/OD 200, lichte Schachttiefe über 2 bis 2,5 m, Ausführung gemäß Einzelbeschreibung,
Einzelbeschreibungs-Nr 'Ausführung als Schacht: Ho1035, SW7, SW8, SW10, Ho1032'

Hersteller und Typ '....................................................' vom Bieter einzutragen.
Menge: 5,000 St

**04.06.0004 Schacht Beton-Stahlbetonfertigteile DN1000 Lastübertragungsel. Steiggang einläufig Steigbügel Form A Stahl niro kunststoffummantelt Steigmaß 250mm Gerinne gekrümmt Beton C40/50 Zulauf DN/OD200 Ablauf DN/OD200 Zulauf DN/OD200 T 1,5-2m**
STLB-Bau 2025-10 009
Schacht aus Beton-/Stahlbetonfertigteilen DIN EN 1917, DIN 4034-1, Typ 2, rund, DN 1000, mit Schachtunterteil, Schachtringen/Schachtrohr, Auflageringen, Schachthals DN 1000/625, Bauteilverbindung mit Dichtungen aus Elastomeren DIN EN 681-1 und DIN 4060 als Kompressionsdichtung, Dichtungen werkseitig fest eingebaut, gleichmäßige Lastübertragung durch mitgeliefertes Lastübertragungselement, einläufiger Steiggang mit Steigbügeln DIN 19555, Form A, aus nichtrostendem Stahl, kunststoffummantelt, Steigmaß 250 mm, Gerinne gekrümmt, Schachtunterteil, Gerinne und Auftritt aus Beton C 40/50, in einem Guss gefertigt, Auftritt in Scheitelhöhe, Zu- und Abläufe sohlgleich, Anschlüsse für gelenkige Einbindung der Zu- und Abläufe mit Muffe, Zulauf für Rohre aus PVC-U, DN/OD 200, Ablauf für Rohre aus PVC-U, DN/OD 200, mit Seitenzulauf mit gelenkiger Rohreinbindung, aus PVC-U, DN/OD 200, lichte Schachttiefe über 1,5 bis 2 m, Ausführung gemäß Einzelbeschreibung,
Einzelbeschreibungs-Nr 'Ausführung als Schacht: Ho1012.2, Ho1012.3'

Hersteller und Typ '....................................................' vom Bieter einzutragen.
Menge: 2,000 St

**04.06.0005 Schacht Beton-Stahlbetonfertigteile DN1000 Lastübertragungsel. Steiggang einläufig Steigbügel Form A Stahl niro kunststoffummantelt Steigmaß 250mm Gerinne gekrümmt Beton C40/50 Zulauf DN/OD200 Ablauf DN/OD200 Zulauf DN/OD200 T 2-2,5m**
STLB-Bau 2025-10 009
Schacht aus Beton-/Stahlbetonfertigteilen DIN EN 1917, DIN 4034-1, Typ 2, rund, DN 1000, mit Schachtunterteil, Schachtringen/Schachtrohr, Auflageringen, Schachthals DN 1000/625, Bauteilverbindung mit Dichtungen aus Elastomeren DIN EN 681-1 und DIN 4060 als Kompressionsdichtung, Dichtungen werkseitig fest eingebaut, gleichmäßige Lastübertragung durch mitgeliefertes Lastübertragungselement, einläufiger Steiggang mit Steigbügeln DIN 19555, Form A, aus nichtrostendem Stahl, kunststoffummantelt, Steigmaß 250 mm, Gerinne gekrümmt, Schachtunterteil, Gerinne und Auftritt aus Beton C 40/50, in einem Guss gefertigt, Auftritt in Scheitelhöhe, Zu- und Abläufe sohlgleich, Anschlüsse für gelenkige Einbindung der Zu- und Abläufe mit Muffe, Zulauf für Rohre aus PVC-U, DN/OD 200, Ablauf für Rohre aus PVC-U, DN/OD 200, mit Seitenzulauf mit gelenkiger Rohreinbindung, aus PVC-U, DN/OD 200, lichte Schachttiefe über 2 bis 2,5 m, Ausführung gemäß Einzelbeschreibung,
Einzelbeschreibungs-Nr 'Ausführung als Schacht: SW9'

Hersteller und Typ '....................................................' vom Bieter einzutragen.
Menge: 1,000 St

**04.06.0006 Schacht Beton-Stahlbetonfertigteile DN1000 Lastübertragungsel. Steiggang einläufig Steigbügel Form A Stahl kunststoffummantelt Steigmaß 250mm Gerinne gekrümmt Beton C40/50 Zulauf DN/OD160 Ablauf DN/OD160 T 1,5-2m**
STLB-Bau 2025-10 009
Schacht aus Beton-/Stahlbetonfertigteilen DIN EN 1917, DIN 4034-1, Typ 2, rund, DN 1000, mit Schachtunterteil, Schachtringen/Schachtrohr, Auflageringen, Schachthals DN 1000/625, Bauteilverbindung mit Dichtungen aus Elastomeren DIN EN 681-1 und DIN 4060 als Kompressionsdichtung, Dichtungen werkseitig fest eingebaut, gleichmäßige Lastübertragung durch mitgeliefertes Lastübertragungselement, einläufiger Steiggang mit Steigbügeln DIN 19555, Form A, aus Stahl, kunststoffummantelt, Steigmaß 250 mm, Gerinne gekrümmt, Schachtunterteil, Gerinne und Auftritt aus Beton C 40/50, in einem Guss gefertigt, Auftritt in Scheitelhöhe, Zu- und Abläufe sohlgleich, Anschlüsse für gelenkige Einbindung der Zu- und Abläufe mit Muffe, Zulauf für Rohre aus PVC-U, DN/OD 160, Ablauf für Rohre aus PVC-U, DN/OD 160, lichte Schachttiefe über 1,5 bis 2 m, Ausführung gemäß Einzelbeschreibung,
Einzelbeschreibungs-Nr 'Ausführung als Hauskontrollschacht'

Hersteller und Typ '....................................................' vom Bieter einzutragen.
Menge: 2,000 St

**04.06.0007 Zulage Schacht DN 1000 mit gekrümmten Durchlaufgerinne DN/OD 200**
Zulage Schacht DN 1000 mit gekrümmten Durchlaufgerinne
DN/OD 200 mm,
für zusätzlichen Seitenzulauf DN/OD 160 sohlgleich,
einschl. Muffeneinbindung und Gerinneführung.
Menge: 5,000 St

**04.06.0008 Schachtbezeichnungsschild aus Edelstahl für Schmutzwasserkanalschächte**
Schachtbezeichnungsschild aus Edelstahl
Größe min. 150*80*3 mm,
in dem Schild ist die Bezeichnung
"SW "  ( Schmutzwasser) auszulasern.
Schild liefern und im Konusbereich neben der Steigeinrichtung dauerhaft
mit nichtrostendem Befestigungsmaterial andübeln,
mind. 2 Befestigungspunkte.
>> Alle Schächte werden mit diesem Hinweisschild ausgerüstet
Ein Muster ist vorab zur Ansicht, bzw. Genehmigung vorzulegen
Einbau in SW-Kanalschächte.
Menge: 18,000 St

**04.06.0009 Schachtabdeckung Klasse D 400 MEILEVEL®-A Plus**
Schachtabdeckung Klasse D 400 MEILEVEL®-A Plus
mit Einsteighilfe MEISTEP®,

rund, System MEILEVEL®-A, selbstnivellierend,
einwalzbarer Rahmen aus Gusseisen für bituminöse Fahrbahnbeläge, inklusiv Führungsring, Bauhöhe 85 mm, LW 610 mm, Bauhöhe 160 mm, System MEISTEP®, mit im Rahmen integrierter unlösbar verbundener Aufnahmebuchse für eine runde Haltestange (Einsteighilfe) 38mm Ø,Einlegeabmessungen für Deckel nach DIN 19584, mit Ventilation,mit dreifach MEIPREN® Einlage zur horizontalen und vertikalen Dämpfung des Deckels im Rahmen
Rahmen aus Gusseisen selbstnivellierend mit Sollbruchstelle zum nachträglichen Verkürzen der Rahmenhöhe auf 140mm, mit dämpfender Einlage MEIPREN®, Deckel aus Beton-Guss mit Ventilation und mit vertikaler und horizontaler dämpfender Einlage MEIPREN®

Entsprechend DIN EN 124-2 / DIN 1229, sowie DIN 19572 und den UVV-Vorschriften. KIWA geprüft und entsprechend den Anforderungen der Gütesicherung nach RAL-GZ 692 (abrufbar unter www.get-guete.de) zurzeit in der Erprobungsphase. Die Einhaltung der Anforderung kann insbesondere durch den Besitz des entsprechenden RAL-Gütezeichens oder gleichwertig nachgewiesen werden.

Achtung:
Die Aufnahmebuchse für die Einsteighilfe muss über dem Steigeisengang ausgerichtet werden!
Schachtabdeckung liefern und gemäß den Herstellervorschriften einbauen.
Fabrikat:
MEIERGUSS Art.-Nr. 114290 o. glw.

Hersteller/Typ '....................................................' vom Bieter einzutragen.
Menge: 16,000 St

**04.06.0010 Schachtabdeck. Schachthals DN625 B125 rund Guss Beton Lüftungsöffnung Rahmen rund Guss Beton setzen**
STLB-Bau 2025-10 009
Schachtabdeckung, für Schacht DIN EN 1917 und DIN 4034-1 mit Schachthals DN 625, Klasse B 125 DIN EN 124-1, Deckel rund aus Gusseisen DIN EN 124-2, mit werkseitiger Betonfüllung, mit Lüftungsöffnungen, DIN 4271 - R-B 125, Rahmen rund aus Gusseisen mit Beton, höhengerecht in WW-Schachtkopfmörtel DIN 19573 setzen.
Menge: 2,000 St

**04.06.0011 Schmutzfänger**
Schmutzfänger
schwere Ausführung aus verzinktem Stahl, für Schachtabdeckung Klasse D.
Menge: 18,000 St

#### 04.07 Prüfung und Inspektion Schmutzwasserkanal

*Hinweis: Hinweis zur Prüfung und Dokumentation des Regenwasserkanals:*
Hinweis zur Prüfung und Dokumentation des Regenwasserkanals:
In der vorliegenden Planung sind die neuen Schächte mit einer laufenden Nummer von 1 beginnend bezeichnet.
Die Schachtnummern der Großen Kreisstadt Leutkirch im Allgäu werden dem AN zusätzlich mitgeteilt.
In der Kanalbefahrung und den Protokollen der Kanalbefahrung sind die Schachtnummern der Großen Kreisstadt Leutkirch im Allgäu zu anzugeben!

**04.07.0001 Kanalreinigung vor Druckprüfung und TV-Kanalaufnahme von PCV-U Rohren (Hauptkanal). Grundreinigung der neu erstellten Leitungen, durch Hochdruckspülverfahren mit Rotationsdüse, unmittelbar vor der Befahrung.**
Kanalreinigung vor Druckprüfung und TV-Kanalaufnahme von PCV-U Rohren (Hauptkanal).
Grundreinigung der neu erstellten Leitungen, durch Hochdruckspülverfahren mit Rotationsdüse, unmittelbar vor der Befahrung.
Pumpenausgangsdruck ca. 150 bar, Leistung ca. 320 l/min, Druck an der
Reinigungsdüse 80 - 100 bar ist einzuhalten, Länge der Spülschläuche > 150 m.
Einsatz von kombiniertem Spül-/Saugfahrzeug mit Wasserrückgewinnung. Die Beseitigung des anfallenden Spülgutes ist einzurechnen.
Rohre mit DN/OD 200
Abrechnung erfolgt nur 1 mal pro Kanalhaltung einschl. Kanalschächte!
Menge: 300,000 m

**04.07.0002 Kanalreinigung vor Druckprüfung und TV - Kanalaufnahme.**
Kanalreinigung vor Druckprüfung und TV - Kanalaufnahme.
Ausführung komplett mit Beseitigung von anfallendem Material.
Abrechnung nur 1 mal pro Hausanschluss bei tatsächlicher Ausführung!
Hausanschlüsse Rohre DN/OD 160.
Länge von 10 bis 15 m.
Menge: 18,000 St

**04.07.0003 Dichtheitsprüfung DIN EN 1610 mit Luft, als Abnahmeprüfung, des Abwasserkanales aus PVC-U / Stb., DN/OD 250 bis DN 600, einschl. aller erforderlichen Anlagen, A**
Dichtheitsprüfung DIN EN 1610 mit Luft, als Abnahmeprüfung, des Abwasserkanales aus PVC-U bis DN/OD 200, einschl. aller erforderlichen Anlagen, Abdichtungen, Verankerungen und Rohrverschlüsse, mit Luftüberdruck,
Verfahren LD 200 m Bar.
Menge: 300,000 m

*Hinweis: Hinweis zu den folgenden Positionen Muffendruckprüfungen:*
Hinweis zu den folgenden Positionen Muffendruckprüfungen:

Die Ausführung und Abrechnung der Zulagepositionen Muffendruckprüfungen,
erfolgen nur, wenn eine einfache Haltungsprüfung wegen nicht absperrbaren
Seitenanschlüssen, nicht möglich ist.

Bei der Abrechnung wird die Haltungsprüfung immer als Grundposition,
die eventuell durchgeführte Muffendruckprüfung als Zulage zur Grundposition
verrechnet.
Der Kalkulator hat dies zu berücksichtigen.

**04.07.0004 Leistung wie Position zuletzt in vollem Wortlaut beschrieben, jedoch Muffendruckprüfung bis PVC-U DN/OD 200 als Zulage zur Position Haltungsprüfung.**
Menge: 150,000 m

**04.07.0005 Dichtheitsprüfung DIN EN 1610 mit Luft einschließlich aller erforderlichen Anlagen und Abdichtungen, des Abwasserkanals,**
Dichtheitsprüfung DIN EN 1610 mit Luft einschließlich aller erforderlichen Anlagen und Abdichtungen, des Abwasserkanals,
mit Überdruck, Verfahren LD 200 m Bar,
DN/OD 160 für Hausanschlüsse,
Länge 10,00 - 15,00 m.
Menge: 18,000 St

**04.07.0006 Dichtheitsprüfung Wasser Schacht Beton/Stahlbeton DN1000 Zulauf DN200-400 Ablauf DN200-400 T 2-4m Verfahren W**
STLB-Bau 2025-10 009
Dichtheitsprüfung DWA-A 139 mit Wasser, als Abnahmeprüfung, des Schachtes aus Beton/Stahlbeton, DN 1000, im Regenwasserkanal mit Zu- und Ablauf, Zulauf über DN 200 bis DN 400, Ablauf über DN 200 bis DN 400, Tiefe über 2 bis 4 m, mit offenem Gerinne, einschl. aller erforderlichen Anlagen (Geräte und Maschinen), Abdichtungen, Verankerungen und Rohrverschlüsse, Verfahren W, Wasser wird auf der Baustelle beigestellt und ist nach Gebrauch schadlos zu beseitigen, Einstiegsöffnung Durchmesser 625 mm, Deckel lose, Klasse D 400 DIN 1229 und DIN EN 124-1.
Menge: 18,000 St

**04.07.0007 Dokumentation Dichtheitsprüfung je Prüfung Bericht graf.Darstellung Papierform 2fach**
STLB-Bau 2025-10 009
Dokumentation der Dichtheitsprüfung, je Prüfung, als schriftlicher Bericht mit grafischer Darstellung des Prüfverlaufes, in Papierform, in 2-facher Ausfertigung, Abrechnung nach Anzahl Prüfungen, Ausführung gemäß Einzelbeschreibung,
Einzelbeschreibungs-Nr 'Abrechnung erfolgt nach geprüftem Schacht bzw. geprüfter Haltung, je 1 Stück'.
Menge: 53,000 St

**04.07.0008 Opt.Inspektion Abwasserkanal Regenwasserkanal Kunststoff TV-Kamera ID 200-400mm**
STLB-Bau 2025-10 009
Optische Inspektion des Abwasserkanales, DIN EN 13508-2, DWA-M 149-2, DWA-M 149-5, Regenwasserkanal, aus Kunststoff, mit TV-Kamera auf Fahrwagen, mit Drehschwenkkopf und Zoom, mit aufrechtem und seitenrichtigem Bild, Inspektion mit Abschwenken aller Rohrverbindungen, Stutzen, Abzweige, Dokumentation wird gesondert vergütet, Innendurchmesser über 200 bis 400 mm, Haltungslänge über 30 bis 60 m, Ausführung gemäß Einzelbeschreibung,
Einzelbeschreibungs-Nr 'Ausführung gemäß Vorbemerkungen!'.
Menge: 300,000 m

**04.07.0009 Optische Inspektion des Abwasserkanals DIN EN 13508-2, DWA-M 149-2, DWA-M 149-5, Schmutzwasserkanalhausanschlüsse aus Kunststoff, mit TV- Kamera, mit Drehschwenkkopf, mit aufrechtem und seitenrichtigem Bild, Inspektion der kompletten Leitung,**
Optische Inspektion des Abwasserkanals DIN EN 13508-2, DWA-M 149-2, DWA-M 149-5, Schmutzwasserkanalhausanschlüsse aus Kunststoff, mit TV- Kamera, mit Drehschwenkkopf, mit aufrechtem und seitenrichtigem Bild, Inspektion der kompletten Leitung,
Ausführung von der verlegten Kanalhauptleitung aus,
b.z.w. von Kontrollschacht falls vorhanden.
Ergebnisse dokumentieren, Dokumentation wird gesondert vergütet,
DN/OD bis 160 mm, Haltungslänge bis 10 - 15 m.
Menge: 18,000 St

**04.07.0010 Dokumentation Inspektion Bericht je Haltung/Ltg Bericht Papierform 2fach**
STLB-Bau 2025-10 009
Dokumentation der Inspektion als Untersuchungsbericht mit Haltungsgrafik, nach Angaben des AG, je Haltung/Leitung, als schriftlicher Bericht, in Papierform, in 2-facher Ausfertigung, Abrechnung nach Anzahl Haltungen/Leitungen, Ausführung gemäß Einzelbeschreibung.
Menge: 53,000 St

**04.07.0011 Zulage zu den Positionen TV - Aufnahme für Aufzeichnung und**
Zulage zu den Positionen TV - Aufnahme für Aufzeichnung und
Übergabe aller Daten mit digitalem Datenträger.
Menge: 1,000 St

### 05 WASSERLEITUNG MIT HAUSANSCHLÜSSEN

*Hinweis: Für die Ausführung gelten*
Für die Ausführung gelten
die Zusätzlichen Technischen Vertragsbedingungen und
Richtlinien für Erdarbeiten im Straßenbau (ZTVE-StB),
die Zusätzlichen Technischen Vertragsbedingungen und
Richtlinien für die Ausführung von Tragschichten im
Straßenbau (ZTVT-StB),
die Zusätzlichen Technischen Vertragsbedingungen und
Richtlinien für die Ausführung von Bodenverfestigungen
und Bodenverbesserungen im Straßenbau (ZTVV-StB),
die Technischen Lieferbedingungen für Mineralstoffe
im Straßenbau (TL Min-StB).
Die Zusätzlichen Technischen Vertragsbedingungen und
Richtlinien für Aufgrabungen in Verkehrsflächen (ZTVA-StB).
Das Merkblatt für das Verfüllen von Leitungsgräben.

Des weiteren folgende DIN Normen mit entsprechenden ATV`:

- DIN 18300 Erdarbeiten
- DIN 18303 Verbauarbeiten
- DIN 18306 Entwässerungskanalarbeiten
- DIN 18307 Druckrohrleitungen außerhalb von Gebäuden
- DIN 18320 Landschaftsbauarbeiten (für Oberbodenarbeiten)
- DIN 18322 Kabelleitungstiefbauarbeit

*Hinweis: Die Leistungen werden abgerechnet nach den jeweilig zuständigen*
Die Leistungen werden abgerechnet nach den jeweilig zuständigen
DIN Normen.

- DIN 18300 Erdarbeiten
- DIN 18303 Verbauarbeiten
- DIN 18306 Entwässerungskanalarbeiten
- DIN 18307 Druckrohrleitungen außerhalb von Gebäuden
- DIN 18320 Landschaftsbauarbeiten (für Oberbodenarbeiten)
- DIN 18322 Kabelleitungstiefbauarbeiten

*Hinweis: Belagsabbruch und Wiedereinbau wird unter den im Abschnitt Straßen aufgeführten Positionen vergütet.*

*Hinweis: Die Mengenermittlung für die Abrechnung der Leistungen erfolgt*
Die Mengenermittlung für die Abrechnung der Leistungen erfolgt
nach Aufmaß und Ausführungszeichnungen.

*Hinweis: Hinweis zur Abrechnung der Wasserleitungspositionen:*
Hinweis zur Abrechnung der Wasserleitungspositionen:
Sämtliche Form- und Verbindungsstücke sind als Zulage zur Grundposition Druckrohrleitung zu kalkulieren.
Bei der Abrechnung der Rohrlänge werden die Form- und Verbindungsstücke übermessen!
Rohrschnitte an der neuen Rohrleitung an Rohrstücken ohne Muffe vor/nach Bögen, oder Kreuzungs- und Übergabepunkten sind in die jeweilige Position der Form- und Verbindungsstücke einzukalkulieren.

#### 05.01 Baustelleneinrichtung Wasserleitung

*Hinweis: Baustelleneinrichtung und Absperrungsarbeiten für sämtliche Wasserleitungsarbeiten Tiefbau und Verlegearbeiten*

**05.01.0001 Baustelle einrichten Sämtl.LV-Abschn.*Zufahrt vorh.**
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 psch

**05.01.0002 Baustelle räumen Sämtl. LV-Abschn.**
StL-Nr. 1910111201
Baustelle von allen Geräten, Anlagen, Einrichtungen und
dgl. räumen. Benutzte Flächen und Wege entsprechend dem
ursprünglichen Zustand herrichten. Soweit nicht für
bestimmte Leistungen für das Räumen der Baustelle gesonderte Positionen im Leistungsverzeichnis enthalten
sind, gilt die Pauschale
für alle Leistungen sämtlicher Abschnitte des Leistungsverzeichnisses.
Menge: 1,000 psch

**05.01.0003 Zulage zu den Positionen Baustelle Einrichten und Räumen der Wasserleitung für zwischenzeitliches Entfernen bzw. teilweises Entfernen und nach der Arbeitsunterbrechung wieder Einrichten aller notwendiger Baustelleneinrichtungen, Gerätschaften und Material.**
Zulage zu den Positionen Baustelle Einrichten und Räumen der Wasserleitung für zwischenzeitliches Entfernen bzw. teilweises Entfernen und nach der Arbeitsunterbrechung wieder Einrichten aller notwendiger Baustelleneinrichtungen, Gerätschaften und Material.

Ausführung und Abrechnung für bauliche und zeitliche Unterbrechung aufgrund der Winterzeitpause 2026/2027

Einzukalkulieren sind alle Mehraufwendungen, die nicht in Leistungspositionen beschrieben und abgerechnet werden.
Eine Mehrvergütung über diese Position hinaus erfolgt nicht!
Menge: 1,000 St

**05.01.0004 Erschwerniszulage für sämtliche im Leistungsverzeichnis aufgeführten Leistungen,**
Erschwerniszulage für sämtliche im Leistungsverzeichnis aufgeführten Leistungen,
für das erschwerte Arbeiten in den Straßen, Wegen, Seitenstreifen und Grundstücken, sowie die Behinderung durch beidseitige Bebauung einschl. dem dadurch eingeschränkten Baufeld, (Schwenkbereich, Zulieferung, seitliche Lagermöglichkeiten u.a.).
Die Ausführung erfolgt in mehreren Teilabschnitten (die detaillierte Beschreibung der einzelnen Bauabschnitt ist der Baubeschreibung zu entnehmen).
Dem Kalkulator wird dringend empfohlen, die Gesamtsituation vor Ort zu betrachten!
Einzukalkulieren sind sämtliche Mehraufwendungen, die nicht in den folgenden
Leistungspositionen mit Zulagen beschrieben sind.
Eine zusätzliche Vergütung durch eventuell auftretende Behinderungen erfolgt nicht!
Menge: 1,000 psch

#### 05.02 Vermessung und Abrechnung Wasserleitung

**05.02.0001 Vermessungstechnische Leistungen - Absteckung**
Vermessungstechnische Leistungen - Absteckung der Wasserleitung
Ausführung als Lageabsteckung für Bauwerke, Hydrantenschächte und Zwangspunkte der Rohrleitung bei Richtungswechsel in Leitungstrasse.
Die erforderlichen digitalen Planunterlagen  werden dem AN per DXF oder DWG - Datei zur Verfügung gestellt.
Die Vergütung erfolgt ausschließlich für elektrooptisch abgesteckte Punkte (Tachymeter- und GPS-Absteckung).
Von Hand abgesteckte Punkte sind in die Gemeinkosten einzukalkulieren!
Menge: 300,000 St

**05.02.0002 Leistung wie Position zuletzt in vollem Wortlaut beschrieben, jedoch nur Zulage**
Leistung wie Position zuletzt in vollem Wortlaut beschrieben, jedoch nur Zulage zur Position Vermessungsarbeiten für zusätzliche Absteckung der Höhe am
entsprechenden Punkt.
Menge: 300,000 St

*Hinweis: Hinweis für vermessungstechnische Leistungen:*
Hinweis für vermessungstechnische Leistungen:

Vermessung Trassenverlauf

Die Aufnahme erfolgt nach Lage im GK-Koordinatensystem mit einer Genauigkeit von +/- 5 cm und nach Höhe im DHHN 12 mit einer Genauigkeit von
+/- 1 cm. Die Aufnahmehöhe bezieht sich auf die Rohroberkante. Alle Aufnahmepunkte sind mit verschiedener Codierung aufzunehmen. Sämtliche Messprotokolle sind in analoger Form mit abzugeben.
Die Bauleitung behält sich vor, Kontrollmessungen durchzuführen. Die Bauleitung entscheidet bei Abweichung der Toleranz über eine Neuvermessung durch
den Auftragnehmer.

Die gesamte Trasse ist anhand digitaler Fotoaufnahmen zu dokumentieren. Alle Form- und Verbindungsstücke, Armaturen, Hydranten Dimensions- oder Materialwechsel sind zweifelsfrei zuordenbar hierdurch zu dokumentieren. Die Trasse ist mindestens je 10 Meter zu dokumentieren, jeder Knotenpunkt mit mindestens 3 Fotos aus unterschiedlicher Perspektive.
Die Daten sind wöchentlich der Bauleitung zu übergeben.

Aufnahmepunkte der Trasse

- alle Form- und Verbindungsstücke, Hydranten und jegliche Armaturen,
- Übergänge von Dimension oder Rohrmaterial,
- die Trasse ist mindestens alle 20 m aufzunehmen,
- Höhenversätze, Hochpunkte, Tiefpunkte,
- End- und Anfangspunkte von Leitungsabschnitten,
- Querungspunkte (Leitungen anderer Medien)
- Entwässerung der Hydranten (Anfang, Verlauf, Anschlusspunkt)

Darstellung der Aufmaß- und Verlegepläne
Der Trassenverlauf ist in folgende Layer-Struktur einzuteilen:

A_WL-GGG150  Wasserleitung duktiler Guss DN150
A_WL-GGG125  Wasserleitung duktiler Guss DN125
etc.
A_WL-PE100DA50 Wasserleitung PE100 DA50
A_WL-PE100DA40 Wasserleitung PE100 DA40
A_Schieber Schieber
A_UEFH Überflurhydrant
A_UFH Unterflurhydrant
A_HA Anbohrarmatur Hausanschluss
A_Entw Entwässerungsleitung
A_Text Text
A_Sonstiges Sonstiges (Textbeschrieb in dwg zur Erläuterung)

- Alle aufgenommenen Punkte sind mit dem jeweiligen Symbol darzustellen.
- Alle Beschreibungen sind in einer Textebene abzulegen. Sie müssen eindeutig  zugeordnet werden können.
- Länge/Dimension der Leitungsabschnitte parallel zur Leitung
- Textbezeichnung wie Kupplungen, Querungen, Tiefe der Rohre,
  Tiefe der querenden Leitung, müssen an dem jeweiligen Trassenabschnitt
  angeschrieben sein.

Verlege- und Aufmaßplanabgabe
Die digitalen Verlege- bzw. Aufmaßpläne sind in dwg-, dxf- und pdf-Format sowie in analoger Form zu übergeben. Die Aufnahmedaten sind zusätzlich im
ASCII Format zu übergeben.

Folgende Angaben müssen in der ASCII- Datei enthalten sein:
Punktnr.-, Rechtswert, Hochwert; Höhe, Code, Aufnahmedatum, Firma; Die Codeliste, aus der die Definition der einzelnen Punkte ersichtlich ist, muss ebenfalls übergeben werden. Alle Pläne sind im Maßstab 1:1000 abzugeben. Jede Arbeitswoche ist der Bauleitung ein aktueller Aufnahmeplan vorzulegen.
Die ALK-Daten für das aufzunehmende Gebiet werden dem AN zur Verfügung gestellt.

**05.02.0003 Vermessungstechnische Leistungen - Bestand**
Vermessungstechnische Leistungen - Bestand
Aufnahme aller erstellten Gewerke in Lage und Höhe zur Kontrolle und Anfertigung von Bestandsplänen für den AG bzw. die Bauleitung wie zuvor beschrieben.

Übergabe als digitaler CAD-Plan (dwg-Format 2007) und in Form von Listendaten (Ascii-Format). Als Koordinatensystem wird Gauss-Krüger, als Höhensystem
DHHN12 vorgegeben.

Die Listendaten müssen den Planobjekten eindeutig zuzuordnen sein und neben Nummer, ggf. Code, Rechtswert, Hochwert und Z-Koordinate (Höhe), alle
notwendigen Informationen enthalten.

Bei Leitungsverlauf im Grabenbereich ist vor der Grabenverfüllung Krümmer, Richtungsänderungen, Formstücke, Schieber und alle erforderlichen Armaturen
digital einzumessen, die Aufnahmen sind unmittelbar nach der Verlegung der Bauleitung zu übergeben.
Es sind sämtliche eingebaute Formstücke mit Symbol und Kurzbezeichnung zu dokumentieren.
Die Aufnahmen dienen als Grundlage für Verlege-, Abrechnungs- und Bestandslageplan.

Beinhaltet sind alle erforderlichen technischen Einrichtungen, Materialien, mehrfache Anfahrten, sowie die zusätzliche Datenerhebungen beim zuständigen
Vermessungsamt (Festpunkte TP, HP usw.) und bei Leitungsträgern.
Menge: 525,000 St

*Hinweis: Hinweis zu nachfolgender Position Aufmaß und Rechnungsstellung Wasserleitung-Hauptleitung und Hausanschlüsse*
Hinweis zu nachfolgender Position Aufmaß und Rechnungsstellung Wassereitung, für die Abrechnung der Wasserleitung mit Kostentragung durch die Stadt Leutkirch erfolgt eine Aufteilung der anteiligen Kosten für den Rückbau und die Entsorgung des Straßenoberbaus sowie der anteiligen Kosten der Wiederherstellung des Kieskoffers. Die Aufteilung erfolgt anhand Abrechnungs-Regelquerschnitt bzw. flächigem/prozentualen Anteil.

**05.02.0004 Aufmaß und Rechnungserstellung pro Gewerk für Schlussrechnungen Gewerk Hauptwasserleitung und Hausanschlüssen,**
Aufmaß und Rechnungserstellung pro Gewerk für Schlussrechnungen
Gewerk Hauptwasserleitung und Hausanschlüssen,
einschl. Abschlagszahlungen
pro Schlussrechnung = 1 Stück.
Menge: 1,000 St

#### 05.03 Erdarbeiten Wasserleitung

*Hinweis: Hinweis zu nachfolgenden Positionen Grabenaushub Wasserleitung Haupt- und Hausanschlussleitung:*
Hinweis zu nachfolgenden Positionen Grabenaushub Wasserleitung Haupt- und Hausanschlussleitung:
Im Gewerk Tiefbauarbeiten Wasserleitung sind verschiedene Aushubpositionen und Kieslieferungen zur Grabenverfüllung je nach Art und Umfang der erforderlichen Erdarbeiten ausgeschrieben.

Für die Abfuhr und Beseitung von verdrängtem Aushubmaterial durch die genannten Kieslieferungen sind über die entsprechenden Zulagepositionen aus dem Gewerk Regenwasserkanal abzurechnen.
Nach geotechnischem Gutachten wird beim gewachsenen Boden von BM-0 ausgegangen.
Wenn kiesige Auffüllungen alter Gräben angetroffen werden, ist vorgesehen dass diese vor Ort als Grabenverfüllung wieder eingebaut werden.

Bei eventuellen Auffälligkeiten der Auffüllungen oder Teilen davon sind diese auf das Zwischenlager zur Beprobung zu fahren und abzuladen.

*Hinweis: Hinweis zu allen Tiefbau Positionen Kanal und Wasserleitung: Die Abrechnungsgrenze zwischen Kanal und Wasserleitung zum Straßenbau liegt bei UK Untergrundverbesserung Straße = -0,95 m unter OK Straße Alle zu liefernde Verfüllstoffe sind dementsprechend den einzelnen Gewerke Kanal, Wasserleitung, Straßenbau etc. zuzuordnen. Ausnahme bilden hierbei die Aushubpositionen Gewerk Kanal (SW und RW) und Wasserleitung, da aufgrund der angrenzenden Bebauung die Befahrbarkeit der Baustelle und Zugänglichkeit der Anlieger zu gewährleisten ist. Der Aushub für Kanal (SW und RW) und Wasserleitung beginnt bei ca. 0,30 m unter OK Straße, somit wird der Bereich bis zur UK Untergrundverbesserung im Zuge der Tiefbauarbeiten Kanal und Wasserleitung ausgehoben und wiederverfüllt, bevor der Gesamtaushub des Straßenbaus erfolgen kann. Aus diesem Grund werden diese Bereiche des Aushubs doppelt verrechnet, die Verfüllstoffe aber nur einmal bis zu Abrechnungsgrenze ca. - 0,95 m unter geplanter Straßenoberkante. Der Kalkulator hat dies zu beachten!*

*Hinweis: Der Einbau sämtlicher Bodenaustauschmaterialien (Kiessand, abgestuftes Kiessand und Sand) ist in die Grabenaushubpositionen einzukalkulieren!*
Der Einbau sämtlicher Bodenaustauschmaterialien (Kiessand, abgestuftes Kiessand und Sand) ist in die Grabenaushubpositionen einzukalkulieren!

Die Rohrumhüllung/ Grabenverfüllung wird wie folgt ausgeführt:
- Untergrundverbesserung nur bei Bedarf
- Untere Bettungsschicht d = 10 cm
- Abdeckung über Rohrscheitel d = 30 cm
- Restgrabenverfüllung über Abdeckung bis UK Frostschutzschicht
- Frostschutzschicht
Grabenbreite nach EN 4124 GGG Rohr DN 100 - 200 b = 1,10 m mit Verbau
Grabenbreite nach EN 4124 PE 100 DA 40 - DA 63  b = 1,10 m mit Verbau

**05.03.0001 Oberboden abtragen laden fördern aufsetzen BG1 OU Abtrag-H 20-30cm**
STLB-Bau 2025-10 003
Oberboden, profilgerecht abtragen, laden, fördern und auf Miete setzen, Bodengruppe 1 DIN 18915 (organisch), eine Bodengruppe, Bodengruppe 1 OU DIN 18196 (Schluff mit organischen Beimengungen oder organogener Schluff), Abtragshöhe über 20 bis 30 cm, Mengenermittlung nach Aufmaß an der Entnahmestelle, Ausführung gemäß Einzelbeschreibung,
Einzelbeschreibungs-Nr 'Lösen des Oberbodens in Bereichen Fahrbahnverbreiterungen und Anpassung der Linienführung'.
Menge: 300,000 m2

**05.03.0002 Oberboden laden fördern auftragen BG1 OU D 20-30cm**
STLB-Bau 2025-10 003
Oberboden, von Miete laden, fördern, profilgerecht auftragen, Bodengruppe 1 DIN 18915 (organisch), eine Bodengruppe, Bodengruppe 1 OU DIN 18196 (Schluff mit organischen Beimengungen oder organogener Schluff), Auftragsdicke über 20 bis 30 cm, Mengenermittlung nach Aufmaß an der Auftragstelle, Ausführung gemäß Einzelbeschreibung,
Einzelbeschreibungs-Nr 'Auftragen des Oberboden in Bereichen Fahrbahnverbreiterungen und Anpassung der Linienführung'.
Menge: 300,000 m2

**05.03.0003 Feinplanum für Pflanz- oder Rasenflächen nach DIN 18916;**
Feinplanum für Pflanz- oder Rasenflächen nach DIN18916;
durchlockern und herstellen der geforderten Ebenheit,
zulässige Abweichung von der Sollhöhe 3 cm; Spalt unter
der 4-m-Latte bis 5 cm,
Anschlüsse an Wege, Plätze, Bankette und
sonstige Beläge 3 cm unter Belagsoberkante;
einschließlich notwendiger Handarbeit.
Ablesen von Steinen und Fremdkörpern ab 5 cm ¥, sowie
von Wildkräutern und schwer verrottbaren
Pflanzenteilen, diese Stoffe sind zu einer zugelassenen
Deponie-, Entsorgungsstelle bzw. Recyclinganlage nach
Wahl des Auftragnehmers zu transportieren.
Ausführung im Bereich der Privatgrundstücke und der Angleichung
Fahrbahnrand an anliegendes Gelände.
Menge: 300,000 m2

**05.03.0004 Einsaat mit Grassamen mit 20 g/m², einschließlich einarbeiten und leicht anwalzen, einschließlich Lieferung.**
Einsaat mit Grassamen mit 20 g/m², einschließlich
einarbeiten und leicht anwalzen, einschließlich Lieferung.
Bereich Straßenbau mit Böschungen an Straßen und Wegen.
Im Privatbereich erfolgt eine Einsaat nur in Absprache mit dem
jeweiligen Grundstücksbesitzer.
Menge: 300,000 m2

**05.03.0005 Bodenaushub Wasserleitung Hauptleitung GGG DN 100 - 150, T bis 2,00 m,**
Bodenaushub Wasserleitung Hauptleitung GGG DN 100 - 150, T bis 2,00 m,
Boden der Gräben Wasserversorgungsleitungen GGG DN 100 - 150 profilgerecht ausheben im Verbau, ab Abtrag der Oberflächenbefestigung bzw. ab Erd- oder Kieszwischenplanum.
Der Verbau ist mit einzukalkulieren!
Der Einbau sämtlicher Sand- und Kiesmaterialien ist in diese Position einzukalkulieren, verfüllen und verdichten nach den Zusätzlichen Technischen Vertragsbedingungen und Richtlinien für Aufgrabungen in Verkehrsflächen (ZTVA-StB),
inklusive erforderlicher Muffenlöcher für die Fachgerechte Verlegung der GGG-Rohre, verdrängten Boden (aus Rohr- und Rohrumhüllung, Sandverfüllung, Kiesmaterial) abfahren, geht in Eigentum des AN, die Abfuhr wird gesondert vergütet.
Die Abrechnung des Grabenaushub erfolgt im Verbau nach DIN EN 4124, dem Auftragnehmer bleibt Überlassen, Teilbereiche im Stufengraben mit den Gewerken Regenwasserkanal/Schmutzwasserkanal auszuführen, eine Mehrvergütung erfolgt nicht!
Einschließlich liefern und einbauen von geeigneten Sand rundum Wasserleitung DN 100 - DN 150 (mind. 10 cm Auflager, 30 cm Überdeckung, inkl. Leitungszone)
Aushubtiefe bis ca. 2,00 m,
Anteil DN 100 rund
Anteil DN 150 rund
Sohlenbreite der Gräben in m nach DIN EN 4124

Der Kalkulator hat folgende Homogenbereiche nach DIN 18300
mit deren prozentualen Anteilen zum Gesamtaushub aller Gewerke zu beachten (Massenanteile beruhen auf Labor und/oder Erfahrungswerten entsprechend geotechnischem Baugrundgutachten):

Homogenbereich A1,
geschätzter Anteil des Homogenbereiches an der Gesamtaushubmenge 20 %,
ortsübliche Bezeichnung Auffüllung
Homogenbereich B1, m
geschätzter Anteil des Homogenbereiches an der Gesamtaushubmenge 55 %,
ortsübliche Bezeichnung Verwitterungslehm
Homogenbereich B2,
geschätzter Anteil des Homogenbereiches an der Gesamtaushubmenge 22 %,
ortsübliche Bezeichnung Verwitterungskies
Homogenbereich B3,
geschätzter Anteil des Homogenbereiches an der Gesamtaushubmenge 3 %,
ortsübliche Bezeichnung Schmelzwasserkies
Menge: 520,000 m

**05.03.0006 Leistung wie Position zuletzt in vollem Wortlaut beschrieben, jedoch Aushub für Rückbau Trinkwasser- und Eigenwasserleitungen außerhalb der neuen Wasserleitungstrasse**
Leistung wie Position zuletzt in vollem Wortlaut beschrieben,
jedoch Aushubtiefe ca. 1,00 bis 1,20 m nach Abtrag Oberflächenbefestigung,
Ausführung und Abrechnung für freilegen der bestehenden Trinkwasser- und Eigenwasserleitungen außerhalb der neuen Wasserleitungstrasse, einschließlich wiederverfüllen bis UK Bodenverbesserung Straßenbau/UK Oberflächenbefestigung mit anstehendem Material.
Abbruch und Entsorgung der auszubauenden Wasserleitungen aus PE, PP, PVC-U, Guss, Asbestzement wird gesondert vergütet.
Menge: 165,000 m

**05.03.0007 Leistung wie Position zuletzt in vollem Wortlaut beschrieben, parallel zur Hauptwasserleitung PE DA40-DA63 verlegen**
Leistung wie Position zuletzt in vollem Wortlaut beschrieben,
jedoch nur Zulage Mehraufwand für parallel zur Hauptwasserleitung
liegender Rohre aus PE100 DA 40 - DA 63,
rundum mindestens 10 cm Sand einbringen und
zusätzliche Bodenverdrängung.
Abrechnung pro Stück PE - Rohr nach lfm.
Menge: 345,000 m

**05.03.0008 Leistung wie Position zuletzt in vollem Wortlaut beschrieben, jedoch Grabenaushub für Wasserleitungshausanschlüsse.**
Leistung wie Position zuletzt in vollem Wortlaut beschrieben, jedoch Grabenaushub für Wasserleitungshausanschlüsse.
Boden der Gräben für Wasserleitungshausanschlüsse mit PE Rohren DN/OD 32 - 63 profilgerecht im Verbau nach Abtrag Oberflächenbefestigung bzw. ab Kieszwischenplanum ausheben. Abtrag Oberflächenbefestigung wird gesondert vergütet.
Der Verbau nach Wahl des AN ist mit einzukalkulieren!
Sohle bis ca. 1,70 m unter OK Straße/Gelände
Ausführung und Abrechnung: von Grabenrand Hauptwasserleitung bis Ende Hausanschluss (Grundstücksgrenze oder Zusammenschluss auf best. Leitung),
Je nach Art und Umfang der Ausführung, kann eine Rechnungsaufteilung in öffentlicher, bzw. privater Bereich notwendig sein.
Die Festlegung erfolgt vor Ausführung.
Einschließlich rundum PE-Rohre mindestens 10 cm geeigneten Sand für 1x PE DN/OD 32 - 63 (weitere PE-Rohre siehe Zulage Position) liefern und einbauen.
Verdrängter Boden aus Rohr, Rohrbettung und Rohrumhüllung wird Eigentum des AN und ist zu beseitigen
Lieferung Kiesmaterialien wird gesondert vergütet, der Einbau sämtlicher Kiesmaterialien ist hier einzukalkulieren.

Sohlenbreite der Gräben in m nach DIN EN 4124
Abrechnung nach lfm.
Menge: 435,000 m

**05.03.0009 Zulage zur Position Bodenaushub Wasserleitung Hauptleitung zum Einbauen einer GGG DN 200 Leitung, für Mehrmenge verdrängtes Material durch Rohr und Rohrumhüllung**
Menge: 330,000 m

**05.03.0010 Zulage zu Position Grabenaushub Wasserleitung, für Mehraushub bei erforderlicher Untergrundverbesserung, Mehraushubtiefe ca. 20 - 30 cm.**
Zulage zu Position Grabenaushub Wasserleitung, für Mehraushub bei erforderlicher Untergrundverbesserung, Mehraushubtiefe ca. 20 - 30 cm.
Ausführung und Abrechnung erst nach ausdrücklicher Rücksprache mit der örtlichen Bauleitung des AG!

Hinweis:
Ausführung bei Bedarf wenn Gründung in nicht tragfähigem Untergrund. Die Gründung erfolgt überwiegend in kiesigen Bodenschichten, welche einen ausreichend tragfähigen Untergrund darstellen.
Menge: 300,000 m

**05.03.0011 Zulage zu Position Bodenaushub Wasserleitung Hauptleitung GGG DN 100 - 150, für Mehraufwand im Bereich von Schiebergestänge Haupt- und Hausanschlussschieber.**
Zulage zu Position Bodenaushub Wasserleitung Hauptleitung GGG DN 100 - 150, für Mehraufwand im Bereich von Schiebergestänge Haupt- und Hausanschlussschieber.
Beim Verfüllen und Verdichten des Grabens ist auf einen winkelrechten Einbau, des Schiebergestänges, zur Hauptleitung unbedingt zu achten.
Inklusive Mehraufwand, dass die Schieberkappe über den Bauablauf nicht sofort auf fertige Höhe gesetzt werden kann.
Einzukalkulieren ist der Mehraufwand für die Überfahrbarkeit und den Schutz des Schiebergestänges gegen Beschädigung während der gesamten Bauzeit und wird nicht gesondert vergütet.
Abrechnung erfolgt je Schieberkappe = 1 Stück
Menge: 4,000 St

**05.03.0012 Zulage zur Position Grabenaushub Wasserleitung DN 100 - DN 200, für den erforderlichen Mehraufwand zur Unterquerung eines bestehenden Regenwasserkanals DN 400 - DN 600.**
Zulage zur Position Grabenaushub Wasserleitung DN 100 - DN 200, für den erforderlichen Mehraufwand zur Unterquerung eines bestehenden Regenwasserkanals DN 400 - DN 600.
Einzukalkulieren ist der erforderliche Mehraushub, Anpassen des Verbaus, Lagesicherung des freigelegten Kanalrohrs, einschl. Handaushub.
Ausführung und Abrechnung als reine Zulage zur Grabenaushubposition, je Querungsstelle = 1 Stück

Hinweis:
Unterquerungen für während der Maßnahme neu hergestellte Kanalrohre werden nicht gesondert vergütet!
Menge: 6,000 St

**05.03.0013 Zulage zum Grabenaushub für das Herstellen eines Kopfloches Hauptleitung, zum Trennen der vorhandenen Hauptwasserleitung DN 100 - 200 einschl. Leitung suchen und freilegen,**
Zulage zum Grabenaushub für das Herstellen eines Kopfloches Hauptleitung,
zum Trennen der vorhandenen Hauptwasserleitung DN 100 - 200
einschl. Leitung suchen und freilegen,
Handaushub an bestehender Leitung.
Das Freilegen, - und Queren anderer
Versorgungsleitungen wird gesondert vergütet.
Wasserhaltung von austretendem Leitungswasser.
Mehraushub, wiederverfüllen und verdichten.
Für den Anschluss neue Leitung auf bestehende Leitung GGG DN 100 - 200
L = ca. 2,50 m, B = ca. 1,50 m, T = bis ca. 2,00 m.
Abrechnung pro Anschluss/Umschlussstelle 1 Stück.
Menge: 10,000 St

**05.03.0014 Zulage zum Grabenaushub für das Herstellen eines Kopfloches Hauptleitung an Gewässerquerung, zum Einschieben der Hauptleitung GGG DN150 in ein vorhandenes Schutzrohr DN/OD 315, einschl. Verbau nach Wahl des Auftragnehmers,**
Zulage zum Grabenaushub für das Herstellen eines Kopfloches Hauptleitung an Gewässerquerung,
zum Einschieben der Hauptleitung GGG DN150 in ein vorhandenes Schutzrohr DN/OD 315, einschl. Verbau nach Wahl des Auftragnehmers,
Handaushub an Schutzrohr der Gewässerquerung.
Das Freilegen, - und Queren anderer
Versorgungsleitungen wird gesondert vergütet.
Wasserhaltung von austretendem Leitungswasser.
Mehraushub, wiederverfüllen und verdichten.
L = ca. 4,00 m, B = ca. 1,50 m, T = ca. 3,50 m ab GOK.
Abrechnung pro Anschluss/Umschlussstelle 1 Stück.
Menge: 2,000 St

**05.03.0015 Zulage zum Grabenaushub für das Herstellen eines Kopfloches Hausanschluss, zum Anschluss an bestehenden Hausanschluss Wasserleitung einschl. Leitung suchen und freilegen,**
Zulage zum Grabenaushub für das Herstellen eines Kopfloches Hausanschluss,
zum Anschluss an bestehenden Hausanschluss Wasserleitung
einschl. Leitung suchen und freilegen,
Handaushub an bestehender Leitung.
Das Freilegen, - und Queren anderer
Versorgungsleitungen wird gesondert vergütet.
Wasserhaltung von austretendem Leitungswasser.
Mehraushub, wiederverfüllen und verdichten.
L = ca. 2,50 m, B = ca. 1,50 m, T = bis ca. 2,00 m.
Abrechnung pro Anschluss/Umschlussstelle 1 Stück,
im Bereich Gehweg, Gärten oder Hofzufahrten.
Menge: 25,000 St

**05.03.0016 Zulage zum Grabenaushub für das Herstellen eines Kopfloches Hausanschluss, zum Anschluss an bestehenden Hausanschluss Wasserleitung an Hauswand und für neue Hauseinführungen in offener Bauweise einschl. Leitung suchen, freilegen,**
Zulage zum Grabenaushub für das Herstellen eines Kopfloches Hausanschluss,
zum Anschluss an bestehenden Hausanschluss Wasserleitung an Hauswand und für neue Hauseinführungen in offener Bauweise
einschl. Leitung suchen, freilegen,
Handaushub an bestehender Leitung.
Das Freilegen, - und Queren anderer
Versorgungsleitungen wird gesondert vergütet.
Wasserhaltung von austretendem Leitungswasser.
Mehraushub, wiederverfüllen und verdichten.
L = ca. 1,50 m, B = ca. 1,50 m, T = bis ca. 2,00 m.
Abrechnung pro Anschluss/Umschlussstelle 1 Stück,
im Bereich Gebäudeanschluss/Mauerdurchbruch an Hauswänden.
Menge: 10,000 St

**05.03.0017 Stoßbohrung mit Rakete einschl. PVC-Schutzrohres DA 75**
Stoßbohrung mit Rakete einschl. PVC-Schutzrohres DA 75
einschl. aller Nebenarbeiten und Materialien für Einbau eines Druckrohr aus PE DA40, Druckrohr wird separat vergütet.
Menge: 65,000 m

**05.03.0018 Zulage Einrichten und Räumen pro Einsatz der Rakete, einschl. Aushub der erforderlichen Start- und Zielgrube**
Menge: 9,000 St

**05.03.0019 Zulage zum Bodenaushub Wasserleitung Hauptleitung für Schächte DN 1500**
Zulage zum Bodenaushub Wasserleitung Hauptleitung
Grabenaushub für Hydrantenschächte DN 1500,
beim Grabenaushub werden die Schächte übermessen,
stattdessen wird diese Position vergütet.
Aushub geböscht, Aushubtiefe bis ca. 2,50 m einschl. Untergrundverbesserung, Wiederverfüllung mit anstehendem Material, Abfuhr und Beseitigung der Bodenverdrängung von Hydrantenschächten DN 1500,
Die Abfuhr von verdrängtem Boden durch geliefertes Kiesmaterial wird über die Gesamtmassenbilanz gesondert vergütet!
Menge: 9,000 St

**05.03.0020 Zulage zum Bodenaushub Wasserleitung Hauptleitung für Schächte DN 2000**
Zulage zum Bodenaushub Wasserleitung Hauptleitung
Grabenaushub für Hydrantenschächte DN 2000,
beim Grabenaushub werden die Schächte übermessen,
stattdessen wird diese Position vergütet.
Aushub geböscht, Aushubtiefe bis ca. 2,50 m einschl. Untergrundverbesserung, Wiederverfüllung mit anstehendem Material, Abfuhr und Beseitigung der Bodenverdrängung von Hydrantenschächten DN 2000,
Die Abfuhr von verdrängtem Boden durch geliefertes Kiesmaterial wird über die Gesamtmassenbilanz gesondert vergütet!
Menge: 5,000 St

**05.03.0021 Zulage zum Bodenaushub Wasserleitung Hauptleitung für Überflurhydrant mit Armaturen**
Zulage zum Bodenaushub Wasserleitung Hauptleitung
Grabenaushub für Überflurhydrant,
beim Grabenaushub wird der Überflurhydrant übermessen,
stattdessen wird diese Position vergütet.
Enthalten sind der Mehraushub und die Deponierung,
Mehraufwand für Wiederverfüllen, Anpassen Verbau an
Bauwerksgrube Schacht, Mehrverbrauch Kiesmaterial.
Menge: 2,000 St

**05.03.0022 Zulage zur Bodenbewegung der Position Bodenaushub Wasserleitung PE 100 DA 40 - 63 und GGG DN 100 - 150 für:**
Zulage zur Bodenbewegung der Position Bodenaushub Wasserleitung PE 100 DA 40 - 63 und GGG DN 100 - 150 für:
unbelastetes bis schwach belastetes kiesiges Aushubmaterial,
aus dem bestehenden Straßenkoffer ohne Beprobung
innerhalb der Baumaßnahme, einschl. e.v.t Zwischenlager nach Wahl des AN,
umfahren.
Im Baustellenbereich in Kanal, - und Wasserleitungsgräben,
bzw. als Untergrundverbesserung der Straße einbauen und
verdichten.
Aufmaß und Abrechnung nach Fuhrberichten, bzw. örtlichem Aufmaß.
Menge: 285,000 m3

*Hinweis: Sicherheitshinweis für das Schneiden, Ausbauen und Beseitigen*
Sicherheitshinweis für das Schneiden, Ausbauen und Beseitigen
von Rohrleitungen DN 150 ( u.a. Dimensionen ) aus Asbestzement:

Die nachfolgenden Leistungspositionen mit Trennen, ausbauen und beseitigen
der asbesthaltigen Rohrleitungen müssen unter Einhaltung aller
Bestimmungen der Technischen Regeln für Gefahrenstoffe TRGS 519
kalkuliert werden.
Es wird gefordert, dass sämtliche ausgeschriebenen Leistungen als
Arbeiten mit geringer Exposition ausgeführt werden.
Eine geringe Exposition liegt bei einer Asbestfaserkonzentration am Arbeitsplatz unter 15.000 Fasern/m³ vor. (TRGS 519 Nr. 2.8)

Folgende Punkte sind besonders zu beachten:

- Eine sachkundige Person des AN muss vorhanden sein und vor Ausführung
  benannt werden.
- Eine Zulassungsbescheinigung der eingesetzten Geräte ist vorzulegen
- Die Annahmebestätigung der Deponie für die Asbestzementabfälle
- Die Anzeige der Arbeiten bei der zuständigen Behörde

**05.03.0023 Abbruch und Beseitigung eines Asbestzementrohres DN 200,**
Abbruch und Beseitigung eines Asbestzementrohres DN 200,
als Zulage zu den Positionen Kanalgrabenaushub,
einschließlich aller erforderlichen Sicherheitsmaßnahmen beim Ausbau, Verladen, Transportieren und auf entsprechender Sondermülldeponie entsorgen.
Siehe Position Sicherheitshinweis!
Sämtliche Gebühren für die Deponierung sind ebenfalls einzukalkulieren.
Ausführung in mehreren Teilstücken!
Menge: 15,000 m

**05.03.0024 Schneiden von Asbestzementrohr DN 200 als Zulage zur Pos. Abbruch**
Schneiden von Asbestzementrohr DN 200 als Zulage zur Pos. Abbruch
und Beseitigung Asbestzementrohr DN 200.
Menge: 6,000 St

**05.03.0025 Abbruch Rohrleitung GGG DN 100 bis DN 150**
Abbruch Rohrleitung GGG DN 100 bis DN 150
Abbruch der Rohrleitung einschl. der Form- und Verbindungsstücke,
Befestigungen und Armaturen, aus Stahl, Durchmesser 100 bis 150 mm,
aufgenommene Stoffe sammeln, auf LKW des AN laden und entsorgen,
die Entsorgungsgebühren werden vom AN übernommen,
einschließlich des Mehraufwands bei Erdarbeiten.
Menge: 195,000 m

**05.03.0026 Abbruch Rohrleitung GGG DN 200**
Abbruch Rohrleitung GGG DN 200
Abbruch der Rohrleitung einschl. der Form- und Verbindungsstücke, Befestigungen und Armaturen, aus Stahl, Durchmesser 200 mm,
aufgenommene Stoffe sammeln, auf LKW des AN laden und entsorgen,
die Entsorgungsgebühren werden vom AN übernommen,
einschließlich des Mehraufwands bei Erdarbeiten.
Menge: 40,000 m

**05.03.0027 Abbruch Rohrleitungen (Trinkwasser und Brauchwasser) PE, PP, Guss, Stahl bis DA80, als Zulage zum Grabenaushub**
Abbruch Rohrleitungen (Trinkwasser und Brauchwasser) PE, PP, Guss, Stahl bis DA80, als Zulage zum Grabenaushub
Abbruch der Rohrleitung einschl. der Form- und Verbindungsstücke, Befestigungen und Armaturen, Durchmesser bis DA 80 mm,
aufgenommene Stoffe sammeln, auf LKW des AN laden und entsorgen, die Entsorgunggebühren werden vom AN übernommen, einschl. des Mehraufwands bei Erdarbeiten, Ausbau der Rohrleitung, die im Zuge der Tiefbauarbeiten angetroffen werden.
Abrechnung nach Aufmaß und Fotonachweis
Menge: 1200,000 m

**05.03.0028 Abdichten von stillgelegten Wasserleitungen, welche im Zuge der Maßnahme nicht ausgebaut werden und im Untergrund verbleiben,**
Abdichten von stillgelegten Wasserleitungen, welche im Zuge der Maßnahme nicht ausgebaut werden und im Untergrund verbleiben,
am freigelegten Ende mit Betonplombe verschließen,
Leitung Durchmesser bis DN 150,
einschließlich Betonlieferung, inkl. erforderlichen Nebenarbeiten,
Dem AN bleibt überlassen, die Abdichtung über X-Stück o.ä. durchzuführen, eine Vergütung über die hier ausgeschriebene Leistung hinaus erfolgt nicht!
Ausführung nach Angabe der örtlichen Bauleitung und des AG!
Menge: 14,000 St

**05.03.0029 Abdichten von stillgelegten Wasserleitungen, welche im Zuge der Maßnahme nicht ausgebaut werden und im Untergrund verbleiben,**
Abdichten von stillgelegten Wasserleitungen, welche im Zuge der Maßnahme nicht ausgebaut werden und im Untergrund verbleiben,
am freigelegten Ende mit Betonplombe verschließen,
Leitung Durchmesser DN 200,
einschließlich Betonlieferung, inkl. erforderlichen Nebenarbeiten,
Dem AN bleibt überlassen, die Abdichtung über X-Stück o.ä. durchzuführen, eine Vergütung über die hier ausgeschriebene Leistung hinaus erfolgt nicht!
Ausführung nach Angabe der örtlichen Bauleitung und des AG!
Menge: 13,000 St

**05.03.0030 Hindernis im Boden, aus Beton, abbrechen,**
Hindernis im Boden, aus Beton, abbrechen,
das Abbruchmaterial wird Eigentum des AN und ist zu beseitigen.
Einzelgröße des Hindernisses bis 2000 mm,
Schachttiefen einschl. Schachtboden ca. 2,00 - 3,00 m.
Art des Hindernisses Betonschächte als Wasserleitungsschächte / Hydrantenschächte
mit Schachtabdeckung Kl. D alt
als Zulage zu den Pos. Bodenaushub Wasserleitung.
Menge: 10,000 St

**05.03.0031 Leistung wie zuletzt in vollem Wortlaut beschrieben, jedoch Abbruch von Überflurhydrant, anfallende Stoffen aufnehmen, gehen in Eigentum des AN und sind zu entsorgen**
Menge: 1,000 St

**05.03.0032 Leistung wie zuletzt in vollem Wortlaut beschrieben, jedoch Überflurhydrant vorsichtig abbauen, auf Palette lagern, laden und zum Bauhof (Wasserwerk) der Stadt Leutkirch transportieren.**
Leistung wie zuletzt in vollem Wortlaut beschrieben, jedoch Überflurhydrant vorsichtig abbauen, auf Palette lagern, laden und zum Bauhof (Wasserwerk) der Stadt Leutkirch transportieren.
Einfache Entfernung rund 10 km
Einschließlich Befestigungsmaterial beim Transport
Ausführung bei Überflurhydrant an der Kreisstraße K7913, neben Hydrantenschacht Ho.HS13
Menge: 1,000 St

**05.03.0033 Hindernis im Boden aus Mauerwerk, abbrechen, aufnehmen das Abbruchmaterial wird Eigentum des AN und ist zu beseitigen. Ausführung als Zulage zu den Positionen Aushub,**
Hindernis im Boden aus Mauerwerk, abbrechen, aufnehmen
das Abbruchmaterial wird Eigentum des AN und ist zu beseitigen.
Ausführung als Zulage zu den Positionen Aushub,
der Abbruch von Betonrohre, Betonschächte wird über gesonderte Positionen vergütet.
Diese Position gilt auch für andere Gewerke und kann in diesen abgerechnet werden.
Abrechnung nach Aufmaß und Wiegenscheine.
Menge: 10,000 t

**05.03.0034 Hindernis im Boden aus Beton, abbrechen, aufnehmen, das Abbruchmaterial wird Eigentum des AN und ist zu beseitigen. Ausführung als Zulage zu den Positionen Aushub,**
Hindernis im Boden aus Beton, abbrechen, aufnehmen,
das Abbruchmaterial wird Eigentum des AN und ist zu beseitigen.
Ausführung als Zulage zu den Positionen Aushub,
der Abbruch von Betonrohre, Betonschächte wird über gesonderte Positionen vergütet.
Diese Position gilt auch für andere Gewerke und kann in diesen abgerechnet werden.
Abrechnung nach Aufmaß und Wiegenscheine.
Menge: 20,000 t

*Hinweis: Hinweis zu den Positionen Suchgraben und Leitungsquerungen:*
Hinweis zu den Positionen Suchgraben und Leitungsquerungen:
Alle Handaushubarbeiten und Sucharbeiten direkt 50 cm rundum die freizulegenden Leitungen sind in den jeweiligen Positionen Leitungsquerung einzukalkulieren.
Für diese Bereiche wird kein Suchgraben vergütet!
Die Position Suchgraben ist zusätzlich zu den vorgenannten Positionen vorgesehen und wird im Bereich von Leitungen mit unbekannter Lage zur Feststellung der genauen Lage verrechnet!

**05.03.0035 Boden für Suchgraben ausheben, zur Wiederverwendung seitlich lagern und nach Beendigung der Suche wieder einbauen und verdichten (Hand-Maschinenaushub). Vorschriften der Versorgungsunternehmen sind zu beachten.**
Boden für Suchgraben ausheben, zur Wiederverwendung seitlich lagern und nach Beendigung der Suche wieder einbauen und verdichten (Hand-Maschinenaushub). Vorschriften der Versorgungsunternehmen sind zu beachten.
Bodenklasse 2 bis 5
Grabentiefe bis 2,00 m
Grabenbreite bis 0,80 m
Abgerechnet wird nach Aufmaß

Position wird nur vergütet für Freilegung - Suche nach Kabeln oder Hindernissen, die nicht in Bestandsplänen ersichtlich sind/deren Lage unbekannt ist.
Ausführung und Abrechnung in Abstimmung mit der örtlichen Bauleitung!
Menge: 80,000 m3

*Hinweis: Hinweis zu den nachfolgenden Positionen Leitungen in Betrieb: Die für das Freilegen und Sanieren erforderlichen Absprachen mit den jeweiligen Betreibern sind in die Einheitspreise einzukalkulieren.*
Hinweis zu den nachfolgenden Positionen Leitungen in Betrieb:
Die für das Freilegen und Sichern erforderlichen Absprachen mit den jeweiligen Betreibern sind in die Einheitspreise einzukalkulieren.

**05.03.0036 Unterquerung bestehender Leitungen und Kabel aller Art**
Unterquerung bestehender Leitungen und Kabel aller Art
als Zulage zu allen Aushub- Verfüll- und Verlegepositionen.
Hierbei sind sämtliche Hand-, Such- und Sicherungsarbeiten sowie die
Wiedereinbettung mit Sand, Kabelsteinen etc. sowie die
Behinderung durch den Verbau, sonstigen Arbeiten einzukalkulieren.
Liegen mehrere Leitungen bis zu einem Abstand von 1,00 m beieinander,
so wird dies wie eine Querung behandelt.

Hinweis: Unterquerungen von während der Maßnahme neu verlegten
  Leitungen werden nicht vergütet,
  dieser Aufwand ist in die Erdbau- und Verlegepositionen der
  einzelnen Gewerke einzukalkulieren!
Menge: 105,000 St

**05.03.0037 Leistung wie zuletzt in vollem Wortlaut beschrieben jedoch, kreuzen einer 20 kV Stromleitung**
Leistung wie zuletzt in vollem Wortlaut beschrieben jedoch,
kreuzen einer 20 kV Stromleitung, Anzahl der 20 kV Leitungen bis 3  Stück
Menge: 18,000 St

**05.03.0038 Leistung wie Position zuletzt in vollem Wortlaut beschrieben, jedoch parallel liegende Leitungen**
Leistung wie Position zuletzt in vollem Wortlaut beschrieben,
jedoch längs laufende, parallel liegende Leitungen, freilegen, seitlich lagern,
neuen Graben herstellen und zuvor seitlich gelagertes Kabel wieder einbringen.
Menge: 225,000 m

**05.03.0039 Leistung wie zuletzt in vollem Wortlaut beschrieben jedoch, parallel liegende 20 kV Leitungen**
Leistung wie zuletzt in vollem Wortlaut beschrieben jedoch, 20 kV Stromkabel in Längsrichtung verlaufen freilegen, sichern und vor Beschädung schützen.
Anzahl der 20kV-Kabel bis 3 Stück
Das erschwerte Arbeiten unter Handaushub ist einzukalkulieren.
Die Bestimmungen der Versorgungsträger sind einzuhalten.
Menge: 35,000 m

**05.03.0040 Liefern von Stoffen Kies-Sand-Gemisch 0/X**
Liefern von Stoffen Kies-Sand-Gemisch 0/X
frei Baustelle, Baustoff Kies-Sand-Gemisch 0/X.
Anteil abschwämmbarer Stoffe =< 12 %.
Mengenermittlung nach Aufmaß in eingebautem Zustand.
Abrechnung senkrechter Graben nach DIN EN 1610.
Der Einbau sämtlicher Bodenaustauschmaterialien
(Kies und Sand) für die Rohrgräben und Gruben ist in
den Grabenaushubpositionen einzukalkulieren.
Ausführung als Grabenverfüllung zwischen
1. Abdeckung und UK Straßenkoffer (Erdplanum)
Menge: 120,000 m3

**05.03.0041 Zulage zur Position Grabenaushub und Verlegung der Wasserleitung für liefern und einbauen Lehmriegel**
Zulage zur Position Grabenaushub und Verlegung der Wasserleitung
für liefern und einbauen von Lehmriegeln mit nachweislich
schadstofffreiem Lehm.
Ausführung nur nach vorheriger Rücksprache mit der Bauleitung!
Abrechnung nach Aufmaß und Nachweis mit Lieferscheinen.
Die Lehmriegel sind vom AN in Planunterlagen lagemäßig
festzuhalten.
Menge: 10,000 m3

**05.03.0042 Liefern und einbauen Leitungsfestpunkte mit Betonblockstein 90/60/60 cm, bei Bögen >= 45° und Anschlusspunkten neue Leitung / bestehende Leitung,**
Liefern und einbauen Leitungsfestpunkte mit Betonblockstein 90/60/60 cm, bei Bögen >= 45° und Anschlusspunkten neue Leitung / bestehende Leitung,
Festpunkt in Abstimmung und nach Angabe des Wassermeisters und der örtlichen Bauleitung einbauen.
einschl. Sicherungsbeton zur flächigen Verbindung zwischen Wasserleitung und Betonblockstein
Abrechnung erfolgt je Stück Festpunkt.
Menge: 1,000 St

**05.03.0043 Warn- und Ortungsband "Achtung Trinkwasserleitung"**
Warn- und Ortungsband "Achtung Trinkwasserleitung"
mit Aufdruck "Achtung Wasserleitung" mit 2-facher Einlage aus rostfreiem Edelstahl liefern und verlegen für Haupt- und Hausanschlussleitung, in Längstrasse zusammen 1 x, Rohrüberdeckung 30 cm.
Menge: 1285,000 m

**05.03.0044 Leistung wie zuletzt in vollem Wortlaut beschrieben, jedoch bauseits geliefertes Trassenwarnband mit der Aufschrift "Brauchwasser/Eigenwasser" über neu verlegten Brauch- und Eigenwasserleitungen verlegen**
Menge: 900,000 m

#### 05.04 Wasserhaltungsarbeiten Wasserleitung

*Hinweis: Hinweis zur Wasserhaltung:*
Hinweis zur Wasserhaltung:

Die nachfolgenden Positionen Wasserhaltung, sind ausschließlich für
tatsächlich auftretendes Grund- und Schichtenwasser vorgesehen.

Wasserhaltungsarbeiten für austretendes Leitungswasser an alten Leitungen,
sind in den jeweiligen Pos. Zulage Kopflöcher ausgeschrieben und werden hier nicht verrechnet!

**05.04.0001 Pumpensumpf herstellen räumen Filterrohr DN400 T bis 1m**
STLB-Bau 2025-10 008
Pumpensumpf innerhalb der Baugrube ab Aushubsohle herstellen und räumen, aus Filterrohren, mit Umhüllung aus dränfähigem Füllstoff, Dicke mind. 15 cm, lichter Durchmesser 400 mm, Tiefe bis 1 m.
Menge: 5,000 St

**05.04.0002 Pumpe mit Elektromotor ein- und ausbauen,**
Pumpe mit Elektromotor ein- und ausbauen,
für Pumpensümpfe, Fördermenge bis 36 m³/h (10l/s)
geodätische Förderhöhe über 5 bis 10 m.
Leitungen aus Schläuchen, Länge über 15 bis 20 m.
Menge: 5,000 St

**05.04.0003 Betrieb der vorbeschriebenen Pumpen,**
Betrieb der vorbeschriebenen Pumpen,
(je Pumpensatz) mit Elektromotor
Fördermenge bis 36 m³/h ( 10 l/s )
Abrechnung nach Stück x Stunden.
Menge: 24,000 h

**05.04.0004 Offene Wasserhaltung nach freier Wahl des Unternehmers für die Einlegung der kompletten Wasserleitung einschließlich der Schachtbauwerke, soweit ein Wasserandrang vorhanden ist.**
Offene Wasserhaltung nach freier Wahl des Unternehmers für die Einlegung der kompletten Wasserleitung einschließlich der Schachtbauwerke, soweit ein Wasserandrang vorhanden ist.
Die Pumpeneinsätze, Energiekosten, Pumpe mit Motor, Ableitungen und alle Nebenarbeiten sind einzukalkulieren.
Wasserandrang bis max. 6 m offenem Graben 1 l/s.
Es wird gefordert, dass das Grundwasser über ein Absetzbecken direkt in den vorhandenen Regenwasserkanal eingeleitet wird.
Das Absetzbecken (Container o.ä. nach Wahl des AN) ist mit
einzukalkulieren.

Wasserandrang als Schichtenwasser in temporärer Form.
Abrechnung nur bei tatsächlichem Wasserandrang für die betreffenden Bereiche in lfm.
Menge: 850,000 m

**05.04.0005 Leistung wie Position zuletzt in vollem Wortlaut beschrieben,**
Leistung wie Position zuletzt in vollem Wortlaut beschrieben,
jedoch Wasserandrang bis 5,0 l/sek.
Wasserandrang als Schichtenwasser in temporärer Form.
Abrechnung nur bei tatsächlichem Wasserandrang für die
betreffenden Bereiche in lfm.
Menge: 75,000 m

#### 05.05 Bauwerke und Entwässerung Wasserleitung

*Hinweis: Hydrantenschächte DN 1500 bis 2000 als Fertigteilschachtbauwerke*

*Hinweis: Hinweis zu nachfolgenden Positionen Hydrantenschächte:*
Hinweis zu nachfolgenden Positionen Hydrantenschächte:
Der Einbau der Wasserleitung ist mit Schachtfutter und Ringraumabdichtungen ausgeschrieben, dem Auftraggeber bleibt überlassen die Einführung mittels Kernlochbohrungen auszuführen. Hierbei sind die Zusatzaufwendungen für die Nachbearbeitung der Bohrung (Versiegelung etc.) einzukalkulieren. Eine Mehrvergütung gegenüber der ausgeschriebenen Stückposition je Schacht erfolgt nicht!

Die Höhenlage der Kernlochbohrung ist entsprechend der geplanten Überdeckungshöhe der Rohrleitung im Bezug zur geplanten Schachtdeckelhöhe bzw. dem Urgelände herzustellen. Der Auftragnehmer hat dies in jedem Fall zu beachten!

**05.05.0001 Hydrantenschacht DN 1500**
Hydrantenschacht DN 1500
Schachttiefe ca. 2,20 m OK Abdeckplatte bis UK Unterteil
DIN 4034, Teil 1,
FBS-Qualität oder vergleichbar,
einschließlich:
- Unterteil mit Kellersinkkasten und Rückstauverschluss DN 110,
- Schachtringe, Abdeckplatte zentrisch, 2 Auflagerringe
- Schachtabdeckung für Wasserleitungen  l.W. 625 mm s. gesonderte Position,
  wird gesondert vergütet.
Einschl. Festpunkte zur Fixierung der Wasserleitung im Schacht.
Menge: 9,000 St

**05.05.0002 Hydrantenschacht DN 2000**
Hydrantenschacht DN 2000
Schachttiefe ca. 2,20 m ab OK Abdeckplatte bis UK Unterteil
DIN 4034, Teil 1,
FBS-Qualität oder vergleichbar,
einschließlich:
- Unterteil mit Kellersinkkasten und Rückstauverschluss DN 110,
- Schachtringe, Abdeckplatte zentrisch, 2 Auflagerringe
- Schachtabdeckung für Wasserleitungen  l.W. 625 mm s. gesonderte Position,
  wird gesondert vergütet.
Einschl. Festpunkte zur Fixierung der Wasserleitung im Schacht.
Menge: 5,000 St

**05.05.0003 Zulage zu den Positionen Hydrantenschächte für Wanddurchführung PE 100 DA40 - DA63**
Zulage zu den Positionen Hydrantenschächte für Wanddurchführung
Anschluss von Trinkwasser- und Hausanschlussleitungen mit
PE 100 DA 40-DA 63 - Rohren, mittels passender Kernlochbohrung und Ringraumabdichtung 2-fach dichtend, gas- und druckwasserdicht!
Menge: 41,000 St

**05.05.0004 Zulage zu den Positionen Hydrantenschächte für Wanddurchführung GGG DN 100**
Zulage zu den Positionen Hydrantenschächte für Wanddurchführung
Anschluss von Trinkwasserleitungen mit aus GGG DN 100 Rohren,
mittels passender Kernlochbohrung und Ringraumabdichtung 2-fach dichtend, gas- und druckwasserdicht!
Menge: 7,000 St

**05.05.0005 Zulage zu den Positionen Hydrantenschächte für Wanddurchführung GGG DN 150**
Zulage zu den Positionen Hydrantenschächte für Wanddurchführung
Anschluss von Trinkwasserleitungen mit aus GGG DN 125 Rohren,
mittels passender Kernlochbohrung und Ringraumabdichtung 2-fach dichtend, gas- und druckwasserdicht!
Menge: 1,000 St

**05.05.0006 Zulage zu den Positionen Hydrantenschächte für Wanddurchführung GGG DN 150**
Zulage zu den Positionen Hydrantenschächte für Wanddurchführung
Anschluss von Trinkwasserleitungen mit aus GGG DN 150 Rohren,
mittels passender Kernlochbohrung und Ringraumabdichtung 2-fach dichtend, gas- und druckwasserdicht!
Menge: 18,000 St

**05.05.0007 Zulage zu den Positionen Hydrantenschächte für Wanddurchführung GGG DN 200**
Zulage zu den Positionen Hydrantenschächte für Wanddurchführung
Anschluss von Trinkwasserleitungen mit aus GGG DN 200 Rohren,
mittels passender Kernlochbohrung und Ringraumabdichtung 2-fach dichtend, gas- und druckwasserdicht!
Menge: 11,000 St

**05.05.0008 Hydrantenentwässerung mit Sickerpackung herstellen,**
Hydrantenentwässerung mit Sickerpackung herstellen,
Sickerpackung ca. 3 m³ mit Sickerkies 16/32 unterhalb Schachtsohle herstellen. Überschüssiges Material entfernen.
Einschließlich Sickerschlauch DN 100 L = 2 m und
Geotextil ca. 10 m² zur Abdeckung vor Grabenverfüllung, inklusive Anschluss Sickerschlauch an Sinkkasten im Schachtunterteil.
Ausführung bei fehlender Anschlussmöglichkeit an Regenwasserkanal
Hydrantenschacht: BE1, HY3, HY4, BE5, HY6, BE7, HY8, HY9
Menge: 14,000 St

*Hinweis: Schachtabdeckungen und Straßenkappen*

**05.05.0009 Schachtabdeckung MEILEVEL®-A PLUS Klasse D 400**
Schachtabdeckung MEILEVEL®-A PLUS Klasse D 400
Entsprechend DIN EN 124-2, DIN 1229, DIN 19572 und den UVV-Vorschriften
KIWA geprüft und gemäß den Anforderungen der Gütesicherung nach
RAL-GZ 692
Lichte Weite 600 mm, selbstnivellierend, ohne Ventilation, mit dämpfenden Einlagen MEIPREN mit MEIFLEX, mit MEISTEP, mit MEISILENCE,
Voll-Guss-Rahmen selbstnivellierend, lichte Weite 600 mm, rund, Rahmenhöhe 160 mm, mit Verstellbereich 180 mm-230 mm bzw. 160 mm-210 mm
Im Rahmen integrierte unlösbar verbundene Aufnahmebuchse MEISTEP für eine runde Haltestange (Einsteighilfe) mit einem Durchmesser von 38 mm, mit Sollbruchstelle MEIFLEX zum nachträglichen Verkürzen der Rahmenhöhe von 160 mm auf 140 mm, mit dämpfender Einlage MEIPREN
Voll-Guss-Deckel, rund, ohne Ventilation, mit dämpfender Einlage MEIPREN, mit seitlicher Einlage MEISILENCE im Deckel zur horizontalen Dämpfung des Deckels im Rahmen

einschl. Führungsring
MeierGuss Art.-Nr.: 104296 (Gussführungsring)

Schachtabdeckung liefern und gemäß den Herstellervorschriften einbauen.
Fabrikat:
MEIERGUSS Art.-Nr.114294 o. glw.

Hersteller/Typ '....................................................' vom Bieter einzutragen.
Menge: 14,000 St

**05.05.0010 Strassenkappe aus Gusseisen Grauguss,**
Strassenkappe aus Gusseisen Grauguss,
ähnlich DIN 4056 – Größe 1, Ausgabe 1938,
starr, für Absperrarmaturen,
Bolzen aus Flussstahl,
Steg aus nichtrostendem Stahl,
Aufschrift  „W“,
Gewicht ca. 13,5 kg,
liefern und nach Einbauanleitung des Herstellers einbauen.

Fabrikat:
Hydrotec Technologies AG, Art.-Nr. 100006000 oder gleichwertig.

Hersteller/Typ '....................................................' vom Bieter einzutragen.
Menge: 4,000 St

#### 05.06 Liefern und Verlegen Wasserleitung

**05.06.0001 Druckrohr dukt.Guss TW DN100 Muffenverb. PFA 16 bar Graben verbaut**
STLB-Bau 2025-10 043
Druckrohr aus duktilem Gusseisen für Trinkwasser, DIN EN 545, DN 100, Muffenverbindung Typ TYTON/STD,
zulässiger Bauteilbetriebsdruck PFA '16' bar, Baulängen von 6 m, werkseitige Umhüllung aus Zink-Aluminium-Legierung mit oder ohne andere Metalle, 400 g/m2, und Deckbeschichtung, werkseitige Hochofenzementmörtelauskleidung, Verlegung DIN EN 805, in vorh. Graben verbaut, Bettung wird gesondert vergütet,

Hersteller und Typ '....................................................' vom Bieter einzutragen.
Menge: 140,000 m

**05.06.0002 Zulage zugfeste Verbindung SIT/Vi, DN 100**
Zulage zugfeste Verbindung SIT/Vi, DN 100
Zugfeste Verbindung einzubauen an jeder Muffe,
einschließlich Kennzeichnungsring,
Typ: TYTON-SIT/Standard-Vi, DN 100.
Menge: 60,000 St

**05.06.0003 Druckrohr dukt.Guss TW DN125 Muffenverb. PFA 16 bar Graben verbaut**
STLB-Bau 2025-10 043
Druckrohr aus duktilem Gusseisen für Trinkwasser, DIN EN 545, DN 125, Muffenverbindung Typ TYTON/STD,
zulässiger Bauteilbetriebsdruck PFA '16' bar, Baulängen von 6 m, werkseitige Umhüllung aus Zink-Aluminium-Legierung mit oder ohne andere Metalle, 400 g/m2, und Deckbeschichtung, werkseitige Hochofenzementmörtelauskleidung, Verlegung DIN EN 805, in vorh. Graben verbaut, Bettung wird gesondert vergütet,

Hersteller und Typ '....................................................' vom Bieter einzutragen.
Menge: 4,500 m

**05.06.0004 Zulage zugfeste Verbindung SIT/Vi, DN 125**
Zulage zugfeste Verbindung SIT/Vi, DN 125
Zugfeste Verbindung einzubauen an jeder Muffe,
einschließlich Kennzeichnungsring,
Typ: TYTON-SIT/Standard-Vi, DN 125.
Menge: 8,000 St

**05.06.0005 Druckrohr dukt.Guss TW DN150 Muffenverb. PFA 16 bar Graben verbaut**
STLB-Bau 2025-10 043
Druckrohr aus duktilem Gusseisen für Trinkwasser, DIN EN 545, DN 150, Muffenverbindung Typ TYTON/STD,
zulässiger Bauteilbetriebsdruck PFA '16' bar, Baulängen von 6 m, werkseitige Umhüllung aus Zink-Aluminium-Legierung mit oder ohne andere Metalle, 400 g/m2, und Deckbeschichtung, werkseitige Hochofenzementmörtelauskleidung, Verlegung DIN EN 805, in vorh. Graben verbaut, Bettung wird gesondert vergütet,

Hersteller und Typ '....................................................' vom Bieter einzutragen.
Menge: 375,000 m

**05.06.0006 Zulage zugfeste Verbindung SIT/Vi, DN 150**
Zulage zugfeste Verbindung SIT/Vi, DN 150
Zugfeste Verbindung einzubauen an jeder Muffe,
einschließlich Kennzeichnungsring,
Typ: TYTON-SIT/Standard-Vi, DN 150.
Menge: 140,000 St

**05.06.0007 Zulage zum Einbau Wasserleitung GGG DN150 für einbauen in vorhandenes Schutzrohr aus PVC-U DN/OD315,**
Zulage zum Einbau Wasserleitung GGG DN150 für einbauen in vorhandenes Schutzrohr aus PVC-U DN/OD315,
Innendurchmesser Schutzrohr ca. 292, einschl. passender Gleitkuven,
Abrechnung erfolgt nach Rohrlänge Schutzrohr
Menge: 7,500 m

**05.06.0008 Druckrohr dukt.Guss TW DN200 Muffenverb. PFA 16 bar Graben verbaut**
STLB-Bau 2025-10 043
Druckrohr aus duktilem Gusseisen für Trinkwasser, DIN EN 545, DN 200, Muffenverbindung Typ TYTON/STD,
zulässiger Bauteilbetriebsdruck PFA '16' bar, Baulängen von 6 m, werkseitige Umhüllung aus Zink-Aluminium-Legierung mit oder ohne andere Metalle, 400 g/m2, und Deckbeschichtung, werkseitige Hochofenzementmörtelauskleidung, Verlegung DIN EN 805, in vorh. Graben verbaut, Bettung wird gesondert vergütet,

Hersteller und Typ '....................................................' vom Bieter einzutragen.
Menge: 330,000 m

**05.06.0009 Zulage zugfeste Verbindung SIT/Vi, DN 200**
Zulage zugfeste Verbindung SIT/Vi, DN 200
Zugfeste Verbindung einzubauen an jeder Muffe,
einschließlich Kennzeichnungsring,
Typ: TYTON-SIT/Standard-Vi, DN 200.
Menge: 105,000 St

**05.06.0010 Doppelmuffenbogen dukt.Guss 11Grad MMK-Stück Steckmuffe 16bar DN100**
STLB-Bau 2025-10 043
Doppelmuffenbogen für Druckrohrleitung aus duktilem Gusseisen für Trinkwasser DIN EN 545, 11 Grad, MMK-Stück, mit Steckmuffe, Typ TYTON/STD, zulässiger Bauteilbetriebsdruck PFA 16 bar, DN 100, werkseitige Epoxidharz-Umhüllung DIN EN 14901-1, werkseitige Epoxidharz-Auskleidung DIN EN 14901-1,
Hersteller und Typ '....................................................' vom Bieter einzutragen.
Menge: 2,000 St

**05.06.0011 Leistung wie Position zuletzt in vollem Wortlaut beschrieben, jedoch 11Grad MMK-Stück Duktiles Guss-Rohr DN 125**
Menge: 1,000 St

**05.06.0012 Leistung wie Position zuletzt in vollem Wortlaut beschrieben, jedoch 11Grad MMK-Stück Duktiles Guss-Rohr DN 150**
Menge: 11,000 St

**05.06.0013 Leistung wie Position zuletzt in vollem Wortlaut beschrieben, jedoch 11Grad MMK-Stück Duktiles Guss-Rohr DN 200**
Menge: 8,000 St

**05.06.0014 Doppelmuffenbogen dukt.Guss 22Grad MMK-Stück Steckmuffe 16bar DN100**
STLB-Bau 2025-10 043
Doppelmuffenbogen für Druckrohrleitung aus duktilem Gusseisen für Trinkwasser DIN EN 545, 22 Grad, MMK-Stück, mit Steckmuffe, Typ TYTON/STD, zulässiger Bauteilbetriebsdruck PFA 16 bar, DN 100, werkseitige Epoxidharz-Umhüllung DIN EN 14901-1, werkseitige Epoxidharz-Auskleidung DIN EN 14901-1,
Hersteller und Typ '....................................................' vom Bieter einzutragen.
Menge: 3,000 St

**05.06.0015 Leistung wie Position zuletzt in vollem Wortlaut beschrieben, jedoch 22Grad MMK-Stück für Duktiles Guss-Rohr DN 150**
Menge: 6,000 St

**05.06.0016 Leistung wie Position zuletzt in vollem Wortlaut beschrieben, jedoch 22Grad MMK-Stück für Duktiles Guss-Rohr DN 200**
Menge: 4,000 St

**05.06.0017 Doppelmuffenbogen dukt.Guss 30Grad MMK-Stück Steckmuffe 16bar DN100**
STLB-Bau 2025-10 043
Doppelmuffenbogen für Druckrohrleitung aus duktilem Gusseisen für Trinkwasser DIN EN 545, 30 Grad, MMK-Stück, mit Steckmuffe, Typ TYTON/STD, zulässiger Bauteilbetriebsdruck PFA 16 bar, DN 100, werkseitige Epoxidharz-Umhüllung DIN EN 14901-1, werkseitige Epoxidharz-Auskleidung DIN EN 14901-1,
Hersteller und Typ '....................................................' vom Bieter einzutragen.
Menge: 6,000 St

**05.06.0018 Leistung wie Position zuletzt in vollem Wortlaut beschrieben, jedoch 30Grad MMK-Stück Duktiles Guss-Rohr DN 150**
Menge: 6,000 St

**05.06.0019 Leistung wie Position zuletzt in vollem Wortlaut beschrieben, jedoch 30Grad MMK-Stück Duktiles Guss-Rohr DN 200**
Menge: 2,000 St

**05.06.0020 Doppelmuffenbogen dukt.Guss 45Grad MMK-Stück Steckmuffe 16bar DN100**
STLB-Bau 2025-10 043
Doppelmuffenbogen für Druckrohrleitung aus duktilem Gusseisen für Trinkwasser DIN EN 545, 45 Grad, MMK-Stück, mit Steckmuffe, Typ TYTON/STD, zulässiger Bauteilbetriebsdruck PFA 16 bar, DN 100, werkseitige Epoxidharz-Umhüllung DIN EN 14901-1, werkseitige Epoxidharz-Auskleidung DIN EN 14901-1,
Hersteller und Typ '....................................................' vom Bieter einzutragen.
Menge: 2,000 St

**05.06.0021 Leistung wie Position zuletzt in vollem Wortlaut beschrieben, jedoch 45Grad MMK-Stück Duktiles Guss-Rohr DN 125**
Menge: 2,000 St

**05.06.0022 Leistung wie Position zuletzt in vollem Wortlaut beschrieben, jedoch 45Grad MMK-Stück Duktiles Guss-Rohr DN 150**
Menge: 5,000 St

**05.06.0023 Leistung wie Position zuletzt in vollem Wortlaut beschrieben, jedoch 45Grad MMK-Stück Duktiles Guss-Rohr DN 200**
Menge: 4,000 St

**05.06.0024 EU-Stück dukt.Guss PN16 Steckmuffe 16bar DN100**
STLB-Bau 2025-10 043
Flanschmuffenstück EU-Stück für Druckrohrleitung aus duktilem Gusseisen für Trinkwasser DIN EN 545, Flansch DIN EN 1092-2, PN 16, mit Steckmuffe, Typ TYTON/STD, zulässiger Bauteilbetriebsdruck PFA 16 bar, DN 100, werkseitige Epoxidharz-Umhüllung DIN EN 14901-1, werkseitige Epoxidharz-Auskleidung DIN EN 14901-1,
Hersteller und Typ '....................................................' vom Bieter einzutragen.
Menge: 9,000 St

**05.06.0025 Leistung wie Position zuletzt in vollem Wortlaut beschrieben, jedoch EU-Stück Duktiles Guss-Rohr DN 125**
Menge: 1,000 St

**05.06.0026 Leistung wie Position zuletzt in vollem Wortlaut beschrieben, jedoch EU-Stück Duktiles Guss-Rohr DN 150**
Menge: 18,000 St

**05.06.0027 Leistung wie Position zuletzt in vollem Wortlaut beschrieben, jedoch EU-Stück Duktiles Guss-Rohr DN 200**
Menge: 11,000 St

**05.06.0028 Zugfeste längskraftschlüssige Kupplung - DN 100 / DN 100**
Zugfeste längskraftschlüssige Kupplung - DN 100 / DN 100
für Trinkwasserleitungen,
Dichtung: EPDM gem. DIN EN 681, DVGW W270,
Rohrleitung 1: GGG DN 100
Rohrleitung 2: GGG DN 100
Zul. Betriebsdruck: PN 16
Epoxy-Pulver Beschichtung entsprechend GSK-Standard und EN 14901, Schichtdicke = 250 μm,
inkl. Schrauben und Muttern in VA,

Hersteller/Typ: GF / MultiJoint 3000 oder gleichwertig

Hersteller/Typ '....................................................'
vom Bieter einzutragen.
Menge: 6,000 St

**05.06.0029 Zugfeste längskraftschlüssige Kupplung - DN 125 / DN 125**
Zugfeste längskraftschlüssige Kupplung - DN 125 / DN 125
für Trinkwasserleitungen,
Dichtung: EPDM gem. DIN EN 681, DVGW W270,
Rohrleitung 1: GGG DN 125
Rohrleitung 2: GGG DN 125
Zul. Betriebsdruck: PN 16
Epoxy-Pulver Beschichtung entsprechend GSK-Standard und EN 14901, Schichtdicke = 250 μm,
inkl. Schrauben und Muttern in VA,

Hersteller/Typ: GF / MultiJoint 3000 oder gleichwertig

Hersteller/Typ '....................................................'
vom Bieter einzutragen.
Menge: 1,000 St

**05.06.0030 Zugfeste längskraftschlüssige Kupplung - DN 150 / DN 125**
Zugfeste längskraftschlüssige Kupplung - DN 150 / DN 125
für Trinkwasserleitungen,
Dichtung: EPDM gem. DIN EN 681, DVGW W270,
Rohrleitung 1: GGG DN 150
Rohrleitung 2: GGG DN 125
Zul. Betriebsdruck: PN 16
Epoxy-Pulver Beschichtung entsprechend GSK-Standard und EN 14901, Schichtdicke = 250 μm,
inkl. Schrauben und Muttern in VA,

Hersteller/Typ: GF / MultiJoint 3000 oder gleichwertig

Hersteller/Typ '....................................................'
vom Bieter einzutragen.
Menge: 1,000 St

**05.06.0031 Zugfeste längskraftschlüssige Kupplung - DN 150 / DN 150**
Zugfeste längskraftschlüssige Kupplung - DN 150 / DN 150
für Trinkwasserleitungen,
Dichtung: EPDM gem. DIN EN 681, DVGW W270,
Rohrleitung 1: GGG DN 150
Rohrleitung 2: GGG DN 150
Zul. Betriebsdruck: PN 16
Epoxy-Pulver Beschichtung entsprechend GSK-Standard und EN 14901, Schichtdicke = 250 μm,
inkl. Schrauben und Muttern in VA,

Hersteller/Typ: GF / MultiJoint 3000 oder gleichwertig

Hersteller/Typ '....................................................'
vom Bieter einzutragen.
Menge: 1,000 St

**05.06.0032 Zugfeste längskraftschlüssige Kupplung - DN 200 / DN 200**
Zugfeste längskraftschlüssige Kupplung - DN 200 / DN 200
für Trinkwasserleitungen,
Dichtung: EPDM gem. DIN EN 681, DVGW W270,
Rohrleitung 1: GGG DN 200
Rohrleitung 2: GGG DN 200
Zul. Betriebsdruck: PN 16
Epoxy-Pulver Beschichtung entsprechend GSK-Standard und EN 14901, Schichtdicke = 250 μm,
inkl. Schrauben und Muttern in VA,

Hersteller/Typ: GF / MultiJoint 3000 oder gleichwertig

Hersteller/Typ '....................................................'
vom Bieter einzutragen.
Menge: 1,000 St

*Hinweis: Umbauarbeiten im Bestand*

**05.06.0033 Umbau der Armaturen und Formstücke im Hydrantenschacht Ho.HS50,**
Umbau der Armaturen und Formstücke im Hydrantenschacht Ho.HS50,
die Armaturen im Schacht sind teilweise auszubauen und zu ersetzen bzw. auszubauen und wieder einzubauen.
Nachfolgende Leistungen sind hierzu einzukalkulieren:
- Oberboden abtragen, seitlich lagern, auftragen, ansäen
- Abdeckplatte freilegen, inklusive Schachtabdeckung abheben, seitlich lagern und wieder versetzen (für den leichteren Zugang zu den Armaturen und zur Erleichterung der Umbauarbeiten im Schacht)
- Betonwiderlager ausbauen und entsorgen
- Schieberklappen DN200 ausbauen, seitlich lagern, mit Folie vor Verschmutzung schützen und an Wasserwerk übergeben
- T-Kugel 200/200/200 ausbauen und entsorgen,
- XR-Stück 200/100 ausbauen und entsorgen
- Schieber DN100 ausbauen, seitlich lagern und vor Verschmutzung schützen und wieder einbauen
- Württemberger Schachthydrant DN65 einschl. Anschlusstrommel ausbauen, seitlich lagern, vor Verschmutzung schützen und wieder einbauen
- Kugelformstück, 2-teilig, als D-Kugel DN100/100 aus duktilem Gusseisen für Trinkwasser, mit Hydrantenstutzen DN 80, Flanschverbindung, PN 16, werkseitige Zementmörtelauskleidung, außen Epoxy-Pulverbeschichtung incl. Dichtungen und Befestigungsmaterial aus VA liefern und einbauen
- 2 Stück X-Stück DN200 liefern und an vorhandene EU-Stück DN200 befestigen um die stillgelegten Leitungsabschnitte zu verschließen
- 1 Stück Absperrschieber DIN EN 1171, weich dichtend, mit innenliegendem Spindelgewinde, aus Gusseisen EN-GJS-500-7, geeignet für Handbetätigung, Armatur mit Innen- und Außenschutz durch elektrostatische Epoxidharzbeschichtung, Nenndruck 16 bar, DN 100, für Druckrohrleitung für Trinkwasser, nicht erdverlegt, Ausführung in Kurzbaulänge einschl. Vierkaufsatz zur Schieberbetätigung vom Schachteistieg aus, einschl. Vierkantschoner liefern und einbauen
- 2 Stück Flanschmuffenstück EU-Stück für Druckrohrleitung aus duktilem Gusseisen für Trinkwasser DIN EN 545, Flansch DIN EN 1092-2, PN 16, mit Steckmuffe, Typ TYTON/STD, zulässiger Bauteilbetriebsdruck PFA 16 bar, DN 100, werkseitig Epoxidharz-Umhüllung DIN EN 14901-1, werkseitige Epoxidharz-Auskleidung DIN EN 14901-1
- Vorhandene Hausanschlussleitungen von Anschlusstrommel lösen, nach Einbau der neuen Hydrantenkugel wieder mit der Anschlusstrommel verbinden
Kernlochbohrung und Ringraumdichtung für neue Rohreinbindung wird gesondert vergütet.
Zuvor beschriebene neuen Armaturen und Formteile liefern und einbauen, einschließlich aller für den Einbau erforderlichen Schrauben, Muttern, neuer Dichtmaterialien etc. und einschließlich dem Mehraufwand für den Einbau im bestehenden Schacht.
Menge: 1,000 psch

**05.06.0034 Umbau der Armaturen und Formstücke im Hydrantenschacht Ho.H4,**
Umbau der Armaturen und Formstücke im Hydrantenschacht Ho.H4,
die Armaturen im Schacht sind teilweise auszubauen und zu ersetzen bzw. auszubauen und wieder einzubauen.
Nachfolgende Leistungen sind hierzu einzukalkulieren:
- Boden abtragen, seitlich lagern, auftragen, an Gelände angleichen
- Konus freilegen, aufnehmen, entsorgen
- Schachtabdeckung abheben, seitlich lagern und wieder versetzen
- Betonwiderlager ausbauen und entsorgen
- Vorhandene Hausanschlussleitungen von Anschlusstrommel lösen, nach Einbau der neuen Hydrantenkugel wieder mit der Anschlusstrommel verbinden
- T-Kugel DN 100/100/100 inklusive Schachthydrant und Anschlusstrommel ausbauen und entsorgen
- 2 Stück EU-Stück DN100 ausbauen und entsorgen, einschließlich Sägeschnitt an bestehender Leitung GGG DN100
- 1 Stück X-Stück DN100 zum verschließen der Leitung liefern und einbauen
- 1 Stück D-Kugel DN100 mit Württemberger Schachthydrant DN65, Anschlusstrommel liefern und einbauen
- 4 Stück Kugelhahn 5/4" aus Rotguss liefern und einbauen
- 1 Stück Trommelstopfen 5/4" aus Rotguss
- 1 Stück XG-Stück 100/50 liefern und einbauen
- 1 Stück Kugelhahn DA63 liefern und einbauen
- Schachtring DN1200, Bauhöhe 70 cm liefern und einbauen
- Abdeckplatte DN1200 liefern und einbauen
- seitlich lagernde Schachtabdeckung mit Ausgleichsringen auf Abdeckplatte einbauen
Einzug PE DA63 Leitung und Ringraumdichtungen werden gesondert vergütet.
Zuvor beschriebene neuen Armaturen und Formteile liefern und einbauen, einschließlich aller für den Einbau erforderlichen Schrauben, Muttern, neuer Dichtmaterialien etc. und einschließlich dem Mehraufwand für den Einbau im bestehenden Schacht.
Menge: 1,000 psch

#### 05.07 Armaturen und Zubehör Wasserleitung

**05.07.0001 Kugelformstück, 3-teilig, als T - Kugel DN 100/100/100**
Kugelformstück, 3-teilig, als T - Kugel DN 100/100/100
aus duktilem Gusseisen für Trinkwasser,
mit Hydrantenstutzen DN 80,
Flanschverbindung, PN 16,
werkseitige Zementmörtelauskleidung,
außen Epoxy-Pulverbeschichtung
incl. Dichtungen und Befestigungsmaterial aus VA
Hersteller/ Typ

..................................................
Menge: 1,000 St

**05.07.0002 Kugelformstück, 3-teilig, als T - Kugel DN 150/100/150**
Kugelformstück, 3-teilig, als T - Kugel DN 150/100/150
aus duktilem Gusseisen für Trinkwasser,
mit Hydrantenstutzen DN 80,
Flanschverbindung, PN 16,
werkseitige Zementmörtelauskleidung,
außen Epoxy-Pulverbeschichtung
incl. Dichtungen und Befestigungsmaterial aus VA
Hersteller/ Typ

..................................................
Menge: 1,000 St

**05.07.0003 Kugelformstück, 3-teilig, als T - Kugel DN 150/150/150**
Kugelformstück, 3-teilig, als T - Kugel DN 150/150/150
aus duktilem Gusseisen für Trinkwasser,
mit Hydrantenstutzen DN 80,
Flanschverbindung, PN 16,
werkseitige Zementmörtelauskleidung,
außen Epoxy-Pulverbeschichtung
incl. Dichtungen und Befestigungsmaterial aus VA
Hersteller/ Typ

..................................................
Menge: 4,000 St

**05.07.0004 Kugelformstück, 3-teilig, als T - Kugel DN 200/100/200**
Kugelformstück, 3-teilig, als T - Kugel DN 200/100/200
aus duktilem Gusseisen für Trinkwasser,
mit Hydrantenstutzen DN 80,
Flanschverbindung, PN 16,
werkseitige Zementmörtelauskleidung,
außen Epoxy-Pulverbeschichtung
incl. Dichtungen und Befestigungsmaterial aus VA
Hersteller/ Typ

..................................................
Menge: 5,000 St

**05.07.0005 Kugelformstück, 2-teilig, als D - Kugel DN 150/150**
Kugelformstück, 2-teilig, als D - Kugel DN 150/150
aus duktilem Gusseisen für Trinkwasser,
mit Hydrantenstutzen DN 80,
Flanschverbindung, PN 16,
werkseitige Zementmörtelauskleidung,
außen Epoxy-Pulverbeschichtung
incl. Dichtungen und Befestigungsmaterial aus VA
Hersteller/ Typ

..................................................
Menge: 3,000 St

**05.07.0006 Kugelformstück, 2-teilig, als D - Kugel DN 200/200**
Kugelformstück, 2-teilig, als D - Kugel DN 200/200
aus duktilem Gusseisen für Trinkwasser,
mit Hydrantenstutzen DN 80,
Flanschverbindung, PN 16,
werkseitige Zementmörtelauskleidung,
außen Epoxy-Pulverbeschichtung
incl. Dichtungen und Befestigungsmaterial aus VA
Hersteller/ Typ

..................................................
Menge: 1,000 St

**05.07.0007 Absperrschieber Spindelgewinde innen EN-GJS-500-7 Handbetätigung Innen-Außenschutz PN16 DN100**
STLB-Bau 2025-10 043
Absperrschieber DIN EN 1171, weich dichtend, mit innenliegendem Spindelgewinde, aus Gusseisen EN-GJS-500-7, geeignet für Handbetätigung, Armatur mit Innen- und Außenschutz durch elektrostatische Epoxidharzbeschichtung, Nenndruck 1,6 MPa (16 bar), DN 100, für Druckrohrleitung für Trinkwasser, nicht erdverlegt, Ausführung gemäß Zeichnung und Einzelbeschreibung,
Einzelbeschreibungs-Nr 'Ausführung in Kurzbaulänge, einschl. Vierkantaufsatz zur Schieberbetätigung vom Schachteinstieg aus, einschl. Vierkantschoner'

Hersteller und Typ '....................................................' vom Bieter einzutragen.
Menge: 8,000 St

**05.07.0008 Absperrschieber Spindelgewinde innen EN-GJS-500-7 Handbetätigung Innen-Außenschutz PN16 DN150**
STLB-Bau 2025-10 043
Absperrschieber DIN EN 1171, weich dichtend, mit innenliegendem Spindelgewinde, aus Gusseisen EN-GJS-500-7, geeignet für Handbetätigung, Armatur mit Innen- und Außenschutz durch elektrostatische Epoxidharzbeschichtung, Nenndruck 1,6 MPa (16 bar), DN 150, für Druckrohrleitung für Trinkwasser, nicht erdverlegt, Ausführung gemäß Zeichnung und Einzelbeschreibung,
Einzelbeschreibungs-Nr 'Ausführung in Kurzbaulänge, einschl. Vierkantaufsatz zur Schieberbetätigung vom Schachteinstieg aus, einschl. Vierkantschoner'

Hersteller und Typ '....................................................' vom Bieter einzutragen.
Menge: 16,000 St

**05.07.0009 Absperrschieber Spindelgewinde innen EN-GJS-500-7 Handbetätigung Innen-Außenschutz PN16 DN200**
STLB-Bau 2025-10 043
Absperrschieber DIN EN 1171, weich dichtend, mit innenliegendem Spindelgewinde, aus Gusseisen EN-GJS-500-7, geeignet für Handbetätigung, Armatur mit Innen- und Außenschutz durch elektrostatische Epoxidharzbeschichtung, Nenndruck 1,6 MPa (16 bar), DN 200, für Druckrohrleitung für Trinkwasser, nicht erdverlegt, Ausführung gemäß Zeichnung und Einzelbeschreibung,
Einzelbeschreibungs-Nr 'Ausführung in Kurzbaulänge, einschl. Vierkantaufsatz zur Schieberbetätigung vom Schachteinstieg aus, einschl. Vierkantschoner'

Hersteller und Typ '....................................................' vom Bieter einzutragen.
Menge: 15,000 St

**05.07.0010 X-Stück dukt.Guss PN16 DN150**
STLB-Bau 2025-10 043
Blindflansch X-Stück, für Druckrohrleitung aus duktilem Gusseisen für Trinkwasser DIN EN 545, Flansch DIN EN 1092-2, PN 16, DN 150, werkseitige Epoxidharz-Umhüllung DIN EN 14901-1, werkseitige Epoxidharz-Auskleidung DIN EN 14901-1,
Hersteller und Typ '....................................................' vom Bieter einzutragen.
Menge: 1,000 St

**05.07.0011 FFR-Stück dukt.Guss PN16 DN150x100**
STLB-Bau 2025-10 043
Doppelflansch-Übergangsstück, FFR-Stück, für Druckrohrleitung aus duktilem Gusseisen für Trinkwasser DIN EN 545, Flansch DIN EN 1092-2, PN 16, DN 150 x 100, werkseitige Epoxidharz-Umhüllung DIN EN 14901-1, werkseitige Epoxidharz-Auskleidung DIN EN 14901-1,
Hersteller und Typ '....................................................' vom Bieter einzutragen.
Menge: 1,000 St

**05.07.0012 FFR-Stück dukt.Guss PN16 DN150x125**
STLB-Bau 2025-10 043
Doppelflansch-Übergangsstück, FFR-Stück, für Druckrohrleitung aus duktilem Gusseisen für Trinkwasser DIN EN 545, Flansch DIN EN 1092-2, PN 16, DN 150 x 125, werkseitige Epoxidharz-Umhüllung DIN EN 14901-1, werkseitige Epoxidharz-Auskleidung DIN EN 14901-1,
Hersteller und Typ '....................................................' vom Bieter einzutragen.
Menge: 1,000 St

**05.07.0013 FFR-Stück dukt.Guss PN16 DN200x150**
STLB-Bau 2025-10 043
Doppelflansch-Übergangsstück, FFR-Stück, für Druckrohrleitung aus duktilem Gusseisen für Trinkwasser DIN EN 545, Flansch DIN EN 1092-2, PN 16, DN 200 x 150, werkseitige Epoxidharz-Umhüllung DIN EN 14901-1, werkseitige Epoxidharz-Auskleidung DIN EN 14901-1,
Hersteller und Typ '....................................................' vom Bieter einzutragen.
Menge: 1,000 St

**05.07.0014 XG-Stück dukt Guss, PN16, DN100x50**
Reduzierflansch XG-Stück, für Druckrohrleitung aus duktilem Gusseisen für Trinkwasser DIN EN 545, Flansch DIN EN 1092-2, PN 16, DN 100 x 50, werkseitige Epoxidharz-Umhüllung DIN EN 14901-1, werkseitige Epoxidharz-Auskleidung DIN EN 14901-1

Hersteller und Typ '....................................................' vom Bieter einzutragen.
Menge: 1,000 St

**05.07.0015 Kugelhahn 90° DA 63 mm,**
Kugelhahn 90° DA 63 mm,
Kugelhahn aus Rotguss DA63 (1 1/2"), mit Teflondichtung, ohne Anschlag, mit Stellungsmarkierung, PN16, liefern und einbauen.
Menge: 1,000 St

**05.07.0016 Be- und Entlüftungsventil, DN50, PN16**
Be- und Entlüftungsventil, DN50, PN16
Be- und Entlüftungsventil als Membranventil,
mit Flanschanschluss DN50, Anschlussmaße DIN EN 1092,
Ventil während Betrieb spülbar,
Gehäuse aus glasfaserverstärktem Polyamid,
PN 16,
DN 50,
für Druckrohrleitung für Trinkwasser,
einschließlich Überflutungs- und Insektenschutz,
einschließlich Spülanschluss.
Hersteller/Typ: Airvalve / D-070-P oder gleichwertig.
Menge: 3,000 St

**05.07.0017 Württemberger Schachthydrant DN 65, PN 16**
Württemberger Schachthydrant DN 65, PN 16
linksschließend.
Epoxy-Pulverbeschichtung,
einschließlich Dicht- und Befestigungsmaterial aus VA-Stahl
Hersteller/ Typ

..................................................
Menge: 14,000 St

**05.07.0018 Anschlusstrommel 1 1/4" aus Gusseisen, Epoxy-Pulverbeschichtung**
Anschlusstrommel 1 1/4" aus Gusseisen, Epoxy-Pulverbeschichtung
mit 4 Gewindeanschlussstutzen, Anschlussgewinde 1 1/4"
einschließlich 1 Satz Trommeldichtungen und Trommelschrauben verzinkt.
Hersteller/ Typ

..................................................
Menge: 15,000 St

**05.07.0019 Stütze aus Edelstahl, als Auflager für Hydrantenkugeln**
Stütze aus Edelstahl, als Auflager für Hydrantenkugeln
in Hydrantenschacht DN 1500 bis DN 2000,
liefern und montieren,
Abrechnung erfolgt nach Aufmaß
Menge: 16,000 St

**05.07.0020 Stütze aus Edelstahl, als Wiederlager für Hydrantenkugeln**
Stütze aus Edelstahl, als Wiederlager für Hydrantenkugeln
in Hydrantenschacht DN 1500,
liefern und montieren,
Abrechnung erfolgt nach Aufmaß
Menge: 7,000 St

**05.07.0021 Stütze aus Edelstahl, als Wiederlager für Hydrantenkugeln**
Stütze aus Edelstahl, als Wiederlager für Hydrantenkugeln
in Hydrantenschacht DN 2000,
liefern und montieren,
Abrechnung erfolgt nach Aufmaß
Menge: 5,000 St

*Hinweis: Überflurhydranten*

**05.07.0022 MMB-Schieber, Trinkwasser, System BAIO, DN 100/100**
MMB-Schieber, Trinkwasser, System BAIO, DN 100/100
Formstück mit weichdichtendem Schieber im seitlichen Abgang,
allseitige BAIO-Doppelfunktionsmuffe,
wartungsfreie Spindelabdichtung durch O-Ringe und Lippendichtung,
reibungsarme Lagerung der Spindel auf Gleitscheiben aus Kunststoff,
Rundgewindeadapter am Oberteil zur stiftlosen Befestigung der Einbaugarnitur,
Keilführung aus verschleißfestem Kunststoff,
inkl. Abnahmeprüfzeugnis 3.1 nach EN 10204 für die nach DIN 3230-5
durchgeführte Dichtheits- und Festigkeitsprüfung,
Prüfgrundlagen: Trinkwasser nach EN 1074-1, EN 1074-2 und EN 12266-1,
Material: GJS-400, Korrosionsschutz durch Epoxidharz-Pulverbeschichtung
innen und außen gemäß Gütesicherung RAL-GZ 662 der Gütegemeinschaft
Schwerer Korrosionsschutz – GSK unter Berücksichtigung der DIN 3476 (P)
und DIN 30677-2
Spindel: nichtrostender Stahl
Keil: GJS-400, innen und außen EPDM gemäß DVGW W 270
Keilmutter: Messing
Medium: Trinkwasser
Max. Betriebsdruck: 16 bar
BAIO-Muffen inklusive BAIO-Lippendichtungen (BLD) für Wasser, Verwendung:
BAIO-Spitzenden, Gussrohre nach EN 545,
DN 100 / DN 100
Hersteller/Typ: Hawle / MMB-Schieber "E2" - System BAIO Nr. 437
oder gleichwertig

Hersteller/Typ '....................................................' vom Bieter einzutragen.
Menge: 1,000 St

**05.07.0023 MMB-Stück DN150x100 dukt.Guss Steckmuffe 16bar**
STLB-Bau 2025-10 043
Doppelmuffenstück mit Muffenstutzen MMB-Stück, DN 150 x 100, für Druckrohrleitung aus duktilem Gusseisen für Trinkwasser DIN EN 545, mit Steckmuffe, zulässiger Bauteilbetriebsdruck PFA 16 bar, werkseitige Epoxidharz-Umhüllung DIN EN 14901-1, werkseitige Epoxidharz-Auskleidung DIN EN 14901-1,
Hersteller und Typ 'Fa. Hawle T-Stück mit allseitiger BAIO-Doppelfunktionsmuffe' oder gleichwertig,

Hersteller und Typ '....................................................' vom Bieter einzutragen.
Menge: 1,000 St

**05.07.0024 Zugsicherung für BAIO-Steckmuffe DN150, Rohr: GGG**
Zugsicherung für BAIO-Steckmuffe DN150, Rohr: GGG
beim Anschluss von Rohren, bestehend aus Verriegelungsring und Klemmring
Verriegelungsring aus GJS-400,
schwerer Korrosionsschutz durch Hawle-Epoxy-Pulverbeschichtung
innen und außen beschichtet gemäß DIN 3476 (P) und DIN 30677-2
Klemmring Gussrohr: glasfaserverstärktes PA mit Klemmsegmenten
für Gussrohr DN 100
Hersteller/Typ: Hawle / Hawle-Stop - System BAIO Nr. 528
oder gleichwertig

Hersteller/Typ '....................................................'
vom Bieter einzutragen.
Menge: 4,000 St

**05.07.0025 Zugsicherung für BAIO-Steckmuffe DN100, Rohr: GGG**
Zugsicherung für BAIO-Steckmuffe DN100, Rohr: GGG
beim Anschluss von Rohren, bestehend aus Verriegelungsring und Klemmring
Verriegelungsring aus GJS-400,
schwerer Korrosionsschutz durch Hawle-Epoxy-Pulverbeschichtung
innen und außen beschichtet gemäß DIN 3476 (P) und DIN 30677-2
Klemmring Gussrohr: glasfaserverstärktes PA mit Klemmsegmenten
für Gussrohr DN 100
Hersteller/Typ: Hawle / Hawle-Stop - System BAIO Nr. 528
oder gleichwertig

Hersteller/Typ '....................................................'
vom Bieter einzutragen.
Menge: 6,000 St

**05.07.0026 HSM-Schieber, Trinkwasser, System BAIO, DN 100**
HSM-Schieber, Trinkwasser, System BAIO, DN 100
Absperrschieber weichdichtend, einerseits mit BAIO-Doppelfunktionsmuffe für die formschlüssige Verbindung mit BAIO-Spitzenden und für den Anschluss von Guss,- Stahl-, PE-, und PVC-Rohren, andererseits mit BAIO-Spitzende mit Gussrohr-Außendurchmesser nach DIN 28610 und Verriegelungsnocken für Zugsicherung in Formstücken mit Doppelfunktionsmuffen.
Keil und Keilmutter vollflächig vulkanisiert. Keilmutter durch Formschluss und Elastomer-Einbettung flexibel, vibrationsdämpfend und spielfrei mit dem Keil verbunden. Gewindelänge Keilmutter ≥ 1,2 x Spindeldurchmesser. Keilführung aus verschleißfestem Kunststoff mit hoher Gleiteigenschaft gewährleistet einen geringen Verschleiß und minimale Schließdrehmomente.
Spindel mit gerolltem Gewinde und im Bereich der O-Ring Abdichtung glattgewalzt. Wartungsfreie Spindelabdichtung durch 5-fach O-Ring Abdichtung. O-Ringträger durch Doppelbajonett mit allseitig beschichtetem Schieberoberteil korrosionssicher verbunden. Beidseitige, reibungsarme Lagerung der Bundspindel auf Gleitscheiben aus POM. Großflächiger Kantenschutz aus PE schützt Armatur bei Lagerung und Transport.
Rundgewindeanschluss am Oberteil zur stiftlosen Befestigung der Hawle Einbaugarnitur.
Prüfgrundlagen: EN 1074-1, EN 1074-2 und EN 12266-1.
Material:
Gehäuse: GJS-400, Korrosionsschutz durch Epoxidharz-Pulverbeschichtung innen und außen gemäß Gütesicherung RAL-GZ 662 der Gütegemeinschaft Schwerer Korrosionsschutz – GSK unter Berücksichtigung der DIN 3476-1 (Schichtdicke: min. 0,25 mm, Porenfreiheit bei 3 kV, Haftung innen und außen min. 12 N/mm² nach Heißwasserlagerung, Nachweis der Trinkwassertauglichkeit, Fremdüberwachung durch neutrales Prüfinstitut)
Spindel: nichtrostender Duplexstahl
Keilmutter: Messing
Keil: GJS-400, mit Keilmutter vulkanisiert mit EPDM gemäß KTW-BWGL für Wasser
Medium: Trinkwasser
Max. Betriebsdruck: 16 bar
BAIO-Muffe inklusive BAIO-Lippendichtung (BLD) für Wasser, Verwendung: BAIO-Spitzenden, Gussrohre nach EN 545, Stahlrohre mit Gussrohraußendurchmesser, PE-Einschweißende, Stahl-Einschweißende
DN 100
Hersteller/Typ: Hawle / HSM-Schieber "E3" - System BAIO
oder gleichwertig

Hersteller/Typ '....................................................' vom Bieter einzutragen.
Menge: 1,000 St

**05.07.0027 Teleskop-Einbaugarnitur für Absperrarmaturen DN 100 RD 1,30 - 2,05 m**
Teleskop-Einbaugarnitur für Absperrarmaturen DN 100 RD 1,30 - 2,05 m
Einbaugarnitur teleskopisch,
für die Betätigung von Absperrarmaturen im erdverlegten Rohrleitungsbau,
DN 100 mit Rundgewindeglocke zur stiftlosen Befestigung der Einbaugarnitur am Rundgewindeadapter der Absperrarmatur,
Flügelkappe mit Hülsrohr verschweißt,
mit Schlüsselstange aus S355J2G3 nach DIN EN 10025 - verzinkt und Hülsrohr
aus PE-HD.
Rundgewindeglocke: GJL-250,
Korrosionsschutz durch Epoxidharz-Pulverbeschichtung innen und außen gemäß Gütesicherung RAL-GZ 662 der Gütegemeinschaft Schwerer Korrosionsschutz – GSK unter Berücksichtigung der DIN 3476 (P) und DIN 30677-2
Schlüsselnuss und Kuppelmuffe: GJS-400, bituminiert, verzinkt
Schlüsselstange: Stahl S355J2G3 nach DIN EN 10025 - verzinkt
Hülsrohr: PE-HD
passend zu angebotenen Schiebern,
Hersteller/Typ: Hawle / Teleskop-Einbaugarnitur Nr. 950
oder gleichwertig

Hersteller/Typ '....................................................'
vom Bieter einzutragen.
Menge: 2,000 St

**05.07.0028 S-Stück, Trinkwasser, System BAIO, DN100, Länge = 500 mm,**
S-Stück, Trinkwasser, System BAIO, DN100, Länge = 500 mm,
mit beiderseitigem Spitzende mit Gussrohr-Außendurchmesser nach DIN 28610 und Verriegelungsnocken für die formschlüssige und zugsichere Verbindung mit BAIO-Doppelfunktionsmuffen,
Material: GSJ-400
Korrosionsschutz durch Epoxidharz-Pulverbeschichtung innen und außen gemäß Gütesicherung RAL-GZ 662 der Gütegemeinschaft Schwerer Korrosionsschutz - GSK unter Berücksichtigung der DIN 3476 (P) und DIN 30677-2,
Medium: Trinkwasser,
Max. Betriebsdruck: 16 bar,
Durchmesser: DN 100,

Hersteller/Typ: Hawle / S-Stück - System BAIO Nr. 531 oder gleichwertig,

Hersteller und Typ '....................................................' vom Bieter einzutragen.
Menge: 1,000 St

**05.07.0029 EN-Stück DN 100/100, Fußkrümmer einerseits mit vertikalem Flansch nach EN 1092-2, andererseits mit BAIO-Doppelfunktionsmuffe für die formschlüssige Verbindung mit BAIO-Spitzenden und für den Anschluss von Druckrohren aus Gusseisen, mit 1 x Abgang ZAK 46 für Einbindung Hausanschluss,**
EN-Stück DN 100/100,  Fußkrümmer einerseits mit vertikalem Flansch nach EN 1092-2, andererseits mit BAIO-Doppelfunktionsmuffe für die formschlüssige Verbindung mit BAIO-Spitzenden und für den Anschluss von Druckrohren aus Gusseisen, mit 1 x  Abgang ZAK 46 für Einbindung Hausanschluss,
Material: GJS-400,
Korrosionsschutz durch Epoxidharz-Pulverbeschichtung innen und außen gemäß Gütesicherung RAL-GZ 662 der Gütegemeinschaft Schwerer Korrosionsschutz - GSK unter Berücksichtigung der DIN 3476 (P) und DIN 30677-2,
Medium: Trinkwasser
BAIO-Muffe: DN 100, inklusive BAIO-Lippendichtung für Wasser
Flansch: DN 100
Abgang:
1 x ZAK 46 mit Universaleinsteckwinkel ZAK46 und Verbindung Hausanschlussleitung PE DA 40
1 x ZAK 46 Stopfen
Max. Betriebsdruck: 16 bar,

Hersteller/Typ: Hawle / EN-Stück - System BAIO Nr. 549 oder gleichwertig,

Hersteller und Typ '....................................................' vom Bieter einzutragen.
Menge: 2,000 St

**05.07.0030 FLEX Überflurhydrant DN 100 PN 16, RD 1,25-1,80m, flexibel höhenverstellbar, als Kompaktsystem. Überflurhydrantengarnitur mit Edelstahl-ÜH Fabrikat Hawle zum Einbau u. Betrieb nach DIN 1988, DIN 2000 und DIN EN 1717, sowie nach DVGW W 400 und W 331.**
FLEX Überflurhydrant DN 100 PN 16, RD 1,25-1,80m, flexibel höhenverstellbar, als Kompaktsystem. Überflurhydrantengarnitur mit Edelstahl-ÜH Fabrikat Hawle zum Einbau u. Betrieb nach DIN 1988, DIN 2000 und DIN EN 1717, sowie nach DVGW W 400 und W 331.
Die Hydrantengarnitur mit Gehäuse-Schutzmantel aus PEHD, DA 450/400 gegen anstehendes Erdreich, zentrisch durch die Grundplatte fixiert, mit innen liegendem Montagesystem, vier Auszugssicherung, Rohr im Rohr-System mit O-Ring-Abdichtung, Flanschschnittstelle DN 100, Entwässerungsanschluss 1 1/2", Überflurhydrant Hawle DN 100, Säule aus duktilem Gusseisen, innen emailiert, außen Epoxid beschichtet, Oberteil aus Edelstahl, Form AU, Typ 519 Edelstahl DVGW zertifiziert, 2xB, ein- und ausbaubar, nivellierbarer Straßenkappe mit Zentrierungs-system, nach DIN EN 124, lichte Weite 303mm, Deckel zweiteilig mit Riffelung und EPDM Abdichtung, zweiteilig verschraubt, als kompakte Überflur-Hydrantengarnitur, höhenverstellbar.

FLEX Hydrantengarnitur zum nachträglichen Ein- und Ausbau der Armatur, nachträglichen Höhenanpassung und zur Funktionsüberprüfung des Hydranten. Die Höhenanpassung ist mittels bauseitiger Wahl des Flanschrohres DN 80 und des Hydranten ohne Erdarbeiten möglich. Die Edelstahl-Straßen-kappe ist dabei nivellierbarer und einwalzbar.

Material:
Hydrantkopf: seewasserbeständige Aluminiumlegierung, UV-beständig beschichtet; Oberteil des Hydranten: dickwandiges Rohr aus Edelstahl; Unterteil des Hydranten: aus Edelstahl Form AU; Betätigungsgestänge,
Spindel: Edelstahl
Ventilkegel: Messing, innen und außen EPDM
Montagesystem: Edelstahl
Tele-Schutzmantel: PEHD PE 100
Straßenkappe: geteilte, verschraubte Abdeckung mit Riffelung, aus Edelstahl
Anschlussflansch: DN 100, PN 16 nach DIN EN 1092-2.
Rohrdeckung der Hydrantengarnitur: RD 1,25 -1,75 m,
Gesamtgewicht 148 kg

Fabrikat:
ARMARE-TEC / FLEX Überflurhydrant, RD 1,20-1,80m mit
ÜH Fabrikat Hawle Typ Edelstahl Nr. 519, 2xB, Form AU,
DN 100 PN 16, oder gleichwertig

mit Dichtungs- u. Verbindungsmaterial aus Edelstahl, liefern und fachgerecht nach Betriebs- und Montageanleitung einbauen.
Menge: 2,000 St

#### 05.08 Liefern und Verlegen Wasserleitungshausanschlüsse

**05.08.0001 Druckrohr PE100-RC TW DN/OD32 SDR11 Graben verbaut T 1,25-1,75m**
STLB-Bau 2025-10 043
Druckrohr aus PE 100-RC (mit Schutzeigenschaften) DIN EN 12201-1 und DIN EN 12201-2 ohne Schutzmantel, für Trinkwasser, DN/OD 32, SDR 11, in Ringbunden, mit glatten Enden, Verlegung DVGW W 400-2, in vorh. Graben, verbaut, Bettung wird gesondert vergütet, Verlegetiefe über 1,25 bis 1,75 m, Ausführung gemäß Einzelbeschreibung,
Einzelbeschreibungs-Nr 'Ausführung für die Erneuerung der angetroffenen Brauch- und Eingewasserleitungen,
Mantelfarbe schwarz mit blauem Streifen.
Einbau des bauseits gelieferten Trassenwarnband wird gesondert vergütet!'.
Menge: 900,000 m

**05.08.0002 Druckrohr PE100-RC TW DN/OD40 SDR11 Graben verbaut T 1,25-1,75m**
STLB-Bau 2025-10 043
Druckrohr aus PE 100-RC (mit Schutzeigenschaften) DIN EN 12201-1 und DIN EN 12201-2 ohne Schutzmantel, für Trinkwasser, DN/OD 40, SDR 11, in Ringbunden, mit glatten Enden, Verlegung DVGW W 400-2, in vorh. Graben, verbaut, Bettung wird gesondert vergütet, Verlegetiefe über 1,25 bis 1,75 m,
Hersteller und Typ '....................................................' vom Bieter einzutragen.
Menge: 760,000 m

**05.08.0003 Druckrohr PE100-RC TW DN/OD40 SDR11 Graben verbaut T 1,25-1,75m**
STLB-Bau 2025-10 043
Druckrohr aus PE 100-RC (mit Schutzeigenschaften) DIN EN 12201-1 und DIN EN 12201-2 mit Schutzmantel aus PE, für Trinkwasser, DN/OD 40, SDR 11, in Ringbunden, mit glatten Enden, Verlegung DVGW W 400-2, in vorh. Graben, verbaut, Bettung wird gesondert vergütet, Verlegetiefe über 1,25 bis 1,75 m,
Hersteller und Typ '....................................................' vom Bieter einzutragen.
Menge: 65,000 m

**05.08.0004 Druckrohr PE100-RC TW DN/OD50 SDR11 Graben verbaut T 1,25-1,75m**
STLB-Bau 2025-10 043
Druckrohr aus PE 100-RC (mit Schutzeigenschaften) DIN EN 12201-1 und DIN EN 12201-2 ohne Schutzmantel, für Trinkwasser, DN/OD 50, SDR 11, in Ringbunden, mit glatten Enden, Verlegung DVGW W 400-2, in vorh. Graben, verbaut, Bettung wird gesondert vergütet, Verlegetiefe über 1,25 bis 1,75 m,
Hersteller und Typ '....................................................' vom Bieter einzutragen.
Menge: 13,000 m

**05.08.0005 Druckrohr PE100-RC TW DN/OD50 SDR11 Graben verbaut T 1,25-1,75m**
STLB-Bau 2025-10 043
Druckrohr aus PE 100-RC (mit Schutzeigenschaften) DIN EN 12201-1 und DIN EN 12201-2 mit Schutzmantel aus PE, für Trinkwasser, DN/OD 50, SDR 11, in Ringbunden, mit glatten Enden, Verlegung DVGW W 400-2, in vorh. Graben, verbaut, Bettung wird gesondert vergütet, Verlegetiefe über 1,25 bis 1,75 m,
Hersteller und Typ '....................................................' vom Bieter einzutragen.
Menge: 42,000 m

**05.08.0006 Druckrohr PE100-RC TW DN/OD63 SDR11 Graben verbaut T 1,25-1,75m**
STLB-Bau 2025-10 043
Druckrohr aus PE 100-RC (mit Schutzeigenschaften) DIN EN 12201-1 und DIN EN 12201-2 mit Schutzmantel aus PE, für Trinkwasser, DN/OD 63, SDR 11, in Ringbunden, mit glatten Enden, Verlegung DVGW W 400-2, in vorh. Graben, verbaut, Bettung wird gesondert vergütet, Verlegetiefe über 1,25 bis 1,75 m,
Hersteller und Typ '....................................................' vom Bieter einzutragen.
Menge: 50,000 m

**05.08.0007 Zulage zu Positionen Druckrohrleitung aus PE, für einziehen der Trinkwasserleitung in ein vorhandenes Schutzrohr DN 75 bis DN 100**
Zulage zu Positionen Druckrohrleitung aus PE DA 40 bis DA 50  mit Schutzmantel, für einbauen der Trinkwasserleitung in ein Schutzrohr der Erdrakte DN75 bis DN100, erforderliche Hilfsmittel, Kleinmaterialien und Arbeiten für das fachgerechte einbauen sind einzukalkulieren.
Menge: 65,000 m

**05.08.0008 Zulage zu Positionen Druckrohrleitung aus PE, für einziehen der Trinkwasserleitung in stillgelegte Wasserleitung DN 100 bis DN 150**
Zulage zu Positionen Druckrohrleitung aus PE DA 40 bis DA 63  mit Schutzmantel, für einbauen der Trinkwasserleitung in eine stillgelegte Wasserleitung DN 100 bis DN 150, erforderliche Hilfsmittel, Kleinmaterialien und Arbeiten für das fachgerechte einbauen sind einzukalkulieren.
Menge: 80,000 m

**05.08.0009 Hauseinführung für Wasserleitung, MIS100 ND oder MIS100 D**
Hauseinführung für Wasserleitung, MIS100 ND oder MIS100 D
Einzelhauseinführung für Nasseinbau bei Haus- und Kellerwänden. Zum Einbau in alle gängigsten Wandarten geschlossener Bauweise mittels Erdrakete (ND) oder offenen Bauweise (D), Tiefbau an Gebäudewand wird separat vergütet. Inkl. Wandabschlussrosetten, Rasterbogen, 2-Komponenten-Harz iM3000. Von der Gebäudeinnen- und Gebäudeaußenseite montierbare Gebäudeeinführung. Geeignet für offene und geschlossene Bauweise. Tiefbau vor dem Gebäude wird separat ausgeschrieben.
Maße: für Kernbohrungen: 99 - 103 mm; für Wandstärken: von 200 bis 600 mm. Werkstoff: Frontplatte: Glasfaserverstärktes Polyamid; Dichtgummi, Flansch, Dichteinsatz und Gegenlager: EPDM; Schrauben und U-Scheiben: Edelstahl V2A (AISI 304L)
Lastfall: WU-Beton Beansprachungsklasse 1 und 2, Wassereinwirkungsklasse DIN 18533 W1.1-E
Dichtheit: gas- und wasserdicht bis 1 bar
Eigenschaften: ohne Tiefbauarbeiten (ND) oder mit Tiefbauarbeiten (D) auf dem Grundstück, Universalhauseinführung mit Membran-Injektionssystem für Bohrungen in den gängigsten Wandarten, kontrollierter Harzaustritt durch geschlitzten Membranschlauch.
Liefern und einbauen, einschl. Kernbohrung herstellen.
Fachgerechte Verlegung und Einbau entsprechend den einschlägigen Verlegerichtlinien, der Technischen Informationen des Herstellers und den Angaben des AG.
Hersteller:  Hauff-Technik MIS100 ND und MIS100 D oder gleichwertig,

Gewählter Hersteller und Typ ________________________________
Menge: 9,000 St

**05.08.0010 Zulage zur Position Mehrspartenhauseinführung MIS 100, für Spartendichtelement Wasser geeignet für die Abdichtung von 1 Wasserleitung,**
Zulage zur Position Mehrspartenhauseinführung MIS 100, für Spartendichtelement Wasser geeignet für die Abdichtung von 1 Wasserleitung,
mit Öffnungen für:
-1 x Wasserleitungsschlauch DA 32, DA 40 oder DA 50 mm

Liefern und entsprechend den einschlägigen Verlegerichtlinien, der Technischen Information des Herstellers und den Angaben des AG einbauen.

Hersteller:  Hauff-Technik SDW oder gleichwertig,

Gewählter Hersteller und Typ ________________________________
Menge: 9,000 St

**05.08.0011 Sanierungsfutterrohr DN 100, für Hauseinführung in brüchigem Mauerwerk,**
*** Bedarfsposition ohne GB
Sanierungsfutterrohr DN 100, für Hauseinführung in brüchigem Mauerwerk,
zum Einbau in Mauerwerk, für das die zuvor beschriebenen Einzel- und Mehrspartenhauseinführungen nicht geeignet sind,
Werkstoff PVC, Wandungsstärke 4 - 6 mm, für Medienrohre bis DA 63,
Lastfall: Wassereinwirkungsklasse DIN 18533 W1.1-E, Wassereinwirkungsklasse DIN 18533 W1.2-E
einschließlich Kernbohrung min. DN 150 mm
für Wandstärke bis 0,50 m, inklusive ausgießen mit Vergussmörtel,
liefern und entsprechend den Herstellerangaben einbauen,

Hersteller:  Hauff-Technik SFR100 oder gleichwertig,

Gewählter Hersteller und Typ ________________________________
Menge: 1,000 St

**05.08.0012 Leistung wie zuletzt in vollem Wortlaut beschrieben, jedoch für Wandstärke bis 1,00 m**
*** Bedarfsposition ohne GB
Menge: 1,000 St

**05.08.0013 Hausanschlussgarnitur 1 1/4" - da 40**
Hausanschlussgarnitur 1 1/4" - da 40
für Hausanschluss im Schacht
komplett, einschließlich:
1 St Kugelhahn Rotguss 5/4", mit Teflondichtung, ohne Anschlag, mit Stellungs
  markierung, PN 16
1 St komplette Verbindung vom vorbeschriebenen Kugelhahn bis zum
  PE - Rohr DA 40 wie folgt:
  S - Teil 360° verstellbar, Messing,
  Abmessungen 40 mm x 1 1/4 Zoll,
  TYP 229, Art. Nr. 46120,
  Hersteller ISIFLO
Menge: 40,000 St

**05.08.0014 Hausanschlussgarnitur 1 1/4" - da 50**
Hausanschlussgarnitur 1 1/4" - da 50
für Hausanschluss im Schacht
komplett, einschließlich:
1 St Kugelhahn Rotguss 5/4", mit Teflondichtung, ohne Anschlag, mit Stellungs
  markierung, PN 16
1 St komplette Verbindung vom vorbeschriebenen Kugelhahn bis zum
  PE - Rohr DA 50 wie folgt:
  S - Teil 360° verstellbar, Messing,
  Abmessungen 50 mm x 1 1/4 Zoll,
  TYP 229, Art. Nr. 46140,
  Hersteller ISIFLO
Menge: 1,000 St

**05.08.0015 Hausanschluss-Schieber mit Steckfitting DA 40,**
Hausanschluss-Schieber mit Steckfitting DA 40,
weichdichtender Schieber mit beidseitiger Steckmuffe für die längskraftschlüssige Verbindung mit PE-Rohren nach DIN 8074,
Spindelvierkant: 12,3 mm, Oberteil mit Rundgewinde zur stiftlosen Befestigung der Einbaugarnitur,
Prüfgrundlage: Trinkwasser nach EN 1074-1, EN 1074-2 und EN 12266-1.
Material: GJS-400, Korrosionsschutz durch Epoxidharz-Pulverbeschichtung
innen und außen gemäß Gütesicherung RAL-GZ 662 der Gütegemeinschaft
Schwerer Korrosionsschutz – GSK unter Berücksichtigung der DIN 3476 (P)
und DIN 30677-2
Spindel: nichtrostender Stahl
Keil:  Messing, innen und außen EPDM gemäß DVGW W 270
Medium: Trinkwasser
Max. Betriebsdruck: 16 bar
Rohraußendurchmesser: 40 mm
einschließlich Stützhülse aus nichtrostendem Stahl für PE-Rohre,
Hersteller/Typ: Hawle / Hausanschluss-Schieber mit Steckfitting Nr. 260
oder gleichwertig

Hersteller/Typ '....................................................' vom Bieter einzutragen.
Menge: 2,000 St

**05.08.0016 Teleskop-Einbaugarnitur für Hausanschluss DA 40 RD 1,10 - 1,70 m**
Teleskop-Einbaugarnitur für Hausanschluss DA 40 RD 1,10 - 1,70 m
Einbaugarnitur teleskopisch,
für die Betätigung von Absperrarmaturen im erdverlegten Rohrleitungsbau,
mit Rundgewindeglocke mit Rundgewindeglocke zur stiftlosen Befestigung der Einbaugarnitur am Rundgewindeadapter der Absperrarmatur, mit Flügelklappe unter Betätigungsvierkant zur oberen Abstützung in der Tragplatte der Straßenkappe, Flügelkappe mit Hülsrohr verschweißt, Kuppelmuffe mit Bohrung und Splint für die auszugssichere Verbindung der Einbaugarnitur mit der Spindel der Absperrarmatur, mit Hülsrohr aus PE-HD.
Material:
Rundgewindeglocke: GJL-250,
Korrosionsschutz durch Epoxidharz-Pulverbeschichtung innen und außen gemäß Gütesicherung RAL-GZ 662 der Gütegemeinschaft Schwerer Korrosionsschutz – GSK unter Berücksichtigung der DIN 3476 (P) und DIN 30677-2
Schlüsselnuss und Kuppelmuffe: GJS-400, verzinkt
Schlüsselstange: Stahl S355J2G3 nach DIN EN 10025 - verzinkt
Schub-und Schutzrohr: PE-HD
passend zum angebotenen Hausanschlussschieber,
Hersteller/Typ: Hawle / Teleskop-Einbaugarnitur Nr. 960
oder gleichwertig

Hersteller/Typ '....................................................'
vom Bieter einzutragen.
Menge: 2,000 St

**05.08.0017 Steckfitting DA 40, einerseits mit ZAK-Spitzende und Verdrehsicherung für die formschlüssige Verbindung von Armaturen und Formstücken mit ZAK-Muffe, andererseits mit Steckmuffe für die längskraftschlüssige Verbindung mit PE-Rohren nach DIN 8074, Prüfgrundlage DVGW W 534.**
Steckfitting DA 40, einerseits mit ZAK-Spitzende und Verdrehsicherung für die formschlüssige Verbindung von Armaturen und Formstücken mit ZAK-Muffe, andererseits mit Steckmuffe für die längskraftschlüssige Verbindung mit PE-Rohren nach DIN 8074, Prüfgrundlage DVGW W 534.
Material: GSJ-400,
Korrosionsschutz durch Epoxidharz-Pulverbeschichtung innen und außen gemäß Gütesicherung RAL-GZ 662 der Gütegemeinschaft Schwerer Korrosionsschutz - GSK unter Berücksichtigung der DIN 3476 (P) und DIN 30677-2,
Medium: Trinkwasser,
Max. Betriebsdruck: 16 bar,
ZAK 46,
Rohraußendurchmesser: DA 40 mm,
einschließlich der für den fachgerechten Einbau erforderlichen Stützhülse,

Hersteller/Typ: Hawle / S-Stück - System BAIO Nr. 531 oder gleichwertig,

Hersteller und Typ '....................................................' vom Bieter einzutragen.
Menge: 2,000 St

**05.08.0018 Reduzierstück PE DN/OD32 DN25 SDR11**
STLB-Bau 2025-10 043
Reduzierstück aus PE, zum Heizelementmuffenschweißen, für Druckrohrleitung aus PE, für Trinkwasser DIN EN 12201, DVGW GW 335-B2, DN/OD 32, 2. DN/OD 25, SDR 11.
Menge: 3,000 St

**05.08.0019 Reduzierstück PE DN/OD40 DN32 SDR11**
STLB-Bau 2025-10 043
Reduzierstück aus PE, zum Heizelementmuffenschweißen, für Druckrohrleitung aus PE, für Trinkwasser DIN EN 12201, DVGW GW 335-B2, DN/OD 40, 2. DN/OD 32, SDR 11.
Menge: 8,000 St

**05.08.0020 Reduzierstück PE DN/OD50 DN40 SDR11**
STLB-Bau 2025-10 043
Reduzierstück aus PE, zum Heizelementmuffenschweißen, für Druckrohrleitung aus PE, für Trinkwasser DIN EN 12201, DVGW GW 335-B2, DN/OD 50, 2. DN/OD 40, SDR 11.
Menge: 2,000 St

**05.08.0021 Reduzierstück PE DN/OD63 DN40 SDR11**
STLB-Bau 2025-10 043
Reduzierstück aus PE, zum Heizelementmuffenschweißen, für Druckrohrleitung aus PE, für Trinkwasser DIN EN 12201, DVGW GW 335-B2, DN/OD 63, 2. DN/OD 40, SDR 11.
Menge: 2,000 St

**05.08.0022 Muffe PE DN/OD32 SDR11**
STLB-Bau 2025-10 043
Muffe aus PE, zum Heizelementmuffenschweißen, für Druckrohrleitung aus PE, für Trinkwasser DIN EN 12201, DVGW GW 335-B2, DN/OD 32, SDR 11.
Menge: 12,000 St

**05.08.0023 Muffe PE DN/OD40 SDR11**
STLB-Bau 2025-10 043
Muffe aus PE, zum Heizelementmuffenschweißen, für Druckrohrleitung aus PE, für Trinkwasser DIN EN 12201, DVGW GW 335-B2, DN/OD 40, SDR 11.
Menge: 27,000 St

**05.08.0024 Muffe PE DN/OD50 SDR11**
STLB-Bau 2025-10 043
Muffe aus PE, zum Heizelementmuffenschweißen, für Druckrohrleitung aus PE, für Trinkwasser DIN EN 12201, DVGW GW 335-B2, DN/OD 50, SDR 11.
Menge: 3,000 St

**05.08.0025 Muffe PE DN/OD63 SDR11**
STLB-Bau 2025-10 043
Muffe aus PE, zum Heizelementmuffenschweißen, für Druckrohrleitung aus PE, für Trinkwasser DIN EN 12201, DVGW GW 335-B2, DN/OD 63, SDR 11.
Menge: 2,000 St

**05.08.0026 Winkel 45Grad PE DN/OD40 SDR11**
STLB-Bau 2025-10 043
Winkel aus PE, zum Heizelementmuffenschweißen, 45 Grad, für Druckrohrleitung aus PE, für Trinkwasser DIN EN 12201, DVGW GW 335-B2, DN/OD 40, SDR 11.
Menge: 9,000 St

**05.08.0027 Winkel 90Grad PE DN/OD40 SDR11**
STLB-Bau 2025-10 043
Winkel aus PE, zum Heizelementmuffenschweißen, 90 Grad, für Druckrohrleitung aus PE, für Trinkwasser DIN EN 12201, DVGW GW 335-B2, DN/OD 40, SDR 11.
Menge: 7,000 St

**05.08.0028 Winkel 45Grad PE DN/OD50 SDR11**
STLB-Bau 2025-10 043
Winkel aus PE, zum Heizelementmuffenschweißen, 45 Grad, für Druckrohrleitung aus PE, für Trinkwasser DIN EN 12201, DVGW GW 335-B2, DN/OD 50, SDR 11.
Menge: 2,000 St

**05.08.0029 Winkel 90Grad PE DN/OD50 SDR11**
STLB-Bau 2025-10 043
Winkel aus PE, zum Heizelementmuffenschweißen, 90 Grad, für Druckrohrleitung aus PE, für Trinkwasser DIN EN 12201, DVGW GW 335-B2, DN/OD 50, SDR 11.
Menge: 2,000 St

**05.08.0030 Winkel 45Grad PE DN/OD63 SDR11**
STLB-Bau 2025-10 043
Winkel aus PE, zum Heizelementmuffenschweißen, 45 Grad, für Druckrohrleitung aus PE, für Trinkwasser DIN EN 12201, DVGW GW 335-B2, DN/OD 63, SDR 11.
Menge: 2,000 St

**05.08.0031 Winkel 90Grad PE DN/OD63 SDR11**
STLB-Bau 2025-10 043
Winkel aus PE, zum Heizelementmuffenschweißen, 90 Grad, für Druckrohrleitung aus PE, für Trinkwasser DIN EN 12201, DVGW GW 335-B2, DN/OD 63, SDR 11.
Menge: 2,000 St

**05.08.0032 Klemmfitting, PP, Endkappe, DA 40 - DA 63, für Trinkwasser, PN 16**
Klemmfitting, PP, Endkappe, DA 40 - DA 63, für Trinkwasser, PN 16
für Druckrohrleitung aus PE DIN EN 12201-1 und DIN EN 12201-2,
Rohrleitung PE 100 DA 40 - DA 63 SDR11,
Hersteller und Typ Plasson / Serie 18
oder gleichwertig,

Hersteller und Typ '....................................................' vom Bieter einzutragen.
Menge: 50,000 St

**05.08.0033 Stützhülse Kunststoff für Rohr TW PE100 DA 40 SDR11**
Stützhülse Kunststoff für Rohr TW PE100 DA 40 SDR11
Einteilige Stützhülse aus Kunststoff für PE-Rohre an zuggesicherten Verbindungsstellen und Schraubmuffenverbindungen.
Rohraußendurchmesser: d 40 mm
Rohrwandstärke: SDR 11

Hersteller/Typ '....................................................' vom Bieter einzutragen.
Menge: 47,000 St

**05.08.0034 Stützhülse Kunststoff für Rohr TW PE100 DA 50 SDR11**
Stützhülse Kunststoff für Rohr TW PE100 DA 50 SDR11
Einteilige Stützhülse aus Kunststoff für PE-Rohre an zuggesicherten Verbindungsstellen und Schraubmuffenverbindungen.
Rohraußendurchmesser: d 50 mm
Rohrwandstärke: SDR 11

Hersteller/Typ '....................................................' vom Bieter einzutragen.
Menge: 1,000 St

**05.08.0035 Stützhülse Kunststoff für Rohr TW PE100 DA 63 SDR11**
Stützhülse Kunststoff für Rohr TW PE100 DA 63 SDR11
Einteilige Stützhülse aus Kunststoff für PE-Rohre an zuggesicherten Verbindungsstellen und Schraubmuffenverbindungen.
Rohraußendurchmesser: d 63 mm
Rohrwandstärke: SDR 11

Hersteller/Typ '....................................................' vom Bieter einzutragen.
Menge: 2,000 St

**05.08.0036 Kugelhahn mit Trommelstopfen, Rotguss, 1 1/4",**
Kugelhahn mit Trommelstopfen, Rotguss, 1 1/4",
Kugelhahn Rotguss 1 1/4", mit Teflondichtung, ohne Anschlag, mit Stellungsmarkierung, PN 16, gemeinsam mit Trommelstopfen liefern und einbauen.
Menge: 35,000 St

**05.08.0037 T-Verteiler Messing (Y-Stück R 1 1/4" / 2x Rp 1 1/4")**
T-Verteiler Messing (Y-Stück R 1 1/4" / 2x Rp 1 1/4")
1 x Außengewinde R 1 1/4",
2 x Innengewinde Rp 1 1/4",
aus Preßmessing, PN 16,

Hersteller/Typ '....................................................' vom Bieter einzutragen.
Menge: 5,000 St

**05.08.0038 Langnippel 1 1/4"**
Langnippel 1 1/4"
Baulänge 150 mm,
aus Rotguss, PN 16,

Hersteller/Typ '....................................................' vom Bieter einzutragen.
Menge: 5,000 St

#### 05.09 Notversorgung, Provisorien und Inbetriebnahme

*Hinweis: Hinweis für die folgenden Positionen Notversorgungen Hausanschlüsse*
Hinweis für die folgenden Positionen Notversorgungen Hausanschlüsse

Diese Leistungen sind im Wesentlichen für Aus- und Wiedereinbau
von Notversorgungen von vorhandenen Wasserleitungshausanschlüsse,
im Zuge der Sanierung (Erneuerung) vorhandener Ortshauptleitungen vorgesehen.

Das Ortsnetz wird abschnittsweise, entsprechend dem Baufortschritt in Betrieb genommen. Grundsätzlich sind folgende Abschnitte vorgesehen
=> 1. Abschnitt, von HY13 bis HY11, einschl. Anschluss Gallusweg, Wangerweg und Brückenstraße
=> 2. Abschnitt, von HY11 bis HY8, einschl. Anschluss an die Gewässerquerung
=> 3. Abschnitt, HY7 bis zum südlichen Bauende

Der Umfang der erforderlichen Notversorgung unterscheidet sich in den einzelnen Abschnitten zum einen aufgrund der Anzahl betroffener Hausanschlüsse und zum anderen, inwieweit die alte Wasserleitung weiterhin für die Versorgung der Gebäude in Betrieb gehalten werden kann, bis die Hausanschlüsse umgeschlossen werden können.

Eine reibungslose Koordination zwischen Auftragnehmer, Auftraggeber, Anliegern und der örtlichen Bauleitung ist zwingend notwendig.
Die Arbeiten der Tiefbaukolonne und der Rohrleitungskolonne sind intern abzustimmen, Unstimmigkeiten sind intern zu klären und dürfen nicht zu Lasten des AG gehen.

Vor Ausführung der Arbeiten ist in jedem Fall der zuständige
Wassermeister der Stadt Leutkirch zu informieren und der Ablauf
mit ihm abzustimmen!

Kontaktdaten:
Thorsten Huber
Brühlstraße 23
88299 Leutkirch im Allgäu
Mobiltelefon: +49 (152) 21350468

**05.09.0001 Notleitungen (Notversorgung) mit PE - Rohren DN 32 - 50 aufbauen, unterhalten, sichern und nach Abschluss der Maßnahme wieder beseitigen. Die Verbindungen und Anschlüsse sind mit komplettem Anschlussmaterial (Fittings, Abzweige u.a.) zu kalkulieren.**
Notleitungen (Notversorgung) mit PE - Rohren DN 32 - 50 aufbauen, unterhalten, sichern und nach Abschluss der Maßnahme wieder beseitigen. Die Verbindungen und Anschlüsse sind mit komplettem Anschlussmaterial (Fittings, Abzweige u.a.) zu kalkulieren.
Ausführung im "Abschnitt 2" für Hausanschlüsse, welche nicht durch eine provisorische Überleitung über die alte Wasserleitung weiterversorgt werden können.
Aus hygienischen Gründen sind ausschließlich neue Leitungen zu verwenden.
Das Abstellen der Hauptleitungen unter rechtzeitiger Bekanntgabe der Betroffenen wird nach Aufwand im Gewerk Stundenlohnarbeiten vergütet.
Es ist sicherzustellen, dass die Anschlussnehmer ständig mit Wasser versorgt werden.
Notleitungen sind für ca. 8 Häuser herzustellen.
Anschlusslängen pro Haus im Mittel zwischen ca. 10 und 80 m.
Gesamtlänge der Leitungen in diesem Abschnitt ca. 120 - 170 m
Anschluss am Hydrantenschacht Ho.HS13 und/oder Überflurhydranten.
Vor Inbetriebnahme der Notversorgung sind alle Leitungen gründlich zu spülen!
Erforderliche Überdeckungsarbeiten erfolgen durch die Tiefbaufirma (Überfahrten, Zufahrten u.a.).
Vergütung nach Baufortschritt.
Menge: 1,000 psch

**05.09.0002 Leistung wie zuletzt in vollem Wortlaut beschrieben, jedoch Notleitung (Notversorgung) im Abschnitt 3, Bereich Freihalder Straße,**
Leistung wie zuletzt in vollem Wortlaut beschrieben, jedoch Notleitung (Notversorgung) im Abschnitt 3, Bereich Freihalder Straße,
Ausführung im Abschnitt 3, Bereich Freihalder Straße
Notleitungen sind für ca. 5 Häuser vom Schacht Ho.HS10 herzustellen.
Anschlusslängen pro Haus im Mittel zwischen ca. 20 und 80 m.
Gesamtlänge der Leitungen in diesem Abschnitt ca. 250 m
Vor Inbetriebnahme der Notversorgung sind alle Leitungen gründlich zu spülen!
Erforderliche Überdeckungsarbeiten erfolgen durch die Tiefbaufirma (Überfahrten, Zufahrten u.a.).
Vergütung nach Baufortschritt.
Menge: 1,000 psch

**05.09.0003 Leistung wie zuletzt in vollem Wortlaut beschrieben, jedoch Notleitung (Notversorgung) im Abschnitt 3, Bereich Ho.HS50,**
Leistung wie zuletzt in vollem Wortlaut beschrieben, jedoch Notleitung (Notversorgung) im Abschnitt 3, Bereich Ho.HS50,
Ausführung im Abschnitt 3, Bereich Ho.HS50
Notleitungen sind für den Umbau des Schachts Ho.HS50 für die angeschlossenen Hausanschlüsse (4 Stück) vom Schacht Ho.HS2 herzustellen.
Anschluss an Hydrantenkugel im Schacht Ho.HS2, Anschlusslänge bis zu den Hausanschlüssen ca. 15 m
Vor Inbetriebnahme der Notversorgung sind alle Leitungen gründlich zu spülen!
Erforderliche Überdeckungsarbeiten erfolgen durch die Tiefbaufirma (Überfahrten, Zufahrten u.a.).
Vergütung nach Baufortschritt.
Menge: 1,000 psch

*Hinweis: Hinweis zu nachfolgenden Positionen für Provisorische Verbindungsleitungen der bestehenden Wasserleitung:*
Hinweis zu nachfolgenden Positionen für Provisorische Verbindungsleitungen der bestehenden Wasserleitung:
Die bestehende Wasserleitung liegt in Teilen im Bereich des Rohrleitungsgraben bzw. des zum Teil in der Trasse bzw. im Bereich des Rohrleitungsgrabens der neuen Wasserleitung.
Da die alte Wasserleitung nach der Inbetriebnahme der neuen Wasserleitung bzw. im Bauablauf außer Betrieb genommen wird und die neue und alte Wasserleitung auf einer ähnlichen Tiefenlage liegen, sind provisorische Verbindungen zwischen der neuen und alten Wasserleitung vorgesehen, um den Umfang der erforderlichen Notversorgungen zu minimieren.
Die Provisorien sind in enger Abstimmung mit dem Wassermeister der Stadt Leutkirch sowie der örtlichen Bauleitung auszuführen.

**05.09.0004 Provisorische Verbindungsleitung DA 125 zur Teilinbetriebnahme der neuen Wasserleitung, Verbindung zwischen Schacht Ho.HS10 (Bestand) und Ho.HS11 (neu)**
Provisorische Verbindungsleitung DA 125 zur Teilinbetriebnahme der neuen Wasserleitung, Verbindung zwischen Schacht Ho.HS10 (Bestand) und Ho.HS11 (neu)
herstellen eines Provisorium zur Verbindung der alten Wasserleitung DN 150 außerhalb des bestehenden Schachts Ho.HS10 mit dem neuen Hydrantenschacht Ho.HS11.
Vorgesehen ist eine Verbindungsleitung aus PE-Druckrohr DA 125 um die Versorgungssicherheit aufrecht zu erhalten. Nach Inbetriebnahme der neuen Wasserleitung vollständig zurückbauen, Materialien aufnehmen und entsprgen.
Einzukalkulieren ist der beidseitige Anschluss zur Verbindung von Gussrohren DN150 mit PE-DA 125 und für den Anschluss an die Hydrantenkugel von oben. Inklusive Rohrmaterial, Form- und Verbindungsstücke, Kleinteile etc.
Der bestehende Leitungsabschnitt kann nicht dauerhaft abgestellt werden, die Ausführung des Provisorium hat daher in einem Zuge zu erfolgen.

Länge provisorische Rohrleitung ca. 10 m
Durchmesser DA125

Art der Ausführung nach Wahl und Erfordernis des AN.
Menge: 1,000 psch

**05.09.0005 Nach Abbau der Notversorgungen/Überleitungen und wieder Inbetriebnahme**
Nach Abbau der Notversorgungen/Überleitungen und wieder Inbetriebnahme
der örtlichen Wasserversorgungsleitung,
ausbauen, reinigen und wieder einbauen der Siebeinlage an den
Hausanschlussleitungen der jeweiligen Häuser.
Ausführung nach Bedarf (Verstopfungen, Ablagerungen etc.).
Menge: 17,000 St

**05.09.0006 Ein- und wieder ausgraben von Notversorgungsleitungen**
Ein- und wieder ausgraben von Notversorgungsleitungen
DN 32 - 63 mit örtlich vorhandenem Kiesmaterial in
Grundstückszufahrten einschl. liefern und einbetten in Sand.
Sandeinbettung nach Ausbau beseitigen.
Ausführung in Absprache mit dem Rohrverleger im Vorfeld der Tiefbauarbeiten.
Menge: 50,000 m

*Hinweis: Hinweis zur Trinkwasseruntersuchung:*
Hinweis zur Trinkwasseruntersuchung:

Die ausgeschriebenen Trinkwasseruntersuchungen werden in erster Linie aus den neu verlegten Leitungen entnommen. Aufgrund des vorgesehenen Bauablaufs ist die neue Leitung in mehreren Einzelabschnitten (ca. 6 Stück) zu beproben und abschnittsweise in Betrieb zu nehmen.
Der Kalkulator hat hierzu die detaillierte Baubeschreibung zu beachten.
Trinkwasseruntersuchungen im bestehenden Netz sind nicht grundsätzlich vorgesehen und müssen vor der Ausführung vom Wassermeister der Stadt Leutkirch sowie der örtlichen Bauleitung freigegeben werden.
Die Vergütung erfolgt nur für bestandene Trinkwasseruntersuchungen!

**05.09.0007 Druckrohr spülen desinfizieren TW Wasser Wasserstoffperoxid Desinfektionsm. DN100**
STLB-Bau 2025-10 043
Druckrohrleitung vor Inbetriebnahme spülen, desinfizieren DVGW W 291, für Trinkwasser, aus duktilem Gusseisen, mit Wasser, Entkeimungsmittel Wasserstoffperoxid, einschl. Desinfektionsmittel, DN 100, Ausführung gemäß Einzelbeschreibung,
Einzelbeschreibungs-Nr 'Ausführung in mehreren Teilabschnitten gemäß Baufortschritt'.
Menge: 140,000 m

**05.09.0008 Druckrohr spülen desinfizieren TW Wasser Wasserstoffperoxid Desinfektionsm. DN125**
STLB-Bau 2025-10 043
Druckrohrleitung vor Inbetriebnahme spülen, desinfizieren DVGW W 291, für Trinkwasser, aus duktilem Gusseisen, mit Wasser, Entkeimungsmittel Wasserstoffperoxid, einschl. Desinfektionsmittel, DN 125, Ausführung gemäß Einzelbeschreibung,
Einzelbeschreibungs-Nr 'Ausführung in mehreren Teilabschnitten gemäß Baufortschritt'.
Menge: 4,500 m

**05.09.0009 Druckrohr spülen desinfizieren TW Wasser Wasserstoffperoxid Desinfektionsm. DN150**
STLB-Bau 2025-10 043
Druckrohrleitung vor Inbetriebnahme spülen, desinfizieren DVGW W 291, für Trinkwasser, aus duktilem Gusseisen, mit Wasser, Entkeimungsmittel Wasserstoffperoxid, einschl. Desinfektionsmittel, DN 150, Ausführung gemäß Einzelbeschreibung,
Einzelbeschreibungs-Nr 'Ausführung in mehreren Teilabschnitten gemäß Baufortschritt'.
Menge: 375,000 m

**05.09.0010 Druckrohr spülen desinfizieren TW Wasser Wasserstoffperoxid Desinfektionsm. DN200**
STLB-Bau 2025-10 043
Druckrohrleitung vor Inbetriebnahme spülen, desinfizieren DVGW W 291, für Trinkwasser, aus duktilem Gusseisen, mit Wasser, Entkeimungsmittel Wasserstoffperoxid, einschl. Desinfektionsmittel, DN 200, Ausführung gemäß Einzelbeschreibung,
Einzelbeschreibungs-Nr 'Ausführung in mehreren Teilabschnitten gemäß Baufortschritt'.
Menge: 330,000 m

*Hinweis: Hinweis zur Druckprüfung*
Hinweis zur Druckprüfung
Die nachfolgenden Positionen Druckprüfungen sind nach DIN EN 805 ausgeschrieben.
In Anlehnung an diese DIN EN 805 gelten auch die Angaben aus der DVGW W 400 - 2 (2022).

Vor Ausführung einer Druckprüfung wird der zulässige Prüfdruck unter Berücksichtigung der jeweiligen Tiefenlage und des jeweiligen Rohrmaterials festgelegt.
In der Regel bewegt sich der Prüfdruck bei duktilen Gussleitungen zwischen ca. 16 und 19 bar

**05.09.0011 Druckprüfung Wasserverlustverfahren Druckrohr Wasser DN100 maxRohr-L 100 m Wasser beigestellt ableiten**
STLB-Bau 2025-10 043
Druckprüfung DIN EN 805, als Vorprüfung, Druckabfallprüfung und Hauptdruckprüfung nach dem Wasserverlustverfahren, an Druckrohrleitungen aus duktilem Gusseisen, für Wasser, Nenndruck 1,6 MPa (16 bar), DN 100,
max. Rohrleitungslänge '100' m, Wasser wird beigestellt und ist abzuleiten. Ausführung gemäß Einzelbeschreibung,

Einzelbeschreibungs-Nr 'Ausführung in mehreren Teilabschnitte gemäß Baufortschritt'.
Menge: 140,000 m

**05.09.0012 Druckprüfung Wasserverlustverfahren Druckrohr Wasser DN125 maxRohr-L 20 m Wasser beigestellt ableiten**
STLB-Bau 2025-10 043
Druckprüfung DIN EN 805, als Vorprüfung, Druckabfallprüfung und Hauptdruckprüfung nach dem Wasserverlustverfahren, an Druckrohrleitungen aus duktilem Gusseisen, für Wasser, Nenndruck 1,6 MPa (16 bar), DN 125,
max. Rohrleitungslänge '20' m, Wasser wird beigestellt und ist abzuleiten. Ausführung gemäß Einzelbeschreibung,

Einzelbeschreibungs-Nr 'Ausführung in mehreren Teilabschnitte gemäß Baufortschritt'.
Menge: 4,500 m

**05.09.0013 Druckprüfung Wasserverlustverfahren Druckrohr Wasser DN150 maxRohr-L 100 m Wasser beigestellt ableiten**
STLB-Bau 2025-10 043
Druckprüfung DIN EN 805, als Vorprüfung, Druckabfallprüfung und Hauptdruckprüfung nach dem Wasserverlustverfahren, an Druckrohrleitungen aus duktilem Gusseisen, für Wasser, Nenndruck 1,6 MPa (16 bar), DN 150,
max. Rohrleitungslänge '100' m, Wasser wird beigestellt und ist abzuleiten. Ausführung gemäß Einzelbeschreibung,

Einzelbeschreibungs-Nr 'Ausführung in mehreren Teilabschnitten gemäß Baufortschritt'.
Menge: 375,000 m

**05.09.0014 Druckprüfung Wasserverlustverfahren Druckrohr Wasser DN200 maxRohr-L 400 m Wasser beigestellt ableiten**
STLB-Bau 2025-10 043
Druckprüfung DIN EN 805, als Vorprüfung, Druckabfallprüfung und Hauptdruckprüfung nach dem Wasserverlustverfahren, an Druckrohrleitungen aus duktilem Gusseisen, für Wasser, Nenndruck 1,6 MPa (16 bar), DN 200,
max. Rohrleitungslänge '400' m, Wasser wird beigestellt und ist abzuleiten. Ausführung gemäß Einzelbeschreibung,

Einzelbeschreibungs-Nr 'Ausführung in mehreren Teilabschnitten gemäß Baufortschritt'.
Menge: 330,000 m

**05.09.0015 Mikrobiologische Trinkwasseruntersuchung**
Mikrobiologische Trinkwasseruntersuchung
nach der Trinkwasserverordnung V, Anlage 1,2,5 (E-Coli, Coliforme,
Aeromonas, Kolonienzahl),
vergütet werden nur bestandene Untersuchungen.
Einschl. Probenahmen und Gebühren für die Analysen.
Die Entnahmestellen sind zu dokumentieren. Die Wasseranalysen erfolgen
gem. Trinkwasserverordnung, DIN EN 805 und dem DVGW - Arbeitsblatt W291.
Das Prüfprotokoll ist in 3 - facher Ausführung zu erstellen und unaufgefordert an den Wassermeister und die örtliche Bauleitung zu übergeben.

Voraussetzungen der Trinkwasseruntersuchung:
Nach der Desinfektion ist die Wasserleitung mit Trinkwasser durchzuspülen,
bis das Desinfektionsmittel nicht mehr nachweisbar ist. Vorher darf mit der
Probenahme für die Trinkwasseruntersuchung nicht begonnen werden.

Hinweis: Die Inbetriebnahme der Leitung erfolgt erst, wenn die Untersuchung
  keine Coli - Organismen anzeigt und erst nach Rücksprache und
  Genehmigung durch den AG!
Menge: 6,000 St

**05.09.0016 Inbetriebnahme, Funktionsprüfung und Abnahme**
Inbetriebnahme, Funktionsprüfung und Abnahme
Die Inbetriebnahme für das gesamte Gewerk bzw. zur  Anlage gehörende Aggregate ist von dem AN komplett zu  koordinieren.
Inbetriebnahme und die Funktionsprüfungen sind in Anwesenheit des AN, AG unter Berücksichtigung des  Gesamtterminplanes durchzuführen.
Die Funktionsprüfung hat vor der Inbetriebnahme stattzufinden. Die Prüfung ist vom AN zu protokollieren und das  Protokoll dem Auftraggeber bzw. dessen Vertreter vorzulegen.
Es ist davon auszugehen, dass die Anlagen stufenweise (Einzelabschnitte entsprechend dem Baufortschritt, ca. 6 Abschnitte) in Betrieb genommen werden müssen. Kosten für Teilinbetriebnahmen nach Baufortschritt soweit nicht separat ausgeschrieben sind einzukalkulieren.
Sind mehrmalige Inbetriebnahmen aus Gründen die der Bauherr nicht zu vertreten hat erforderlich, werden diese Kosten entsprechend dem Verursacherprinzip weitergegeben.
Menge: 1,000 psch

### 06 STUNDENLOHNARBEITEN FÜR ALLE GEWERKE

#### 06.01 Verrechnungssätze für Löhne und Geräte

*Hinweis: Hinweis für die nachfolgenden Positionen*
Hinweis für die nachfolgenden Positionen

Verrechnungssätze für Löhne
Die Verrechnungssätze für die nachstehenden Lohn- und Berufsgruppen sind unaufgegliedert anzubieten. In ihnen sind enthalten:
- Lohn- und Gehaltskosten
- Gehaltsnebenkosten
- Sozialkosten einschließlich Sozialkassenbeiträge
- Gemeinkostenanteile
- Gewinn
Zuschläge zu den Verrechnungssätzen für vom AG angeordnete oder zu vertretende Nacht-, Sonntags-, Feiertags- und Mehrarbeit (Überstunden) sind gesondert nachzuweisen. Sie werden in Höhe der tariflichen Vereinbarung vergütet.
Für Nacht-, Sonntags- und Feiertagsarbeit wird als Zuschlag nur der Beitrag zur gesetzlichen Unfallversicherung vergütet.
Für Mehrarbeit werden zusätzlich die Sozialkosten vergütet.
Beschäftigt der Bieter bei einer der nachstehenden Lohn-/Berufsgruppen keine Arbeitskräfte, hat er dies anzugeben und stattdessen den Einsatz möglichst gleichwertiger Arbeitskräfte anzubieten.

Verrechnungssätze für Geräte
Geräte-, Maschinen- und Kraftfahrzeugstunden
In den nachstehenden Verrechnungssätzen sind alle Zuschläge, die Löhne für das Bedienungs- und Fachpersonal und die Kosten der Betriebsstoffe, nicht jedoch die Umsatzsteuer einzurechnen.
Die Abrechnung erfolgt nach tatsächlicher Einsatzzeit sowie der tatsächlichen LKW-Nutzlast (ohne Erhöhung der Nutzlaststufe für Sonderfahrzeuge).

Verrechnungssätze für Stoffe
Baustoffe frei Baustelle liefern einschließlich abladen
In den nachstehenden Verrechnungssätzen sind alle Zuschläge, jedoch nicht die Umsatzsteuer einzurechnen.

**06.01.0001 Bauvorarbeiter/-in sämtliche Kosten/Zuschläge**
*** Bedarfsposition ohne GB
STLB-Bau 2025-10 091
Stundenlohnarbeiten durch Bauvorarbeiter/-in
der Verrechnungssatz für die jeweilige Arbeitskraft umfasst sämtliche Aufwendungen wie Lohn- und Gehaltskosten, Lohn- und Gehaltsnebenkosten, Zuschläge, lohngebundene und lohnabhängige Kosten, sonstige Sozialkosten, Gemeinkosten, Wagnis und Gewinn. Ausführung gemäß Einzelbeschreibung,
Einzelbeschreibungs-Nr 'auf Anordnung des AG ausführen'.
Menge: 1,000 h

**06.01.0002 Baufacharbeiter/-in sämtliche Kosten/Zuschläge**
*** Bedarfsposition ohne GB
STLB-Bau 2025-10 091
Stundenlohnarbeiten durch Baufacharbeiter/-in
der Verrechnungssatz für die jeweilige Arbeitskraft umfasst sämtliche Aufwendungen wie Lohn- und Gehaltskosten, Lohn- und Gehaltsnebenkosten, Zuschläge, lohngebundene und lohnabhängige Kosten, sonstige Sozialkosten, Gemeinkosten, Wagnis und Gewinn. Ausführung gemäß Einzelbeschreibung,
Einzelbeschreibungs-Nr 'auf Anordnung des AG ausführen'.
Menge: 1,000 h

**06.01.0003 Bauhelfer/-in sämtliche Kosten/Zuschläge**
*** Bedarfsposition ohne GB
STLB-Bau 2025-10 091
Stundenlohnarbeiten durch Bauhelfer/-in
der Verrechnungssatz für die jeweilige Arbeitskraft umfasst sämtliche Aufwendungen wie Lohn- und Gehaltskosten, Lohn- und Gehaltsnebenkosten, Zuschläge, lohngebundene und lohnabhängige Kosten, sonstige Sozialkosten, Gemeinkosten, Wagnis und Gewinn. Ausführung gemäß Einzelbeschreibung,
Einzelbeschreibungs-Nr 'auf Anordnung des AG ausführen'.
Menge: 1,000 h

**06.01.0004 Maschinenführer/-in Fahrer/-in sämtliche Kosten/Zuschläge**
*** Bedarfsposition ohne GB
STLB-Bau 2025-10 091
Stundenlohnarbeiten durch Maschinenführer/-in, Fahrer/-in
der Verrechnungssatz für die jeweilige Arbeitskraft umfasst sämtliche Aufwendungen wie Lohn- und Gehaltskosten, Lohn- und Gehaltsnebenkosten, Zuschläge, lohngebundene und lohnabhängige Kosten, sonstige Sozialkosten, Gemeinkosten, Wagnis und Gewinn. Ausführung gemäß Einzelbeschreibung,
Einzelbeschreibungs-Nr 'auf Anordnung des AG ausführen'.
Menge: 1,000 h

**06.01.0005 Obermonteur/-in sämtliche Kosten/Zuschläge**
*** Bedarfsposition ohne GB
STLB-Bau 2025-10 091
Stundenlohnarbeiten durch Obermonteur/-in
der Verrechnungssatz für die jeweilige Arbeitskraft umfasst sämtliche Aufwendungen wie Lohn- und Gehaltskosten, Lohn- und Gehaltsnebenkosten, Zuschläge, lohngebundene und lohnabhängige Kosten, sonstige Sozialkosten, Gemeinkosten, Wagnis und Gewinn. Ausführung gemäß Einzelbeschreibung,
Einzelbeschreibungs-Nr 'auf Anordnung des AG ausführen'.
Menge: 1,000 h

**06.01.0006 Monteur/-in sämtliche Kosten/Zuschläge**
*** Bedarfsposition ohne GB
STLB-Bau 2025-10 091
Stundenlohnarbeiten durch Monteur/-in
der Verrechnungssatz für die jeweilige Arbeitskraft umfasst sämtliche Aufwendungen wie Lohn- und Gehaltskosten, Lohn- und Gehaltsnebenkosten, Zuschläge, lohngebundene und lohnabhängige Kosten, sonstige Sozialkosten, Gemeinkosten, Wagnis und Gewinn. Ausführung gemäß Einzelbeschreibung,
Einzelbeschreibungs-Nr 'auf Anordnung des AG ausführen'.
Menge: 1,000 h

**06.01.0007 Helfer/-in sämtliche Kosten/Zuschläge**
*** Bedarfsposition ohne GB
STLB-Bau 2025-10 091
Stundenlohnarbeiten durch Helfer/-in
der Verrechnungssatz für die jeweilige Arbeitskraft umfasst sämtliche Aufwendungen wie Lohn- und Gehaltskosten, Lohn- und Gehaltsnebenkosten, Zuschläge, lohngebundene und lohnabhängige Kosten, sonstige Sozialkosten, Gemeinkosten, Wagnis und Gewinn. Ausführung gemäß Einzelbeschreibung,
Einzelbeschreibungs-Nr 'auf Anordnung des AG ausführen'.
Menge: 1,000 h

**06.01.0008 Elektriker/-in sämtliche Kosten/Zuschläge**
*** Bedarfsposition ohne GB
STLB-Bau 2025-10 091
Stundenlohnarbeiten durch Elektriker/in
der Verrechnungssatz für die jeweilige Arbeitskraft umfasst sämtliche Aufwendungen wie Lohn- und Gehaltskosten, Lohn- und Gehaltsnebenkosten, Zuschläge, lohngebundene und lohnabhängige Kosten, sonstige Sozialkosten, Gemeinkosten, Wagnis und Gewinn. Ausführung gemäß Einzelbeschreibung,
Einzelbeschreibungs-Nr 'auf Anordnung des AG ausführen'.
Menge: 1,000 h

**06.01.0009 Explosionsstampfer Bedienungspersonal**
*** Bedarfsposition ohne GB
STLB-Bau 2025-10 091
Explosionsstampfer, mit Bedienungspersonal, einsetzen,
der Verrechnungssatz für die jeweilige Arbeitskraft umfasst sämtliche Aufwendungen wie Lohn- und Gehaltskosten, Lohn- und Gehaltsnebenkosten, Zuschläge, lohngebundene und lohnabhängige Kosten, sonstige Sozialkosten, Gemeinkosten, Wagnis und Gewinn,
der Verrechnungssatz für das Gerät umfasst sämtliche Aufwendungen für den Betrieb, Gemeinkosten, Wagnis und Gewinn, Ausführung gemäß Einzelbeschreibung,
Einzelbeschreibungs-Nr 'auf Anordnung des AG einsetzen'.
Menge: 1,000 h

**06.01.0010 Rüttelpl. Bedienungspersonal 10-12kN**
*** Bedarfsposition ohne GB
STLB-Bau 2025-10 091
Rüttelplatte, mit Bedienungspersonal, einsetzen,
der Verrechnungssatz für die jeweilige Arbeitskraft umfasst sämtliche Aufwendungen wie Lohn- und Gehaltskosten, Lohn- und Gehaltsnebenkosten, Zuschläge, lohngebundene und lohnabhängige Kosten, sonstige Sozialkosten, Gemeinkosten, Wagnis und Gewinn,
der Verrechnungssatz für das Gerät umfasst sämtliche Aufwendungen für den Betrieb, Gemeinkosten, Wagnis und Gewinn, Wuchtkraft 10 bis 12 kN, Ausführung gemäß Einzelbeschreibung,
Einzelbeschreibungs-Nr 'auf Anordnung des AG einsetzen'.
Menge: 1,000 h

**06.01.0011 Kompressor Bedienungspersonal 5-10m3/min**
*** Bedarfsposition ohne GB
STLB-Bau 2025-10 091
Kompressor, mit Bedienungspersonal, einsetzen,
der Verrechnungssatz für die jeweilige Arbeitskraft umfasst sämtliche Aufwendungen wie Lohn- und Gehaltskosten, Lohn- und Gehaltsnebenkosten, Zuschläge, lohngebundene und lohnabhängige Kosten, sonstige Sozialkosten, Gemeinkosten, Wagnis und Gewinn,
der Verrechnungssatz für das Gerät umfasst sämtliche Aufwendungen für den Betrieb, Gemeinkosten, Wagnis und Gewinn, Leistung 5 bis 10 m3/min, ein Bohrhammer, schallgedämmt, Ausführung gemäß Einzelbeschreibung,
Einzelbeschreibungs-Nr 'auf Anordnung des AG einsetzen'.
Menge: 1,000 h

**06.01.0012 Minibagger Fahrer-in**
*** Bedarfsposition ohne GB
STLB-Bau 2025-10 091
Minibagger, mit Fahrer/-in, einsetzen,
der Verrechnungssatz für die jeweilige Arbeitskraft umfasst sämtliche Aufwendungen wie Lohn- und Gehaltskosten, Lohn- und Gehaltsnebenkosten, Zuschläge, lohngebundene und lohnabhängige Kosten, sonstige Sozialkosten, Gemeinkosten, Wagnis und Gewinn,
der Verrechnungssatz für das Gerät umfasst sämtliche Aufwendungen für den Betrieb, Gemeinkosten, Wagnis und Gewinn, Fahrwerk mit Ketten, Ausführung gemäß Einzelbeschreibung,
Einzelbeschreibungs-Nr 'auf Anordnung des AG einsetzen'.
Menge: 1,000 h

**06.01.0013 Hydraulikbagger Fahrer-in Löffel 1-1,5m3**
*** Bedarfsposition ohne GB
STLB-Bau 2025-10 091
Hydraulikbagger, mit Fahrer/-in, einsetzen,
der Verrechnungssatz für die jeweilige Arbeitskraft umfasst sämtliche Aufwendungen wie Lohn- und Gehaltskosten, Lohn- und Gehaltsnebenkosten, Zuschläge, lohngebundene und lohnabhängige Kosten, sonstige Sozialkosten, Gemeinkosten, Wagnis und Gewinn,
der Verrechnungssatz für das Gerät umfasst sämtliche Aufwendungen für den Betrieb, Gemeinkosten, Wagnis und Gewinn, Fahrwerk mit Ketten, Löffelinhalt 1 bis 1,5 m3, Ausführung gemäß Einzelbeschreibung,
Einzelbeschreibungs-Nr 'auf Anordnung des AG einsetzen'.
Menge: 1,000 h

**06.01.0014 Hydraulikbagger Fahrer-in Löffel 1-1,5m3**
*** Bedarfsposition ohne GB
STLB-Bau 2025-10 091
Hydraulikbagger, mit Fahrer/-in, einsetzen,
der Verrechnungssatz für die jeweilige Arbeitskraft umfasst sämtliche Aufwendungen wie Lohn- und Gehaltskosten, Lohn- und Gehaltsnebenkosten, Zuschläge, lohngebundene und lohnabhängige Kosten, sonstige Sozialkosten, Gemeinkosten, Wagnis und Gewinn,
der Verrechnungssatz für das Gerät umfasst sämtliche Aufwendungen für den Betrieb, Gemeinkosten, Wagnis und Gewinn, Fahrwerk mit Bereifung, Löffelinhalt 1 bis 1,5 m3, Ausführung gemäß Einzelbeschreibung,
Einzelbeschreibungs-Nr 'auf Anordnung des AG einsetzen'.
Menge: 1,000 h

**06.01.0015 LKW Fahrer-in 1-3,5t**
*** Bedarfsposition ohne GB
STLB-Bau 2025-10 091
LKW, mit Fahrer/-in, einsetzen,
der Verrechnungssatz für die jeweilige Arbeitskraft umfasst sämtliche Aufwendungen wie Lohn- und Gehaltskosten, Lohn- und Gehaltsnebenkosten, Zuschläge, lohngebundene und lohnabhängige Kosten, sonstige Sozialkosten, Gemeinkosten, Wagnis und Gewinn,
der Verrechnungssatz für das Gerät umfasst sämtliche Aufwendungen für den Betrieb, Gemeinkosten, Wagnis und Gewinn, Nutzlast 1 bis 3,5 t, Ausführung gemäß Einzelbeschreibung,
Einzelbeschreibungs-Nr 'auf Anordnung des AG einsetzen'.
Menge: 1,000 h

**06.01.0016 LKW Fahrer-in 8-12t**
*** Bedarfsposition ohne GB
STLB-Bau 2025-10 091
LKW, mit Fahrer/-in, einsetzen,
der Verrechnungssatz für die jeweilige Arbeitskraft umfasst sämtliche Aufwendungen wie Lohn- und Gehaltskosten, Lohn- und Gehaltsnebenkosten, Zuschläge, lohngebundene und lohnabhängige Kosten, sonstige Sozialkosten, Gemeinkosten, Wagnis und Gewinn,
der Verrechnungssatz für das Gerät umfasst sämtliche Aufwendungen für den Betrieb, Gemeinkosten, Wagnis und Gewinn, Nutzlast 8 bis 12 t, Allradantrieb, Ausführung gemäß Einzelbeschreibung,
Einzelbeschreibungs-Nr 'auf Anordnung des AG einsetzen'.
Menge: 1,000 h

**06.01.0017 LKW Fahrer-in 12-20t**
*** Bedarfsposition ohne GB
STLB-Bau 2025-10 091
LKW, mit Fahrer/-in, einsetzen,
der Verrechnungssatz für die jeweilige Arbeitskraft umfasst sämtliche Aufwendungen wie Lohn- und Gehaltskosten, Lohn- und Gehaltsnebenkosten, Zuschläge, lohngebundene und lohnabhängige Kosten, sonstige Sozialkosten, Gemeinkosten, Wagnis und Gewinn,
der Verrechnungssatz für das Gerät umfasst sämtliche Aufwendungen für den Betrieb, Gemeinkosten, Wagnis und Gewinn, Nutzlast 12 bis 20 t, Allradantrieb, Ausführung gemäß Einzelbeschreibung,
Einzelbeschreibungs-Nr 'auf Anordnung des AG einsetzen'.
Menge: 1,000 h

**06.01.0018 Leistung wie Pos. zuletzt in vollem Wortlaut beschrieben,**
*** Bedarfsposition ohne GB
Leistung wie Pos. zuletzt in vollem Wortlaut beschrieben,
jedoch LKW  mit Tieflader als Transporteinheit.
Menge: 1,000 h

**06.01.0019 Kombi als Werkzeug- und Materialwagen**
*** Bedarfsposition ohne GB
Kombi als Werkzeug- und Materialwagen
einschl. Bedienung.
Menge: 1,000 h

**06.01.0020 Walze Bedienungspersonal Glattmantel 5-10t**
*** Bedarfsposition ohne GB
STLB-Bau 2025-10 091
Walze, mit Bedienungspersonal, einsetzen,
der Verrechnungssatz für die jeweilige Arbeitskraft umfasst sämtliche Aufwendungen wie Lohn- und Gehaltskosten, Lohn- und Gehaltsnebenkosten, Zuschläge, lohngebundene und lohnabhängige Kosten, sonstige Sozialkosten, Gemeinkosten, Wagnis und Gewinn,
der Verrechnungssatz für das Gerät umfasst sämtliche Aufwendungen für den Betrieb, Gemeinkosten, Wagnis und Gewinn, dynamisch, mit Glattmantel, Masse im Betriebszustand 5 bis 10 t, Ausführung gemäß Einzelbeschreibung,
Einzelbeschreibungs-Nr 'auf Anordnung des AG einsetzen'.
Menge: 1,000 h

**06.01.0021 Radlader Fahrer-in 37-55kW**
*** Bedarfsposition ohne GB
STLB-Bau 2025-10 091
Radlader, mit Fahrer/-in, einsetzen,
der Verrechnungssatz für die jeweilige Arbeitskraft umfasst sämtliche Aufwendungen wie Lohn- und Gehaltskosten, Lohn- und Gehaltsnebenkosten, Zuschläge, lohngebundene und lohnabhängige Kosten, sonstige Sozialkosten, Gemeinkosten, Wagnis und Gewinn,
der Verrechnungssatz für das Gerät umfasst sämtliche Aufwendungen für den Betrieb, Gemeinkosten, Wagnis und Gewinn, Motorleistung 37 bis 55 kW, Ausführung gemäß Einzelbeschreibung,
Einzelbeschreibungs-Nr 'auf Anordnung des AG einsetzen'.
Menge: 1,000 h

**06.01.0022 Planierraupe Fahrer-in 55-88kW**
*** Bedarfsposition ohne GB
STLB-Bau 2025-10 091
Planierraupe, mit Fahrer/-in, einsetzen,
der Verrechnungssatz für die jeweilige Arbeitskraft umfasst sämtliche Aufwendungen wie Lohn- und Gehaltskosten, Lohn- und Gehaltsnebenkosten, Zuschläge, lohngebundene und lohnabhängige Kosten, sonstige Sozialkosten, Gemeinkosten, Wagnis und Gewinn,
der Verrechnungssatz für das Gerät umfasst sämtliche Aufwendungen für den Betrieb, Gemeinkosten, Wagnis und Gewinn, Motorleistung 55 bis 88 kW, Ausführung gemäß Einzelbeschreibung,
Einzelbeschreibungs-Nr 'auf Anordnung des AG einsetzen'.
Menge: 1,000 h

**06.01.0023 Grader Fahrer-in B 2,5-3m**
*** Bedarfsposition ohne GB
STLB-Bau 2025-10 091
Grader, mit Fahrer/-in, einsetzen,
der Verrechnungssatz für die jeweilige Arbeitskraft umfasst sämtliche Aufwendungen wie Lohn- und Gehaltskosten, Lohn- und Gehaltsnebenkosten, Zuschläge, lohngebundene und lohnabhängige Kosten, sonstige Sozialkosten, Gemeinkosten, Wagnis und Gewinn,
der Verrechnungssatz für das Gerät umfasst sämtliche Aufwendungen für den Betrieb, Gemeinkosten, Wagnis und Gewinn, Arbeitsbreite 2,5 bis 3 m, Ausführung gemäß Einzelbeschreibung,
Einzelbeschreibungs-Nr 'auf Anordnung des AG einsetzen'.
Menge: 1,000 h

**06.01.0024 Kernbohrgerät Bedienungspersonal**
*** Bedarfsposition ohne GB
STLB-Bau 2025-10 091
Kernbohrgerät, mit Bedienungspersonal, einsetzen,
der Verrechnungssatz für die jeweilige Arbeitskraft umfasst sämtliche Aufwendungen wie Lohn- und Gehaltskosten, Lohn- und Gehaltsnebenkosten, Zuschläge, lohngebundene und lohnabhängige Kosten, sonstige Sozialkosten, Gemeinkosten, Wagnis und Gewinn,
der Verrechnungssatz für das Gerät umfasst sämtliche Aufwendungen für den Betrieb, Gemeinkosten, Wagnis und Gewinn, Ausführung gemäß Einzelbeschreibung,
Einzelbeschreibungs-Nr 'auf Anordnung des AG einsetzen'.
Menge: 1,000 h

**06.01.0025 Trennschleifer Trennscheiben Bedienungspersonal Stein**
*** Bedarfsposition ohne GB
STLB-Bau 2025-10 091
Trennschleifer einschl. Trennscheiben, mit Bedienungspersonal, einsetzen,
der Verrechnungssatz für die jeweilige Arbeitskraft umfasst sämtliche Aufwendungen wie Lohn- und Gehaltskosten, Lohn- und Gehaltsnebenkosten, Zuschläge, lohngebundene und lohnabhängige Kosten, sonstige Sozialkosten, Gemeinkosten, Wagnis und Gewinn,
der Verrechnungssatz für das Gerät umfasst sämtliche Aufwendungen für den Betrieb, Gemeinkosten, Wagnis und Gewinn, Handgerät, für Stein, Ausführung gemäß Einzelbeschreibung,
Einzelbeschreibungs-Nr 'auf Anordnung des AG einsetzen'.
Menge: 1,000 h

**06.01.0026 Antriebsaggregat elektr.Geräte 5-8kVA**
*** Bedarfsposition ohne GB
STLB-Bau 2025-10 091
Antriebsaggregat für elektrische Geräte, einsetzen,
der Verrechnungssatz für die jeweilige Arbeitskraft umfasst sämtliche Aufwendungen wie Lohn- und Gehaltskosten, Lohn- und Gehaltsnebenkosten, Zuschläge, lohngebundene und lohnabhängige Kosten, sonstige Sozialkosten, Gemeinkosten, Wagnis und Gewinn,
der Verrechnungssatz für das Gerät umfasst sämtliche Aufwendungen für den Betrieb, Gemeinkosten, Wagnis und Gewinn, Leistung 5 bis 8 kVA, mit Zubehör und Stromkabel, Kabellänge 20 m, Ausführung gemäß Einzelbeschreibung,
Einzelbeschreibungs-Nr 'auf Anordnung des AG einsetzen'.
Menge: 1,000 h

**06.01.0027 Bohrhammer Werkzeug Bedienungspersonal 0,25-1kW**
*** Bedarfsposition ohne GB
STLB-Bau 2025-10 091
Bohrhammer einschl. Werkzeug, mit Bedienungspersonal, einsetzen,
der Verrechnungssatz für die jeweilige Arbeitskraft umfasst sämtliche Aufwendungen wie Lohn- und Gehaltskosten, Lohn- und Gehaltsnebenkosten, Zuschläge, lohngebundene und lohnabhängige Kosten, sonstige Sozialkosten, Gemeinkosten, Wagnis und Gewinn,
der Verrechnungssatz für das Gerät umfasst sämtliche Aufwendungen für den Betrieb, Gemeinkosten, Wagnis und Gewinn, Leistung 0,25 bis 1 kW, Ausführung gemäß Einzelbeschreibung,
Einzelbeschreibungs-Nr 'auf Anordnung des AG einsetzen'.
Menge: 1,000 h

**06.01.0028 Angenommene Stundenlohnarbeiten pauschal.**
Angenommene Stundenlohnarbeiten pauschal.
Abgerechnet wird nach tatsächlich anfallendem Stundenaufwand, sowie vorheriger Vereinbarung der Ausführung.
Menge: 1,000 psch
